# Fredersdorf, Erweiterung Oberschule
Angebotsaufforderung (GAEB DA XML 3.3, DA83)
Projekt: 25-352-0014
Währung: EUR
Nebenangebote zugelassen: ja
Vergabeart: Offenes Verfahren
Abgabeort: ausschließlich über Vergabeplattform
Ausführungsbeginn: 26.03.2024
Ausführungsende: 05.09.2025
Auftraggeber: Brüch Kunath Architekten, Birkenwerder, Clara-Zetkin-Str. 19, 16547 Deutschland, Telefon +49 (3303) 5982020, E-Mail kontakt@bruech-kunath.de; DV-Nummer: 194063-C; Vergabenummer: 56201/ 20108; Debitorennummer: 2352002
Erstellt mit: GXML Toolbox V3.3 R20230829, iTWO_64 V25.0.772, 07.07.2026

## L E I S T U N G S V E R Z E I C H N I S
L E I S T U N G S V E R Z E I C H N I S

  für

  Elektroanlagen:
  Stark- und Fernmelde- und Informationstechnische Anlagen
  nach - VOB Teil C - ATV  DIN18382

Baumaßnahme:  Erweiterung der Oberschule Fredersdorf-Vogelsdorf
  um 1 Vollgeschoss auf Bauteil

Titel :  Starkstrom, Fernmelde- und Informationstechnische Anlagen

Projektadresse:  Landstraße 40
  15370 Fredersdorf-Vogelsdorf

Auftraggeber:  Gemeinde Fredersdorf-Vogelsdorf
  Fachbereich II Ortsentwicklung, Kommunale Infrastruktur
  SG Bauleitplanung, Bauordnung, Hochbau
  Lindenallee 3
  15370 Fredersdorf-Vogelsdorf

## Vorbemerkungen
A 1 Bauherr / Auftraggeber

Gemeinde Fredersdorf-Vogelsdorf
Fachbereich II Ortsentwicklung, Kommunale Infrastruktur
SG Bauleitplanung, Bauordnung, Hochbau
Lindenallee 3
15370 Fredersdorf-Vogelsdorf

A 2 Anlagen

Ausführungsplanung (Vorabzug)
- Grundriss EG
- Grundriss OG
- Schnitte
- Ansichten
- Amtlicher Lageplan
- Positionspläne Genehmigungsstatik
- Brandschutzkonzept
- gaeb-Datei des Leistungsverzeichnisses
- pdf-Datei des Leistungsverzeichnisses

A 3 Ausführungsunterlagen

Zu den auf der Baustelle vorzuhaltenden Ausführungs- unterlagen zählt neben den Ausführungsplänen auch eine Ausfertigung dieser Leistungsbeschreibung.

Die vom Auftragnehmer verwendeten Ausführungs- unterlagen müssen den Freigabevermerk des Auftrag- gebers und des Architekten/Fachplaners tragen. Durch Übergabe neuer Unterlagen ungültig gewordene Unterlagen sind vom Auftragnehmer entsprechend zu kennzeichnen und aufzubewahren. Nicht freigegebene Unterlagen dürfen nicht verwendet werden.

A 4 Baubeschreibung

Das Baugrundstück befindet sich auf dem Flurstück Nr. 777A an der Landstraße 40 in 15370 Fredersdorf-
Vogeldorf.
Das Grundstück grenzt nördlich, östlich und südlich an ein Wohngebiet. Im Norden wird ein 20 m breiter und im Osten ein 15 m breiter Abstand zu den Wohnbauten eingehalten.
Bei dem Grundstück handelt es sich um ein unbebautes ebenes Gelände mit Geländehöhen zwischen 55,20 und 55,55m über NHN. Die geplante OKFF EG liegt bei 55,70 m. Die neu geplante OKFF 2.OG liegt bei +8,24m= 63,94m

Die Bebauung erfolgt gem. dem gültigen Bebauungsplan.

Auf dem Grundstück besteht seit 2023 (Fertigstellung) eine Oberschule mit 16 Klassen und notwendigen Fachräumen, einer Aula, einer Cafeteria mit Aufwärmküche sowie einer Dreifeld-Sporthalle geplant. Außerdem sollen die dafür notwendigen Stellplätze, ein Sportplatz und ein Schulhof entstehen.
Der Baukörper unterteilt sich in drei Gebäudeteile, Oberschule (Bauteil 1 + 2) und Dreifeldsporthalle (Bauteil 3).

Bauteil 1 wird um 1 Geschoss aufgestockt.
Die Ausführung erfolgt 2-geschossig nur auf diesem Bauteil. Die anderen beiden Bauteile bleiben unangetastet.
Im neu zu errichtenden Geschoss werden 8 zusätzliche Klassenräume, Lerncluster und Fachräume zur Verfügung stehen

Das bestehende Gebäude ist massiv aus Stahlbeton und Kalksandstein errichtet.

Die Gründung des nicht unterkellerten Schulgebäudes erfolgt auf gemischtkörnigem Boden mit überwiegend steifer Konsistenz. Gem. Statik wird eine Flachgründung mit einer Bodenplatte von 40 cm Dicke und umlaufender Frostschürze ausgeführt.

Die Außenwände sind 2-schalig geplant. Sie bestehen aus einem 24 cm starken Kalksandsteinmauerwerk in Dünnbettmörtel, einer mineralischen Kerndämmung (12 cm) und einem Verblendmauerwerk aus gebranntem Vormauerziegel. Die Gesamtstärke der Außenwand beträgt ca. 53 cm.
Die Treppen sind als Stahlbetonkonstruktion geplant. Für die Aufstockung  ist eine Flachdachkonstruktion aus Spannbetondielen mit Attika geplant.

Im Zuge der Errichtung des neuen Geschosses sind Rückbauarbeiten im Bereich der Decken notwendig sowie schließen von vorhanden Durchbrüchen und auch Sicherungsmassnahmen.

Gerüste
Die für die Erbringung der Leistung notwendigen Rollrüstungen bis 4m Arbeitshöhe und Leitern usw. sind die EPs mit einzukalkulieren. Bauseitig wird ein Arbeitsgerüstgerüst LK 4 W09 an der Außenfassade zur Verfügung gestellt. weiterhin ist eine komplette Einrüstung mit Kassettendach geplant, welches gem Bauablauf zurückgebaut wird.

Grundleitungen
Sämtliche Schmutzwasserleitungen sind innerhalb des Gebäudes nach DIN 1986-100 mit Freispiegelgefälle geplant.  Die Grundleitungen werden unter der Bodenplatte auf möglichst kurzen Wegen in die Außenanlagen geführt und an den Hausanschlussschacht angeschlossen.

Bauabschnitte
Die Ausführung erfolgt ab Beginn der Sommerferien 2026 und soll ohne Unterbrechungen erfolgen. Fertigstellung der Gesamtmassnahme soll in den Sommerferien 2027 sein.

A 5 Angebote, Preise

Die Preise sind als Nettopreise (ohne Umsatzsteuer) abzugeben; die Umsatzsteuer ist am Schluss des Angebotes gesondert auszuweisen. Dies gilt nicht für Bieter mit niedrigem Gesamtumsatz, die der Besteuerung nach § 19 Abs. 1-3 Mehrwertsteuergesetz unterliegen. Der Auftragnehmer bestätigt durch seine Unterschrift, dass er sich von den örtlichen Verhältnissen, dem Umfang und der Art der Arbeiten überzeugt und eventuelle Unklarheiten vor Abgabe des Angebotes geklärt hat. Spätere Einwendungen und Ansprüche, die aus der Unterlassung dieser Feststellung entstehen, können nicht anerkannt werden.

Sofern nicht anders in den Positionstexten vermerkt ist, sind in die Einheitspreise jeweils die Kosten für alle Materialien, Geräte, Transporte zur und auf der Baustelle - bis zum jeweiligen Einbauort, Hebezeuge, Abstützungen und Unterfangungen sowie Sicherungsmaßnahmen, Arbeitsgerüste und Nebenleistungen einzurechnen. Die Bauleistungen sind nach den fachtechnischen Vorschriften und Bestimmungen, den gewerkespezifischen Regeln und den geltenden Normen zu erbringen.
Die Positionen verstehen sich immer mit Lieferung und Montage bzw. Herstellung.

A 6 Zulassungen, Nachweise

Für die von der unteren Bauaufsichtsbehörde oder durch Vorschriften geforderten Prüfungen von Anlagen durch unabhängige Sachverständige wird der erforderliche Sachverständige durch den AG beauftragt und vergütet.
Der AN ist verpflichtet den Termin für o. a. Prüfungen rechtzeitig mit der Bauleitung zu vereinbaren. Sollte infolge von Mängeln, die der Auftragnehmer zu vertreten hat, Wiederholungsprüfungen notwendig werden, so trägt er die dafür anfallenden Kosten.

A 7 Ausführung, Allgemein

Der AN hat der Bauleitung schriftlich zu benennen (auch bei Änderung):

a)  den verantwortlichen Fachbauleiter,
b)  den Baustellenleiter, der den Auftragnehmer in allen Belangen zu vertreten bevollmächtigt ist,
c)  den verantwortlichen Koordinator gemäß Unfallverhütungsvorschriften GUV 01. und VBG1.

Der Bauherr beauftragt einen SiGeKo. Dessen Anweisungen ist bzgl. seines Aufgabengebietes folge zu leisten.

Die Verkehrssprache ist Deutsch in Wort und Schrift, auch in der Planung. Der Auftragnehmer hat sicherzustellen, dass das leitende Baustellenpersonal deutsch spricht und während des gesamten Ausführungszeitraumes, d.h. täglich während der gesamten Arbeitszeit, auf der Baustelle anwesend ist.
Wöchentlich finden Bausitzungen zu bestimmten Terminen statt. Die Auftragnehmer sind verpflichtet, an diesen Besprechungen teilzunehmen. Von jeder Bausitzung wird ein Protokoll angefertigt; die Festlegungen dieser Protokolle sind für die Beteiligten verbindlich. Evtl. Bedenken hat jeder Beteiligte bis spätestens in der nächsten Bausitzung anzumelden.
Der Auftragnehmer hat sich von selbst von dem termingerechten Fortschreiten der Arbeiten zu überzeugen und ist für seinen Leistungsumfang bis zur Abnahme bzw. Übergabe voll verantwortlich.
Fehlende Einrichtungen bzw. Mängel von Betriebseinrichtungen an Arbeitsplätzen und Verkehrswegen sowie an Schutzvorrichtungen sind seitens des Auftragnehmers, soweit diese nicht von ihm erstellt wurden, unverzüglich der Bauleitung des Bauherrn zu melden.

Eine Bauleistungsversicherung wird durch den Auftraggeber abgeschlossen. Die Kosten werden anteilig umgelegt.

Der Auftragnehmer hat wöchentlich Bautageberichte der Bauleitung vorzulegen.
Der Auftraggeber stellt während der Bauzeit keine Baubewachung. Es bleibt dem Auftragnehmer überlassen, für die Bewachung der von ihm auf der Baustelle gelagerten Baustoffe, Geräte, Werkzeuge usw. selbst Sorge zu tragen. Der Auftraggeber haftet nicht für evtl. Diebstähle oder Beschädigungen der Gegenstände, die der Auftragnehmer für die Durchführung der Bauleistung erstellt oder lagert.

Sämtlicher Bauschutt, soweit dieser nicht durch eine gesonderte Position erfasst ist, geht in Besitz des AN über und ist fachgerecht zu entsorgen. Es sei denn, die Ausschreibung enthält die Schuttentsorgung durch den Auftraggeber, dann ist der Bauschutt zu den bauseits gestellten Schuttcontainern zu transportieren und getrennt zu entsorgen. Entsorgungsnachweise sind dem AG auf Verlangen vorzulegen.

Die laufenden Schutt- und Abfallbeseitigung sowie die Baureinigung, die mindestens einmal wöchentlich während der gesamten Bauzeit durchzuführen sind, sind gem. VOB als Nebenleistungen in die Teilleistungen einzukalkulieren. Die Aufsicht über die Baureinigungsarbeiten Bauschutt- und Bauabfallbeseitigung der Gewerke obliegt dem Auftragnehmer, der auch dem Auftraggeber gegenüber hierfür die Verantwortung trägt. Dem Auftragnehmer obliegt die Verkehrssicherungspflicht.

Die Arbeitsschutzbestimmungen, Unfallverhütungs- vorschriften, Erste Hilfe und dergleichen sind zu beachten. Der Unternehmer trägt hierfür die alleinige Verantwortung.
Die nachfolgend beschriebenen Arbeiten sind nach den durch die Bauleitung zur Verfügung gestellten Zeichnungen sowie nach den Angaben der Bauleitung durchzuführen.
Jeder Auftragnehmer und dessen Nachunternehmer sind verpflichtet, Listen über die auf der Baustelle täglich beschäftigten Arbeitnehmer zu führen und haben sicherzustellen, dass die Listen auf Verlangen der Verfolgungsbehörde zur Einsichtnahme vorgelegt werden.

A 8 Baustelleneinrichtung

Anschlusspunkte für Baustrom und Bauwasser werden im Außenbereich nahe des Gebäudes vom AN errichtet.

Das Herstellen der benötigten Anschlüsse gem Leistungsverzeichnis, das Heranführen an die Baustelle und der Rückbau nach Abschluss der Arbeiten ist Sache des Auftragnehmers.
Aufenthalts- und Lagerräume im Gebäude werden nicht zur Verfügung gestellt.
Der AN ist für das sichere Aufbewahren und Verschließen seiner Materialien und Geräte selbst verantwortlich.

Für die gesamte Baustelleneinrichtung, einschl. für das Stellen von Material- und Schuttcontainer, stehen ausreichend Grundstücksflächen zur Verfügung.
Die Zufahrt zur Baustelle erfolgt über zwei Zufahrten auf das Gelände.

Auf Sauberkeit auf der Baustelle ist unbedingt zu achten. Die Baustelle ist arbeitstäglich zu reinigen.
Die Herausstellung und das Vorhalten von Schutz- und Arbeitsgerüsten, die zur Durchführung der Arbeiten im Rahmen der Unfallverhütungsvorschriften notwendig sind, ist Sache des Auftragnehmers.

Sicherungsmaßnahmen, die zur Durchführung der ausgeschriebenen Leistung notwendig sind, sind Sache des Auftragnehmers.

A 9 BbgBO / BaustellenV

Bei der Bauvorbereitung und Bauausführung sind insbesondere der § 3 der BbgBO, sowie die BaustellenV einzuhalten. Sämtliche Nachweise (Konformitäts- erklärungen, Zulassungsbescheide, Prüfzeugnisse usw.), die der Sicherheit und dem Gesundheitsschutz der Beschäftigten auf der Baustelle dienen, sind dem Auftraggeber spätestens 6 Werktage vor Aufnahme der Arbeiten auf der Baustelle vorzulegen.
Die Anforderungen an die stoffliche Verwertung von mineralischen Reststoffen/ Abfällen der Länderarbeits- gemeinschaft Abfall (LAGA) sowie die Abfallsatzung des Landkreises Märkisch-Oderland sind zwingend zu beachten und einzuhalten.

A 10 Vertragsbedingungen

siehe Formblätter

A 11 Abrechnung

siehe Formblätter

A 12 Zusätzliche technische Vertragsbedingungen

Für das Angebot und die Ausführung gelten die VOB und sämtliche für dieses Gewerk zutreffenden DIN- Normen in der gültigen Fassung, weiterhin sind die anerkannten Regeln der Technik und die gesetzlichen und behördlichen Bestimmungen zu beachten und einzuhalten. Diese Vorschriften gelten, soweit nicht durch besondere Bedingungen und Forderungen in dieser Leistungsbeschreibung ausdrücklich eine andere Regelung vorgesehen ist. Besonders hingewiesen wird auf:

Leistungsabgrenzung
Zum Leistungsumfang dieses Gewerks gehören die vollständige Errichtung aller in den Kostengruppen 440 und 450 aufgeführten Materialien und Leistungen einschließlich der in den Vorbemerkungen zum Leistungsverzeichnis beschriebenen Nebenleistungen sowie der Baustelleneinrichtung, sämtlicher Prüfungen, Messungen, Dokumentationen und der fachgerechten Übergabe an den Auftraggeber.

## Organisatorische Regelungen
Ergänzende Regelung zum Vertrag
Allgemeine Geschäftsbedingungen des Auftragnehmers werden nicht Vertragsbestandteil und zwar auch dann nicht, wenn in dem Angebot des Auftragnehmers oder sonstigem Schriftverkehr des Auftragnehmers auf sie Bezug genommen wird.

Schriftverkehr
Alle vertragsrelevanten Schriftstücke, Mitteilungen und Erklärungen sind direkt an den Auftraggeber zu richten. Ein Duplikat geht an die Objektüberwachung.

zu adressieren an:
Gemeinde Fredersdorf-Vogelsdorf
Lindenallee 3
15370 Fredersdorf-Vogelsdorf

Sowie 1 Duplikat einschl. Anlagen wie Aufmaße usw. zur Prüfung an die Objektüberwachung (Adresse wird im Auftragsfall bekannt gegeben)

Unterrichtung des AG
Vor allen wichtigen Maßnahmen und Ereignissen im Baubereich ist der AG rechtzeitig in Kenntnis zu setzen, insbesondere hat der AN Leistungsbeschädigungen, Bauunfälle, Beschwerden und Hinweise von Anliegern, Schäden an Nachbargrundstücken und -gebäuden unverzüglich schriftlich mitzuteilen. Der AN hat den AG über alle Mängel, Schäden und Gefahren, die im Zusammenhang mit seiner vertraglichen Leistung eintreten werden oder eintreten können, schriftlich zu unterrichten.

Aufsichtspersonal, Bauleiter und Stellvertreter
Der AN ist verpflichtet, 2 Wochen nach Auftragserteilung bzw. spätestens 4 Wochen vor Ausführungsbeginn auf der Baustelle den Bevollmächtigten zu benennen, durch Abgabe einer vom AG vorgegebenen Bauleitererklärung. Aufsichtspersonal, Bauleiter und Stellvertreter dürfen nur aus wichtigem Grund ausgetauscht werden. Der Wechsel der Fachbauleitung ist rechtzeitig schriftlich mit Begründung zu beantragen. Der AG muss mit dem Wechsel einverstanden sein. Das Einverständnis darf er nur aus wichtigem Grund verweigern. Aus triftigen Gründen kann der AG jedoch die sofortige Ablösung verlangen.

Koordinierung mit anderen Firmen
Soweit die auszuführenden Arbeiten mit den Leistungen anderer Firmen in Berührung kommen, ist der Auftragnehmer verpflichtet, seine Arbeiten so zu koordinieren, dass ein reibungsloser Ablauf und die Einheitlichkeit der Gesamtfunktion gewährleistet sind und werden.

Bestandsaufnahme/ Dokumentation
Vor Beginn der Arbeiten ist gemeinsam mit der Objektüberwachung der Ist-Zustand in unmittelbarer Nähe zu dokumentieren.

Beschädigungen
Für alle Beschädigungen, die bei der Durchführung der Arbeiten an den Gehwegen, den Zufahrtsflächen des Baugeländes oder an den Gebäuden oder im Übergang zum Nachbargrundstück entstehen, ist der AN haftbar. Festgestellte Schäden werden auf seine Kosten beseitigt.

Helmpflicht
Auf der Baustelle besteht Helmpflicht. Der AN hat dafür Sorge zu tragen, dass das firmeneigene Personal, auch das der Subunternehmer, dieser Pflicht vorbehaltlos nachkommt. Die OÜ ist bei Feststellung und Dokumentation von Verstößen gegen die Helmpflicht berechtigt, Baustellenverweise auszusprechen.

Firmenkleidung
Es ist darauf zu achten, dass das vor Ort eingesetzte Personal sichtbare Firmenkleidung trägt.

Sicherheitsfachkraft, SIGEKO
Der AN hat für seine Leistungen eine namentlich zu benennende Sicherheitsfachkraft für Arbeitsschutz zu stellen. Den Anweisungen des SiGeKo, der durch den AG gestellt wird, hat der AN Folge zu leisten.

Sanitäre Einrichtungen
Ein WC- Container ist vor Ort eingerichtet.

Baubeleuchtung
für Verkehrswege (TH, Flur) erstellt der AG Baustelleneinrichtung. Die erforderlichen Arbeitsplatzbeleuchtungen sind allein Sache des jeweiligen Auftragnehmers.

Baureinigung
Hat hinsichtlich des gewerkespezifischen Umfanges laufend zu erfolgen, auf Anweisung der OÜ ist unverzüglich zu reinigen. Dies betrifft Innen- und Außenbereiche einschl. Zufahrtstrassen.

## Normen und Richtlinien
Normen und Richtlinien

Die Allgemeinen Technischen Vertragsbedingungen und die weiteren in den Verdingungsunterlagen genannten DIN-Normen gelten in der jeweils letzten Fassung,
welche spätestens drei Monate vor dem
Einreichungs-/Eröffnungstermin im Bundesanzeiger bekanntgemacht worden ist.
Für die technische Gebäudeausrüstung gelten u.a. folgende Gesetze,Verordnungen, Vorschriften, Richtlinien und DIN-Normen in der jeweils gültigen Fassung:

- Elektroarbeiten nach DIN 18382
- Allgemeine Bestimmungen über die Vergabe von Bauleistungen  DIN 1960 (VOB Teil A)
- Allgemeine Regelung für Bauarbeiten jeder Art nach DIN 18299
- DIN und DVGW Richtlinien und Merkblätter
- DIN 4109 Schallschutz im Hochbau
- DIN 4102 Brandschutz im Hochbau
- VDE 0100 Allgm. Bestimmungen - DIN 18421 Dämmung technischer Anlagen
- DIN 18386 Gebäudeautomation
- DIN VDE 0100
- DIN VDE 0100-100:2009-06 (Errichten von Niederspannungsanlagen Teil 1-701)
- Brandschutz DIN 4102
- Brandmelde- und Alarmierungsanlage (ohne Aufschaltung zur Feuerwehr), nach DIN 14675
- EN54 Teil 2 und 4
- Alle Geräte und Materialien mit CE-Kennzeichnung
- Errichten von Starkstromanlagen bis 1000'V
- Schutzmaßnahmen, Schutz gegen elektrischen Schlag VDE 0100 Teil 410
- Schutzmaßnahmen, Schutz bei Überstrom VDE 0100 Teil 430
- Schutzmaßnahmen, Schutz bei Überspannungen VDE 0100 Teil 442
- Schutzmaßnahmen, Trennen und Schalten VDE 0100 Teil 460
- Schutzmaßnahmen, Anwendung VDE0100 Teil 470
- Strombelastbarkeit von Kabel und Leitungen VDE 0100 Teil 520
- Überspannungs-Schutzeinrichtungen VDE V 0100 Teil 534
- Erdung, Potentialausgleich VDE 0100 Teil 540
- Erstprüfung, Erstnachweise VDE 0100 Teil 610
- Elektrische Betriebsstätten VDE 0100 Teil 731
- Feuchte und nasse Bereiche VDE 0100 Teil 73 VD7
- Kurzschlussströme in Drehstromnetzen VDE 0102
- Verwendung von Kabel und Leitungen VDE 0298
- Verbindungsmaterial bis 690V VDE 0606 / VDE 0609
- Niederspannungssicherungen VDE 0635 / VDE 0636
- Niederspannungsschaltgeräte VDE 0638 / VDE 0660
- Kabeltragsystem VDE 0639
- Leitungsschutzschalter VDE 0641
- Fehlerstrom-Schutzeinrichtungen VDE 0664
- Überspannungsableiter VDE 0675
- Elektromagnetische Verträglichkeit VDE 0838 / VDE 0839
- Überspannungsschutz von NS-Anlagen VDE 0845
- Richtlinie des zuständigen EVU
- Leitungsanlagenrichtlinie LAR
- Arbeitsstättenrichtlinie ASR
- Unfallverhütungsvorschriften BGV A2
- Baustellenordnung BaustellV
- Bundesimmissionsschutzgesetz BimSchG

## Technische Vorbemerkungen
Technische Vorbemerkungen
Der Leistungsbeschreibung mit Leistungsverzeichnis liegen nachfolgende Bedingungen zu Grunde.
Die VOB Teil B.
Die VOB Teil C, DIN 18 299, 18382 und 18 384.
Die VDE-Vorschriften.
Die DIN-Normen.
Die Bestimmungen des zuständigen VNB.
Die Allgemeinen Vertragsbedingungen, technischen Richtlinien und Verfügungen des Bauherrn.
Die einschlägige Unfallverhütungsvorschriften sind bei Bau- und Ausrüstung der Anlage zu beachten.
Die landesgültige Bauordnung sowie die zugehörigen Durchführungsverordnungen und Richtlinien.
Die gültige Baugenehmigung.
Auflagen der Gewerbeaufsichtsämter, der GUV, usw.
Sonstige Vorschriften, soweit sie die Leistungen betreffen, in der jeweils gültigen Fassung.
Der Bauzeitenplan des Bauherrn und des Architekten.

Die Einheitspreise für Leitungen, Kabel und Geräte mit Cu-, Pb- und Alu-Anteilen sind Festpreise für die gesamte Bauzeit.
Eine Metallklausel und Lohngleitklausel werden nicht anerkannt.

Die erforderlichen behördlichen Genehmigungen und Abnahmen sind rechtzeitig vom Auftragnehmer (AN) zu beantragen. Die entstehenden Kosten sind vom AN mit in die Einheitspreise einzukalkulieren.

Ausgewiesene Feuerwehrzufahrten sind für den Ernstfall grundsätzlich freizuhalten und dürfen nicht durch Baustelleneinrichtungsgegenstände, Lagergüter, Fahrzeuge oder dergleichen blockiert werden.

Der Bieter bestätigt, dass er über das nötige Fach- und Montagepersonal verfügt, um diese Anlage termingerecht zu erstellen. Für die Dauer seiner Tätigkeit am Ausführungsort hat der AN eine qualifizierte Montageleitung zu stellen, die in der Lage ist, die Montageleistungen mit Dritten zu koordinieren, den zeitlichen und örtlichen Ablauf zu steuern und den AN in Baubesprechungen zu vertreten.
Der Montageleiter ist vorher zu benennen und darf nicht ohne Einverständnis der fachtechnischen Bauleitung abgelöst werden. Die Bauleitung ist der deutschen Sprache mächtig.

Bei der Ausführung der Arbeiten hat der AN Lärmbelästigungen der Nachbarschaft und die Ausbreitung unvermeidbarer Geräusche auf ein Mindestmaß zu beschränken und die diesbezüglichen Gesetze, Verordnungen und Richtlinien in ihrem jeweils gültigen Umfang zu beachten.
Der Nachweis der Einhaltung der Vorschriften, Normen usw. kann gefordert werden und ist ohne besondere Vergütung schriftlich zu erbringen.

Sämtliche im Leistungsverzeichnis angegebenen Maße sind unverbindliche Richtmaße. Der AN ist verpflichtet, diese Maße rechtzeitig vor Ausführungsbeginn auf der Baustelle zu überprüfen.
Stellt der AN Abweichungen zwischen den Richtmaßen und den tatsächlichen örtlichen Gegebenheiten fest, hat er diese dem AG unverzüglich schriftlich anzuzeigen und die weitere Ausführung bis zur schriftlichen Anweisung des AG insoweit zurückzustellen.
Unterlässt der AN die Prüfung oder die erforderliche Anzeige, trägt er die hieraus entstehenden, vermeidbaren Mehrkosten und Nachteile, soweit die Abweichungen für ihn erkennbar waren. Die Abrechnung erfolgt auf Grundlage der tatsächlich ausgeführten, aufgemessenen Mengen. Etwaige Mehr- oder Mindervergütungen aufgrund abweichender Ist-Mengen werden nach den vertraglichen Regelungen (insbesondere zu Mengenänderungen und Nachträgen) abgerechnet.
Sofern die Überschreitung der zulässigen Toleranzen bei der Ausführung anderer Gewerke Mehrkosten verursacht, werden diese bei der Vergütung in Abzug erbracht.

Vor Beginn der einzelnen Arbeitsabschnitte sind sämtliche Planmaße vom AN zu prüfen; Fehler oder Mängel sind der Bauleitung unverzüglich schriftlich anzulegen.
Von anderen am Bau beteiligten Unternehmern aufgestellte Schutzvorrichtungen sind- falls erforderlich- für die Arbeiten des Auftragnehmers zu entfernen. Nach Beendigung seiner Arbeiten hat der AN diese wieder ordnungsgemäß anzubringen. Die Kosten hierfür sind mit den Einheitspreisen abgegolten.
Die große Anzahl von Rohrleitungen für Heizung, RLT, Elektro, Abwasser, Wasser und sonstige Installationen zwingt zu einer genauen Festlegung der Kabeltrassen. Der AN hat sich an die getroffenen Festlegungen zu halten, da alle durch Nichtbeachtung entstandenen Änderungen dem Verursacher zur Last gelegt werden. Sollten auf der Baustelle Änderungen erforderlich sein, können diese erst vorgenommen werden, wenn alle mit der Installation beschäftigten Firmen oder Planungsbüros die Zustimmung gegeben haben.

Vom AN sind Gerüste bis 4,0m vorzuhalten, welche zu den Nebenleistungen gehören. Die Mitbenutzung fremder Geräte, Bühnen, Gerüste usw. ist durch den AN evtl. in Absprache mit anderen AN möglich, dieses ist jedoch eigenverantwortlich zu verhandeln und zu vergüten. Ein Anspruch besteht darauf jedoch nicht.

Der bei den Arbeiten des AN anfallende Schutt (Bauschutt, Verpackungsmaterial und sonstige Abfälle) ist in Schuttbehältern des AN getrennt zu sammeln. Dem AN obliegt die eigenständige und vollverantwortliche Handhabung der Müllbeseitigung, als auch die evtl. notwendige Deponierung. Der Schutt wird Eigentum des AN und ist zu beseitigen. Bei Sonderabfällen (schadstoffhaltige Abfälle) sind die entsprechenden Entsorgungsvorschriften für belastende Abfälle zu beachten. Weiterhin ist dann ein Nachweis über die Entsorgung zur Abnahme vorzulegen. Siehe auch EVM (B) BVB.

Der AN ist für die Beachtung der Unfallverhütungsvorschriften, sowie der Verkehrssicherheit auf der Baustelle verantwortlich. Evtl. auftretende Gefahrstellen sind ausreichend zu kennzeichnen und es ist dafür Sorge zu tragen, dass Personen nicht zu Schaden kommen und materieller Schaden nicht entsteht.
Der AN hat ohne gesonderte Vergütung die vertragsgemäße Beschaffenheit der von ihm gelieferten Stoffe, Bauteile und der von ihm aus geführten Leistungen auf Verlangen des AG nachzuweisen. Ergänzend gelten die Hinweise in der Leistungsbeschreibung. Falls vorstehend und in der Leistungsbeschreibung nichts angegeben ist, gelten die Gütenachweise, die Angaben in den Allgemeinen Technischen Vertragsbedingungen für Bauleistungen (ATV) VOB/C und die in den zum Vertragsbestandteil erklärten zusätzlichen Technischen Vertragsbedingungen.

Der Bieter hat sich vor Abgabe des Angebotes genau über die Art und Weise der Arbeiten, über die Lage, Beschaffenheit der örtlichen Verhältnisse des Baugrundstücks, sowie Umgebung, Zufahrt, Versorgungsmöglichkeiten, Lage von Leitungen, Kabel, Dränen, Kanälen u.a. sowie die Örtlichkeiten und den Zustand der Baustelle bei der Bauleitung und bei den für die Ver- und Entsorgungsanlagen zuständigen Trägern zu informieren. Alle anfallenden Kosten sind mit einzukalkulieren.
Die Vordersätze der einzelnen Positionen sind überschlägig ermittelt. Die Abrechnung erfolgt auf Grundlage eines von AG und AN gemeinsam festgestellten Aufmaßes gemäß den Regelungen der VOB/B. Das Aufmaß ist von beiden Parteien oder deren bevollmächtigten Vertretern zu prüfen und zu bestätigen. Einwände gegen das Aufmaß sind unverzüglich schriftlich mitzuteilen und zu dokumentieren.
Der AG ist berechtigt, einzelne Positionen des Leistungsverzeichnisses ganz oder teilweise zu streichen sowie die im Leistungsverzeichnis angegebenen Mengen zu erhöhen oder zu verringern. Die Abrechnung erfolgt in diesen Fällen auf Basis der tatsächlich ausgeführten und im gemeinsamen Aufmaß festgestellten Leistungen und Mengen.
Für die rechtlichen Folgen von Mengenänderungen, Leistungsänderungen und Leistungswegfall gelten im Übrigen die einschlägigen Bestimmungen der VOB/B, insbesondere § 1 (Art und Umfang der Leistung), § 2 (Vergütung) und § 8 (Kündigung). Etwaige Ansprüche des AN auf Vergütungsanpassung, Nachträge, Entschädigung oder Ersatz nicht anderweitig verwertbarer Vorleistungen richten sich nach diesen Regelungen."

Die laufenden Aufmaße sind vom AN daraufhin zu überprüfen, ob mit den vertraglich vorgegebenen Massen die bestellten Anlagen fertig zu stellen sind. Werden Mehrmengen benötigt, so hat der AN sofort eine Aufstockung des Auftrages bei der Bauleitung zu veranlassen. Eine Vergütung der Mehrmengen kann vorher nicht erfolgen.
Werden Materialarten benötigt, für die keine Einheitspreise vertraglich vereinbart sind, so hat der AN unaufgefordert ein Nachangebot einschl. Kalkulationsnachweis gemäß Formblatt der Bauleitung über die neuen Materialarten zur Vereinbarung der Einheitspreise bei der Bauleitung einzureichen. Ohne Nachbeantragung ist eine Abrechnung solcher Materialien nicht möglich.

Rechnungen sind ihrem Zweck nach als Abschlags-, Teil- oder Schlussrechnung zu bezeichnen. Die Leistungsfeststellungen (Aufmaße) sind auf der Baustelle zusammen mit der Bauleitung vorzunehmen.
Diese ist rechtzeitig (mind. 3 Tage) anzuzeigen. Jedes Aufmaß besteht aus den jeweiligen fortlaufenden Aufmaßzusammenstellungen. Aufmaße sind genau nach der Gliederung des Leistungsverzeichnisses zu stellen. In den Rechnungen sind Umfang und Wert aller bisherigen Leistungen nach Positionen des Leistungsverzeichnisses aufzuführen. Es kann vom AG auch eine getrennte Rechnungsstellung nach Bau- bzw. Anlagenteilen gefordert werden. Die Aufmaße mit den dazugehörigen Aufmaßzusammenstellungen sind immer nur nach dem jeweiligen tatsächlichen Aufwand einzureichen. Die Rechnungslegung jedoch fortschreibend.

Vom AG werden Papierzeichnungen der endgültigen Grundriss-, Detail- und Schnittpläne oder sonstige Bau- und Übersichtspläne der Baumaßnahme auf Wunsch zur Verfügung gestellt. Zur Abnahme erhält der AN die Architekten CAD-Dateien (DFX bzw. DWG) mit den Gebäuden IST-Stand. In den Unterlagen muss bis zur Abnahme der Ist-Zustand der ELT- und Fm.- Installation eingearbeitet sein. Siehe auch separate Pos.-Beschreibungen.
Die Übergabe der Ausführungspläne erfolgt nach der Auftragserteilung und einem Einweisungsgespräch. Der AN verpflichtet sich, die für die Ausführung notwenigen Zeichnungen rechtzeitig anzufordern und etwaige Unstimmigkeiten umgehend zu klären. Vom AG werden die Installationspläne, Grundrisspläne, Schnittpläne oder sonstige Baupläne der Baumaßnahme zur Verfügung gestellt.
Die Aussparungspläne für Rohre, Leitungen, Kabeltrassen, Mauereinbaukästen und dergl. sind vom AN nach der Auftragserteilung rechtzeitig beim AG anzufordern. Festgestellte Toleranzen, bei den von der Baufirma bereits erstellten Durchbrüchen und Schlitzen gegenüber den Zeichnungen, nicht ausreichende Verankerung der Befestigungsschiene u.ä. sind der Bauleitung so rechtzeitig zu melden, dass ggf. eine Mängelbeseitigung innerhalb einer Mindestfrist von 3 Arbeitstagen vor Beginn der Arbeiten vorgenommen werden kann.

Vom AN sind Montageunterlagen und Montagepläne anzufertigen:

Vom AG werden nach Auftragserteilung Ausführungspläne in Form von Installationplänen und Übersichtsplänen in 2-facher Ausfertigung als PDF/DWG/DXF -Dateien zur Verfügung gestellt. Danach sind vom Auftragnehmer innerhalb der vereinbarten Frist (VOB oder Montagezeichnungen mit Eintragungen sämtlicher technischen Daten (die Trassenführung/ Leitungswege ist den vorhandenen Aussparungsplänen anzupassen, mit Angaben vom Trockenbauer zu erstellenden Durchbrüchen in GK-Wände etc.) als Lichtpausen der Bauleitung vorzulegen.

Technische Unterlagen, Werks- und Detailpläne, Allpolige Schaltpläne, Schrankansichten, Anlagenschematas, Blockschaltpläne, Kabelspinnen etc. sind für alle beauftragten Anlagen wie Elt. (MS+NS)- und Fm.-Schaltanlagen und Anlagenteile, Notstromversorgung, ELA, BMA, Sprechanlagen etc. anzufertigen. Diese Positionen (Pos.) sind Enthalten und werden nicht gesondert vergütet. Mit der Fertigung und Montage darf erst nach Genehmigung der Montagepläne begonnen werden. Für die Prüfung müssen der Bauleitung für die mind. 6 Werktage zur Verfügung stehen. Die Haftung des Unternehmers für die einwandfreie Funktionsfähigkeit der Leistungen wird jedoch durch diese Prüfung nicht eingeschränkt. Die Unterlagen werden auf grundsätzliche Übereinstimmung mit der Planung durchgesehen. Die Sichtvermerke sind zu berücksichtigen. Die Unterlagen gehen zur eigenverantwortlichen Weiterverarbeitung an den AN zurück.

Vom AN sind nachfolgende Technische Unterlagen (betriebstechnische Bestandsunterlagen), in digitaler Form, in entsprechenden Mappen geordnet, als Revisionszeichnungen (von der gesamten Baumaßnahme) anzufertigen und spätestens 14 Tage vor der Abnahme der Leistungen dem AG (Bauleitung) zu übergeben (siehe jeweilige Pos.-Beschreibungen im LV):

Übersichtspläne
Schaltschema und Detailpläne
Aufstellpläne
Stromlaufpläne, Klemmpläne mit Beschreibungen und Bedienungsanleitungen
Montage- und Installationspläne im entsprechenden Maßstab
Belegungspläne
Prüf- und Pflegevorschriften
Einnahmebelege für die Bestandsnachweise
Verzeichnisse über eingebaute Apparaturen, Einrichtungen und sonstige Materialien
Bestätigungen über ordnungsgemäße Erstellung der Anlagen nach den anerkannten Regeln der Technik, Errichterbescheinigung
Bescheinigungen und Prüfprotokolle gem. DIN VDE 0100 Teil 610, sowie VOB Teil C, Messprotokolle über durchgeführte Prüfungen, Isolationsmessung der einzelnen Stromkreise, Schleifen-Widerstandsmessungen, Wirksamkeit der Schutzmaßnahmen, Potentialausgleich, Beleuchtungs-Stärkemessungen DIN 5035

HINWEIS: Alle in den Ausführungs- und Detailzeichnungen angegebenen Raumbezeichnungen und Nummern etc. sind Planungsangaben während der Bauzeit. Es ist mit zu berücksichtigen und zu kalkulieren, dass alle geforderten Beschriftungen in und an den Verteilungen, Installationsgeräten, Abzweigdosen, Kabel/Leitungen, Revisionsplänen, etc. den vom AG geforderten Bezeichnungen zur Abnahme entsprechen müssen. Diese hat sich der AN in Abspreche mit der Bauleitung vom AG schriftlich zu bestätigen.
Von allen eingebauten Materialien sind Konformitätsbescheinigungen den Revisionsunterlagen beizufügen.

Der AN zeigt die Abnahmebereitschaft seiner Leistungen mind. 12 Werktage vor dem gewünschten Termin schriftlich an. Er hat zu diesem Zweck als Nachweis der Abnahmebereitschaft folgende Unterlagen einzureichen:
-Erklärung, dass seine Leistungen entsprechend dem Bauleistungsvertrag abnahmebereit sind.
-Mängelfreie Abnahmebescheinigungen seiner Vorlieferung und Leistungen, soweit diese gefordert werden.

Beim Vorliegen geringfügiger Mängel werden diese bei der Abnahme festgehalten und in einem Protokoll aufgeführt. Nachforderungen irgendwelcher Art können hieraus nicht abgeleitet werden.
Vom AG werden baubegleitende Abnahmen, sowie eine Schlussabnahme von sicherheitsrelevanten Anlagenteilen durch einen Sachverständigen (z.B. TÜV, DEKRA) durchgeführt. Zu diesen Abnahmen ist der AN verpflichtet, alle Revisionsunterlagen bereitzustellen. Außerdem hat ein fachkundiger Vertreter des AN während dieser Abnahmen den Sachverständigen zu unterstützen bzw. einzuweisen.
Bauseits gelieferte Stoffe und Bauteile hat der Auftragsnehmer in Empfang zu nehmen, auf Vollzähligkeit zu prüfen, abzuladen und gegebenenfalls nicht geeignete Stoffe und Bauteile zurückzuweisen. Verpackungsmaterial ist von ihm zu seinen Lasten zu entfernen.

Lieferung und Einbau der erforderlichen Hilfskonstruktionen aus Profilleisten und Halterungen von Installationsteilen und Geräten einschl. der Stemm- und Bohrarbeiten gehört zu den Nebenleistungen. Sämtliche nicht korrossionsgeschützte Befestigungen sind vom AG ohne gesonderte Vergütung zweifach zu streichen.

Sämtliche Leerrohre sind mit Zugdrähten zu installieren.
Für die Befestigung der Kabelbühnen und Notbeleuchtungskörper dürfen keine Kunststoffdübel verwendet werden.
Durchführungen durch GK-Wände sind nur mittels entsprechender Werkzeuge (z.B. Kreisschneider, etc.) herzustellen und werden nicht gesondert vergütet.
Bohrungen durch Wände und Decken bis 30mm, zur Stromkreisanbindung der einzelnen Räume werden nicht gesondert vergütet.

Durchbrüche für Kabel, Leitungen und Trassen, sowie Aussparungen für Tableaus, Dosen, etc. in GK-Wänden sind mit dem zuständigen Unternehmer zu kooridnierenund werden nicht gesondert vergütet.

Alle für die fachgerechte Verlegung und Einbau der Elt.- und Fm.-Anlagen erforderlichen Schlitze, Aussparungen, Decken- und Wanddurchbrüche, usw., soweit sie nicht als Nebenleistung gem. VOB oder als besondere Positionen des Leistungsverzeichnisses vom AN selbst zu erbringen sind, sind rechtzeitig der ausführenden Baufirma anzugeben.

Vorgenommene Stemmarbeiten sind unter Beachtung folgender DIN-Bestimmungen auszuführen: DIN 1053, DIN 4102, DIN 4109.
Kleinmaterialien wie Eisenspreizdübel, Flachstahlplatten für das Ausgleichen von Unebenheiten in den Wänden, Schrauben, Muttern und Beilegscheiben, usw. sind in die Einheitspreise mit einzurechnen.

Befestigungen aus Stahl dürfen nur in verzinkter Ausführung verwandt werden.

Horizontale Mauerschlitze mit mehr als 30mm Tiefe dürfen, nur gefräst werden. Tragende insbesondere Betonelemente dürfen nur angestemmt werden, wenn die Bauleitung die Genehmigung dazu erteilt hat.

Sämtliche Zubehörteile des Leitungsnetzes, soweit nicht aus Kunststoff hergestellt, müssen mit zuverlässigem Voranstrich versehen sein.

Die Verwendung von Gips ist nur in vollkommen trockenen Räumen gestattet. In den übrigen Räumen ist Zement zu verwenden. In Zweifelsfällen ist die Entscheidung der Bauleitung einzuholen.

In den Hohldecken und -wänden installierte Leitungen sind in Bahnen zusammenzufassen. Anstelle von Einzelschellen sollen hier Sammelhalterungen, mind. Alle 0,5m, verwendet werden. Alle in Kabelkanälen oder auf Kabelbahnen verlegten Leitungen sind einwandfrei auszurichten.

Bei UP-Installationen sind für Schalter und Steckdosen Geräte-Dosen mit Schrauben in den Dosen zu befestigen. Diese müssen bei Ortsbeton- oder bei Fertigbauweise aus hohlschlagfestem Kunststoff für erhöhte thermische Beanspruchung bestehen.
Die Höhe der Elt.- und Fm.- Installationsgeräten, wie Schalter beträgt in der Regel 1,05m über dem Fertigfußboden, die der Steckdosen 0,30m, Steckdosen in Sonderbereichen (Arbeitsplatten, Küchen, usw.) sind die Höhen der Detailzeichnungen Ausschlag gebend.
Vor Beginn bzw. Während der Installation sind alle Anschlusspunkte für Installationsgeräte (Elt. /Fm.) und Beleuchtungskörper eindeutig mit der Bauleitung festzulegen.
Der betriebsfertige Anschluss, auch bauseits gelieferter oder vorhandener Geräte, versteht sich grundsätzlich einschl. Zulieferung der evtl. erforderlichen Stopfbuchsen Führung und sonst. benötigten Klemm- und Kleinmaterialien.

Die Leitungsführung soll immer parallel bzw. rechtwinklig zu den Baulinien erfolgen.

Schaltschränke sind nach DIN EN 61439 auszuführen und zu liefern. Der Platz für die einzubauenden Geräte ist so zu bemessen und auszulegen, dass die Bedienung, Überwachung und evtl. Reparaturarbeiten übersichtlich und gefahrlos vorgenommen werden können. Der vorhandene Schaltzustand muss jederzeit zweifelsfrei erkennbar sein. Soweit nötig, sind die Schaltgeräte mit zusätzlichen Schalterstellungsanzeigen zu versehen.

Sofern eine verschließbare Ausführung allgemeiner Art gefordert ist, sind alle Schränke mit Schwenkhebel einschl. Montageöffnung für Schließ-Zylinder zu verwenden. Zählerschränke und ggf. für den Einbau EVU-seitig beigestellter Geräte vorgesehene Verteilungsfelder erhalten bei Bedarf, die von dort genormte Zylinderschlösser einschl. plombier barer Vorrichtungen.
Einbaugehäuse- und Kästen, Frontplatten, Zwischenwände, Abdeckrahmen, Türen, Hauben, Montagegerüste, Verbindungsschienen o.ä. sind, sofern sie nicht aus Isolierstoff bestehen, rostschutzgrundiert und mit schlag- und kratzfester Lackierung versehen zu liefern.

Für alle Verteilungen und Sammelschienen und Verbindungsleitungen aus Kupfer mit Kennzeichnung nach VDE und im Querschnitt den auftretenden Stromstärken angepasst, sowie sämtlichen notwendigen Steuer- und Messleitungsverbindungen vorzusehen. Die anzuschließenden Kabel und Leitungen sind, ihrer Anzahl entsprechend und in der Größe den Querschnitten angepasst, auf geeignete Klemmen aufzulegen, wobei jeweils Phase bzw. 3-Phasen, Null- und Schutzleiter eines Stromkreises nebeneinander liegen müssen. Für alle Bereiche müssen Nullleiter-Trennklemmen für Leiterquerschnitte bis 6mm² Cu eingesetzt werden. Die Zugehörigkeit zu den einzelnen Stromkreisen ist dauerhaft und zweifelsfrei zu kennzeichnen.

Alle AP vorgesehene Einführungen für Kabel und Leitungen sind, wenn nicht anders vorgesehen, mit Kabelverschraubungen entsprechend Durchmesser bzw. den Kabeln angepassten Endverschlüssen auszuführen. Bei Einführung bzw. Schlitze in der Blechverkleidung mit Kantenschutz zu versehen
Erforderliche Zugentlastungen für Leitungen und Kabel bzw. Montageböcke oder Schienen für Endverschlüsse oder dergl. sind in die Verteilungen mit einzubeziehen.
Schmelzsicherungen sind mit Sicherungspatrone, Stöpsel Kopf und Passschraube (NH-Sicherungen mit Schmelzeinsatz) auszurüsten.
Sämtliche spannungsführende Anlagenteile sind gegen unabsichtliches berühren zu schützen und dürfen nur unter Zuhilfenahme von Werkzeugen zugänglich gemacht werden. Schutzabdeckungen sind so auszulegen, dass einwandfreies gefahrloses und leichtes Einsetzen und Abnehmen gewährleistet ist. Größere Flächen sind durch Versteifungen oder Abstützungen gegen Durchbiegen zu sichern.
Sicherungen, Signallampen und sonstige handbetätigte Schaltgeräte sind so anzuordnen, dass ihre Bedienung gefahrlos und ohne Entfernung der (vorgenannten) Schutzabdeckungen möglich ist.
Ggf. vom VNB beigestellte Geräte sind vom AN bei der zuständigen Stelle abzufordern und betriebsfertig in die vorgesehene Verteilungsfelder einzubauen.
Wird eine Aufgliederung in mehrere Felder gefordert, so sind diese gegeneinander mittels durchgehender Blechtrennwände abzuschotten. Entsprechende Leitungs- und Sammelschienendurchführungen sind vorzusehen. und Sämtliche Stromkreise, (Sicherungen und sonstige Schaltgeräte) sind einzeln mit Resopalschildern zu beschriften. Die Resopalschilder sind mit Schrauben zu befestigen. Die Beschriftung muss deutlich lesbar sein. Die Stromkreiskennzeichnung der Sicherungselemente/ Automaten muss auch bei abgenommener Feldabdeckung zu sehen sein.
Der betriebsfertige Verteilungsbau umfasst den Anschluss aller heraus- und hereingeführten Kabel und Leitungen einschl. notwendiges Herrichten der Kabel- und Leitungsenden unter Zulieferung und Einbau der erforderlichen Kabelschuhe, Endverschlüsse und sonstigen Materialien.

## Sonstige Hinweise
Sonstige Hinweise

Bitte beachten Sie, dass die ausschreibenden Stellen auch während der Angebotsfrist die Vergabeunterlagen ändern können, z.B. infolge von Bieterfragen. Die ausschreibenden Stellen werden die jeweils aktuelle Version über diese Veröffentlichungsplattform verfügbar machen. Dabei wird kenntlich gemacht, sofern Vergabeunterlagen aktualisiert wurden.

Wir empfehlen Ihnen daher dringend, vor der Einreichung eines Angebotes noch einmal zu prüfen, ob sich das Angebot auf die aktuellen Vergabeunterlagen bezieht. Sofern Sie ein Angebot abgeben, das nicht dem aktuellen Stand der Vergabeunterlagen entspricht, müssen Sie davon ausgehen, vom weiteren Verfahren ausgeschlossen zu werden.

- Die Teilnahme am Wertungsverfahren setzt die Einhaltung des Abgabetermins voraus.
- Eine Wertung des Angebotes ist nur bei Abgabe vollständig ausgefüllter Unterlagen möglich.
- Alle Einzelpreise (EP) sind Netto in EUR mit maximal zwei Nachkommastellen einzutragen.

Mit Beauftragung ist die Urkalkulation einzureichen.

## Gewerkespezifische Vorbemerkungen
Gewerkespezifische Vorbemerkungen

Allgemein
Bei der Baumaßnahme handelt es sich um die Errichtung eines weiteren Stockwerkes au einem Schulgebäudes.

Vorliegende Planung umfasst die komplette elektrotechnische Ausrüstung für die stark- und Fernmelde- und Informationstechnische Anlagen im neuen Gebäudeteil sowie notwendige Anbindungen an die Bestandsanlagen.

Hauptverteilung/ Unterverteilungen
Die Einspeisung des Geschosses erfolgt aus der Gebäude- unterverteilung im Bauteil 2/ Erdgeschoss.
Die Unterverteilungen, komplett bestückt, versorgen die jeweils zugeordneten Bereiche des Gebäudes mit Elektroenergie.

Kabel und Leitungen
Kabel und Leitungen werden — sofern nicht in Technikräumen anders ausgewiesen — unter Putz, in Brüstungskanälen, auf Rohfußböden, auf Trassen oberhalb abgehängter Decken oder in Leerrohren verlegt. In Technikräumen erfolgen Leitungsführungen auf Putz bzw. in Installationsrohren. Die generelle Installationsausführung ist unter Putz; vor Beginn von Schlitzen in Decken und Wänden ist die Zustimmung der Bauleitung einzuholen.

Die Außenverschattung wird über eine zentrale Wetterstation gesteuert; raumweise Bedienung erfolgt elektrisch über Jalousietaster.

Beleuchtung
In Räumen und Fluren sind Einlegeleuchten in abgehängten Decken vorgesehen, in Technikräumen schlagfeste Anbauleuchten aus Polycarbonat;  Treppenhäuser erhalten Wandanbauleuchten, WC‑ und Duschbereiche geeignete Schutzartanbauleuchten.
Die Schaltung der Beleuchtung erfolgt raumweise; in WC, Sanitärbereichen, Fluren und Treppenhäusern wird die Beleuchtung über Präsenzmelder gesteuert. Die Außenbeleuchtung wird über Dämmerungsschalter und Zeitschaltuhren gesteuert.

Die Zugänge erhalten kombinierte Notleuchten für Allgemein- und Sicherheitsbeleuchtung.

Für die Beleuchtung des Außengeländes sind Mastleuchten vorgesehen.

Es gilt der generelle Einsatz von LED- Leuchtmitteln, 4000 Kelvin, Lichtfarbe 840.

Notbeleuchtung

Die Notbeleuchtung ist als vollüberwachtes, zentrales Notlichtsystem ausgeführt; die Zentrale wird erweiert und befindet sich in einem separaten Raum im Erdgeschoss von Bauteil 1. An das System werden Rettungszeichen‑ und Sicherheitsleuchten angeschlossen; die Versorgung der einzelnen Bereiche richtet sich nach dem vorliegenden Brandschutzkonzept. Ausgänge ins Freie und Flurquerungen erhalten Piktogrammleuchten, Zugänge von außen kombinierte Leuchten für Allgemein‑ und Notbeleuchtung.

Blitzschutz- und Erdungsanlage
Der neue Gebäudeteil erhält eine Blitzschutzanlage entsprechend DIN VDE 0185 in der aktuell gültigen Fassung.
Die Blitzschutzanlage wird konventionell ausgeführt und an die  HVI-light-Leitungen im Bestand angebunden. Es wird auf dem Dach ein umlaufender Ring, in Verbindung mit Fangstangen zum Schutz der Dachaufbauten, montiert.
Die Ableitungen werden im WDV- System integriert. Die Trennstellenkästen werden auf Höhe Decke 1.Obergeschoss plaziert..

Behindertenrufanlagen
Die Behinderten- WC`s  des Gebäudes erhalten jeweils eine Kompaktrufanlage mit Zug- und Abstelltaster und optischer/ akustischer Alarmierung.

Brandmeldeanlage
Die Erweiterung der Brandmeldeanlage ist als flächendeckende Anlage Kategorie 1 (Vollschutz) geplant und ausgeführt; sie umfasst Handfeuermelder an Ausgängen sowie automatische Melder, gegebenenfalls mit integriertem Warnton. Die Brandmeldeunterzentrale wird in einem Technikraum im 2. Obergeschoss von Bauteil 1 eingerichtet. Aufschaltung und Feuerwehrzugang erfolgen gemäß Baugenehmigung und den einschlägigen Vorschriften (z. B. DIN VDE 0833‑2, DIN 14675).
Die Laufkarten der Bestandsanlage sind an die neue Anlage anzupassen.

TK/ EDV- Technik

Ein TK- Netz, mit Lautsprecheranlage, wird im gesamten Erweiterungsteil verlegt. Die Schulkligelanlage wird eingebunden.

Im Technikraum/ OG wird ein Server-/Netzwerkschrank installiert.  Der Netzwerkverteilerschrank wird an den Bestand angeschlossen.
Sämtliche Schränke werden mit LWL- Kabel eingespeist.
Die Räume, Büros,  Klassenzimmer usw. erhalten Datendoppeldosen. Auf den Fluren werden
Datenanschlüsse für WLAN und für die Dect- Verstärker vorgesehen.
In den Schüler- und Lehrerräumen wird eine vollständige Medieninstallation für interaktive Displays/TV vorgesehen. Je Raum sind an der definierten Displayposition 230‑V‑Steckdosen, netzwerkfähige Datenanschlüsse (Cat.6A / Cat.7, projektspezifisch) sowie erforderliche AV‑Schnittstellen (z. B. HDMI oder vom Auftraggeber vorgegebene Schnittstelle) zu installieren und anschlussfertig zu terminieren. Im Lehrertischbereich sind bodentiefe Medienanschlussfelder (Bodentanks) mit  projektspezifischen Installationen sowie passenden Anschlussblenden/Einbaudosen zu liefern und einzubauen.
Die Verlegung der Kabel erfolgt sternförmig.

Einbruchmeldeanlage
Das Gebäude besitzt eine Einbruchmeldeanlage, mit Einbruchmeldezentrale und Scharfschalteinrichtungen.
Die gefährdeten Bereiche der Erweiterung sind in die vorhandene Bestands‑Einbruchmeldeanlage einzubinden. Die Aufschaltung erfolgt auf den Wachschutz.

Sämtliche Außentüren des Gebäudes erhalten erhalten bauseits Riegel- und Magnetkontakte. Die Verkabelung der MK und RK ist in vorliegender Ausschreibung enthalten.
Im OG werden Bewegungsmelder in den Fluren montiert.

Brandschottung
Durchdringungen von Brandabschnitten sind brandschutzgerecht entsprechend den geforderten Feuerwiderstandsklassen zu verschließen; kabelkanalquerungen in Fluren sind in Brandschutzqualität auszuführen.

Vor dem Schlitzen der Decken und Wände ist generell die Zustimmung der Bauleitung einzuholen.

Elektroakustische Anlagen
Für elektroakustische Anlagen gilt: Es wird keine Sprachalarmanlage (SAA) ausgeführt. Stattdessen wird eine Elektroakustische Anlage (ELA/PA) zur Verbreitung von Evakuierungs‑, Notfall‑ und Informationsdurchsagen sowie allgemeinen Sprachdurchsagen vorgesehen. Der neue Anlagenteil wird in die Zonen der Bestandsanlage eingebunden.

## 01 KG440, KG450
Datum: 07.07.2026

### Bereich 1 Starkstromanlagen

#### Abschnitt 1.1 Unterverteilungen mit Zubehör

*Hinweis: Hinweise zur Kalkulation*
Die Kosten für die anteilige Verdrahtung und die
Verdrahtungskanäle bis zur Klemmleiste in
Installations-Kleinverteilern, Zählerplätzen,
Installationsverteilern, Schaltanlagen und
Rangierverteilern sind in die Einheitspreise
einzukalkulieren.
Jede Verteilung muss dauerhaft und
übersichtlich beschriftet sein.
Die gültigenÜbersichtsschaltpläne sind den Verteilungen in
Klarsichthüllen beizufügen.
Eine Schaltplantasche der Größe DIN A4 ist dauerhaft zu befestigen und gehört generell zum Lieferumfang jeder Verteilung.
Alle ankommenden und abgehenden Leitungen aus dem
Installationsverteiler sind auf Klemmenleiste bzw.
Klemmböcke zu führen, anzuschließen und von dort aus
weiter zu verdrahten.
Die Kosten für die Klemmböcke sowie das Montieren und
Verdrahten der Verteilungen ist in die Einheitspreise
einzukalkulieren.
Bei Einbaugeräten für Installationsverteiler und
Schaltanlagen ist, soweit nicht anders abgefragt, jeweils eine einheitliche Bauform des angebotenen Fabrikates zu verwenden.

*Hinweis: UV-OG2*

**1.1.10 Installationsverteiler IP 43, AP**
Installationsverteiler als
Niederspannungs-Schaltgeräte-
kombination, auf Putz, als Wandschrank,
mit Seitenwänden, Rückwand, Tragschienen,
Berührungsschutzabdeckungen, Rangier-
und Verdrahtungskanäle, Kabeleinführungen,
Zugentlastung für alle eingeführten Kabel/ Leitungen,
Beschriftung aller Geräte, Kabel/ Leitungen, Einzel-
oder Sammelschienen und Abdeckungen, mit Plantasche,
Stromkreisliste und Stromlaufplan, typgeprüft (TSK),
Schutzklasse II, Gehäuse und Tür aus Stahlblech, mit
eingelegtem Kunststoffprofil zur Schutzisolation,
Gehäuse RAL 9016 pulverbeschichtet, vorbereitet zum
Einbau von Zähler- und Verteilerfeldern,
Türöffnungswinkel 130 °,  Schutzart IP 43 DIN EN 60529,
mit Standardverschluss ZB 113 ausgerüstet,
Flanschöffnungen unten und seitlich vorgeprägt,
Membranflansche im oberen Anschlussraum montiert,
Kabeleinführungen im oberen und unteren Anschlussraum,
geltende Normen: DIN VDE 0603-1, DIN EN 61439-1; VDE 0660-600-1, DIN 43870-1, DIN EN 50022, DIN VDE 0106-10,

für 4 x 8 x 12 Teilungseinheiten = 384 TE
Maße: HxBxT=  1250 x 1050 x 215 mm

Verteiler, einschließlich Schloss und Schlüssel,
Beschriftung, verdrahten, zu- und abgehende Kabel und
Leitungen auflegen/anklemmen und mit allem
erforderlichen systemgebundenen Zubehör  montieren.

bestückt mit nachfolgend beschriebenen Einbaugeräten

Fabrikat : Hager oder gleichwertig
Artikel : FP84TN2

Fabrikat der Planung Verteilung und EinbaugeräteTyp: Hager
Gilt für alle weiteren neuen Komponenten dieser Leistungsgruppe
Sofern hier nichts eingetragen wird gilt das Fabrikat der Planung.

angebotenes Fabrikat/ Typ: .........................
Menge: 1,000 St

**1.1.20 Lasttrennschalter als Kippsch. 80 A**
Einbau Lastschalter als Kippschalter, 80 A, 400 V,
3-pol., entsprechend der VDE 063 zum Freischalten der
Unterverteilung mit Schnappbefestigung für Hutschiene, einschließlich Abdeckung,

Fabrikat : Hager oder gleichwertig
Artikel : HAC308

liefern, einbauen und verdrahten, einschließlich allem
erf. Verdrahtungsmaterial.
Menge: 1,000 St

**1.1.30 Überspannungsschutzableiter**
Überspannungsschutzableiter, Ableiter der
Anforderungsklasse 2, zum Schutz von Niederspannungsverbraucheranlagen
vor Überspannungen nach DIN VDE 0110, Teil1.
( Überspannungskategorie III )
- Modulbauweise nach DIN 43880
- Schnelles Ansprechen (<= 25 ns )
- Betriebsspannung/ Dauerspannung: max 275V AC
- 3P+N, 20kA
Montage auf Hutschiene
Gehäusewerkstoff: Thermoplast

Fabrikat : Hager oder gleichwertig
Artikel : SPE440

angebotenes Fabrikat/ Typ: .........................

liefern, montieren und betriebsfertig anschließen,
einschließlich allem erf. Verdrahtungsmaterial.
Menge: 1,000 St

**1.1.40 DPÜ 3-Phasenüberwachung**
DPÜ 3-Phasenüberwachung für Hutprofilschiene
Ausführung gem. VDE 0108, T. 1 und VDE 0100.
EMC nach EN 55015.
Zur Spannungsüberwachung von Unterverteilern der
Allgemeinbeleuchtung.
Mit Umschaltschwelle gem. DIN VDE 0108 und
potentialfreien Störmeldekontakten.
3 LEDs zur Anzeige der Netzspannung.

Funktion: Phasenfehlererkennung, Über- und Unterspannungs-Überwachung, Neutralleiter-Überwachung
Unterfunktion: Phasenverlust
Unterfunktion 2: Über- und Unterspannung (fest)
Auslöseverzögerung
Liefern und betriebsbereit montieren

Einheitliches Fabrikat mit Bezug auf den Hersteller
der Sicherheitsbeleuchtungsanlage.

Fabrikat : Inotec DPÜ/B.2 oder gleichwertig

angebotenes Fabrikat/ Typ: .........................
Menge: 1,000 St

**1.1.50 Sicherungslasttrennschalter TYP: D02, 60mm Sammelschiene**
Lasttrennschalter für Sicherungen D02 63A 3polig 60mm Sammelschiene
DIN VDE 0638, DIN EN 60947-3, 400 V AC, 63 A, AC22B, 50 kA mit Meldesystem für Sicherungsausfall. Schraubkappenlose Stecktechnik, für Neozedsicherungen, einschl. Sicherungen
Größe D02, 3-polig, Nennisolationsspannung 400 V AC,
mit Schaltsperre, Passhülsen und Schraubkappe,
Abdeckung, einschl.  Sicherungen,

Fabrikat : Hager oder gleichwertig
Artikel : L063M

angebotenes Fabrikat/ Typ: .........................

liefern, montieren und betriebsfertig anschließen,
einschließlich allem erf. Verdrahtungsmaterial.
Menge: 17,000 St

**1.1.60 Fehlerstromschutzschalter 40A/4-pol/0,03A**
Fehlerstromschutzschalter nach DIN VDE 0664,
für Wechsel- und pulsierende Gleichfehlerströme
Nennspannung 230/400V 50/60Hz,
einschließlich Abdeckung,
Nennfehlerstrom 30 mA
Nennstrom 40 A, 4-polig, 400V

Fabrikat : Hager oder gleichwertig
Artikel : CDS440D

angebotenes Fabrikat/ Typ: .........................

liefern, einbauen und verdrahten,
einschließlich allem erf. Verdrahtungsmaterial.
Menge: 15,000 St

**1.1.70 Fehlerstromschutzschalter 63A/4-pol/0,03A**
Fehlerstromschutzschalter nach DIN VDE 0664,
für Wechsel- und pulsierende Gleichfehlerströme
Nennspannung 230/400V 50/60Hz,
einschließlich Abdeckung,
Nennfehlerstrom 30 mA
Nennstrom 63 A, 4-polig, 400V

Fabrikat : Hager oder gleichwertig
Artikel : CDS463D

angebotenes Fabrikat/ Typ: .........................

liefern, einbauen und verdrahten,
einschließlich allem erf. Verdrahtungsmaterial.
Menge: 1,000 St

**1.1.80 Leitungsschutzschalter B 6A 1-pol.**
Leitungsschutzschalter nach DIN VDE 0641 TEIL 11,
Nennisolationsspannung 230/400 V AC, Nennschaltvermögen
6 kA, Auslösecharakteristik - B 1-polig, Nennstrom 6 A,
liefern, einbauen und verdrahten, einschließlich allem
erf. Verdrahtungsmaterial.

Fabrikat : Hager oder gleichwertig
Artikel : MBN106

angebotenes Fabrikat/ Typ: .........................
Menge: 2,000 St

**1.1.90 Leitungsschutzschalter B 10A 1-pol.**
Leitungsschutzschalter nach DIN VDE 0641 TEIL 11,
Nennisolationsspannung 230/400 V AC, Nennschaltvermögen
6 kA, Auslösecharakteristik - B 1-polig,
Nennstrom 10A,
liefern, einbauen und verdrahten, einschließlich allem
erf. Verdrahtungsmaterial.

Fabrikat : Hager oder gleichwertig
Artikel : MBN110

angebotenes Fabrikat/ Typ: .........................
Menge: 41,000 St

**1.1.100 Leitungsschutzschalter B13A 1-pol.**
Leitungsschutzschalter nach DIN VDE 0641 TEIL 11,
Nennisolationsspannung 230/400 V AC, Nennschaltvermögen
6 kA, Auslösecharakteristik - B 1-polig,
Nennstrom 13A,
liefern, einbauen und verdrahten, einschließlich allem
erf. Verdrahtungsmaterial.

Fabrikat : Hager oder gleichwertig
Artikel : MBN113

angebotenes Fabrikat/ Typ: .........................
Menge: 2,000 St

**1.1.110 Leitungsschutzschalter B16A 1-pol.**
Leitungsschutzschalter nach DIN VDE 0641 TEIL 11,
Nennisolationsspannung 230/400 V AC, Nennschaltvermögen
6 kA, Auslösecharakteristik - B 1-polig,
Nennstrom 16A,
liefern, einbauen und verdrahten, einschließlich allem
erf. Verdrahtungsmaterial.

Fabrikat : Hager oder gleichwertig
Artikel : MBN116

angebotenes Fabrikat/ Typ: .........................
Menge: 60,000 St

**1.1.120 Leitungsschutzschalter B 16A 3-pol.**
Leitungsschutzschalter nach DIN VDE 0641 TEIL 11,
Nennisolationsspannung 230/400 V AC,
Nennschaltvermögen 6 kA,
Auslösecharakteristik - B
3-polig, Nennstrom 16 A,

liefern, einbauen und verdrahten,
einschließlich allem erf. Verdrahtungsmaterial.

Fabrikat : Hager oder gleichwertig
Artikel : MBN316

angebotenes Fabrikat/ Typ: .........................
Menge: 2,000 St

**1.1.130 Leitungsschutzschalter C 16A 1-pol.**
Leitungsschutzschalter nach DIN VDE 0641 TEIL 11,
Nennisolationsspannung 230/400 V AC,
Nennschaltvermögen 6 kA,
Auslösecharakteristik - C
1-polig, Nennstrom 16 A,

liefern, einbauen und verdrahten,
einschließlich allem erf. Verdrahtungsmaterial.

Fabrikat : Hager oder gleichwertig
Artikel : MCN116

angebotenes Fabrikat/ Typ: .........................
Menge: 1,000 St

**1.1.140 Leitungsschutzschalter C 16A 3-pol.**
Leitungsschutzschalter nach DIN VDE 0641 TEIL 11,
Nennisolationsspannung 230/400 V AC,
Nennschaltvermögen 6 kA,
Auslösecharakteristik - C
3-polig, Nennstrom 16 A,

liefern, einbauen und verdrahten,
einschließlich allem erf. Verdrahtungsmaterial.

Fabrikat : Hager oder gleichwertig
Artikel : MCN316

angebotenes Fabrikat/ Typ: .........................
Menge: 1,000 St

**1.1.150 Leitungsschutzschalter B 20A 3-pol.**
Leitungsschutzschalter nach DIN VDE 0641 TEIL 11,
Nennisolationsspannung 230/400 V AC,
Nennschaltvermögen 6 kA,
Auslösecharakteristik - B
3-polig, Nennstrom 20 A,

liefern, einbauen und verdrahten,
einschließlich allem erf. Verdrahtungsmaterial.

Fabrikat : Hager oder gleichwertig
Artikel : MBN320

angebotenes Fabrikat/ Typ: .........................
Menge: 1,000 St

**1.1.160 Leitungsschutzschalter B 20A 1-pol.**
Leitungsschutzschalter nach DIN VDE 0641 TEIL 11,
Nennisolationsspannung 230/400 V AC,
Nennschaltvermögen 6 kA,
Auslösecharakteristik - B
1-polig, Nennstrom 20 A,

liefern, einbauen und verdrahten,
einschließlich allem erf. Verdrahtungsmaterial.

Fabrikat : Hager oder gleichwertig
Artikel : MBN120

angebotenes Fabrikat/ Typ: .........................
Menge: 1,000 St

**1.1.170 Hilfskontaktblock 1S/1Ö**
2-poliger Hilfsschalter als Zubehör an LS-Schalter

Normen: IEC/EN 60947-5-1
Montageart: Seitliche Montage
Anzahl Hilfskontakte Schließer: 1
Anzahl Hilfskontakte Öffner: 1
Bemessungsfrequenz: Hilfsstromkreis 50 Hz / 60 Hz
Bemessungsbetriebsstrom: (415 V AC) 3 A, (24 V) 6 A, (240 V) 4 A, (500 V) 2 A
Bemessungsbetriebsstrom: (125 V) 0,55 A, (250 V) 0,27 A
Bemessungsbetriebsspannung: Hilfsstromkreis 500 V AC
Bemessungsisolationsspannung: 500 V
Schutzart: IP20
Liefern und betriebsbereit montieren

Fabrikat : Hager oder gleichwertig
Artikel : MZ201

angebotenes Fabrikat/ Typ: .........................
Menge: 32,000 Stk

**1.1.180 Installationsschütz 40A 4S/0Ö, 230 V AC/DC**
Installationsschütze mit integriertem Handschalter für Lasten bis 40 A gemäß IEC/EN 60947-4-1, IEC/EN 61095. Die Geräte sind brummfrei,
Normen: IEC/EN 60947-1, IEC/EN 60947-4-1, IEC/EN 61095, UL 60947-1, UL 60947-4-1

Anzahl Pole: 4
Bemessungsbetriebsleistung: (230 V) einphasig,
Bemessungsbetriebsstrom: (S) 40 A
Bemessungsbetriebsspannung: Hauptstromkreis 220 V DC / 400 V AC
Bemessungsisolationsspannung: 500 V
Bemessungssteuerspannung: 230 V
Anzahl Hauptkontakte Schließer: 4
Anzahl Hauptkontakte Öffner: 0
Schutzart: IP20

Liefern und betriebsbereit montieren

Fabrikat : Hager oder gleichwertig
Artikel : ESC440

angebotenes Fabrikat/ Typ: .........................
Menge: 1,000 Stk

**1.1.190 Fehlerstrom-Leitungsschutzschalter 1P+N 6kA B-16A 30mA Typ A**
Fehlerstrom-Leitungsschutzschalter
Berührungsschutz DIN VDE 0106 Teil 100,
Bemessungsbetriebsspannung Ue: 240 V
Nennstrom: 16 A
Auslösercharakteristik: B
Typ des Fehlerstromschutzes: A
Bemessungsfehlerstrom: 30 mA
Ausschaltvermögen Icn AC nach IEC 60898-1: 6 kA
Frequenz: 50 Hz

liefern, montieren und betriebsfertig anschließen.

Fabrikat : Hager oder gleichwertig
Artikel : ADS916D

angebotenes Fabrikat/ Typ: .........................
Menge: 8,000 Stk

**1.1.200 Netzgerät für Hutschiene 230VAC- 12/24VDC**
Netzteil für den Installationsbereich
- Anschluss: Schraubklemmen
- Ausgangsspannung regelbar
- Kunststoffgehäuse für Hutschienenmontage
- 35 x 90 x 58,4 mm
- Schutzschaltungen gegen: Überspannung, Kurzschluss, Überlast
- Eingangsspannung 85 - 264V AC
- Ausgang: 12V DC oder 24V DC
- Leistung: 30W, 2,0A @12V DC / 30W, 1,5A @ 24V DC

liefern, montieren und betriebsfertig anschließen.

angebotenes Fabrikat/ Typ: .........................
Menge: 1,000 St

**1.1.210 Stromkreisauflistung in die Verteilung einlegen**
Erstellen der Stromkreisauflistung für die
Unterverteilung,
einschl. Befestigen in einer Plantasche an der
Verteilungstür.
Menge: 1,000 St

*Hinweis: Rangierverteiler*
Rangierverteiler

Leistung:
Lieferung, Montage und Anschluss von 2 zusätzlichen NH‑Trennvorrichtungen in den vorhandenen Bestandsverteilerschrank sowie Anbindung der neuen Unterverteilung UV‑2.OG und des weiteren Verteilers gemäß nachfolgender Position. Ferner Demontage und Umverlegung von 5 vorhandenen D02‑Trennvorrichtungen in die hierfür vom Auftraggeber bezeichnete Zielverteilung.

**1.1.220 Installationsverteiler IP 43, AP**
Installationsverteiler als
Niederspannungs-Schaltgeräte-
kombination, auf Putz, als Wandschrank,
mit Seitenwänden, Rückwand, Tragschienen,
Berührungsschutzabdeckungen, Rangier-
und Verdrahtungskanäle, Kabeleinführungen,
Zugentlastung für alle eingeführten Kabel/ Leitungen,
Beschriftung aller Geräte, Kabel/ Leitungen, Einzel-
oder Sammelschienen und Abdeckungen, mit Plantasche,
Stromkreisliste und Stromlaufplan, typgeprüft (TSK),
Schutzklasse II, Gehäuse und Tür aus Stahlblech, mit
eingelegtem Kunststoffprofil zur Schutzisolation,
Gehäuse RAL 9016 pulverbeschichtet, vorbereitet zum
Einbau von Zähler- und Verteilerfeldern,
Türöffnungswinkel 130 °,  Schutzart IP 43 DIN EN 60529,
mit Standardverschluss ZB 113 ausgerüstet,
Flanschöffnungen unten und seitlich vorgeprägt,
Membranflansche im oberen Anschlussraum montiert,
Kabeleinführungen im oberen und unteren Anschlussraum,
geltende Normen: DIN VDE 0603-1, DIN EN 61439-1; VDE 0660-600-1, DIN 43870-1, DIN EN 50022, DIN VDE 0106-10,

für 1 x 5 x 12 Teilungseinheiten =  60 TE
Maße: HxBxT=  800 x 300 x 215 mm

Verteiler, einschließlich Schloss und Schlüssel,
Beschriftung, verdrahten, zu- und abgehende Kabel und
Leitungen auflegen/anklemmen und mit allem
erforderlichen systemgebundenen Zubehör  montieren.

Zuleitung 1St. 5x25mm²
Abgänge 3St. 5x6mm², 1St. 5x10mm², 1St. 5x16mm²

Installation auf Sammelschiene.

bestückt mit nachfolgend beschriebenen D02 Einbaugeräten
Menge: 1,000 St

**1.1.230 Demontage und Wiederaufbau Sicherungslasttrennschalter (Bestand)**
Sicherungslasttrennschalter nach DIN VDE 0660‑Teil 107 für Neozed‑Sicherungen, Größe D02, 3‑polig, Nennisolationsspannung 400 V AC, inklusive zugehöriger Sicherungen, bauseits vorhandenes Gerät, fachgerecht freischalten, spannungsfrei schalten und gegen Wiedereinschalten sichern. Gerät aus der vorhandenen Unterverteilung ausbauen, transportieren und in die vom AG vorgegebene Unterverteilung fachgerecht einbauen und anschließen. Inklusive aller erforderlichen Anschluss‑ und Verbindungsmittel, Kennzeichnung, Erprobung und Funktionsprüfung sowie Messungen.
Abschlussdokumentation: Eintrag/Änderung im Schaltplan. Alle Nebenleistungen sind in den Einheitspreisen zu berücksichtigen
Menge: 5,000 St

**1.1.240 Sicherungslasttrennschalter 3-polig 100 A**
Einbau in vorhandenem Rangierverteiler

NH000-Sicherungslasttrennschalter für Sammelschienenmontage Abstand 40 mm nach DIN EN 60947-3 (VDE 0660-107) und geeignet für NH-Sicherungseinsätze nach IEC 60269-2 / DIN VDE 0636-2. Bestehend aus 3-poligem Schalterunterteil und plombierbarem Griffeinsatz, Berührungsschutz am Griff, mit verschiebbarem Klarsichtfenster zur Spannungsprüfung, allpolig schaltend, zur Montage auf CU-Sammelschiene Abstand 40 mm, Abgang unten

einschließlich allem erforderlichem Verdrahtungsmaterial/ Montageset/ Montagegerüst/Klemmen,
einschleßlich Sicherungseinsatz bzw. Trennmesser

Liefern und betriebsbereit montieren

Fabrikat : Hager oder gleichwertig
Artikel : LT0054

angebotenes Fabrikat/ Typ: .........................
Menge: 2,000 Stk

*Hinweis: HLS- Verteiler*
Heizraumverteiler

**1.1.250 Installationsverteiler IP 43, AP**
Installationsverteiler als
Niederspannungs-Schaltgeräte-
kombination, auf Putz, als Wandschrank,
mit Seitenwänden, Rückwand, Tragschienen,
Berührungsschutzabdeckungen, Rangier-
und Verdrahtungskanäle, Kabeleinführungen,
Zugentlastung für alle eingeführten Kabel/ Leitungen,
Beschriftung aller Geräte, Kabel/ Leitungen, Einzel-
oder Sammelschienen und Abdeckungen, mit Plantasche,
Stromkreisliste und Stromlaufplan, typgeprüft (TSK),
Schutzklasse II, Gehäuse und Tür aus Stahlblech, mit
eingelegtem Kunststoffprofil zur Schutzisolation,
Gehäuse RAL 9016 pulverbeschichtet, vorbereitet zum
Einbau von Zähler- und Verteilerfeldern,
Türöffnungswinkel 130 °,  Schutzart IP 43 DIN EN 60529,
mit Standardverschluss ZB 113 ausgerüstet,
Flanschöffnungen unten und seitlich vorgeprägt,
Membranflansche im oberen Anschlussraum montiert,
Kabeleinführungen im oberen und unteren Anschlussraum,
geltende Normen: DIN VDE 0603-1, DIN EN 61439-1; VDE 0660-600-1, DIN 43870-1, DIN EN 50022, DIN VDE 0106-10,

2-Felder, 4-reihig
Maße: HxBxT=  650 x 550 x 160 mm

Verteiler, einschließlich Schloss und Schlüssel,
Beschriftung, verdrahten, zu- und abgehende Kabel und
Leitungen auflegen/anklemmen und mit allem
erforderlichen systemgebundenen Zubehör  montieren.

bestückt mit nachfolgend beschriebenen Einbaugeräten

Fabrikat : Hager oder gleichwertig
Artikel : FWB42A

angebotenes Fabrikat/ Typ: .........................
Menge: 1,000 St

**1.1.260 Überspannungsschutzableiter**
Überspannungsschutzableiter, Ableiter der
Anforderungsklasse 2, zum Schutz von Niederspannungsverbraucheranlagen
vor Überspannungen nach DIN VDE 0110, Teil1.
( Überspannungskategorie III )
- Modulbauweise nach DIN 43880
- Schnelles Ansprechen (<= 25 ns )
- Betriebsspannung/ Dauerspannung: max 275V AC
- 3P+N, 20kA
Montage auf Hutschiene
Gehäusewerkstoff: Thermoplast

liefern, montieren und betriebsfertig anschließen,
einschließlich allem erf. Verdrahtungsmaterial.

Fabrikat : Hager oder gleichwertig
Artikel : SPE440
Menge: 1,000 St

**1.1.270 Sicherungslasttrennschalter TYP: D02**
Lasttrennschalter für Sicherungen D02 63A 3polig 60mm Sammelschiene
DIN VDE 0638, DIN EN 60947-3, 400 V AC, 63 A, AC22B, 50 kA mit Meldesystem für Sicherungsausfall. Schraubkappenlose Stecktechnik, für Neozedsicherungen, einschl. Sicherungen
Größe D02, 3-polig, Nennisolationsspannung 400 V AC,
mit Schaltsperre, Passhülsen und Schraubkappe,
Abdeckung, einschl.  Sicherungen,

Fabrikat : Hager oder gleichwertig
Artikel : L063M

liefern, montieren und betriebsfertig anschließen,
einschließlich allem erf. Verdrahtungsmaterial.
Menge: 3,000 St

**1.1.280 Fehlerstromschutzschalter 40A/4-pol/0,03A**
Fehlerstromschutzschalter nach DIN VDE 0664 Teil 1,
für Wechsel- und pulsierende Gleichfehlerströme
Nennspannung 230/400V 50/60Hz,
einschließlich Abdeckung,
Nennfehlerstrom 30 mA
Nennstrom 40 A, 4-polig, 400V

liefern, einbauen und verdrahten,
einschließlich allem erf. Verdrahtungsmaterial.

Fabrikat : Hager oder gleichwertig
Artikel : CDS440D
Menge: 1,000 St

**1.1.290 Leitungsschutzschalter B 10A 1-pol.**
Leitungsschutzschalter nach DIN VDE 0641 TEIL 11,
Nennisolationsspannung 230/400 V AC, Nennschaltvermögen
6 kA, Auslösecharakteristik - B 1-polig,
Nennstrom 10A,
liefern, einbauen und verdrahten, einschließlich allem
erf. Verdrahtungsmaterial.
Menge: 6,000 St

**1.1.300 Leitungsschutzschalter B16A 1-pol.**
Leitungsschutzschalter nach DIN VDE 0641 TEIL 11,
Nennisolationsspannung 230/400 V AC, Nennschaltvermögen
6 kA, Auslösecharakteristik - B 1-polig,
Nennstrom 16A,
liefern, einbauen und verdrahten, einschließlich allem
erf. Verdrahtungsmaterial.
Menge: 4,000 St

**1.1.310 Leitungsschutzschalter B 16A 3-pol.**
Leitungsschutzschalter nach DIN VDE 0641 TEIL 11,
Nennisolationsspannung 230/400 V AC,
Nennschaltvermögen 6 kA,
Auslösecharakteristik - B
3-polig, Nennstrom 16 A,

liefern, einbauen und verdrahten,
einschließlich allem erf. Verdrahtungsmaterial.
Menge: 1,000 St

*Hinweis: Umbau GHV*
Umbau Gebäudehauptverteilung zur vollständigen Versorgung des Gebäudes über den Ersatzstromgenerator

**1.1.320 Umbau der Gebäudehauptverteilung (GHV)**
*** Pauschalposition
Umbau der Gebäudehauptverteilung (GHV)

Ziel: Umbau der vorhandenen GHV, sodass bei Netzausfall das gesamte Gebäude über den vorhandenen Ersatzstromgenerator versorgt wird. Derzeit sind nur Teilbereiche notstromversorgt.

Leistungsumfang:

Bestandsaufnahme vor Ort inkl. Sichtung Pläne/Schaltbilder, Erfassung vorhandener Umschalteinrichtungen und Abgänge.

Planung der Umverdrahtung und Einbindung der bislang nur über die Allgemeinversorgung (AV) versorgten Abgänge in das Ersatznetz, ohne Änderung der Anschlussleistungen/ Bemessungsströme.

Die Abgänge UV-OG1, UV-EG1, R-Verteiler1  sind  in die Ersatzanlage einzubinden.
Gegebenenfalls ist die NH00 Trennvorrichtung des Ersatznetzkreises durch eine NH1 Trennvorrichtung zu ersetzten.

Anpassung der Sammelschienenanlage.
Anpassung der Schrankverdrahtung (Adern, Aderendhülsen, Klemmen, Verdrahtungsführung) inkl. Beschriftung.
Beschriftung aller Felder, Schalter, Abgänge und Sammelschienen gemäß aktuellem Revisionsstand.

Lieferung/Einbau/Austausch erforderlicher Abgangssicherungen bzw. NS-Leistungsschalter in bestehenden Feldern; Bemessungsdaten der Abgänge bleiben unverändert.
Einbindung der neuen/umgelegten Abgänge in das vorhandene Netz-/Ersatznetz-Umschaltkonzept; mechanische/elektrische Verriegelung sicherstellen; kein Parallelbetrieb von Netz und Generator.
Erstprüfung und Funktionsprüfung gem. DIN VDE 0100-600 und DIN VDE 0105-100
Menge: 1,000 psch

#### Abschnitt 1.2 Verlegesysteme / Kabeltrassen/ Installationsrohre

*Hinweis: Geräteeinbaukanal*
Geräteeinbaukanal

Das Schneiden und Anpassen der Geräteeinbaukanäle auf
die örtlichen Gegebenheiten, wie Gehrungsschnitte und
kürzen der Kanäle sind in die Einheitspreise mit
einzukalkulieren.
Das Befestigungsmaterial ist ebenfalls mit
einzukalkulieren.
Die im folgenden aufgeführten Positionen sind von einem
einheitlichen Hersteller anzubieten.

**1.2.10 Brüstungskanal-68 x170mm Oberteil 80mm Stahl vweiß**
Elektroinstallationskanal DIN VDE 00604 als
Geräteeinbaukanal, Montage erfolgt an/ vor der Wand.
Farbe: RAL 9016, verkehrsweiß,

Brüstungskanal-Unterteil frontrastend zu BRS 68x170mm Oberteil 80mm Stahl vweiß
mit
Kanaloberteil Stahlblech, aufrastbar, innenliegend, zum Elektro-Installationskanal-System Brüstungskanal nach DIN EN 50085-1 als Geräteeinbaukanal.
Schutzart IP 54, mit integrierter Erdung,
Profil geschlossen, komplett mit Trennwand aus Stahlblech,
einschl. elektrisch dauerhaft leitfähiger Verbindung,
Die Potenzialausgleichsverbindung zwischen Kanalober- und -unterteil erfolgt durch einfaches Aufrasten ohne zusätzliches Zubehör.einschl. aller systembedingten Form-, Verbindungs- und
Endstücke, an/ vor der Wand,
einschließlich Montagematerial, komplett liefern und betriebsfertig montieren.

Fabrikat/ Typ: Hager o. glw.

angebotenes Fabrikat/ Typ: .........................
Menge: 18,000 m

**1.2.20 Endstück, Stahlblech**
Endstück, passend zum v. g. Geräteeinbaukanal
Farbe: RAL 9016, verkehrsweiß, Stahlblech
komplett, einschließlich Zubehör und
Befestigungsmaterial
liefern und montieren

Fabrikat/ Typ: Hager o. glw.

angebotenes Fabrikat/ Typ: .........................
Menge: 6,000 St

**1.2.30 Inneneck, Stahlblech**
Inneneckstück, passend zum v. g. Geräteeinbaukanal
Farbe: RAL 9016,verkehrsweiß, Stahlblech
komplett, einschließlich Zubehör und
Befestigungsmaterial
liefern und montieren

Fabrikat/ Typ: Hager o. glw.

angebotenes Fabrikat/ Typ: .........................
Menge: 2,000 St

**1.2.40 Universal- Erdungsklammer**
Universal- Erdungsklammer zur elektrischen
Verbindung des Grundprofils mit dem Oberteil
(leitungslos)
liefern und montieren
Menge: 2,000 St

**1.2.50 Erdanschlussklemme**
Erdanschlussklemme für den Anschluss des
Potentialausgleichsleiters an vorst.
Universal-Erdungsklammer (max. Leitungsquerschnitt 1 x
16mm²)
liefern und montieren
Menge: 2,000 St

**1.2.60 Schallbarriere 40 dB**
Schallbarriere mit Dämpfung ca. 40 dB
Zopflänge 300 mm, Durchmesser 30 mm
für vorbenannten BR- Kanal liefern und montieren.
Menge: 4,000 St

*Hinweis: Kabelrinnen*
Kabelrinnen
Sämtliche Kabelrinnen einschl. Zubehör sind in
bandverzinkter bzw. galvanisch verzinkter Ausführung zu
liefern.
Die Kabelrinnen sind sichtbar unterhalb der Decke zu
montieren. Das Vorhalten erforderlicher Arbeitsgeräte,
wie Leitern u.ä.,  ist in die Einheitspreise mit
einzukalkulieren.
Es darf nur Befestigungsmaterial in verzinkter
Ausführung eingesetzt werden. Zur Befestigung der
Systembauteile am Baukörper sind nur lfBt zugelassene
Dübel zu verwenden und entsprechend den Richtlinien zu
verarbeiten.
Die Kabelbahnen sind mit einem dauerhaften Kantenschutz
zu versehen, dort, wo die Kabel und Leitungen die
Kabeltrasse verlassen.
Die im folgenden aufgeführten Positionen sind von einem
einheitlichen Hersteller anzubieten.

**1.2.70 Kabelbahn 60 x 200 x 0,8mm, gelocht**
Kabelbahn 60 x 200 x 0,8mm, gelocht mit integriertem
Verbinder bandverzinkt nach DIN EN 10327,
liefern und montieren, einschl. Klein- und
Befestigungsmaterial
Menge: 40,000 m

**1.2.80 Kabelbahn 60 x 400 x 0,8mm, gelocht**
Kabelbahn 60 x 400 x 0,8mm, gelocht mit integriertem
Verbinder bandverzinkt nach DIN EN 10327,
liefern und montieren, einschl. Klein- und
Befestigungsmaterial
Menge: 50,000 m

**1.2.90 Kabelbahn 60 x 600 x 0,8mm, gelocht**
Kabelbahn 60 x 600 x 0,8mm, gelocht mit integriertem
Verbinder bandverzinkt nach DIN EN 10327,
liefern und montieren, einschl. Klein- und
Befestigungsmaterial
Menge: 160,000 m

**1.2.100 Trennsteg für vorher genannte Kabelbahn**
Trennsteg für vorher genannte Kabelbahnen,
liefern und montieren
Menge: 350,000 m

**1.2.110 Kantenschutz für die zuvor beschriebenen Kabelbühnen**
Kantenschutz für die zuvor beschriebenen Kabelbühnen
haltbar, aus Gummi oder halogenfreiem PVCl
liefern und montieren
Menge: 50,000 m

**1.2.120 Konsole Breite 200 mm**
Konsole Breite 200 mm, sendzimirverzinkt
nach DIN 50975/50976, Montage an Hängestielen
oder zum direkten Befestigen an Wänden
liefern und montieren einschl. Klein- und
Befestigungsmaterial
Menge: 24,000 St

**1.2.130 Konsole Breite 400 mm**
Konsole Breite 400 mm, sendzimirverzinkt
nach DIN 50975/50976, Montage an Hängestielen
oder zum direkten Befestigen an Wänden
liefern und montieren einschl. Klein- und
Befestigungsmaterial
Menge: 26,000 St

**1.2.140 Konsole Breite 600 mm**
Konsole Breite 600 mm, sendzimirverzinkt
nach DIN 50975/50976, Montage an Hängestielen
oder zum direkten Befestigen an Wänden
liefern und montieren einschl. Klein- und
Befestigungsmaterial
Menge: 89,000 St

**1.2.150 Hängestiel Länge 200mm**
Hängestiel Länge 200 mm mittelschwer/ doppelt
zur Aufnahme von Wandkonsolen, sendzimirverzinkt
nach DIN 50975/50976
liefern und montieren einschl. Klein-
und Befestigungsmaterial
Menge: 24,000 St

**1.2.160 Hängestiel Länge 400mm**
Hängestiel Länge 400 mm mittelschwer/ doppelt
zur Aufnahme von Wandkonsolen, sendzimirverzinkt
nach DIN 50975/50976
liefern und montieren einschl. Klein-
und Befestigungsmaterial
Menge: 26,000 St

**1.2.170 Hängestiel Länge 600mm**
Hängestiel Länge 600 mm mittelschwer/ doppelt
zur Aufnahme von Wandkonsolen, sendzimirverzinkt
nach DIN 50975/50976
liefern und montieren einschl. Klein-
und Befestigungsmaterial
Menge: 89,000 St

**1.2.180 90° Bogen, bandverzinkt, 400 mm**
90° Bogen, bandverzinkt nach DIN EN 10327,
passend für 400 mm Kabelbahn, einschließlich
Befestigungsmaterial.
liefern und mit allem erf. systemgebundenen
Zubehör montieren.
Menge: 1,000 St

**1.2.190 90° Bogen, bandverzinkt, 600 mm**
90° Bogen, bandverzinkt nach DIN EN 10327,
passend für 600 mm Kabelbahn, einschließlich
Befestigungsmaterial.
liefern und mit allem erf. systemgebundenen
Zubehör montieren.
Menge: 10,000 St

**1.2.200 T-Abzweig, bandverzinkt 600 mm**
T-Abzweig, bandverzinkt nach DIN EN 10327,
passend für 600 mm Kabelbahn, einschließlich
Befestigungsmaterial.liefern und mit allem erf. systemgebundenen Zubehör montieren.
Menge: 4,000 St

**1.2.210 Kabelbahn‑Reduzierstück 400 mm → 200 mm**
Lieferung und Montage von Kabelbahn‑Reduzierstücken 400 mm → 200 mm, material‑, profil‑ und oberflächengleich zur vorhandenen Kabelbahn, inklusive aller erforderlichen Verbindungselemente, Kantenbruch/ Kantenschutz, Befestigungsmittel, Erdungs-/Potentialausgleichsverbindungen sowie Anschluss an bestehende Tragseile/ Konsolen. Überstände fachgerecht sauber schneiden, Restmaterial abtransportieren und Baustelle reinigen. Ausführung nach DIN EN 61537 und Herstellerangaben. Sämtliche Nebenleistungen sind in die Einheitspreise einzurechnen.
Menge: 1,000 St

**1.2.220 Kabelbahn‑Reduzierstück 400 mm → 600 mm**
Lieferung und Montage von Kabelbahn‑Reduzierstücken 400 mm → 600 mm, material‑, profil‑ und oberflächengleich zur vorhandenen Kabelbahn, inklusive aller erforderlichen Verbindungselemente, Kantenbruch/ Kantenschutz, Befestigungsmittel, Erdungs-/Potentialausgleichsverbindungen sowie Anschluss an bestehende Tragseile/ Konsolen. Überstände fachgerecht sauber schneiden, Restmaterial abtransportieren und Baustelle reinigen. Ausführung nach DIN EN 61537 und Herstellerangaben. Sämtliche Nebenleistungen sind in die Einheitspreise einzurechnen.
Menge: 2,000 St

**1.2.230 Übergang Kabelbahn 400mm auf 200mm**
Anschluss einer 200 mm Kabeltrasse seitlich an vorhandene 600 mm Kabeltrasse (kein T‑Stück). Lieferung und Montage eines material- und profilgleichen seitlichen Übergangsstücks/Reduzieranschlusses zur seitlichen Einleitung, inkl. aller Verbindungselemente, Kantenbruch/Kantenschutz, Befestigungsmittel, Potentialausgleichsbrücke und Anpassung der Trassenauflager. Ausführung feuerverzinkt oder NIRO entsprechend Bestand; Montage nach DIN EN 61537 und Herstellervorgaben. Sämtliche Nebenleistungen sind in die Einheitspreise einzurechnen.
Menge: 1,000 St

**1.2.240 Anker-/Profilschienen für die Aufnahme**
Anker-/Profilschienen für die Aufnahme von
Bügelschellen
einschl. Befestigung liefern und in Teillängen
montieren.
Menge: 30,000 m

**1.2.250 Hammerfuß- Bügelschelle**
Hammerfuß- Bügelschelle feuerverzinkt,
zur Verwendung im Funktionserhalt
liefern und montieren
Menge: 100,000 St

**1.2.260 Steigeleiter, mittelschwer Breite 300 mm**
Steigeleiter, mittelschwer Breite 300 mm einschließlich
Sprossen ( je 600 mm laufende Länge ) Traglast je
Sprosse 200 KG mit Befestigungwinkel,mit Längsverbinder
einschl.Brandschutzdübel, einschl. Bügelschellen
liefern und montieren.
Menge: 20,000 m

**1.2.270 Sammelschellen E-30-90 bis 3 St. Leitungen**
Sammelschellen E30, inkl. Befestigung, liefern und montieren

Lieferung und fachgerechte Montage von brandschutzgeprüften Sammelschellen, Feuerwiderstandsklasse E30 (Prüfzeugnis vorzulegen), zur Bündelung von bis zu 3 Leitungen je Schelle Geeignet für Montage an Betonwänden und Betondecken. Material: Stahl verzinkt bzw. NIRO oder entsprechend korrosionsbeständig; Inklusive aller erforderlichen Befestigungsmittel (Dübel, Schrauben, Anker) und Gegenstücke. Befestigungsabstände und Ausführung entsprechend Herstellerangaben und projektspezifischen Brandschutzanforderungen; zusätzliche Halter an Einführungen, Bögen und Abzweigen vorsehen. Montage prüfen, festen Sitz kontrollieren. Sämtliche Nebenleistungen sind in die Einheitspreise einzurechnen.
Menge: 300,000 St

**1.2.280 Sammelschellen E-30-90 bis 15 St. Leitungen**
Sammelschellen E30, inkl. Befestigung, liefern und montieren

Lieferung und fachgerechte Montage von brandschutzgeprüften Sammelschellen, Feuerwiderstandsklasse E30 (Prüfzeugnis vorzulegen), zur Bündelung von bis zu 15 Leitungen je Schelle Geeignet für Montage an Betonwänden und Betondecken. Material: Stahl verzinkt bzw. NIRO oder entsprechend korrosionsbeständig; Inklusive aller erforderlichen Befestigungsmittel (Dübel, Schrauben, Anker) und Gegenstücke. Befestigungsabstände und Ausführung entsprechend Herstellerangaben und projektspezifischen Brandschutzanforderungen; zusätzliche Halter an Einführungen, Bögen und Abzweigen vorsehen. Montage prüfen, festen Sitz kontrollieren. Sämtliche Nebenleistungen sind in die Einheitspreise einzurechnen.
Menge: 200,000 St

**1.2.290 Sammelschellen PVC, inkl. Befestigung bis 3 St. Leitungen**
Sammelschellen PVC, inkl. Befestigung, liefern und montieren

Lieferung und fachgerechte Montage von PVC‑Sammelschellen zur Bündelung von Leitungen (bis zu 3 Leitungen je Schelle), geeignet für z.B. NYM‑J und YSTY. Material: hochwertige, nicht‑metallische Ausführung (weiß/hell), Inklusive aller erforderlichen Befestigungsmittel (Dübel, Schrauben, Anker) für Montage an Betonwänden und Betondecken. Befestigungsabstände und Ausführung nach Herstellervorgaben und DIN‑/VDE‑Regelwerken; Bei Einsatz in Feuchträumen, in direkter Sonneneinstrahlung oder bei Anforderungen an Feuerwiderstand andere, geeignete Schellen zu verwenden (z. B. NIRO oder E30‑geprüfte Ausführung). Montage prüfen, festen Sitz kontrollieren. Sämtliche Nebenleistungen sind in die Einheitspreise einzurechnen.

Für die Leitungsverlegung sind primär die Trassen zu nutzen.
Menge: 500,000 St

**1.2.300 Sammelschellen PVC, inkl. Befestigung bis 15 St. Leitungen**
Sammelschellen PVC, inkl. Befestigung, liefern und montieren

Lieferung und fachgerechte Montage von PVC‑Sammelschellen zur Bündelung von Leitungen (bis zu 15 Leitungen je Schelle), geeignet für z.B. NYM‑J und YSTY. Material: hochwertige, nicht‑metallische Ausführung (weiß/hell), Inklusive aller erforderlichen Befestigungsmittel (Dübel, Schrauben, Anker) für Montage an Betonwänden und Betondecken. Befestigungsabstände und Ausführung nach Herstellervorgaben und DIN‑/VDE‑Regelwerken; Bei Einsatz in Feuchträumen, in direkter Sonneneinstrahlung oder bei Anforderungen an Feuerwiderstand andere, geeignete Schellen zu verwenden (z. B. NIRO oder E30‑geprüfte Ausführung). Montage prüfen, festen Sitz kontrollieren. Sämtliche Nebenleistungen sind in die Einheitspreise einzurechnen.

Für die Leitungsverlegung sind primär die Trassen zu nutzen.
Menge: 250,000 St

**1.2.310 Gitterrinne in U-Form**
Gitterrinne in U-Form aus punktgeschweißten Stahldrähten, zur horizontalen Verlegung von leichten Kabeln und Leitungen, z. B. IT-, Telefon- und Beleuchtungskabel. Zertifiziert nach DIN EN 61537 VDE. Einsetzbar im Innen- und Außenbereich. Zeitsparende schraublose Montage durch Rastfunktion. Geeignet für direkte und erhöhte Bodenmontage sowie Wand- und Deckenmontage auf Tragsystem. Potentialausgleich durchgängig ohne Zusatzbauteil gewährleistet.

Werkstoff: Stahl, St
Oberfläche: tauchfeuerverzinkt, DIN EN ISO 1461, FT
Profilform: U-Form
Mengeneinheit: Meter
Länge: 3000 mm
Breite: 100 mm
Höhe: 55 mm
Drahtstärke: 3,9 mm
Verbinder: Magic-Schnellverbindung
Funktionserhalt: ja
Schraublose Verbinder: ja
Inklusive Klein- und Befestigungsmaterial.

liefern und gem. Herstellervorgaben fachgerecht montieren
Fabrikat:  OBO BETTERMANN GRM 55 100 FT
angebotenes Fabrikat/ Typ: .........................
Menge: 50,000 m

**1.2.320 Rinnenbefestigungs-Set**
Rinnenbefestigungs-Set

• Montagesystem zur Befestigung von Gitter- und Kabelrinnen mit dem Balast-Stein z.B. Leitungsführung auf dem Flachdach.
• Abgestimmt auf Gitterrinnen-Systeme mit einer Mindestbreite von 100 mm
• Set bestehend aus Klemmstück, Befestigungsstopfen und Betonstein inkl. Basis für Balaststein-System 10 kg

Inklusive Klein- und Befestigungsmaterial.

liefern und gem. Herstellervorgaben fachgerecht montieren
Fabrikat:  OBO BETTERMANN TrayFix-10-S

angebotenes Fabrikat/ Typ: .........................
Menge: 50,000 St

*Hinweis: Kabelbahn mit Funktionserhalt E30*
Kabelbahn mit Funktionserhalt E30

Für die nachfolgend beschriebenen Positionen ist ein
einheitliches Fabrikat anzubieten.

**1.2.330 Kabelbahn 60x600x1,5mm, gelocht, E 30**
Kabelbahn 60x600x1,5mm, gelocht für Verlegung mit
Funktionserhalt E30, sendzimirverzinkt nach DIN 17162 /
DIN EN 10142, Montage auf Konsolen die an Wand oder
Hängestielen befestigt sind,
liefern und montieren, einschl. Klein- und
Befestigungsmaterial
Menge: 12,000 m

**1.2.340 Trennsteg für vorher genannte Kabelbahn,**
Trennsteg für vorher genannte Kabelbahnen,
liefern und montieren
Menge: 12,000 m

**1.2.350 Brandschutzkonsole Breite 100 mm**
Brandschutzkonsole Breite 100 mm
mit Adapter und Brandschutzbügel zur zusätzlichen
Stabilisierung mittels einer Gewindestange M12,
sendzimirverzinkt nach DIN 50975/50976, Wandmontage,
einschl. Gewindestange,
liefern und montieren einschl. Klein- und
Befestigungsmaterial
Menge: 10,000 St

**1.2.360 Hängestiel Länge 200mm**
Hängestiel Länge 200mm mittelschwer/doppelt, zur
Aufnahme von v. g. Brandschutzkonsolen,
sendzimirverzinkt nach DIN 50975/50976, für vorgenannte
Kabelbahn E 30,
liefern und montieren einschl. Klein- und
Befestigungsmaterial
Menge: 10,000 St

*Hinweis: Stahlblechkanal mit Funktionserhalt E90*
Stahlblechkanal mit Funktionserhalt E90
Sämtlicher Stahlblechkanal einschl. Zubehör sind in
verzinkter Ausführung zu liefern.
Das Auf- und Abbauen, die damit verbundenden Arbeiten
und das Vorhalten, eventuell erforderlicher Gerüste,
Leitern, u.ä. Geräte, sind in die Einheitspreise mit
einzukalkulieren.
Es darf nur Befestigungsmaterial in verzinkter
Ausführung eingesetzt werden. Zur Befestigung der
Systembauteile am Baukörper sind nur lfBt zugelassene
Dübel zu verwenden und entsprechend den Richtlinien zu
verarbeiten.

Für die nachfolgend beschriebenen Positionen ist ein
einheitliches Fabrikat anzubieten.

**1.2.370 Stahlblechkanal, b x t 200 x 142 mm, verzinkt,**
Stahlblechkanal,  b x t 200 x 142 mm, verzinkt,
Feuerwiderstandsklasse F 90, geprüft nach DIN 4102,
Teil 12,
Funktionserhalt von Kabelanlagen,
mit Bodenlochung, Stahlblechhülle gegen mechanische
Belastung, verschraubter Deckel für Möglichkeit der
Nachinstallation,
Montage an Wand und Decke komplett herstellen, einschl.
Befestigungsmaterial und systembedingten Zubehör
liefern und montieren
Menge: 6,000 m

*Hinweis: Leerrohre, Installationsrohre*
Leerrohre, Installationsrohre
-------------------------------------
Alle im Zuge der Rohr-, Kanalverlegung benötigten Wand-
und Deckendurchbrüche bis 30 mm Durchmesser und Tiefe
20 cm, sind in die Einheitspreise der Rohre bzw. Kanäle mit
einzukalkulieren.
Alle Rohre sind mindestens in der Ausführung ACF (VDE
0605) zu liefern.
Vor Verlegung der Rohre ist unaufgefordert der Nachweis
zu erbringen, dass die für den Einbau vorgesehenen
Rohre dieser Ausführung entsprechen.
Flexibeles Kunststoffrohr nach DIN, VDE 0605 ACF,
mittlere Druckbeanspruchung, sehr flexibel, ohne
Querschnittverengung.

**1.2.380 Isolierstoffrohr, flex, EN 16, u.P. in Beton**
Isolierstoffrohr DIN VDE 0605, mittelschwer, flexibel,
ACF, Nenngröße EN16
Flexibeles Kunststoffrohr nach DIN, VDE 0605 ACF,
mittlere Druckbeanspruchung, sehr flexibel, ohne
Querschnittverengung.
Verlegung geschlossen einschl. Muffen und Bögen,
in Unterputzausführung einschl. Fräsen in Beton,
liefern und verlegen
Menge: 10,000 m

**1.2.390 Isolierstoffrohr, flex, EN 20, u.P. in Beton**
Isolierstoffrohr DIN VDE 0605, mittelschwer, flexibel,
ACF, Nenngröße EN 20
Flexibeles Kunststoffrohr nach DIN, VDE 0605 ACF,
mittlere Druckbeanspruchung, sehr flexibel, ohne
Querschnittverengung.
Verlegung geschlossen einschl. Muffen und Bögen,
in Unterputzausführung einschl. Fräsen in Beton,
liefern und verlegen
Menge: 65,000 m

**1.2.400 Isolierstoffrohr, flex, EN 25, u.P. in Beton**
Isolierstoffrohr DIN VDE 0605, mittelschwer, flexibel,
ACF, Nenngröße EN 25
Flexibeles Kunststoffrohr nach DIN, VDE 0605 ACF,
mittlere Druckbeanspruchung, sehr flexibel, ohne
Querschnittverengung.
Verlegung geschlossen einschl. Muffen und Bögen,
in Unterputzausführung einschl. Fräsen in Beton,
liefern und verlegen
Menge: 50,000 m

**1.2.410 Isolierstoffrohr, flex, EN 16, u.P. in Mauerwerk**
Isolierstoffrohr DIN VDE 0605, mittelschwer, flexibel,
ACF, Nenngröße EN16
Flexibeles Kunststoffrohr nach DIN, VDE 0605 ACF,
mittlere Druckbeanspruchung, sehr flexibel, ohne
Querschnittverengung.
Verlegung geschlossen einschl. Muffen und Bögen,
in Unterputzausführung einschl. Fräsen in Mauerwerk
liefern und verlegen
Menge: 150,000 m

**1.2.420 Isolierstoffrohr, flex, EN 20, u.P. in Mauerwerk**
Isolierstoffrohr DIN VDE 0605, mittelschwer, flexibel,
ACF, Nenngröße EN20
Flexibeles Kunststoffrohr nach DIN, VDE 0605 ACF,
mittlere Druckbeanspruchung, sehr flexibel, ohne
Querschnittverengung.
Verlegung geschlossen einschl. Muffen und Bögen,
in Unterputzausführung einschl. Fräsen in Mauerwerk
liefern und verlegen
Menge: 100,000 m

**1.2.430 Isolierstoffrohr, flex, EN 25, u.P. in Mauerwerk**
Isolierstoffrohr DIN VDE 0605, mittelschwer, flexibel,
ACF, Nenngröße EN25
Flexibeles Kunststoffrohr nach DIN, VDE 0605 ACF,
mittlere Druckbeanspruchung, sehr flexibel, ohne
Querschnittverengung.
Verlegung geschlossen einschl. Muffen und Bögen,
in Unterputzausführung einschl. Fräsen in Mauerwerk
liefern und verlegen
Menge: 60,000 m

**1.2.440 Isolierstoffrohr, flex, EN 40, u.P. in Mauerwerk**
Isolierstoffrohr DIN VDE 0605, mittelschwer, flexibel,
ACF, Nenngröße EN40
Flexibeles Kunststoffrohr nach DIN, VDE 0605 ACF,
mittlere Druckbeanspruchung, sehr flexibel, ohne
Querschnittverengung.
Verlegung geschlossen einschl. Muffen und Bögen,
in Unterputzausführung einschl. Fräsen in Mauerwerk
liefern und verlegen
Menge: 30,000 m

**1.2.450 Isolierstoffrohr, flex, EN 63, u.P. in Mauerwerk**
Isolierstoffrohr DIN VDE 0605, mittelschwer, flexibel,
ACF, Nenngröße EN63
Flexibeles Kunststoffrohr nach DIN, VDE 0605 ACF,
mittlere Druckbeanspruchung, sehr flexibel, ohne
Querschnittverengung.
Verlegung geschlossen einschl. Muffen und Bögen,
in Unterputzausführung einschl. Fräsen in Mauerwerk
liefern und verlegen
Menge: 40,000 m

**1.2.460 Isolierstoffrohr, flex, EN 16, a.P., offen**
Isolierstoffrohr DIN VDE 0605, mittelschwer, flexibel,
ACF, Nenngröße EN16
Flexibeles Kunststoffrohr nach DIN, VDE 0605 ACF,
mittlere Druckbeanspruchung, sehr flexibel, ohne
Querschnittverengung.

Verlegung offen, mit Abstandsschellen, max. Schellenabstand = 25facher Rohrdurchmesser
liefern und montieren
Menge: 100,000 m

**1.2.470 Isolierstoffrohr, flex, EN 20, a.P., offen**
Isolierstoffrohr DIN VDE 0605, mittelschwer, flexibel,
ACF, Nenngröße EN20
Flexibeles Kunststoffrohr nach DIN, VDE 0605 ACF,
mittlere Druckbeanspruchung, sehr flexibel, ohne
Querschnittverengung.

Verlegung offen, mit Abstandsschellen, max. Schellenabstand = 25facher Rohrdurchmesser
liefern und montieren
Menge: 250,000 m

**1.2.480 Isolierstoffrohr, flex, EN 25, a.P., offen**
Isolierstoffrohr DIN VDE 0605, mittelschwer, flexibel,
ACF, Nenngröße EN25
Flexibeles Kunststoffrohr nach DIN, VDE 0605 ACF,
mittlere Druckbeanspruchung, sehr flexibel, ohne
Querschnittverengung.

Verlegung offen, mit Abstandsschellen, max. Schellenabstand = 25facher Rohrdurchmesser
liefern und montieren
Menge: 70,000 m

**1.2.490 Isolierstoffrohr, flex, EN 40, a.P., offen**
Isolierstoffrohr DIN VDE 0605, mittelschwer, flexibel,
ACF, Nenngröße EN40
Flexibeles Kunststoffrohr nach DIN, VDE 0605 ACF,
mittlere Druckbeanspruchung, sehr flexibel, ohne
Querschnittverengung.

Verlegung offen, mit Abstandsschellen, max. Schellenabstand = 25facher Rohrdurchmesser
liefern und montieren
Menge: 70,000 m

**1.2.500 Isolierstoffrohr, flex, EN 63, a.P., offen**
Isolierstoffrohr DIN VDE 0605, mittelschwer, flexibel,
ACF, Nenngröße EN63
Flexibeles Kunststoffrohr nach DIN, VDE 0605 ACF,
mittlere Druckbeanspruchung, sehr flexibel, ohne
Querschnittverengung.

Verlegung offen, mit Abstandsschellen, max. Schellenabstand = 25facher Rohrdurchmesser
liefern und montieren
Menge: 50,000 m

*Hinweis: PG- Rohre, starr, zur sichtbaren Installation*
PG-Rohre zur sichtbaren Installation
------------------------------------------------
( Wand- und Deckenmontage)

**1.2.510 Kunststoffstangenrohr DN 16, hart, mittelschwer, starr, ACF**
Kunststoffstangenrohr DIN VDE 0605, hart, mittelschwer, starr, ACF, Nenngröße DN 16, Verlegung offen,
mit Abstandsschellen, max. Schellenabstand = 25facher
Rohrdurchmesser
liefern und montieren
Menge: 20,000 m

**1.2.520 Kunststoffstangenrohr DN 20 DIN, hart, mittelschwer, starr, ACF,**
Kunststoffstangenrohr DIN VDE 0605, hart, mittelschwer, starr, ACF, Nenngröße DN 20, Verlegung offen,
mit Abstandsschellen, max. Schellenabstand = 25facher
Rohrdurchmesser
liefern und montieren
Menge: 20,000 m

**1.2.530 Kunststoffstangenrohr DN 25, hart, mittelschwer, starr, ACF,**
Kunststoffstangenrohr DIN VDE 0605, hart, mittelschwer, starr, ACF, Nenngröße DN 25, Verlegung offen,
mit Abstandsschellen, max. Schellenabstand = 25facher
Rohrdurchmesser
liefern und montieren
Menge: 50,000 m

*Hinweis: Kabelschutzrohre*
Kabelschutzrohre
Die Kabelschutzrohre sind vor groben und steinigen Erdreich mit einer Sandbettung (min. 10 cm) zu schützen. In die Einheitspreise ist eine Sandbettung mit einzukalkulieren.

**1.2.540 Kabelschutzrohr flex DN 100**
Flexibles Kabelschutzrohr DN 100, aus PE, in
Verbundrohrbau- weise (innen glatt, außen profiliert)
gemäß DIN 16961 und DIN EN 50086-2-4, mit integrierter
Einzugschnur.
Beim Einbau sind die Richtlinien nach DIN EN 1610,
ATV-DVWK-A 139, ZTV A-StB 97 sowie die
Verlegeanleitungen A 515 und A 535 des KRV und des
Herstellers zu beachten,
liefern, in Teillängen verlegen und betriebsfertig
montieren
Menge: 10,000 m

**1.2.550 Doppelsteckmuffe DN 100**
Doppelsteckmuffe DN 100, sanddicht, inkl.
Profildichtringe, zur Verbindung vorgenannter
Kabelschutzrohre DN 110,
liefern und montieren
Menge: 4,000 St

**1.2.560 Rohrverschlussstopfen für DN 100**
Rohrverschlussstopfen für DN 100
mit Silikon-  Dichtring

liefern und montieren
Menge: 2,000 St

*Hinweis: Abzweig- und Verbindungsdosen*
Abzweig- und Verbindungsdosen
Die Abzweig- und Verbindungsdosen sind mit allen dazu
gehörigen Klein- und Befestigungsmaterialien einschl.
Stemmarbeiten zu kalkulieren

**1.2.570 Geräteanschlussdose in Geräteeinbaukanal**
Geräteanschlußdose DIN VDE 0606
zur Montage in Geräteeinbaukanal,
zur Aufnahme von Installationsgeräten bis 250 V/ 16 A mit Tragringen und Befestigungsspur
einschl. Zubehör komplett
liefern und montieren
Menge: 6,000 St

**1.2.580 Gerätedose einschl. Stemmarbeiten in Mauerwerk**
Gerätedose DIN VDE 0606 als Unterputzdose
DIN 49 073 aus Isolierstoff,
für Schraubbefestigung,
Innendurchmesser 58 mm,
mit Putzdeckel, mit Stutzen.
einschl. senken und einsetzen in Mauerwerk.
Menge: 56,000 St

**1.2.590 Gerätedose einschl. Stemmarbeiten in Beton**
Gerätedose DIN VDE 0606 als Unterputzdose
DIN 49 073 aus Isolierstoff,
für Schraubbefestigung,
Innendurchmesser 58 mm,
mit Putzdeckel, mit Stutzen.
einschl. stemmen und einsetzen in Beton.
Menge: 53,000 St

**1.2.600 Unterputz Elektronik-Dose in Beton**
Unterputz Elektronik-Dose, UP1, Zweikammerdose, mit Trennwand, mit Geräteschrauben

Geräte-Verbindungsdose, als Elektronik-Dose für Unterputz/Mauerwerksinstallation,
Unterputzdose, Ausführung Unterputz-Geräte-Verbindungsdose als Elektronik-Dose nach DIN EN 60670/DIN VDE 0606 und DIN 49073, aus Kunststoff,

Installationsöffnung Ø 60 mm, Einbauöffnung 152 mm x 82 mm, Tiefe 67 mm, Kombinationsabstand 71 mm, mit seitlichem Klemmraum für Geräteeinsätze und elektronische Komponenten sowie zur Einhaltung von Biegeradien, Schutzart IP 20 nach DIN EN 60529, flammwidrig nach DIN EN 60695 bis 650° C, halogenfrei nach DIN VDE 0604-2-100, für Unterputzinstallation,

Einführungen mit Ausbrechöffnungen für Leitungen und DIN EN Rohre Durchmesser 20/25 und 25/32 mm (3x M20/M25 und 3x bis 11mm im Kombinationsbereich, 3 x M20/M25 und 2x M25/M32in der Seitenwand, 2 x M20/M25 und 4x bis 11mm im Dosenboden),
offene Durchverdrahtung, bodennahe vollisolierte Durchverdrahtung, mit 4 x 3-Schraubdomen, mit 2 Geräteschrauben
mit Putzdeckel, mit Stutzen.
einschl. stemmen und einsetzen in Beton.
Menge: 10,000 St

**1.2.610 Unterputz Elektronik-Dose in Mauerwerk**
Unterputz Elektronik-Dose, UP1, Zweikammerdose, mit Trennwand, mit Geräteschrauben

Geräte-Verbindungsdose, als Elektronik-Dose für Unterputz/Mauerwerksinstallation,
Unterputzdose, Ausführung Unterputz-Geräte-Verbindungsdose als Elektronik-Dose nach DIN EN 60670/DIN VDE 0606 und DIN 49073, aus Kunststoff,

Installationsöffnung Ø 60 mm, Einbauöffnung 152 mm x 82 mm, Tiefe 67 mm, Kombinationsabstand 71 mm, mit seitlichem Klemmraum für Geräteeinsätze und elektronische Komponenten sowie zur Einhaltung von Biegeradien, Schutzart IP 20 nach DIN EN 60529, flammwidrig nach DIN EN 60695 bis 650° C, halogenfrei nach DIN VDE 0604-2-100, für Unterputzinstallation,

Einführungen mit Ausbrechöffnungen für Leitungen und DIN EN Rohre Durchmesser 20/25 und 25/32 mm (3x M20/M25 und 3x bis 11mm im Kombinationsbereich, 3 x M20/M25 und 2x M25/M32in der Seitenwand, 2 x M20/M25 und 4x bis 11mm im Dosenboden),
offene Durchverdrahtung, bodennahe vollisolierte Durchverdrahtung, mit 4 x 3-Schraubdomen, mit 2 Geräteschrauben
mit Putzdeckel, mit Stutzen.
einschl. senken und einsetzen in Mauerwerk.
Menge: 6,000 St

**1.2.620 Unterputz Elektronik-Dose in Hohlwänden**
Geräte-Verbindungsdose, luftdicht, für Hohlwandinstallation,

Hohlwanddose, Ausführung als Hohlwand-Geräte-Verbindungsdose nach DIN EN 60670/VDE 0606 und DIN 49073, aus Kunststoff, luftdichte Ausführung nach DIN 18015-5,

Installationsöffnung Ø 60 mm, Einbauöffnung Ø 68 mm, Tiefe 75 mm, für Plattenstärke 7-40 mm, mit seitlichem Raum für elektronische Komponenten oder Klemmen, Kombinationsabstand 71 mm mit vollisolierten Verbindungsstutzen, mit 2 Plus-Minus-Geräteschrauben,

Werkzeuglose Einführung für NYM-Leitungen und Datenleitungen sowie für Rohre Ø 20/25 mm (2 x Ø 20/25 mm, 2 x 3 x 1,5 mm², 2 x 3 x 2,5 mm² bzw. 5 x 1,5 mm²), Schutzart IP 30 nach DIN EN 60529, flammwidrig nach DIN EN 60695 bis 850° C, für Hohlwandinstallation,
in Hohlwänden, inkl. Ausschnitt.
liefern und montieren
Menge: 4,000 St

**1.2.630 Geräte-Verb.dose in Hohlwänden inkl. Ausschnitt**
Geräte-Verbindungsdose DIN VDE 0606 als
Abzweig-Schalterdose DIN 49 073 aus Isolierstoff,
Innendurchmesser 58 mm, Tiefe 60 mm,
für Spreizbefestigung, mit 5 Klemmen bis 2,5 mm2,
in Hohlwänden, inkl. Ausschnitt.
liefern und montieren
Menge: 211,000 St

**1.2.640 Brandschutzdose Unterputz**
Brandschutzdose Unterputz
für Brandschutzwände der Massivbauweise EI30-EI120
auch für Mindestrestwandstärke = 60 mm
auch für den direkt gegenüberliegenden Einbau
mit 4 Schraubdomen und 2 Spreizkrallenfeldern
Tiefe 60 mm, Einbauöffnung Ø 60 mm, Rohreinführungen
bis M25: 6, Leitungseinführungen bis Ø 11,5 mm: 6
ETA-Zulassung ETA-18/0091
Halogenfrei für Schallschutzwände bis 56 dB

Ein integrierter Dämmschichtbildner verschließt im
Brandfall schnell und zuverlässig die Einbauöffnung und
verhindert so die Weiterleitung von Flammen und
Rauchgasen. Ebenso wird eine Brandfortleitung aufgrund
zu geringer Restwandstärken
liefern und montieren
Menge: 2,000 St

**1.2.650 Brandschutzdose Hohlwand**
Brandschutzdose  Hohlwand
Gerätedose HWD 90
Fräsloch Ø 74 mm, Dosenhöhe 44 mm,
Für Plattenstärke 7 - 40 mm,
Geräteschrauben-Abstand 60 mm,
Die intelligente AFS-Technik reagiert sofort auf Feuer
und Hitze und verschließt die Installationsöffnung
selbsttätig.
Max. je 2 Leitungsführungen 3 x 1,5² oder 5 x 1,5² bzw.
3 x 2,5²
Schutzart: IP 30, DIN VDE 0606, DIN EN 60670, DIN 49073

Für Brandschutzwände F30 - F90
DIBt-Zulassung Z-19.21-1788
ohne aufwendige Umkofferung, auch gegenüberliegender
Einbau, auch nachträgliche Installation
liefern und montieren
Menge: 2,000 St

**1.2.660 AP-Abzweigdose 80x80 IP 54, grau, 7**
AP-Abzweigdose 80x80 IP 54, grau, 7 Einführungen
inkl. Klein- und Befestigungszubehör liefern, an Decken
und Wänden oder Kabelbahnen montieren und
betriebsfertig mit geeigneten Steckklemmen verschalten.
Menge: 40,000 St

**1.2.670 AP-Abzweigdose 80x80 IP 54, grau, F 90**
AP-Abzweigdose 80x80 IP 54, grau, 7 Einführungen, mit
Funktionserhalt von 90 Minuten
inkl. Klein- und Befestigungszubehör liefern, an Decken
und Wänden oder Kabelbahnen montieren und
betriebsfertig mit geeigneten Steckklemmen verschalten.
Menge: 10,000 St

**1.2.680 AP-Kabelabzweigkasten**
Kabelabzweigkasten aus hochwertigem Thermoplast

Lieferung und fachgerechte Montage eines Kabelabzweigkasten für bis zu 5 Adern 6 mm² mit Klemmen. Maße 130mmx77mm. Inklusive geeigneter Klemmen/Leiterleisten, Zugentlastung/Kabeleinführungsmuffen, Erdklemme, Dichtung und Befestigungsmaterial. Anschluss, Prüfung (Durchgang/Isolationswiderstand, Schutzleiterkontinuität) und Kennzeichnung. Ausführung und Schutzart entsprechend Einsatzort (innen/außen) wählen. Sämtliche Nebenleistungen sind in die Einheitspreise einzurechnen.
Menge: 30,000 St

*Hinweis: Bodentank*

**1.2.690 Bodentank für Installationsgeräte**
UD Bodendosenset, quadratisch, nivellierbar, bestehend aus Stahlblech-Bodendose, 4 x Gewindestift M8, 4 x Kontermutter M8, 1 x Erdungsleitung 300 mm, Montageschutzblech, Montageabdeckung, Kassettenrahmen, Leitungsauslass-Kassettendeckel, Dichtung, 2 x Leitungsrückhalteklammer, 2 Geräteträger für 4 Geräte 45 x 45 mm, Geräteträger für 3 Montageplatten Datentechnik, 4 x Steckdose 2-fach 33° 16A/250V 45 x 45 mm, 2 x Montageplatte 3 x RJ45 19,3 x 14,8 mm. Einsetzbar für alle Bodenaufbauarten in trockenen Räumen im Innenbereich mit trocken gepflegten Böden. Mit vorgeprägten Einführungsöffnungen an Seitenwänden und Boden für Leerrohre (16 x M20; 12 x M25). Auf Höhenerweiterung der Größe Q12 montierbar. Geprüft nach DIN EN 50085-1 und DIN EN 50085-2-2.

Mit Bodenbelagsschutzrahmen: Nein
Mit Bodenbelagsaussparung: Ja
Einbautiefe: 95 mm
Einbaubreite: 250 mm
Einbaulänge: 250 mm
Länge: 244 mm
Breite: 244 mm
Tiefe der Bodenbelagsaussparung: 15 mm
Einbaugröße (Unterflursyteme): Q12
Geeignet für Bodenvertiefungen: Ja
Geeignet für Betoninstallation: Ja
Geeignet für Aussenbereich: Nein
Geeignet für Doppelbodeneinbau: Ja
Geeignet für Feuchtreinigung: Nein
Bodenpflege: Trocken
Werkstoff: Edelstahl
Stahl
Vertikale Last über große Oberfläche (schwere Last): 5 kN
Werkstoff Deckel: Edelstahl
Vertikale Last auf kleine Oberfläche: 3 kN
Deckelausführung: Lose
Geeignet für Unterflurkanal: Nein
Form: Vierkant
Kabelauslass: Mit Kabelauslass im Deckel
Anzahl der Leitungs-/Rohreinführungen: 28
Anzahl der Steckdosen SCHUKO: 8
Anzahl der einbaubaren Geräte: 8
Anzahl der Gerätebecher: 3
Anzahl der Gerätebecher: 3
IP-Klasse (Ingress Protection): IP20
Stoßfestigkeit IK: IK10
Schutzart IP im ungenutzten Zustand: IP30

Fabrikat : Hager oder gleichwertig
Artikel : UDKQ12E15
gewähltes Fabrikat/Typ: '___________/___________'
einschließlich Befestigungsmaterial und systembedingtem Zubehör
liefern, montieren, ausnivellieren und betriebsfertig anschließen.
Menge: 15,000 St

**1.2.700 Keystone Modul HDMI 2.0 Buchse**
Keystone Modul HDMI 2.0 Buchse auf HDMI 2.0 Buchse, 180° gerade, schwarz, geschlossenes Gehäuse aus Kunststoff. Anschluss und Montage ohne Spezialwerkzeuge. Zur Verwendung mit Montagerahmen für Keystone Einsätze mit einer maximalen Modulbreite von 14,7 mm.

Höhe: 20 mm
Breite: 16 mm
Tiefe: 30 mm
Halogenfrei: Ja

Fabrikat : Hager oder gleichwertig
Artikel : VZ20HS
gewähltes Fabrikat/Typ: '___________/___________'
liefern, montieren und betriebsfertig anschließen.
Menge: 60,000 St

**1.2.710 Keystone Anschlusseinheit USB 3.0 Typ A**
Keystone Anschlusseinheit USB 3.0 Typ A, mit 0,2 m Kabelpeitsche, Buchse/Buchse Ausführung. Einteiliges Modulgehäuse aus Kunststoff. Anschluss und Montage ohne Spezialwerkzeuge. Zur Verwendung mit Montagerahmen für Keystone Einsätze mit einer maximalen Modulbreite von 14,7 mm.

Geschirmt: Ja
Kabellänge: 0,20 m
Mit Abschlusswiderstand: Nein
Breite: 14,50 mm
Werkstoff: PC-ABS
Halogenfrei: Ja
Farbe: Weiß

Fabrikat : Hager oder gleichwertig
Artikel : GMKUSB3A
gewähltes Fabrikat/Typ: '___________/___________'
liefern, montieren und betriebsfertig anschließen.
Menge: 60,000 St

#### Abschnitt 1.3 Kabel und Leitungen

*Hinweis: Ausführungshinweise*
Kabel und Leitungen Kabel und Leitungen sind geordnet, senkrecht und waagerecht, mit rechtwinkligen Richtungsänderungen unter Einhaltung der Installationszonen und den vorgeschriebenen Verlegearten zu verlegen. An den Anschlusspunkten sind Kabel und Leitungen dauerhaft und unverlierbar mit Kabelnummer und Stromkreis zu kennzeichnen. Bei Anschluss von Kabeln und Leitungen ist ein einheitliches Rechtsdrehfeld zu gewährleisten und alle Phasen sind möglichst gleichmäßig zu belasten.

Zum betriebsfertigen Verlegen gehört:
Das ordnungsgemäße Einführen, Auflegen, Anschließen, Einklemmen und Verlöten an allen Verbindungs- und Abzweigstellen, ebenso wie von Geräten, Verteilungen, Schalttableaus usw. Sämtliche Zubehörteile wie Muffen, Verschlussstopfen, Gewindenippel, Klein-, Löt-, Isolier-, Dicht- und Befestigungsmaterial, Schrumpfschläuche, Klemmen usw.

Anschließen von Kabeln und Leitungen
Das Anschließen von Kabeln und Leitungen, falls erforderlich einschl. Kabelschuhe, Aderendhülsen aufpressen, ist grundsätzlich bei den Einheitspreisen vom Installationsmaterial einzurechnen. Ebenfalls einzukalkulieren ist dabei das Ablängen, Abisolieren, Bezeichnen und Einführen von Kabel/Leitungen in Geräten, Verteilungen usw.

Verlegung von Leitungen in geeigneten Sammelhaltern sind fachgerecht auszugeführen. Die Ausführung hat entsprechend den einschlägigen Vorschriften (u. a. DIN VDE‑Regelwerke, DIN EN) sowie den Herstellerangaben der Leitungen und Halter zu erfolgen.
Sammelhalter material‑ und querschnittgerecht wählen; korrosionsgeschützt (z. B. verzinkt oder NIRO) bzw. UV‑beständig bei Außenanwendung. Halter dürfen Isolation nicht beschädigen.
Befestigungsabstände nach Herstellerangaben; üblich ~0,30–0,50 m für Installationskabel; bei Bündeln, größeren Querschnitten oder erhöhter Beanspruchung enger ansetzen.

Brandschutz: In Bereichen mit Anforderungen an die Feuerwiderstandsdauer sind geprüfte E30‑Sammelhalter /brandschutzgeprüfte Befestigungen zu verwenden sowie sonstige brandschutztechnische Vorgaben zu beachten.

*Hinweis: Verlegung: Unter Putz in Mauerwerk einschl. Fräsen der Schlitze*
Verlegung: Unter Putz einschließlich Fräsen der
Schlitze in Mauerwerk.
Bei der Unterputzverlegung von Leitungen muß eine
Putzüberdeckung von mindestens 5 mm vorhanden sein.

**1.3.10 NYM-J 3x1,5 mm²**
Mantelleitung NYM-J 3 x 1,5, Cu-Zahl 43,
verlegen unter Putz
einschließlich Stemmen bzw. Fräsen der
Schlitze in Mauerwerk,

liefern und verlegen inkl. ISO- Nagelschellen
Menge: 100,000 m

**1.3.20 NYM-J 3x2,5 mm²**
Mantelleitung NYM-J 3 x 2,5, Cu-Zahl 72,
sonst wie vorher.
Menge: 500,000 m

**1.3.30 NYM-J 3x4 mm²**
Mantelleitung NYM-J 3 x 4
sonst wie vorher.
Menge: 100,000 m

**1.3.40 NYM-J 3x6 mm²**
Mantelleitung NYM-J 3 x 6,,
sonst wie vorher.
Menge: 100,000 m

**1.3.50 NYM-J 5x1,5 mm²**
Mantelleitung NYM-J  5 x 1,5, Cu-Zahl 72,
sonst wie vorher.
Menge: 150,000 m

**1.3.60 NYM-J 5x2,5 mm²**
Mantelleitung NYM-J 5 x 2,5, Cu-Zahl 120,
sonst wie vorher.
Menge: 20,000 m

**1.3.70 NYM-J 5x4 mm²**
Mantelleitung NYM-J 5 x 4, Cu-Zahl 192,
sonst wie vorher.
Menge: 50,000 m

**1.3.80 NYM-J 5x6 mm²**
Mantelleitung NYM-J 5 x 6, Cu-Zahl 288,
sonst wie vorher.
Menge: 100,000 m

**1.3.90 NYM-J 5x10 mm²**
Mantelleitung NYM-J 5 x 10 mm², Cu-Zahl 480,
sonst wie vorher
Menge: 50,000 m

**1.3.100 NYM-J 5x16 mm²**
Mantelleitung NYM-J 5 x 16 mm², Cu-Zahl 768,
sonst wie vorher
Menge: 30,000 m

**1.3.110 NHXH-J 3x2,5 mm² E-30**
NHXH-J 3 x 2,5 E-30, Cu-Zahl, Funktionserhalt der
Kabel-/ Leitungsanlage nach DIN 4102-12 E 30.
sonst wie vorher,
inkl. zugelassenem, systemgeprüften
Befestigungsmaterial
Menge: 200,000 m

**1.3.120 Inst.kabel J-Y(St)Y 2 x 2 x 0,8 mm**
Installationskabel  DIN VDE 0815 J-Y(St)Y 2 x 2 x 0,8
mm
sonst wie vorher
Menge: 200,000 m

**1.3.130 Inst.kabel J-Y(St)Y 4 x 2 x 0,8 mm**
Installationskabel  DIN VDE 0815 J-Y(St)Y 4 x 2 x 0,8
mm
sonst wie vorher
Menge: 100,000 m

**1.3.140 Inst.kabel J-Y(St)Y 8 x 2 x 0,8 mm**
Installationskabel  DIN VDE 0815 J-Y(St)Y 8 x 2 x 0,8
mm
sonst wie vorher
Menge: 20,000 m

*Hinweis: Verlegung: Unter Putz in Beton, einschl. Fräsen der Schlitze in Beton*
Verlegung: Unter Putz einschließlich Fräsen der
Schlitze in Stahlbeton.
Bei der Unterputzverlegung von Leitungen muß eine
Putzüberdeckung von mindestens 5 mm vorhanden sein.

**1.3.150 NYM-J 3x1,5 mm²**
Mantelleitung NYM-J 3 x 1,5, Cu-Zahl 43,
verlegen unter Putz einschließlich Stemmen bzw. Fräsen der
Schlitze in Stahlbeton,

liefern und verlegen inkl. ISO- Nagelschellen
Menge: 100,000 m

**1.3.160 NYM-J 3x2,5 mm²**
Mantelleitung NYM-J 3 x 2,5, Cu-Zahl 72,
sonst wie vorher.
Menge: 100,000 m

**1.3.170 NYM-J 3x4 mm²**
Mantelleitung NYM-J 3 x 4
sonst wie vorher.
Menge: 100,000 m

**1.3.180 NYM-J 5x1,5 mm²**
Mantelleitung NYM-J  5 x 1,5, Cu-Zahl 72,
sonst wie vorher.
Menge: 150,000 m

**1.3.190 NYM-J 5x2,5 mm²**
Mantelleitung NYM-J 5 x 2,5, Cu-Zahl 120,
sonst wie vorher.
Menge: 20,000 m

**1.3.200 NYM-J 5x4 mm²**
Mantelleitung NYM-J 5 x 4, Cu-Zahl 192,
sonst wie vorher.
Menge: 50,000 m

**1.3.210 NYM-J 5x6 mm²**
Mantelleitung NYM-J 5 x 6, Cu-Zahl 288,
sonst wie vorher.
Menge: 100,000 m

**1.3.220 NHXH-J 3x2,5 mm² E-30**
NHXH-J 3 x 2,5 E-30, Cu-Zahl, Funktionserhalt der
Kabel-/ Leitungsanlage nach DIN 4102-12 E 30.
sonst wie vorher,
inkl. zugelassenem, systemgeprüften
Befestigungsmaterial
Menge: 430,000 m

**1.3.230 Inst.kabel J-Y(St)Y 2 x 2 x 0,8 mm**
Installationskabel  DIN VDE 0815 J-Y(St)Y 2 x 2 x 0,8
mm
sonst wie vorher
Menge: 40,000 m

**1.3.240 Inst.kabel J-Y(St)Y 4 x 2 x 0,8 mm**
Installationskabel  DIN VDE 0815 J-Y(St)Y 4 x 2 x 0,8
mm
sonst wie vorher
Menge: 20,000 m

**1.3.250 Inst.kabel J-Y(St)Y 8 x 2 x 0,8 mm**
Installationskabel  DIN VDE 0815 J-Y(St)Y 8 x 2 x 0,8
mm
sonst wie vorher
Menge: 20,000 m

*Hinweis: Verlegung: Einziehen in vorh. Rohre, Kanäle, auf Rinne, Zw.-decken*
Verlegung: Einziehen in vorhandene Rohre, Kanäle,
auf vorhandene Kabelbühne, Kabelrinnen, in Zwischendecken, in Hohlwänden,
einschl. Befestigungsmaterial in Teillängen liefern und verlegen
----------------------------

**1.3.260 NYM-J 3x1,5 mm²**
Mantelleitung NYM-J 3 x 1,5, Cu-Zahl 43, nach VDE 0472,
Teil 80,
auf vorhandene Kabelbühne, Kabelrinnen, in
Steigeschacht, in Zwischendecken, in Hohlwänden, Rohre,
Kanäle
einschl. Befestigungsmaterial und Sammelhaltern in Teillängen liefern und verlegen
Menge: 400,000 m

**1.3.270 NYM-J 3x2,5 mm²**
Mantelleitung NYM-J 3 x 2,5, Cu-Zahl 72,
sonst wie vorher
Menge: 1800,000 m

**1.3.280 NYM-J 3x4 mm²**
Mantelleitung NYM-J 3 x 4
sonst wie vorher.
Menge: 1000,000 m

**1.3.290 NYM-J 3x6 mm²**
Mantelleitung NYM-J 3 x 6,,
sonst wie vorher.
Menge: 200,000 m

**1.3.300 NYM-J 3X10mm²**
NYM-J 3X10, Kunststoffmantelleitung

Mantelleitung VDE 0281, Teil 204.

auf vorhandene Kabelbühne, Kabelrinnen, in
Steigeschacht, in Zwischendecken, in Hohlwänden, Rohre,
Kanäle
einschl. Befestigungsmaterial in Teillängen liefern und verlegen
Menge: 100,000 m

**1.3.310 NYM-J 5x1,5 mm²**
Mantelleitung NYM-J  5 x 1,5, Cu-Zahl 72,
sonst wie vorher.
Menge: 1100,000 m

**1.3.320 NYM-J 5x2,5 mm²**
Mantelleitung NYM-J 5 x 2,5, Cu-Zahl 120,
sonst wie vorher.
Menge: 100,000 m

**1.3.330 NYM-J 5x4 mm²**
Mantelleitung NYM-J 5 x 4, Cu-Zahl 192,
sonst wie vorher.
Menge: 100,000 m

**1.3.340 NYM-J 5x6 mm²**
Mantelleitung NYM-J 5 x 6, Cu-Zahl 288,
sonst wie vorher.
Menge: 400,000 m

**1.3.350 NYM-J 5X10mm²**
NYM-J 5X10, Kunststoffmantelleitung

Mantelleitung VDE 0281, Teil 204.

auf vorhandene Kabelbühne, Kabelrinnen, in
Steigeschacht, in Zwischendecken, in Hohlwänden, Rohre,
Kanäle
einschl. Befestigungsmaterial in Teillängen liefern und verlegen
Menge: 200,000 m

**1.3.360 NYM-J 5X16mm²**
NYM-J 5X16, Kunststoffmantelleitung

Mantelleitung VDE 0281, Teil 204.

auf vorhandene Kabelbühne, Kabelrinnen, in
Steigeschacht, in Zwischendecken, in Hohlwänden, Rohre,
Kanäle
einschl. Befestigungsmaterial in Teillängen liefern und verlegen
Menge: 20,000 m

**1.3.370 NYM-J 5X25mm²**
NYM-J 5X25, Kunststoffmantelleitung

Mantelleitung VDE 0281, Teil 204.

auf vorhandene Kabelbühne, Kabelrinnen, in
Steigeschacht, in Zwischendecken, in Hohlwänden, Rohre,
Kanäle
einschl. Befestigungsmaterial in Teillängen liefern und verlegen
Menge: 20,000 m

**1.3.380 NHXH-J 3x2,5 mm² E-30**
NHXH-J 3 x 2,5 E-30, Cu-Zahl, Funktionserhalt der
Kabel-/ Leitungsanlage nach DIN 4102-12 E 30.
sonst wie vorher,
inkl. zugelassenem, systemgeprüften
Befestigungsmaterial und Sammelhaltern
Menge: 200,000 m

**1.3.390 NHXH-J 3x6 mm² E-30**
NHXH-J 3 x 6 mm²
E-30 Funktionserhalt der
Kabel-/ Leitungsanlage nach DIN 4102-12 E 30.
sonst wie vorher,
inkl. zugelassenem, systemgeprüften
Befestigungsmaterial und Sammelhaltern
Menge: 50,000 m

**1.3.400 Inst.kabel J-Y(St)Y 2 x 2 x 0,8 mm**
Installationskabel  DIN VDE 0815 J-Y(St)Y 2 x 2 x 0,8
mm
sonst wie vorher
Menge: 1800,000 m

**1.3.410 Inst.kabel J-Y(St)Y 4 x 2 x 0,8 mm**
Installationskabel  DIN VDE 0815 J-Y(St)Y 4 x 2 x 0,8
mm
sonst wie vorher
Menge: 500,000 m

**1.3.420 Inst.kabel J-Y(St)Y 8 x 2 x 0,8 mm**
Installationskabel  DIN VDE 0815 J-Y(St)Y 8 x 2 x 0,8
mm
sonst wie vorher
Menge: 200,000 m

*Hinweis: Verlegung auf Beton, Roh-fb, Steigetr.*
Verlegung auf Beton, auf Rohfußboden, an vorhandenen Steigetrassen, Ankerschienen,
einschl. Befestigungsmaterial in Teillängen
liefern und verlegen
-------------------------------------------------------

**1.3.430 NYM-J 3x1,5 mm²**
Mantelleitung NYM-J 3 x 1,5, Cu-Zahl 43, nach VDE 0472,
Teil 80, verlegen mit Abstandsschellen auf Beton bzw.
Fb- Schlitz, oder mit Bügelschellen an vorhandenen
Steigetrassen,
einschl. Befestigungsmaterial Kabelbügel
in Teillängen liefern und verlegen
Menge: 200,000 m

**1.3.440 NYM-J 3x2,5 mm²**
Mantelleitung NYM-J 3 x 2,5; Cu-Zahl 72
sonst wie vorher.
Menge: 400,000 m

**1.3.450 NYM-J 3x4 mm²**
Mantelleitung NYM-J 3 x 4
sonst wie vorher.
Menge: 500,000 m

**1.3.460 NYM-J 3X10mm²**
NYM-J 5X10, Kunststoffmantelleitung

Mantelleitung VDE 0281, Teil 204.

auf Rohfussboden, an Steigeschacht,
einschl. Befestigungsmaterial in Teillängen liefern und verlegen
Menge: 100,000 m

**1.3.470 NYM-J 5x1,5 mm²**
Mantelleitung NYM-J  5 x 1,5, Cu-Zahl 72,
sonst wie vorher.
Menge: 200,000 m

**1.3.480 NYM-J 5x2,5 mm²**
Mantelleitung NYM-J 5 x 2,5, Cu-Zahl 120,
sonst wie vorher.
Menge: 50,000 m

**1.3.490 NYM-J 5x4 mm²**
Mantelleitung NYM-J 5 x 4, Cu-Zahl 192,
sonst wie vorher.
Menge: 50,000 m

**1.3.500 NYM-J 5x6 mm²**
Mantelleitung NYM-J 5 x 6, Cu-Zahl 288,
sonst wie vorher.
Menge: 200,000 m

**1.3.510 NYM-J 5X10mm²**
NYM-J 5X10, Kunststoffmantelleitung

Mantelleitung VDE 0281, Teil 204.

verlegen mit Abstandsschellen auf Beton bzw.
Fb- Schlitz, oder mit Bügelschellen an vorhandenen
Steigetrassen,
einschl. Befestigungsmaterial in Teillängen liefern und verlegen
Menge: 100,000 m

**1.3.520 NYM-J 5X16mm²**
NYM-J 5X16, Kunststoffmantelleitung

Mantelleitung VDE 0281, Teil 204.

verlegen mit Abstandsschellen auf Beton bzw.
Fb- Schlitz, oder mit Bügelschellen an vorhandenen
Steigetrassen,
einschl. Befestigungsmaterial in Teillängen liefern und verlegen
Menge: 30,000 m

**1.3.530 NYM-J 5X25mm²**
NYM-J 5X25, Kunststoffmantelleitung

Mantelleitung VDE 0281, Teil 204.

verlegen mit Abstandsschellen auf Beton bzw.
Fb- Schlitz, oder mit Bügelschellen an vorhandenen
Steigetrassen,
einschl. Befestigungsmaterial in Teillängen liefern und verlegen
Menge: 30,000 m

**1.3.540 Inst.kabel J-Y(St)Y 2 x 2 x 0,8 mm**
Installationskabel  DIN VDE 0815 J-Y(St)Y 2 x 2 x 0,8 mm
sonst wie vorher
Menge: 500,000 m

**1.3.550 Inst.kabel J-Y(St)Y 4 x 2 x 0,8 mm**
Installationskabel  DIN VDE 0815 J-Y(St)Y 4 x 2 x 0,8
mm
sonst wie vorher
Menge: 250,000 m

**1.3.560 Inst.kabel J-Y(St)Y 8 x 2 x 0,8 mm**
Installationskabel  DIN VDE 0815 J-Y(St)Y 8 x 2 x 0,8
mm
sonst wie vorher
Menge: 100,000 m

**1.3.570 NHXH-J 3x2,5 mm² E-30**
NHXH-J 3 x 2,5 E-30, Cu-Zahl, Funktionserhalt der
Kabel-/ Leitungsanlage nach DIN 4102-12 E 30.
sonst wie vorher,
inkl. zugelassenem, systemgeprüften
Befestigungsmaterial und Sammelhaltern
Menge: 50,000 m

**1.3.580 NHXH-J 3x6 mm² E-30**
NHXH-J 3 x 6 mm²
E-30 Funktionserhalt der
Kabel-/ Leitungsanlage nach DIN 4102-12 E 30.
sonst wie vorher,
inkl. zugelassenem, systemgeprüften
Befestigungsmaterial und Sammelhaltern
Menge: 20,000 m

*Hinweis: Verlegung: in Kabelgräben, offenen Kanälen, Trassen*
Verlegung: in Kabelgräben, offenen Kanälen, Trassen
einschl. Befestigungsmaterial bzw. Sammelbefestigung in Teillängen liefern und verlegen
-------------------------------------------------------
---

**1.3.590 Kunststoffkabel NYY-J 3x2,5 mm²**
Kunststofffkabel NYY-J 3 x 2,5, Cu-Zahl 720,
liefern und verlegen in vorhandene Kabelgräben, offene Kanäle,
auf Trassen, in Teillängen.
Menge: 100,000 m
DIN276 neu: 444

**1.3.600 Kunststoffkabel NYY-J 5x6 mm²**
Kunststofffkabel NYY-J 5 x 6, Cu-Zahl 288,
liefern und verlegen in vorhandene Kabelgräben, offene Kanäle,
auf Trassen, in Teillängen.
Menge: 100,000 m
DIN276 neu: 444

**1.3.610 Kunststoffkabel NYY-J 5x10 mm²**
Kunststofffkabel NYY-J 5 x 10, Cu-Zahl 288,
liefern und verlegen in vorhandene Kabelgräben, offene Kanäle,
auf Trassen, in Teillängen.
Menge: 100,000 m
DIN276 neu: 444

#### Abschnitt 1.4 Installationsgeräte

**1.4.10 CO2- Ampel mit 6 LED`s**
CO2 Ampel als Wandgerät,
für die flexible Benutzung in Räumen

Das mikroprozessorgesteuerte CO2- Messgerät dient zur
Erfassung des CO2-Gehaltes der Luft im Bereich von 0
bis 2.000 ppm. Die Messsignale werden optisch durch 6
farbige LED´s wiedergegeben. Der CO2- Gehalt der Luft
wird mittels einem optischen Sensor (NDIR), nichtdispersive Infrarot-Technologie, ermittelt. Durch die
Verwendung des Sensors nach dem Dual- Prinzip können
Störungen der Messung durch Verschmutzung und Alterung
weitestgehend ausgeschlossen werden, so dass eine lange
Funktionszeit des Gerätes sichergestellt ist.

Technische Daten CO2-A 100

Messmethode = Dual Wavelength NDIR
Messbereich = 0- 2.000 ppm
Ausgang = 0-10V oder 4-20 mA
Alarmton= einstellbar 900 ppm, 1.200 ppm, 1.500 ppm
(Werkseinstellung), 2.000 ppm, Aus
Messgenauigkeit = ± 75 ppm oder10% des Ablesewertes
Ansprechverhalten = 40 sec
Messintervall = 2 sec
Temperaturabhängigkeit = 0,2 % / °C
Umgebungstemperatur = 0 - 50 °C
Spannungsversorgung = 24 VAC/VDC
Elektrischer Anschluss Netzstecker (im Lieferumfang
enthalten)
Gehäuseabmessungen = 130 x 85 x 39,5 mm
Gewicht = 240 g

inkl. Zubehör für Wandmontage, inkl. Netzstecker
liefern und betriebsfertig montieren.

Montageorte: Gruppenräume

Fabrikat/ Typ:  CO2-A 100

angebotenes Fabrikat/ Typ: .........................
Menge: 1,000 St

**1.4.20 Not-Halt/Aus Set 230V beleuchtet LED**
Not-Halt/Aus Set bestehend aus Not-Halt/Aus Taster mit Kontaktblock, 2n/c, Klemmen in Schraubtechnik zur Montage UP oder im Brüstungskanal.
Funktion jeTaster:

1x Kontaktblock 24V  für Auslösekreis Fachräume

inkl. Zubehör
liefern und betriebsfertig montieren.

angebotenes Fabrikat/ Typ: .........................
Menge: 4,000 St

*Hinweis: Unterputz- Installationsgeräte*
Bei den nachfolgenden Installationsgeräten ist ein
einheitliches Standard- Schalterprogramm anzubieten.
Die angebotenen Produkte müssen die gleiche Form- und
Farbgebung aufweisen.
Die Rahmen sind mit Beschriftungsschildern, inklusive
der laminierten Stromkreisbeschriftung, zu versehen.
Das Einführen, Absetzen und Anschließen der Kabel
an die Installationsgeräte ist in die Einheitspreise
einzukalkulieren.

Fabrikat im Bestand ist anzubieten: Jung A1520WW, A595WW,
AC581WW usw. Farbe alpinweiß

**1.4.30 Wippen - Aus- / Wechselschalter**
Wippen - Aus- / Wechselschalter nach VDE 0632, u.P.,
einschließlich Zentralplatte,
liefern und betriebsfertig montieren.
Jung 507U, A590WW
Menge: 78,000 St

**1.4.40 Kreuzschalter**
Kreuzschalter nach VDE 0632, u.P.,
einschließlich Zentralplatte,
liefern und betriebsfertig montieren.
Menge: 4,000 St

**1.4.50 Wippen-Serienschalter**
Wippen-Serienschalter nach VDE 0632, u.P.,
einschließlich Zentralplatte,
liefern und betriebsfertig montieren.
A595WW
Menge: 2,000 St

**1.4.60 Jalousietaster**
Jalousietaster, für die  Steuerung von Jalousiemotoren.
Installationsschalter VDE 0632, 10 A, 250 V AC, in
Unterputzausführung, Standardausführung mit Abdeckung,
passend zum verwendeten Installationsprogramm,
mit 2 Pfeilsymbolen, mit Schrauben befestigen,
liefern und betriebsfertig montieren
Jung 535U
Menge: 15,000 St

**1.4.70 Lüftungstaster**
Jalousietaster, für die  Steuerung von Oberlichtern.
Installationsschalter VDE 0632, 10 A, 250 V AC, in
Unterputzausführung, Standardausführung mit Abdeckung,
passend zum verwendeten Installationsprogramm,
mit 2 Pfeilsymbolen, mit Schrauben befestigen,
liefern und betriebsfertig montieren

betriebsfertig montieren und anschließen
Menge: 6,000 St

**1.4.80 Installationstaster**
Installationstaster nach VDE 0632, u.P.,
einschließlich Zentralplatte,
liefern und betriebsfertig montieren.
Menge: 8,000 St

**1.4.90 Zentral Ein-/Aus- Taster mit Schloss und Schüsseln**
Zentral‑Ein/Aus‑Schlüsseltaster, UP, 10 A/250 V, nach VDE 0632, inkl. Zentralplatte, Zylinderschloss gleichschließend (einheitliche Schließung), je Taster 2 Schlüssel, liefern, anschließen, prüfen und betriebsfertig montieren.
Menge: 8,000 St

**1.4.100 Schukosteckdose UP**
Schukosteckdose mit Schutzkontakt nach VDE 0632, u.P.,
einschließlich Zentralplatte, in der Gerätedose mit
zusätzlichen Schrauben zu befestigen,
liefern und betriebsfertig montieren.
Menge: 103,000 St

**1.4.110 Kinderschutz- Steckdosensicherung**
Kinderschutz- Steckdosensicherung
zum Einstecken in vorh. Steckdose
Farbe: weiß/Standard
liefern und montieren
Menge: 80,000 St

**1.4.120 Überspannungs-Schutzgerät**
Überspannungs-Schutzgerät zum Einbau in  Kabelkanäle
und Unterputzdose;n Ableiter in Anlehnung an
Anforderungsklasse D
- zweipoliger Überspannungsschutz mit Überwachungseinrichtung und Abtrennvorrichtung
- programmierbare Defektanzeige
- optische Funktionsanzeige
- optische Defektanzeige
- Anschlussklemmen zur Durchgangsverdrahtung

Nennspannung:  230 V,
50 Hz
Ableiter-Bemessungsspannung:  255 V, 50 Hz
Nennstrom:  16
A
Nennableitstoßstrom:  3 / 5
kA

liefern, montieren und anschließen.
Menge: 1,000 St

**1.4.130 FR-Schukosteckdose mit Klappdeckel, IP 44**
FR-Schukosteckdose mit Schutzkontakt nach VDE 0632,
u.P.,mit Deckel, IP 44, in der Gerätedose mit
zusätzlichen Schrauben zu
befestigen,
liefern und betriebsfertig montieren.
Menge: 2,000 St

**1.4.140 Montagerahmen 2-fach für Multimediaanschlüsse**
Montagerahmen mit Ausschnitt 19,9 x 14,8 mm zur Aufnahme von zwei Multimedia Modulen Typ 10 (Keystone / Large Keystone / AMP). Auslassrichtung der Module gerade 90°. Inklusive Zentralscheibe 2-fach zur Werkzeuglosen Montage mit Maß 55 x 55 mm.

Fabrikat : Hager oder gleichwertig
Artikel : GSETMM1027035
gewähltes Fabrikat/Typ: '___________/___________'
liefern, montieren und betriebsfertig anschließen.
Menge: 24,000 St

**1.4.150 Kombinationsrahmen 1-fach**
Kombinationsrahmen nach DIN 49075,
für senkrechte oder waagerechte Montage,
1-fach, für zuvor beschriebene Installationsgeräte,
liefern und betriebsfertig montieren.
Jung AC 581WW
Menge: 85,000 St

**1.4.160 Kombinationsrahmen 2-fach**
Kombinationsrahmen nach DIN 49075,
für senkrechte oder waagerechte Montage,
2-fach, für zuvor beschriebene Installationsgeräte,
liefern und betriebsfertig montieren.
Menge: 25,000 St

**1.4.170 Kombinationsrahmen 3-fach**
Kombinationsrahmen nach DIN 49075,
für senkrechte oder waagerechte Montage,
3-fach, für zuvor beschriebene Installationsgeräte,
liefern und betriebsfertig montieren.
Menge: 40,000 St

**1.4.180 Kombinationsrahmen 4-fach**
Kombinationsrahmen nach DIN 49075,
für senkrechte oder waagerechte Montage,
4-fach, für zuvor beschriebene Installationsgeräte,
liefern und betriebsfertig montieren.
Menge: 33,000 St

*Hinweis: Auf- Putz- Installationsgeräte*
Bei den nachfolgenden Installationsgeräten ist ein
wassergeschütztes Aufputz System eines einheitlichen
Schalterprogramsm anzubieten.
Die Rahmen sind mit Beschriftungsschildern, inklusive
der laminierten Stromkreisbeschriftung, zu versehen.
Die angebotenen Produkte müssen die gleiche Form- und
Farbgebung aufweisen.
Das Einführen, Absetzen und Anschließen der
Installationsgeräte ist in die Einheitspreise
einzukalkulieren.

Fabrikat der Planung: Berker/ W.1 o. glw.

angebotenes Fabrikat/ Typ: ......................................

**1.4.190 Wippen-Aus-/Wechselschalter AP**
Wippen- Aus-/ Wechselschalter nach VDE 0632, a.P.,
wassergeschützt, einschließlich Befestigungsmaterial,
liefern und betriebsfertig montieren.
Menge: 2,000 St

**1.4.200 Schukosteckdose 1-fach AP**
Schukosteckdose mit Schutzkontakt nach VDE 0632, a.P.,
wassergeschützt, mit Klappdeckel, einschließlich Befestigungsmaterial
liefern und betriebsfertig montieren.
Menge: 2,000 St

**1.4.210 Schukosteckdose, 2-fach AP**
Schukosteckdose, 2-fach
mit Schutzkontakt nach VDE 0632, a.P.,
wassergeschützt, mit Klappdeckel,
einschließlich Befestigungsmaterial
liefern und betriebsfertig montieren.
Menge: 2,000 St

#### Abschnitt 1.5 Geräteanschlüsse

*Hinweis: Grundsätzlich mit in die Einheitspreise*
Grundsätzlich mit in die Einheitspreise
einzukalkulieren sind die Lieferung eines Kabelstutzens
oder einer Verschraubung,
das Einführen und Absetzen der Leitung oder des Kabels
sowie erforderliches sonstiges Kleinmaterial.

**1.5.10 Anschließen 3x1,5 bis 3x2,5 mm²**
Anschließen von Kabeln oder Leitungen an beigestellten
Betriebsmitteln, wie Lüftungsgeräte, Hygienespülung WC`s, Pumpen, WW- Speicher Mini- Durchlauferhitzer, Küchen- und Werkstattanschlüsse, usw.

Querschnitt 3x1,5 bis  3x2,5 mm² mm²
einschl. Klein- und Befestigungsmaterial.
Menge: 20,000 St

**1.5.20 Anschließen 5x1,5 bis 5x2,5 mm²**
Anschließen von Kabeln oder Leitungen an beigestellten
Betriebsmitteln, Querschnitt  5x1,5 bis 5x2,5 mm²
einschl. Klein- und Befestigungsmaterial.
Menge: 10,000 St

**1.5.30 Anschließen 5x4 mm²**
Anschließen von Kabeln oder Leitungen an beigestellten
Betriebsmitteln, Querschnitt  5 x 4 mm²
einschl. Klein- und Befestigungsmaterial.
Menge: 10,000 St

**1.5.40 Anschließen 5x6 mm²**
Anschließen von Kabeln oder Leitungen an beigestellten
Betriebsmitteln, Querschnitt  5 x 6 mm²
einschl. Klein- und Befestigungsmaterial.
Menge: 10,000 St

**1.5.50 Anschließen an Rauchschutztüren**
Kabelanschluss an Rauchschutztüren,
Querschnitt bis  5 x 2,5 mm²,
einschließlich UP- Dose
einschlließlich Klein- und Befestigungsmaterial.
Menge: 4,000 St

**1.5.60 Anschließen an Rohrbegleitheizung**
Kabelanschluss an Rohrbegleitheizung,
Querschnitt bis  3 x 2,5 mm²,
einschließlich UP- Dose
einschlließlich Klein- und Befestigungsmaterial.
Menge: 2,000 St

#### Abschnitt 1.6 Sonnenschutz und Oberlichter

*Hinweis: Vorbemerkungen*
Vorbemerkungen

Zur Erweiterung des bestehenden Sonnenschutzes und des Wetterschutzes der Oberlichter werden zusätzliche MSE‑Einheiten in die vorhandene Zentrale integriert. Die neuen MSE sind in die bestehende BUS‑Steckverbindung einzuschleifen und elektrisch mit den Motoren der Oberlichter bzw. den Verschattungsantrieben zu verbinden. Für jeden Bereich
(Raum- / Flurbereich) sind lokale Jalousietaster oder Schlüsselschalter bereitzustellen und fachgerecht zu installieren. Die Leistung umfasst außerdem Parametrierung der Steuerung, Funktionsprüfungen, Fehlerbehebung und die Übergabe einer Kurz‑Dokumentation. Die Ausführung hat herstellerkonform und entsprechend den geltenden elektrotechnischen Vorschriften zu erfolgen.

**1.6.10 Motorsteuereinheit Kompakt 1 AP**
Motorsteuereinheit zur Ansteuerung von 1 Motor 230 V AC, direkte Ansteuerung des Antriebs über Sonnenschutzzentrale oder einen Taster vor Ort, Montage in Zwischendecke
inkl. Aufputzgehäuse

liefern, einbauen und verdrahten,
einschließlich allem erf. Verdrahtungsmaterial.

Motorsteuereinheit Kompakt 1 AP
Fabrikat: WAREMA

komplett liefern, montieren und einbauen
Menge: 12,000 St

**1.6.20 Motorsteuereinheit Kompakt 2 AP**
Motorsteuereinheit zur Ansteuerung von bis zu 2 Motoren
230 V AC, direkte Ansteuerung der Antriebe über Sonnenschutzzentrale oder einen Taster vor Ort, Montage in Zwischendecke
inkl. Aufputzgehäuse

liefern, einbauen und verdrahten,
einschließlich allem erf. Verdrahtungsmaterial.

Motorsteuereinheit Kompakt 2 AP
Fabrikat: WAREMA

komplett liefern, montieren und einbauen
Menge: 5,000 St

**1.6.30 Motorsteuereinheit Kompakt 4 AP**
Motorsteuereinheit zur Ansteuerung von bis zu 4 Motoren
230 V AC, direkte Ansteuerung der Antriebe über Sonnenschutzzentrale oder einen Taster vor Ort, Montage in Zwischendecke
inkl. Aufputzgehäuse

liefern, einbauen und verdrahten,
einschließlich allem erf. Verdrahtungsmaterial.

Motorsteuereinheit Kompakt 4 AP
Fabrikat: WAREMA
komplett liefern, montieren und einbauen
Menge: 2,000 St

**1.6.40 Klemmverteiler**
Klemmverteiler zur abgesetzten Ansteuerung der Motorsteuereinheiten (MSE) eines Gebäudeteils. Dabei werden von der Sonnenschutzzentrale kommende Steuersignale fassadenweise an alle MSE eines Bauteils weitergeleitet.

Montage in Zwischendecke
inkl. Aufputzgehäuse

liefern, einbauen und verdrahten,
einschließlich allem erf. Klemm- und Verdrahtungsmaterial.
Menge: 1,000 St

**1.6.50 Programmierung und Anpassung Warema‑Zentralsteuerung**
*** Pauschalposition
Programmierung, Parametrierung und Inbetriebnahme der vorhandenen Warema 1‑Kanal‑Zentralsteuerung zur wetteranhängigen Steuerung zusätzlicher Sonnenschutz‑Antriebe (MSE). Die Leistung umfasst insbesondere:

Aufnahme des Bestandes der vorhandenen Steuerzentrale (Warema, 1‑Kanal), Prüfung der vorhandenen Schnittstellen, Gruppeneinteilung und freiwerdenden Kapazitäten gemäß Herstellerdatenblatt.

Planung und Umsetzung (Nach Vorgabne der LPH5 Fachplanung im Rahmen der Werkplanung) der logischen Integration der zusätzlichen MSE‑Antriebe in die bestehende Gruppenstruktur (Anlegen/Ändern von Gruppen, Zuordnung der Antriebe).

Parametrierung von Laufzeiten, Endlagen, Beschattungsprofilen und Sonnen-/Wind-/Regen‑Begrenzungswerten entsprechend den Erfordernissen des Objekts und den Vorgaben des Herstellers.

Anpassung/Einrichtung der Sensorfunktionen (Wind-/Regen‑Funktion, ggf. Priorisierungen) und Zuordnung der Sensoren zu den betreffenden Steuergruppen.

Durchführung der erforderlichen Adressierung/Labeling (falls busbasiert) bzw. Zuordnung der Ein-/Ausgangskontakte.

Durchführung von Funktionsprüfungen (Einzel- und Gruppenfahrten), Störungsdiagnose und Korrektur von Parametern bis zur störungsfreien Funktion.

Erstellung einer Kurzdokumentation der vorgenommenen Programmeinstellungen und Übergabe als Ausdruck/PDF an den Auftraggeber (Parameterliste, Gruppenübersicht, Prüfergebnisse).

Einweisung des Betriebspersonals in die Bedienung und Pflege der geänderten Steuerung (max. 1 Std. vor Ort).

Nicht in dieser Position enthalten sind: Lieferung von zusätzlichen Steuer‑/Schnittstellen‑Modulen, Feldverkabelung außerhalb des Zentralgerätes, erforderliche Hardwareänderungen, sowie Herstellerservice oder Freigaben, sofern diese für Erweiterung zwingend sind.

Die Ausführung hat fachgerecht und in Übereinstimmung mit den Herstellerangaben von Warema sowie den geltenden elektrotechnischen Vorschriften zu erfolgen. Sämtliche zur vollständigen Ausführung erforderlichen Nebenleistungen sind in die Angebotspreise einzurechnen.
Menge: 1,000 psch

#### Abschnitt 1.7 Beleuchtungstechnik

*Hinweis: Alle Beleuchtungskörper sind inkl. den zugehörigen*
Alle Beleuchtungskörper sind inkl. den zugehörigen
Leuchtmitteln, ggf. Starter und den systemgebundenen
Befestigungsmaterialien zu kalkulieren.
Weiterhin ist das Einmessen und Anzeichnen aus den Ausführungsplänen mit einzukalkulieren.
Das Auf- und Abbauen, die damit verbundenen Arbeiten
und das Vorhalten, notweniger Gerüste/ Leitern über 2 m
Montagehöhe ist in die Einheitspreise mit
einzukalkulieren.

**1.7.10 LED-Einbaul. m. Micro-Einzel-Raster weiß, 22 W, Räume, Flure**
Einbauleuchten mit LED - Micro-Einzel-Raster, mit 80°-Linse, direkt strahlend, IP 20, 22W,
Stahlblechgehäuse geeignet für ausgeschnittene Decken;
weiß beschichtet, ähnlich RAL 9016.
Gehäusefarbe verkehrsweiß RAL 9016,
Lichtverteilung direkt strahlend mittels 80° LED Linse
klar, mit Micro-Einzelraster weiß,
für Bildschirmarbeitsplätze, rundumentblendet nach
aktueller Norm DIN-EN 12464-1.
Elektrischer Anschluss über 3-polige Anschlussklemme in
Steckkontakt-Technik.

Abmessungen LxBxH/DxH (mm): 1150 x 71 x 70 mm
Tiefe: 145 mm
Deckensystem: ausgeschnittene Decken [AD]
Deckenausschnitt LxB/D (mm): 1130 x 55 mm
Einbautiefe (mm): 100 [AD]; 100 [s-TS] min mm
Gewicht netto 2,5 kg
Kabeleinführung KE X/Y (mm): 0 / 0

Bestückung: LED, Farbwiedergabe/Lichtfarbe CRI > 80 /
4000K Farbtoleranz 3 SDCM,
Lampenlebensdauer: 50.000h L80/B10 (Tq 25°C)
Leuchtenlichtstrom: 3106 lm
Leuchten Lichtausbeute: 142 lm/W
Betriebsgerät: Elektronischer Treiber (1 Stück)
Systemleistung: 22 W
Energieeffizienzklasse: A++
Stoßfestigkeitsgrad-IK: IK02
Umgebungstemperatur: ta 25°C,
Schutzklasse I, BAP 65°<100, F, Indoor,

Geprüft und gefertigt nach DIN EN 60598 (VDE 0711)
mit ENEC- Zeichen, mit CE-  Kennzeichen,

Montageart: Deckeneinbau- Einzelmontage
Einbau in bauseits ausgesägten Deckenausschnitt.

Abmaße lxbxt= 1150 mm x 71 mm x 70 mm

einschließlich LED- Leuchtmittel,
anschlußfertig liefern und betriebsfertig mit allem
erforderlichen systemgebundenen Zubehör montieren und
anschließen
Der Deckenausschnitt erfolgt bauseits.

Montageort: Klassen- und Fachräume, Flure, Büros

Fabrikat/ Typ: Regiolux/ Agila AGER/1200 LED - 3100 22W 840
Menge: 151,000 St

**1.7.20 LED-Anbaul. m. Micro-Einzel-Raster weiß, 22 W**
Ainbauleuchten mit LED - Micro-Einzel-Raster, mit 80°-Linse, direkt strahlend, IP 20, 22W,
Gehäuse aus Stahlblech im grazilen Rechteckdesign; Stirnseiten Aludruckguss schwarz Gehäusefarbe verkehrsweiß RAL 9016; Lichtverteilung direkt strahlend mittels 80° LED Linse klar mit Micro-Einzelraster weiß, für Bildschirmarbeitsplätze, rundumentblendet nach aktueller Norm DIN-EN 12464-1. Elektrischer Anschluss über 3-polige Anschlussklemme in Steckkontakt-Technik.
Abmessungen LxBxH/DxH (mm): 1131 x 51 x 81 mm
Kabeleinführung KE X/Y (mm): 0 / 0
Bestückung: LED, Farbwiedergabe/Lichtfarbe CRI = 80 / 4000K
Farborttoleranz (SDCM): 3
Lampenlebensdauer: 50000h L80/B10 (Tq 25°C)
Leuchtenlichtstrom (lm): 3106
Leuchten Lichtausbeute (lm/W): 142
Betriebsgerät: Elektronischer Treiber (1 Stück)
Systemleistung (W): 22
Netzspannung (V): 230
Netzfrequenz (Hz): 50
Energieeffizienzklasse: A++
Stoßfestigkeitsgrad-IK: IK02
Umgebungstemperatur: ta 25°C
UGR q/l: 18.4 / 18.3
Prüfzeichen: IP 20, Schutzklasse I, BAP 65°<100, F, Indoor, CE
Abmaße LxBxH/DxH (mm): 1131 x 51 x 81 mm

einschließlich LED- Leuchtmittel,
anschlußfertig liefern und betriebsfertig mit allem
erforderlichen systemgebundenen Zubehör montieren und
anschließen
Montageort:: Lehrmittel

Fabrikat/ Typ: Regiolux/ agila-AGAR/1200 LED  3100 840 ET
Menge: 2,000 St

**1.7.30 LED-Wandanbauleuchte, 37 W, 580 mm, Trh.**
LED- Wandanbauleuchte, direkt/indirektstrahlend

Opalabdeckung, Insektendicht, 37 W
Leuchtengehäuse weiß
Leuchtenmaterial Aluminium und weißes Acryl

Lichtoptik
Abdeckung opal für homogene Ausleuchtung
Lichtverteilung direkt/indirekt für zusätzliche
Akzentuierung an der Wand/Decke

Lichttechnik
Bestückung: 37 W, Farbtemperatur: 4000 K
Farbwiedergabe Ra 80, Energieeffiziente Low-Power-LEDs
Farbortstabilität <3-step MacAdams (SDCM)
Lebensdauer 50.000h (L80/B10)
Leuchtenlichtstrom: 5000 Llm
Systemeffizienz: 125 Llm/W
Betriebsart: statisch

Leuchtengehäuse
Abgesetzter Leuchtenkörper, Gehäusefarbe: silber grau
Keine sichtbare Verschraubung, Inklusive
Deckenbefestigung
Insektendicht

Betriebs- und Montagetechnik
LED-Betriebsgerät in Leuchtengehäuse integriert
Geeignet für Decken- oder Wandmontage

Schutzart IP40,
Gesamtsystem: Schutzklasse 1
Geprüft und gefertigt nach DIN EN 60598 (VDE 0711)
mit ENEC- Zeichen, mit CE-  Kennzeichen,

Abmessungen : lxbxh= 580 x 580 x 90 mm
Bestückung mit 37W

einschließlich LED- Leuchtmittel,
anschlußfertig liefern und betriebsfertig mit allem
erforderlichen systemgebundenen Zubehör montieren und
anschließen.

Montageort: Treppenhäuser

Fabrikat/ Typ: Rullicht RL 25Q
Menge: 4,000 St

**1.7.40 LED-Wandanbauleuchte, 37 W, 580 mm, Trh.mit beigestellter Überw.-modul**
LED- Wandanbauleuchte, direkt/indirektstrahlend
mit beigestelltem Überwachungsmodul

Opalabdeckung, Insektendicht, 37 W
Leuchtengehäuse weiß
Leuchtenmaterial Aluminium und weißes Acryl

Lichtoptik
Abdeckung opal für homogene Ausleuchtung
Lichtverteilung direkt/indirekt für zusätzliche
Akzentuierung an der Wand/Decke

Lichttechnik
Bestückung: 37 W, Farbtemperatur: 4000 K
Farbwiedergabe Ra 80, Energieeffiziente Low-Power-LEDs
Farbortstabilität <3-step MacAdams (SDCM)
Lebensdauer 50.000h (L80/B10)
Leuchtenlichtstrom: 5000 Llm
Systemeffizienz: 125 Llm/W
Betriebsart: statisch

Leuchtengehäuse
Abgesetzter Leuchtenkörper, Gehäusefarbe: silber grau
Keine sichtbare Verschraubung, Inklusive
Deckenbefestigung
Insektendicht

Betriebs- und Montagetechnik
LED-Betriebsgerät in Leuchtengehäuse integriert
Geeignet für Decken- oder Wandmontage

Schutzart IP40,
Gesamtsystem: Schutzklasse 1
Geprüft und gefertigt nach DIN EN 60598 (VDE 0711)
mit ENEC- Zeichen, mit CE-  Kennzeichen,

Abmessungen : lxbxh= 580 x 580 x 90 mm
Bestückung mit 37W

mit beigestelltem Überwachungsmodul für Notlichtbetrieb und komplettem werkseitigen Einbau und betriebsfertiger Montage

einschließlich LED- Leuchtmittel,
anschlußfertig liefern und betriebsfertig mit allem
erforderlichen systemgebundenen Zubehör montieren und
anschließen.

Montageort: Treppenhäuser

Fabrikat/ Typ: Rullicht RL 25Q
Menge: 4,000 St

**1.7.50 LED-Anbauleuchte 310 x 310 mm, 12 W, IP 54, WC**
Wannen- Anbauleuchte, Diffusor opal, direkt/ indirekt
strahlend, IP 54, 12 W
Leuchtenkörper Stahlblech, mit alterungsbeständiger
PUR-Schaum-Dichtung im umlaufenden Rand und
Federverschlüssen, Leitungseinführungen auf der
Gehäuseoberseite.

Gehäusefarbe verkehrsweiß RAL 9016, Lichtverteilung
direkt/ indirekt mittels Diffusor aus Acrylglas mit
opaler, glatter Oberfläche, eckenstabil aus einem Stück
gezogen,
UV-beständig; Elektrischer Anschluss über dreipolige
Anschlussklemme in Steckkontakt-Technik.
Schlitzscheiben und Distanzstücke liegen zum optimalen
Deckenausgleich bei.

Bestückung: LED, Farbwidergabe/ Lichtfarbe CRI >80/
3000 K, Farbtoleranz: 3 SDCM

Leuchtmittellebensdauer 50.000h L80/B10 (TQ 25°C)
Leuchtenlichtstrom: 1620 lm
Leuchtenlichtausbeute: 138 lm/W
Betriebsgerät: elektronischer Treiber
230-240V/0Hz/50-60Hz (1 Stück)
Systemleistung: 12 W, Energieeffizienzklasse: A++
Prüfzeichen: IP 54, Schutzklasse I, D, F, Indoor, CE

Montageart: Wand- und Deckenmontage (Wand IP 44)
Abmaße: l x b x h= 310  x 310 x 90 mm

einschließlich LED- Leuchtmittel,
anschlußfertig liefern und betriebsfertig mit allem
erforderlichen systemgebundenen Zubehör montieren und
anschließen.

Montageort: WC- Bereiche, Vorräume

Fabrikat der Planung: Regiolux/ wotek-WKO/300  LED 1500
840 ET / 21703024180
Menge: 26,000 St

**1.7.60 LED- FR-Anbauleuchte Technik, 1x 34 W**
LED- FR- Anbauleuchte für Deckenmontage.
Schutzart IP65, Schlagfestigkeit IK08.
Leuchtengehäuse aus co-extrudiertem schlagfestem,
UV-stabilisiertem Polycarbonat. Leuchtenrückseite weiß,
ähnlich RAL9016, Leuchtenvorderseite Lichtaustritt
opal. Endkappen mit
Leuchtengehäuse verschraubt. Geräteträger aus weiß
beschichtetem Stahlblech. Bestückt mit LED-Modulen.
LED-Module direkt montiert auf Geräteträger.
Schutzklasse II. Farbwiedergabeindex Ra >= 80,
Farbtemperatur
4000 Kelvin (840).
Elektronischer Konverter für LED, 220-240 Volt, 0/50-60
Hz. Geeignet für Gleichspannungsbetrieb und den
Einsatz in Zentralbatterieanlagen.
Montage:
Deckenmontage über Befestigungsklammern aus Edelstahl,
an der Leuchte einrastbar.
Innenliegende Durchgangsverdrahtung, 3 x 1,5mm².

Leistung : 34 W, Lichtstrom : 4010 lm
Spannung: 230-240V,50-60Hz
Geprüft und gefertigt nach DIN EN 60598 (VDE 0711)
mit ENEC- Zeichen, mit CE-  Kennzeichen,

Abmessungen : 1216 mm x 67 mm x 69 mm
Bestückung mit 1x  LED 34 W

einschließlich LED- Leuchtmittel,
anschlußfertig liefern und betriebsfertig mit allem
erforderlichen systemgebundenen Zubehör montieren und
anschließen.

Montageort: Technik.
Menge: 4,000 St

**1.7.70 LED- Außenleuchte f. Sicherh.- u. Allg.-licht, 230 V, IP65**
LED-Außenleuchte für Allgemein- und Sicherheitsbeleuchtung.
- hier als Allgemeinbeleuchtung - , 230 V, Quadrat,

Robustes Gehäuse aus Aluminiumdruckguss mit
wetterfester Pulverbeschichtung,
Folgende Merkmale sind einzuhalten:
Schutzart: IP 65, Schutzklasse: III, Schlagfestigkeit:
IK10, Farbe: weiß,
für Wand- und Deckenmontage
Farbtemperatur 3000 Kelvin (830),

LED-Treiber zum Anschluss an 230V-Gruppen- und
Zentralbatterieanlagen oder an Allgemeinbeleuchtung.
Hohe Funktionssicherheit durch Einhaltung
internationaler Standards zur Sicherheit und
Arbeitsweise, elektromagnetische Verträglichkeit und

- Eingangsklemmen: max. 2,5mm² eindrähtig oder max.
1,5mm² Litze mit Aderendhülse

- Leuchtmittel: 18 x 0,3W LED-Modul
- Lebensdauer: 50.000 h
- Nennspannung: 230 V AC/DC +/-10 % 50/60 Hz; DC: 176 V
- 264 V
- Einschaltstrom: 8 A / 50 µs
- Zulässiger Temperaturbereich: -15...+40 °C

5 Jahre Garantie auf LED-Leuchtmittel.
10-jährige Nachliefergarantie kompatibler LED-Module
und Verschleißteile.

Ausführung der oben genannten Leuchte gem. DIN VDE V
0108-100-1, IEC 60598-1, IEC 60598-2-22, DIN 4844 und
EN 1838. Funkentstörung gem. DIN EN 55015.

LED Treiber gem. EN 61000-3-2, EN 61347-1, EN 61347
2-13 und EN 61547.

Abmaße lxbxt= 240 x 240 x 92 mm

einschließlich LED- Leuchtmittel,
anschlußfertig liefern und betriebsfertig mit allem
erforderlichen systemgebundenen Zubehör montieren und
anschließen

Montageort:  Außen

Fabrikat/ Typ: Inotec/ SN/A 6200 SQ
Menge: 2,000 St

**1.7.80 LED- Pendelleuchte Kubus, 41 W, 400 x 400 x 400mm,**
LED- Pendelleuchte Kubus, 400 x 400 x 400mm, Leuchtenkörper: Acrylglas, Metallteile: weiß lackiertes Stahlblech. Federung: Seilaufhängung mit transparentem Kabel,Pendellänge bis 2,0 m
Spannung: 230V, IK  Code: IK06, Vorschalgerät: Driver
CRI: >80, LED-Lebensdauer: L80/F10 50000 Stunden
Farbtemperatur: 4000 K, Module luminous flux: 7800 lm
Luminaire luminous flux: 6470 lm, Dali 1: Verfügbar, Dali 2: Verfügbar, mit CE-  Kennzeichen,

Abmessungen : lxbxh= 400 x 400 x 400 mm

einschließlich LED- Leuchtmittel,
anschlußfertig liefern und betriebsfertig mit allem
erforderlichen systemgebundenen Zubehör montieren und
anschließen.

Montageort:  Differenzierung/Flur

Fabrikat/ Typ: lucis./ IZAR C
Menge: 20,000 St

**1.7.90 Decken- Präsenzmelder 360°, 1 Kanal, AP, Master**
Präsenzmelder mit 360° Erfassungsbereich, Aufputz-Ausführung, als Master-Gerät
zur Montage an der Decke,
mit 1 Schaltkanal zum Schalten von Licht.
Präsenzmelder mit großem Erfassungsbereich
Ein potentialfreier Kontakt

Erweiterung des Erfassungsbereiches mit Slave-Geräten möglich
Manuelles Schalten über Taster möglich
Weitere Funktionen über optionale Fernbedienung einstellbar
Werkseinstellung 10 min und 500 Lux
Spannung : 110 - 240 V AC 50 / 60 Hz
Abmessungen : AP= Ø 98 x 63 mm
Typische Leistungsaufnahme : ca. 0,4 W
Erfassungsbereich : horizontal 360°  (Deckenmontage)
Reichweite : max. Ø 24 m quer max. Ø 8 m frontal max. Ø 6,4 m sitzende Tätigkeit
Überwachte Fläche bei tangentialer Bewegung : 450 m² / 2,5 m Montagehöhe
Montagehöhe min./max./empfohlen: 2 m / 10 m / 2,5 m
Schutzart/-klasse : UP= IP20  / Klasse II AP= IP20  / Klasse II DE= IP20  / Klasse II
Umgebungstemperatur : -25 °C bis +50 °C
Gehäuse : Polycarbonat, UV-beständig
 Kanal 1 (Lichtsteuerung potentialfrei)
Schaltleistung :
2300 W, cos f = 1
1150 VA, cos f = 0,5
300 W LED
max. Einschaltspitzenstrom Ip (20 ms) = 165 A max. Einschaltspitzenstrom Ip (200 µs) = 800 A
Kontaktart : 1x µ-Kontakt, potentialfreier Schließer/NO mit vorlaufendem Wolfram-Kontakt
Nachlaufzeit : 15 s - 30 min, Impuls
Einschaltschwelle : 10 - 2000 Lux
 Mischlichtmessung

Montageort: Flure, Allgemeinbereiche

komplett liefern, montieren und betriebsfertig
anschließen.

Fabrikat/ Typ: BEG PD4 92580  o. glw.

angebotenes Fabrikat/ Typ: ........................
Menge: 6,000 St

**1.7.100 Decken- Präsenzmelder 360°, 1 Kanal, AP, Slave**
Präsenzmelder mit 360° Erfassungsbereich, Aufputz-Ausführung, als Slave-Gerät
zur Montage an der Decke,
Zur Erweiterung des Erfassungsbereiches eines Master-Gerätes
Schaltimpuls zum Master-Gerät bei erkannter Bewegung unabhängig von der Umgebungshelligkeit
Mit 230 V-Master-Geräten kompatibel, für Ausnahmen siehe bitte das jeweilige Master-Gerät.
Spannung : 110 - 240 V AC 50 / 60 Hz
Abmessungen : AP= Ø 101 x 76 mm
Typische Leistungsaufnahme : ca. 0,2 W
Erfassungsbereich : horizontal 360°  (Deckenmontage)
Reichweite : max. Ø 24 m quer max. Ø 8 m frontal max. Ø 6,4 m sitzende Tätigkeit
Überwachte Fläche bei tangentialer Bewegung : 450 m² / 2,5 m Montagehöhe
Montagehöhe min./max./empfohlen: 2 m / 10 m / 2,5 m
Schutzart/-klasse : AP= IP54  / Klasse II UP= IP20  / Klasse II DE= IP20  / Klasse II
Umgebungstemperatur : -25 °C bis +50 °C
Gehäuse : Polycarbonat, UV-beständig
Impulsabstand: 2 oder 9 s

Montageort: Flure, Allgemeinbereiche

komplett liefern, montieren und betriebsfertig
anschließen.

Fabrikat/ Typ: BEG PD4 92142  o. glw.

angebotenes Fabrikat/ Typ: ........................
Menge: 15,000 St

**1.7.110 Decken- Präsenzmelder, 360°, AP, mit Akustiksensor und 2 Schaltkanälen**
Präsenzmelder mit 360° Erfassungsbereich, als Aufputz-
Version, zur Montage an der Decke,
mit Akustiksensor,
mit 2 Schaltkanälen:
1. Schaltkanal zum Schalten von Licht, Deckenmontage
2. Schaltkanal für Lüftung
Mit speziellem optischen System für die Erfassung
selbst kleinster Bewegungen. Zusätzlich zur Bewegung
Erfassen von Tageslicht und Kunstlicht und Kontrolle
der Gesamthelligkeit.
Reichweite in Montagehöhe 2,90 m ca. 10 m,
Gehäuse aus hochwertigem, UV- beständigem Polycarbonat,

Gehäusefarbe: weiß,
Abmessungen: Durchmesser x Höhe: 101 x 73 mm,
Betriebsspannung 230 V AC/ 45 - 60 Hz,
Zeiteinstellung: 15 sec. bis 30 min,
Schutzart IP 54, Schutzklasse II nach VDE 0633

Montageort: WC- Bereihe, Umkleiden

komplett liefern, montieren und betriebsfertig
anschließen.
Menge: 6,000 St

**1.7.120 Fernbedienung für Präsenzmelder**
Infrarot-Fernbedienung für vorgen. Präsenzmelder
für Programmieung aller Einstellungen bequem vom Boden aus, z. B. Programmierung von Dauerlicht, automatische Einlesen des aktuellen Dämmerungswertes oder die nützliche 2s-Testfunktion, sind mit der Fernbedienung möglich. Das Licht läßt sich per einfachen Tastendruck jederzeit ein- oder ausschalten.

Betriebsspannung: 3 V
Abmaße: 80x60x8 mm

inkl. Wandhalterung und Knopfzelle

komplett liefern und betriebsfertig übergeben.
Menge: 1,000 St

**1.7.130 Leuchtkasten-System LedsC4**
Leuchtkasten-System LedsC4/126

Liefern und montieren eines komplett verschlossenen Backlight‑Leuchtkastensystems Typ Backlight 100, bestehend aus Aluminiumprofilrahmen (100 mm Höhe) und transluzenter Polyester‑Front (weiß), inkl. LED‑Hinterleuchtung,
diffuse LED‑Hinterleuchtung ohne Hotspots,
Farbtemperatur 4000k,
Betriebsgerät: Elektronischer Treiber (on/off),
Befestigung: Wandhalter/Konsolen/Abhängung nach statischer Vorgabe; Verbindungsmittel korrosionsgeschützt; Montage entsprechend Untergrund (Befestigungsmaterial bauseits/inklusive),

Einbau in ein vormaliges Oberlicht über der Theatertreppe.
Maße der Öffnung: 1200x1200mm

Lieferung, Montage, Inbetriebnahme, Einweisung
Menge: 6,000 St

#### Abschnitt 1.8 Sicherheitsbeleuchtung

*Hinweis: Vorbemerkungen Notbeleuchtung*
Vorbemerkungen Notbeleuchtung

Das Gebäude ist mit einer batteriegestützten
Sicherheitsbeleuchtung nach DIN VDE 0100-560, DIN
EN 50172, DIN VDE V 0108-100-1, EN 50171, ASR
A2.3, ASR 3.4/7 und DIN EN 1838 ausgerüstet.

Für die Umsetzung ist das Zentralbatteriesystem zu erweitern.
DieSteuerung von Sicherheitsleuchten,
statischen und dynamischen Rettungszeichenleuchten,
sowie von bodennahen dynamischen
Sicherheitsleitsystemen ist geeignet zu erweitern.

Die Ergebnisse
sind automatisch im papierlosen Prüfbuch innerhalb
des Steuergerätes zu dokumentieren.

Im Gebäude ist bereits eine Zentralbatterieanlage vom Typ
INOTEC CPS 220/64 J-SV vorhanden.
Diese soll im Zuge dieser Baumaßnahme erweitert werden.

Aus diesem Grund ist das Fabrikat INOTEC zwingend anzubieten.

Zur Vereinfachung und Übersichtlichkeit der
Installation, zur Kostenreduzierung und zur Minderung
der Brandlasten muss das Zentralbatteriesystem den
Mischbetrieb von Leuchten an einem Stromkreis
serienmäßig unterstützen. Dynamische
Rettungszeichenleuchten sind über die dreiadrige
Versorgungsleitung anzusteuern. Dies beinhaltet die
freie Zuordnung der Betriebsarten der Leuchten
innerhalb eines Stromkreises gem. DIN EN 50172 für
Dauerschaltung, Bereitschaftsschaltung sowie
geschaltetes Dauerlicht und Dimmfunktion.
Über die Funktionssicherheit ist der Nachweis eines
unabhängigen Sachverständigen zu erbringen.

Bei Bereitschaftsschaltung ist in den Unterverteilern
der Allgemeinbeleuchtung die Netzspannung der
Beleuchtungsstromkreise der Flucht- und
Rettungswege gem. DIN EN 50172 zu überwachen.
Sofern noch das Netz am Hauptverteiler der
Sicherheitsbeleuchtung vorhanden ist, muss
gewährleistet sein, dass eine Umschaltung der
Sicherheitsbeleuchtung auf Batteriebetrieb nicht
erfolgt. Die Bereitschaftsleuchten müssen über das
vorhandene Netz betrieben werden.

Für die Steuerung der Sicherheitsleuchten dürfen keine
kontaktbehafteten Umschaltweichen zum Einsatz
kommen. Unterschiedliche Potentiale an den
Sicherheitsleuchten sind nicht zulässig.

Eine eindeutige Kennzeichnung der Rettungswege
durch statische und dynamische Rettungszeichen und
eine gleichmäßige Ausleuchtung der Rettungswege
nach den gültigen Richtlinien ist zu gewährleisten. Die
Mindestbeleuchtungsstärke ist nach DIN EN 1838 und
den aktuellen Arbeitsstättenregeln zu planen.

Sicherheits- und Rettungszeichenleuchten sind wie folgt
anzuordnen:
- Bei jeder Richtungsänderung des
Rettungsweges
- Bei jeder Kreuzung der Flure und Gänge
- Nahe jeder im Notfall zu benutzenden
Ausgangstür
- Außerhalb und nahe jedes Notausganges
bis zu einem sicheren Bereich
- Nahe jeder Niveauänderung im
Rettungsweg
- Nahe Treppen
- Nahe jeder Erste-Hilfe-Stelle
- Nahe jeder Bandbekämpfungs- und
Meldeeinrichtung
- Nahe Fluchtgeräten für Menschen mit
Behinderung
- Nahe Schutzbereichen für Menschen mit
Behinderung und nahe Rufanlagen sowie
Alarmeinrichtungen in Toiletten für Menschen mit
Behinderung

Vorbemerkungen Zentralbatteriesystem CPS FUSION

Modulares Zentralbatteriesystem CPS FUSION zur
Versorgung von dynamischen und statischen
Rettungszeichen- und Sicherheitsleuchten, sowie von
bodennahen, elektrisch betriebenen richtungsvariabeln
Leitmarkierungen gem. DIN EN 50171 und DIN EN
62034. Geeignet für Sicherheitsbeleuchtungsanlagen
gem. DIN VDE 0100-560, DIN VDE 0100-718, DIN EN
50172, V DIN V VDE 0108-100, ASR A2.3, ASR 3.4/7
und DIN EN 1838.

Das Zentralbatteriesystem CPS FUSION ist ein
batteriegestütztes Überwachungs- und
Versorgungsgerät für den Notlichtbetrieb in modularer
19"-Technik zur Versorgung von Leuchten mit 230V
und 24V Versorgungsspannung.

Der im Zentralbatteriesystem integrierte Mischbetrieb
ermöglicht den gleichzeitigen Betrieb von Dauer-,
geschalteten Dauer- und Bereitschaftsleuchten sowie
dynamischen Rettungszeichenleuchten mit
Dimmfunktion einzelner Leuchten an einem Stromkreis.
Die Steuerung und Programmierung der
Rettungszeichen- und Sicherheitsleuchten mit vom
Zentralbatteriesystem unterstützten LED
Betriebsgeräten oder Überwachungsbausteinen erfolgt
ohne zusätzliche Daten- und Steuerleitung.

Zur Reduzierung der Batteriekapazität müssen einzelne
Leuchten im Notbetrieb zeitgesteuert abgeschaltet
werden können.

Das Zentralbatteriesystem muss die Ansteuerung von
dynamischen Rettungszeichenleuchten und einem
bodennahen dynamischen Sicherheitsleitsystem gem.
ASR A3.4/7 unterstützen, um gegebenenfalls
Kompensationsmaßnahmen für Gebäudebereiche mit
erhöhter Gefährdung oder für baulichen und
anlagentechnischen Brandschutz umsetzen zu können.
In der Steuerteilprogrammierung müssen jeder
einzelnen dynamischen Rettungszeichenleuchte
mindestens 8 Steuereingänge zugewiesen werden
können. Folgende Einstellungen sind je dynamischer
Rettungszeichenleuchte notwendig: Pfeil unten, Pfeil
oben, Pfeil rechts, Pfeil links, Kreuz (gesperrt),
Piktogramm ein/aus und Blinkfunktion. Diese sind per
logischer UND-Funktion verknüpft.

Die Stromkreise sind vorverdrahtet auf
berührungssichere 4mm2 3-Stock-Federzugklemmen
mit N-Leitertrennfunktion. Die Anschlussklemmen sind
leicht über die standardmäßige Kabeleinführung von
oben zu erreichen.

Eine Überwachung jedes einzelnen Batterieblocks mit
Batterieblockspannung und -temperatur mit täglicher
Aufzeichnung der Daten und direkter Anbindung an den
Controller der Zentralbatterieanlage zur Steuerung der
Ladetechnik muss möglich sein.

Controller mit TFT-Touch
Die Bedienung des frei programmierbaren
Zentralbatteriesystems erfolgt über ein 5" großes
WVGA-TFT-Display mit Touchfunktion. Die farbige,
grafische Darstellung der Informationen ermöglicht eine
intuitive Bedienung per Fingerdruck. Im laufenden
Betrieb kann zwischen den mitgelieferten Sprachen
gewechselt werden.

Über die integrierte USB-Schnittstelle kann das
Zentralbatteriesystem komfortabel programmiert sowie
die Konfiguration oder die Prüfbücher als Textdatei
gesichert werden. Eine Aktualisierung der
Systemsoftware muss über die USB-Schnittstelle
möglich sein.

Über eine integrierte Netzwerkschnittstelle kann der
Controller mit einer Konfigurationssoftware
parametriert oder der Systemstatus bis auf
Leuchtenebene mittels Webbrowser visualisiert werden.
Ebenso muss die Möglichkeit bestehen, das
Zentralbatteriesystem per Ethernetschnittstelle in eine
übergeordnete Visualisierung für Notlichtsysteme
einzubinden. Ein Anschluss für die Überwachung
separater Phasenwächter mittels einer
24V-Stromschleife ist am Relaisinterface integriert.
Bei Unterbrechung oder Kurzschluss (programmierbar)
der Stromschleife müssen alle Leuchten in den
Dauerlichtbetrieb schalten.

24V-Fernschaltschleife zur Blockierung der auf
Dauerlicht programmierten Leuchten für
Betriebsruhezeiten. Bei Unterbrechung oder
Kurzschluss (programmierbar) der Schleife müssen die
Leuchten eingeschaltet werden. Je nach
Controllereinstellung wird nur das Dauerlicht oder
Dauer- und Notlicht blockiert.

Es müssen fünf potentialfreie Meldekontakte vorhanden
sein sowie eine 24V Versorgungsspannung zur
Verfügung stehen. Drei Kontakte mit festen Meldungen
nach DIN EN 50171 für Betrieb, Batteriebetrieb und
Störung, zwei Kontakte frei als Öffner oder Schließer
auf verschiedene Ereignisse programmierbar. Die
Meldungen können je Kontakt mittels ODER-Funktion
verknüpft werden.

Bustopologie
Die Systemkomponenten müssen vom
TFT-Touch-Controller über ein eigenes, unabhängiges
BUS System gesteuert und überwacht werden. Neben
internen und externen Stromkreismodulen sind auch
Eingangsmodule, Relaismeldemodule oder
Dreiphasenüberwachungen anzuschließen. Bei Ausfall
der Busverbindung schalten die Stromkreismodule
automatisch in den sicheren Betrieb. Die Bustopologie
kann Strang- oder Sternförmig aufgebaut werden. Für
den Betrieb sind weder geschirmte Leitungen noch
Abschlusswiderstände notwendig.

Es muss die Möglichkeit bestehen, das
Zentralbatteriesystem über einen weiteren BUS an eine
zentrale Überwachung wie BUS-Meldetableau oder
einen PC oder Laptop mit komfortabler Bedien-,
Programmier- und Steuersoftware anzuschließen.

Ladetechnik
Das Ladeverfahren der Ladetechnik muss
mikroprozessorgesteuert und temperaturabhängig für
die eingesetzten, verschlossenen, wartungsarmen
Bleibatterien erfolgen. Defekte Batterieblöcke und
unterbrochene Batteriekreise müssen im Normalbetrieb
erkannt und gemeldet werden.

Je nach Batteriegröße können mehrere Ladeteile
parallelgeschaltet werden.

Ein optional eingesetztes Batterieüberwachungssystem
zur Einzelblocküberwachung muss die Forderungen der
E DIN EN 50171:2013-07 erfüllen. Aufgezeichnete
Daten müssen mittels PC-Software ausgewertet
werden können, um einen frühzeitigen Defekt eines
Batterieblocks zu erkennen.

Das Zentralbatteriesystem stellt einen
programmierbaren Steuerkontakt für den Anschluss
eines Lüfters zur aktiven Belüftung des Batterieraums
zur Verfügung.

216V DC-Ersatzstromversorgung
Für den Notstrombetrieb ist ein Batteriesatz mit
wartungsarmen, verschlossenen OGiV- oder
geschlossenen OPzS-Blockbatterien einzusetzen, der
für die entsprechend notwendige Nennbetriebsdauer
von 1h bzw. 3h oder 8h dimensioniert ist. Die
Gebrauchsdauer von Batterien für
Zentralbatterieanlagen muss 10 Jahre bei 20°C
betragen.

Stromkreiseinschübe in 19"-Einschubtechnik
Stromkreiseinschübe in 19"-Einschubtechnik in
verschiedenen Leistungsgrößen und mit 230V oder 24V
Versorgungsspannung für die Versorgung von
dynamischen Rettungszeichenleuchten, bodennahe,
richtungsvariable Leitmarkierungen, sowie statische
Rettungs- und Sicherheitsleuchten im selben
Stromkreis. Die leicht zugänglichen Sicherungen in der
Frontplatte werden ständig überwacht. Je Stromkreis
signalisieren LEDs, ob Ausgangsspannung oder
Störungen im Stromkreis vorliegen. Außerdem muss
eine erkannte Überlastung der Stromkreise durch die
LEDs deutlich signalisiert werden. Alle Einschübe
müssen gemischt am selben Datenbus betrieben
werden können.

BUS-Unterstationen in 19"Technik
Zur Reduzierung der Verkabelung und
brandabschnittsweisen Versorgung müssen die
Stromkreiseinschübe auch in BUS-Unterstationen
betrieben werden können. Zulässig ist nur eine
dreiadrige Versorgungsleitung für AC- und
DC-Spannung zwischen Zentralbatteriegerät und
BUS-Unterstation. Der Anschluss an den Controller
erfolgt mittels dreiadriger nicht-geschirmter
BUS-Leitung.

BUS-Unterstation im Aufbaugehäuse
Externes Stromkreismodul in 230V-Technik oder
24V-Technik im Aufbaugehäuse zur Versorgung der
Leuchten innerhalb eines Brandabschnittes. Zulässig ist
nur eine dreiadrige Versorgungsleitung für AC- und
DC-Spannung. Der Anschluss an den Controller erfolgt
mittels dreiadriger nicht-geschirmter BUS-Leitung. Eine
integrierte Stromkreisweiche zur AC-Versorgung in
Mietbereichen, um eine getrennte Stromzählung
verschiedener Bereiche zu realisieren, ist notwendig.
Eine eigenständige Stromschleife zur Erkennung eines
Ausfalls der lokalen Unterverteilung der
Allgemeinbeleuchtung muss vorhanden sein und zum
Einschalten der Leuchten der BUS-Unterstation führen.

Externe Lichtschalterabfragemodule
Zum gemeinsamen Schalten von Sicherheits- und
Allgemeinleuchten können mehrere
Lichtschalterabfragemodule in die Unterverteilungen
der Allgemeinbeleuchtung eingebaut werden. Die
eindeutige Adressierung der Module erfolgt mittels
Drehschalter. Eine optionale Invertierung der
Schalteingangsauswertung erfolgt für jede
Schaltzuweisung im Stromkreis in der
Steuerteilprogrammierung - es ist kein separates Modul
notwendig. Je Modul kann im Steuerteil ein Zielort
hinterlegt werden. Anschluss und
Spannungsversorgung erfolgen über den dreiadrigen
Gerätebus. Die Gehäuse sind zur Montage auf
DIN-Montageschiene vorgesehen.

Das Eingangsmodul mit 8 Eingängen gibt es in
Ausführungen für 230V und 24V Eingangsspannung.
Serienmäßig ist eine Phasenwächterfunktion mit
BUS-Funktion integriert, welche optional zugeschaltet
wird. Mittels der zusätzlichen Kontakte können drei
Phasen der Unterverteilung überwacht werden - alle
Schaltereingänge bleiben auch bei Einsatz des
Phasenwächters nutzbar. Die Ansprechschwellen der
Dreiphasenüberwachung entsprechen der DIN EN
60598-2-22 mit 0,85xUNenn.
Für beengte Verhältnisse in Unterverteilungen oder
falls weniger Eingänge benötigt werden, kann ein
Lichtschalterabfragemodul mit drei Eingängen ohne
Phasenwächterfunktion für Hutschienenmontage
einzusetzen. Die Breite darf max. 1 TE betragen.

Externe Phasenüberwachungsmodule
BUS-gesteuertes Dreiphasenüberwachungsmodul für
die Überwachung des Unterverteilers der
Allgemeinbeleuchtung zum Anschluss an den internen
Gerätebus. 2 potentialfreie Störmeldekontakte sind auf
dem Modul zum Einbinden in die Stromschleife des
Zentralbatteriegerätes vorhanden. Gehäuse zur
Montage auf Hutprofilschiene. Die Ansprechschwellen
entsprechen der DIN EN 60598-2-22 mit 0,85xUNenn.
3 LEDs signalisieren den Zustand jeder einzelnen
Phase. Am Modul einstellbare Rückschaltzeit nach
Netzwiederkehr der überwachten
Spannungsversorgung muss integriert sein. Eine
eindeutige Adressierung erfolgt über die integrierten
Adressschalter.

Zu jedem Modul kann ein Zielort in der
Steuerteilprogrammierung hinterlegt werden. Der
Ausfall einer Phase wird im Klartext mit Zielortangabe
am Steuerteil angezeigt.

Bei einer Übertragungsstörung oder Ausfall der
Dreiphasenüberwachung muss das Zentralbatteriegerät
alle angeschlossenen Rettungs- und
Sicherheitsleuchten in Dauerlicht schalten.

Externe Überwachung - Webvisualisierung
Serienmäßig integrierte Webvisualisierung für einen
handelsüblichen Webbrowser per LAN (lokales
Ethernet) oder WAN (Internet). Der Zugriff auf die
Netzwerkschnittstelle muss bauseits durch die
IT-Abteilung freigegeben und eingerichtet werden. Die
Webseiten sind mit der HTML Version 4.01 erstellt und
können somit per PC oder mobilem Client
(Smartphone, PDA) angezeigt werden. Ein paralleler
Zugriff von mehreren Clients muss gleichzeitig möglich
sein.

Informationen des Gerätezustandes müssen bis zur
einzelnen Leuchte inkl. selbst gewählter Zielortanzeige
abgerufen werden können. Der Benutzer muss in der
Lage sein, über die Weboberfläche einen Funktionstest
zu starten, das Zentralbatteriesystem zu blockieren
oder frei zu geben, sich das Prüfbuch und eine
Auflistung der gerade anliegenden Störungen anzeigen
zu lassen und diese auch per Webbrowser ausdrucken
zu können.

Eine Statusbenachrichtigung der Benutzer über einen
integrierten Email-Client muss standardmäßig im
Webmodul integriert sein.

Externe Überwachung - ModBUS/TCP
Serienmäßig aktivierbare ModBUS/TCP-Schnittstelle,
um den Status bis zur einzelnen Leuchte an ein
Gebäudemanagementsystem zu melden, muss im TFT
Controller integriert sein. Die Einbindung des
ModBUS/TCP-Protokolls und die Visualisierung des
Gebäudemanagementsystems müssen bauseits
erfolgen. Über Schreiberegister müssen auch
Funktionen wie Funktionstest, Zentralbatteriesystem
blockieren oder Zentralbatteriesystem freigeben
ausgeführt werden können.

Umsetzung der Informationen auf den OPC- und
BACnet-Protokollstandard ist möglich.

Externe Überwachung - Meldetableau
Das Zentralbatteriesystem muss optional mittels eines
busfähigen Meldetableaus über einen dreiadrigen,
nicht-geschirmten Datenbus überwacht werden können.
Die Anzeige der Systemzustände bis auf
Leuchtenebene mit Klartextangabe der gestörten
Leuchte muss vorhanden sein. Automatischer
Funktionstest zum gleichzeitigen Einschalten aller
angeschlossenen Systeme muss im Meldetableau
programmiert werden können.

Integrierte Meldekontakte für Betrieb, Batteriebetrieb,
Störung und optionaler Ausgang zur Meldung des
Gesamtstatus aller angeschlossenen Systeme sind
Pflicht. Standardmäßig integrierter Fernschaltereingang
mit optionaler Überprüfung auf Kurzschluss zum
Blockieren der Systeme in Betriebsruhezeiten.

Externe Überwachung - PC-Visualisierung
Die Zentralbatterieanlage muss mittels optionaler
PC-Überwachungssoftware per dreiadrigem Bus oder
über Netzwerkverbindung überwacht und visualisiert
werden können. Statusänderungen müssen in einem
zentralen Prüfbuch für alle Notlichtsysteme
protokolliert werden. Frei programmierbare Testzeiten
für Funktions- und Betriebsdauertest müssen zentral
von der Überwachungssoftware ausgeführt werden
können.

Rettungszeichen- und Sicherheitsleuchten
Es dürfen nur Rettungs- und Sicherheitsleuchten
eingesetzt und angeschlossen werden, die der DIN EN
60598-1, DIN EN 60598-2-22 und der DIN 4844
entsprechen. Die eingesetzten Betriebsgeräte müssen
für den Betrieb an Anlagen gem. EN 50171 geeignet
sein und der DIN EN 61347-1, DIN EN61347-2-3
entsprechen.

Bei Verwendung von Standard-EVG's und
LED-Treibern muss sichergestellt sein, dass diese für
Betriebsgeräte gem. EN 50171 geeignet sind, d.h. im
DC-Betrieb müssen die Betriebsgeräte von 176V bis
275V einwandfrei funktionieren. Die Betriebsgeräte
müssen den einschlägigen Normen, wie z.B. der DIN
EN 60598-2-22, DIN EN 60929, DIN EN 61347-2-3
(inkl. Anhang J), DIN EN 61000-3-2, DIN EN 61547 und
DIN EN 55015 entsprechen.
Weiterhin sind hierbei entsprechende
Einzelleuchtenüberwachungsbausteine einzuplanen.

Bei Einsatz von Leuchten mit vorgeschaltetem
Überwachungsbaustein sind die Einbauvorgaben und
Betriebsbedingungen des Herstellers des
Überwachungsbausteins zu beachten.

Aus Sicherheitsgründen wird ein Schalten zwischen
zwei unterschiedlichen Spannungspotentialen
(Umschaltweichen/Umschaltkonverter) nach der
zweipoligen Stromkreisabsicherung an den Leuchten
nicht zugelassen. Die Versorgung der Leuchten in den
Endstromkreisen erfolgt grundsätzlich aus dem Netz
der Sicherheitsbeleuchtung.

Bei Einsatz von Leuchten mit Betriebsgeräten anderer
Fabrikate müssen die Herstellerangaben für
Grenzwerte der maximalen Einschaltströme je
Stromkreis zwingend berücksichtigt werden.

Dem Fabrikat INOTEC liegen Prüfbescheinigungen
bzw. Prüfzertifikate hinsichtlich der Normkonformen
Herstellung der Geräte bzw. Anlagen gemäß EN
50171: 2001-11, DIN EN 50272-2: 2001-12 (DIN VDE
0510 Teil 2) von technisch und rechtlich unabhängigen
und behördlich anerkannten Prüfinstitution vor.

**1.8.10 Stromkreiseinschub mit vier Notlichtstromkreisen CPS 64**
Stromkreiseinschub mit vier Endstromkreise mit Nennstrom 2A, Sicherungswert 3,15A, 2-polig abgesichert. Frei programmierbarer Überwachungs- und Schaltungsart in Jokertechnik zur Versorgung von Sicherheits- und Rettungszeichenleuchten in 230V-Technik.

Typ: CP 4x2A

Fabrikat: INOTEC Sicherheitstechnik GmbH
liefern und betriebsfertig montieren.
Menge: 2,000 Stk

**1.8.20 DPÜ / B.2 Dreiphasenüberwachung_BUS-fähig - (101434112)**
DPÜ / B.2 Dreiphasenüberw.BUS-fähig

BUS-fähige Dreiphasenüberwachung zum Anschluss an den internen Gerätebus an CLS FUSION, CPS FUSION, CPS 220 / 64, CPS 220 / 20 und CPS 220 / 48.1
Zur Spannungsüberwachung von Unterverteilern der Allgemeinbeleuchtung.
Mit 2 potentialfreien Störmeldekontakten
Selektives Nachlaufendes Notlicht durch einstellbare Nachlaufzeit nach Netzwiederkehr

Folgende Merkmale sind einzuhalten:
- Rückschaltverzögerung der Störmeldekontakte nach Netzwiederkehr
- Rückmeldeverzögerung über den BUS nach Netzwiederkehr
- Einstellbare Nachlaufzeit 0 / 5 / 10 / 15 Minuten
- Blinken der LED der ausgefallenen Phase während der Nachlaufzeit
- Nachlaufzeit am Modul einstellbar
- Ansprechwert: 0,85 x UN
- 3 LEDs zur Anzeige der Netzspannung
- Detaillierte Phasenausfallanzeige mit Ortsangabe des UVA im Klartext
- Eindeutige Adressierung über Adressschalter
- Funkentstörung: gem. DIN EN 55015
- Gehäuse aus hochwertigem Thermoplast
- Verteiler-Normgehäuse zur Montage auf Hutprofilschiene

Incl. Nachlaufzeit für selektives nachlaufendes Notlicht.

Nennspannung: 400 V AC
Zulässiger Temperaturbereich: -15...+40 °C

Abm.: Länge x Breite x Höhe: 60 mm x 36 mm x 90 mm

Wird ein anderes Fabrikat angeboten, muss die Gleichwertigkeit der v. g. Merkmale schriftlich dokumentiert und dem Angebot beigefügt werden. Bei Sicherheitsleuchten ist eine lichttechnische Berechnung nachzuweisen und dem Angebot beizufügen. Mehrkosten, welche durch ein anderes Fabrikat entstehen, werden nicht vergütet.

Eine EG-Konformitätserklärung zur Einhaltung der Niederspannungsrichtlinie 2014/35/EG, RoHS-Richtlinie 2011/65/EU, elektromagnetischen Verträglichkeit 2014/30/EU sowie der o.g. Normen ist nachzuweisen. Des Weiteren sind Datenblätter zur Dokumentation bereitzustellen.

Typ: DPÜ / B.2 Dreiphasenüberw.BUS-fähig
Fabrikat: INOTEC Sicherheitstechnik GmbH
liefern und betriebsfertig montieren.
Menge: 2,000 Stk

**1.8.30 Programmierung und Einweisung**
*** Pauschalposition
Erweiterung einer vorhandenen Zentralbatterieanlage um zwei Einschübe einschließlich aller erforderlichen Anpassungen, Programmier-, Parametrier- und Inbetriebnahmeleistungen zur Einbindung zusätzlicher Sicherheitsleuchten.

Im Leistungsumfang enthalten sind insbesondere:

  Erweiterung und Anpassung der Bestandsanlage,
  Zielortprogrammierung der Sicherheitsleuchten,
  Programmierung der Gerätegrundfunktionen,
  Erstellung eines Statusberichtes,
  Einweisung des Betriebspersonals,
  vollständige Funktionsherstellung der erweiterten Anlage.

Die Ausführung der Programmierung und Inbetriebnahme hat durch den INOTEC Werkskundendienst oder durch eine hierfür autorisierte Fachfirma zu erfolgen.

Alle zur vollständigen, mangelfreien und betriebsfertigen Funktion erforderlichen Leistungen sind vom AN in die Einheitspreise einzurechnen.
Menge: 1,000 psch

**1.8.40 SNP 7120 LED J/SV - (102045010)**
Rettungszeichenleuchte SNP 7120 LED J/SV Aluminium
inclusve Piktogrammscheibe

Einseitige Rettungszeichenleuchte aus hochwertigem Aluminiumprofil.
Für eine einfache und flexible Installation ist die Kabeleinführung von hinten und von der Seite möglich.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Wandmontage
- Material: Aluminium
- Abmessungen: Länge x Breite x Höhe: 247 mm x 116 mm x 56 mm
- Eingangsklemmen: max. 2,5mm² eindrähtig oder max. 1,5mm² Litze mit Aderendhülse

- Leuchtmittel: 12 x 0,1W LED-Modul
- Lichtfarbe: 6500 K
- Lebensdauer: 50.000 h
- Dimmung: im Netzbetrieb logarithmisch in 10%-Schritten

- Überwachungsart: Einzelleuchtenüberwachung mit detaillierter Klartext- / Zielortangabe

- Schutzart: IP40
- Schutzklasse: I
- Nennspannung: 230 V AC/DC +/-10 % 50/60 Hz; DC: 176 V - 264 V
- Stromaufnahme Batteriebetrieb: 12 mA
- Scheinleistung: 3,7 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 1,000 Stk

**1.8.50 SNP 7220 D LED J/SV - (102045212)**
Rettungszeichenleuchte SNP 7220D LED J/SV Aluminium
inclusve Piktogrammscheibe und Blindscheibe

Zweiseitige Rettungszeichenleuchte aus hochwertigem Aluminiumprofil.
Für eine einfache und flexible Installation, ist die Kabeleinführung von oben und von der Seite möglich.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Deckenmontage
- Material: Aluminium
- Abmessungen: Länge x Breite x Höhe: 250 mm x 145 mm x 50 mm
- Eingangsklemmen: max. 2,5mm² eindrähtig oder max. 1,5mm² Litze mit Aderendhülse

- Leuchtmittel: 12 x 0,1W LED-Modul
- Lichtfarbe: 6500 K
- Lebensdauer: 50.000 h
- Dimmung: im Netzbetrieb logarithmisch in 10%-Schritten

- Überwachungsart: Einzelleuchtenüberwachung mit detaillierter Klartext- / Zielortangabe

- Schutzart: IP40
- Schutzklasse: II
- Nennspannung: 230 V AC/DC +/-10 % 50/60 Hz; DC: 176 V - 264 V
- Stromaufnahme Batteriebetrieb: 12 mA
- Scheinleistung: 3,7 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 6,000 Stk

**1.8.60 SNP 7220 S LED J/SV - (102045313)**
Rettungszeichenleuchte SNP 7220S LED J/SV Aluminium
inclusve Piktogrammscheibe und Blindscheibe

Zweiseitige Rettungszeichenleuchte aus hochwertigem Aluminiumprofil. Besonders flaches Design und eine effiziente sowie homogene Ausleuchtung des Piktogramms, durch moderne Lichtleitertechnologie. Für eine einfache und flexible Installation, ist die Kabeleinführung von oben und von der Seite möglich.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Seilmontage
- Material: Aluminium
- Abmessungen: Länge x Breite x Höhe: 250 mm x 116 mm x 50 mm
- Eingangsklemmen: max. 2,5mm² eindrähtig oder max. 1,5mm² Litze mit Aderendhülse

- Leuchtmittel: 12 x 0,1W LED-Modul
- Lichtfarbe: 6500 K
- Lebensdauer: 50.000 h
- Dimmung: im Netzbetrieb logarithmisch in 10%-Schritten

- Überwachungsart: Einzelleuchtenüberwachung mit detaillierter Klartext- / Zielortangabe

- Schutzart: IP40
- Schutzklasse: II
- Nennspannung: 230 V AC/DC +/-10 % 50/60 Hz; DC: 176 V - 264 V
- Stromaufnahme Batteriebetrieb: 12 mA
- Scheinleistung: 3,7 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 1,000 Stk

**1.8.70 SNP 7120-03AS LED J/SV - (102045111)**
Rettungszeichenleuchte SNP 7120-03 AS LED J/SV Aluminium
inclusve Piktogrammscheibe

Einseitige Rettungszeichenleuchte aus hochwertigem Aluminiumprofil. Besonders flaches Design und eine effiziente sowie homogene Ausleuchtung des Piktogramms, durch moderne Lichtleitertechnologie. Für eine einfache und flexible Installation ist die Kabeleinführung von hinten und von der Seite möglich.
Inkl. INOTEC Spot-Light zur Ausleuchtung von hervorzuhebenden Stellen.

Spot-Light
Sicherheitsleuchte zur normkonformen Ausleuchtung von hervorzuhebenden Stellen mit 5lx vertikaler Beleuchtungsstärke. Integriert in Rettungszeichenleuchten SNP 7x20-03AS oder SNP 7x35-03AS. Stufenlos drehbar von 15° - 165° und 195° - 275°. Arretierbar und gegen unbefugtes Verdrehen gesichert.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Wandmontage
- Material: Aluminium
- Abmessungen: Länge x Breite x Höhe: 247 mm x 116 mm x 56 mm
- Eingangsklemmen: max. 2,5mm² eindrähtig oder max. 1,5mm² Litze mit Aderendhülse

- Leuchtmittel: 12 x 0,1W + 1 x 1W LED-Modul
- Lichtfarbe: 6500 K
- Lebensdauer: 50.000 h
- Dimmung: im Netzbetrieb logarithmisch in 10%-Schritten

- Überwachungsart: Einzelleuchtenüberwachung mit detaillierter Klartext- / Zielortangabe

- Schutzart: IP40
- Schutzklasse: I
- Nennspannung: 230 V AC/DC +/-10 % 50/60 Hz; DC: 176 V - 264 V
- Stromaufnahme Batteriebetrieb: 17 mA
- Scheinleistung: 4,9 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 2,000 Stk

**1.8.80 SNP 7220 D-03AS LED J/SV - (102136552)**
Rettungszeichenleuchte SNP 7220D-03 AS LED J/SV Aluminium
inclusve Piktogrammscheibe und Blindscheibe

Zweiseitige Rettungszeichenleuchte aus hochwertigem Aluminiumprofil. Besonders flaches Design und eine effiziente sowie homogene Ausleuchtung des Piktogramms, durch moderne Lichtleitertechnologie. Für eine einfache und flexible Installation, ist die Kabeleinführung von oben und von der Seite möglich.
Inkl. INOTEC Spot-Light zur Ausleuchtung von hervorzuhebenden Stellen.

Spot-Light
Sicherheitsleuchte zur normkonformen Ausleuchtung von hervorzuhebenden Stellen mit 5lx vertikaler Beleuchtungsstärke. Integriert in Rettungszeichenleuchten SNP 7x20-03AS oder SNP 7x35-03AS. Stufenlos drehbar von 15° - 165° und 195° - 275°. Arretierbar und gegen unbefugtes Verdrehen gesichert.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Deckenmontage
- Material: Aluminium
- Abmessungen: Länge x Breite x Höhe: 250 mm x 166 mm x 50 mm
- Eingangsklemmen: max. 2,5mm² eindrähtig oder max. 1,5mm² Litze mit Aderendhülse

- Leuchtmittel: 12 x 0,1W + 1 x 1W LED-Modul
- Lichtfarbe: 6500 K
- Lebensdauer: 50.000 h
- Dimmung: im Netzbetrieb logarithmisch in 10%-Schritten

- Überwachungsart: Einzelleuchtenüberwachung mit detaillierter Klartext- / Zielortangabe

- Schutzart: IP40
- Schutzklasse: II
- Nennspannung: 230 V AC/DC +/-10 % 50/60 Hz; DC: 176 V - 264 V
- Stromaufnahme Batteriebetrieb: 17 mA
- Scheinleistung: 4,9 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 2,000 Stk

**1.8.90 SNP 7220 S-03AS LED J/SV - (102136653)**
Rettungszeichenleuchte SNP 7220S-03 AS LED J/SV Aluminium
inclusve Piktogrammscheibe und Blindscheibe

Zweiseitige Rettungszeichenleuchte aus hochwertigem Aluminiumprofil. Besonders flaches Design und eine effiziente sowie homogene Ausleuchtung des Piktogramms, durch moderne Lichtleitertechnologie. Für eine einfache und flexible Installation, ist die Kabeleinführung von oben und von der Seite möglich.
Inkl. INOTEC Spot-Light zur Ausleuchtung von hervorzuhebenden Stellen.

Spot-Light
Sicherheitsleuchte zur normkonformen Ausleuchtung von hervorzuhebenden Stellen mit 5lx vertikaler Beleuchtungsstärke. Integriert in Rettungszeichenleuchten SNP 7x20-03AS oder SNP 7x35-03AS. Stufenlos drehbar von 15° - 165° und 195° - 275°. Arretierbar und gegen unbefugtes Verdrehen gesichert.

Folgende Merkmale sind einzuhalten:

LED-Betriebsgerät mit integrierter Einzelleuchtenüberwachung und frei programmierbarer Schaltungsart für Bereitschaftslicht (BL) und Dauerlicht (DL) ohne separate Busleitung. Hohe Funktionssicherheit durch Einhaltung internationaler Standards zur Sicherheit und Arbeitsweise, elektromagnetische Verträglichkeit und Störsicherheit. LED-Ausgang stufenlos dimmbar im Netzbetrieb. Zum Anschluss an JOKER-Zentralbatterieanlagen.

- Erkennungsweite: 20 m

- Befestigungsart: Seilmontage
- Material: Aluminium
- Abmessungen: Länge x Breite x Höhe: 250 mm x 137 mm x 50 mm
- Eingangsklemmen: max. 2,5mm² eindrähtig oder max. 1,5mm² Litze mit Aderendhülse

- Leuchtmittel: 12 x 0,1W + 1 x 1W LED-Modul
- Lichtfarbe: 6500 K
- Lebensdauer: 50.000 h
- Dimmung: im Netzbetrieb logarithmisch in 10%-Schritten

- Überwachungsart: Einzelleuchtenüberwachung mit detaillierter Klartext- / Zielortangabe

- Schutzart: IP40
- Schutzklasse: II
- Nennspannung: 230 V AC/DC +/-10 % 50/60 Hz; DC: 176 V - 264 V
- Stromaufnahme Batteriebetrieb: 17 mA
- Scheinleistung: 4,9 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 1,000 Stk

**1.8.100 SN 9400-12 SLB LED J/SV, SQ, RAL9016 - (101324378)**
Sicherheitsleuchte SN 9400-12 SLB LED J/SV quadratisch RAL 9016

LED-Sicherheitsleuchte mit optimierter Lichtverteilung zur Ausleuchtung von Flächen. Leuchten für Deckeneinbaumontage mit pulverbeschichteter Aluminiumblende ohne sichtbare Schrauben. Werkzeuglose Montage in Ø 68mm Deckenausschnitt. Lieferung inkl. LED-Betriebsgerät im Installationsgehäuse für Deckeneinbaumontage mit Zugentlastung zur werkzeuglosen Montage.

Lichtverteilung: Symmetric Low Bay, zur Ausleuchtung von Flächen. Für Lichtpunkthöhen bis: 5,5 m. Maximal 15,5 m Leuchtenabstand bei flächiger Ausleuchtung mit 1 lx nach EN 1838 unter Berücksichtigung eines Wartungsfaktors von 0,8.

Inkl. 4-Chip LED-Leuchtmittel für maximale Sicherheit.

Folgende Merkmale sind einzuhalten:

LED-Betriebsgerät mit integrierter Einzelleuchtenüberwachung und frei programmierbarer Schaltungsart für Bereitschaftslicht (BL) und Dauerlicht (DL) ohne separate Busleitung. Hohe Funktionssicherheit durch Einhaltung internationaler Standards zur Sicherheit und Arbeitsweise, elektromagnetische Verträglichkeit und Störsicherheit. LED-Ausgang stufenlos dimmbar im Netzbetrieb. Zum Anschluss an JOKER-Zentralbatterieanlagen.

- Befestigungsart: Deckeneinbaumontage
- Material: Aluminium-Druckguss pulverbeschichtet
- Blendenform: quadratisch
- Abmessungen: Länge x Breite x Höhe: 88 mm x 88 mm x 7 mm
- Deckenausschnitt Durchmesser: 68 mm
- Eingangsklemmen: max. 2,5mm² eindrähtig oder max. 1,5mm² Litze mit Aderendhülse

- Leuchtmittel: 1 x 3,5W LED-Modul
- Lichtfarbe: 4000 K
- Lichtverteilung: Symmetric Low Bay
- Lebensdauer: 50.000 h
- Dimmung: im Netzbetrieb logarithmisch in 10%-Schritten

- Überwachungsart: Einzelleuchtenüberwachung mit detaillierter Klartext- / Zielortangabe

- Schutzart: IP20
- Schutzklasse: II
- Nennspannung: 230 V AC/DC +/-10 % 50/60 Hz; DC: 176 V - 264 V
- Stromaufnahme Batteriebetrieb: 25 mA
- Scheinleistung: 7,6 VA
- Einschaltstrom: 8 A / 50 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter des Leuchtenherstellers zur Dokumentation bereitzustellen.

Wird ein anderes Fabrikat angeboten, muss die Gleichwertigkeit der v. g. Merkmale schriftlich dokumentiert und dem Angebot beigefügt werden. Bei Sicherheitsleuchten ist eine lichttechnische Berechnung nachzuweisen und dem Angebot beizufügen. Mehrkosten, welche durch ein anderes Fabrikat entstehen, werden nicht vergütet.

Fabrikat: INOTEC Sicherheitstechnik GmbH
oder gleichwertig liefern und betriebsfertig montieren.
Menge: 32,000 Stk

**1.8.110 J-SV-Modul/S5-120W - (101416429)**
Einzelleuchtenüberwachungsmodul J-SV-Modul/S5-120W

Überwachungsmodul zur Einzelüberwachung von LED, LLp, AGL und Hochvolt-Halogenlampen, mit Adressschalter zur Leuchtenkodierung.
Mit Sonderfunktion, d. h. in einem Stromkreis können Leuchten über diese J-SV-Module in Dauerschaltung, Bereitschaftsschaltung oder geschaltetem Dauerlicht gleichzeitig und gemischt betrieben werden. Leuchte mit integriertem 230V Schalteingang für geschaltetes Dauerlicht oder für eine lokale Phasenwächterfunktion zur Überwachung der Allgemeinbeleuchtung..

Geeignet zum Anschluss an 230V-Gruppen- und Zentralbatterie-Anlagen nach DIN VDE V 0108-100-1 / EN 50172. Gem. EN 55015, EN 61000-3-2, EN 61347-1 und EN 61547.

Vorgesehen für den Einbau in Leuchten nach EN 60598-2-22 geeignet.

Nennspannung: 230 V AC/DC ±20 % 50/60 Hz; DC: 176 - 264 V
Einschaltstrom: 2 A / 40 µs
Max. Einschaltstrom der zu überwachenden Leuchte: 80 A / 500 µs

Anschlussleistung_min: 5,00 W
max. Ausgangsleistung: 120,00 W

Zulässiger Temperaturbereich: -15...+65 °C

Abm.: Länge x Breite x Höhe: 90 mm x 40 mm x 28 mm
Eingangsklemmen: max. 2,5mm² eindrähtig oder max. 1,5mm² Litze mit Aderendhülse
Material: Polycarbonat

Wird ein anderes Fabrikat angeboten, muss die Gleichwertigkeit der v. g. Merkmale schriftlich dokumentiert und dem Angebot beigefügt werden. Bei Sicherheitsleuchten ist eine lichttechnische Berechnung nachzuweisen und dem Angebot beizufügen. Mehrkosten, welche durch ein anderes Fabrikat entstehen, werden nicht vergütet.

Eine EG-Konformitätserklärung zur Einhaltung der Niederspannungsrichtlinie 2014/35/EG, RoHS-Richtlinie 2011/65/EU, elektromagnetischen Verträglichkeit 2014/30/EU sowie der o.g. Normen ist nachzuweisen. Des Weiteren sind Datenblätter zur Dokumentation bereitzustellen.

Typ: J-SV-Modul/S5-120W
Fabrikat: INOTEC Sicherheitstechnik GmbH
Menge: 6,000 Stk

**1.8.120 SN/A 6201 LED J/SV IP65 3KRAL 7015 - (104350980)**
Sicherheitsleuchte SN/A 6201 LED J/SV  RAL 7015

Kombinierte Leuchte für Allgemein- und Sicherheitsbeleuchtung Leuchte  mit gerichtetem Licht ohne Lichtstromanteil im oberen Halbraum. Robustes trapezförmiges Leuchtengehäuse für Wandmontage aus pulverbeschichtetem Aluminiumdruckguss. Hohe Schutzart zur Montage im Außenbereich. Und optionaler seitlicher Kabeleinführung. Inkl. vier Leitungseinführungen zur Durchgangsverdrahtung für Allgemein- und Sicherheitsbeleuchtung.

Leuchtenausführung mit zwei getrennten Vorschaltgräten und zwei getrennten LED-Kreisen für Allgemein- und Sicherheitsbeleuchtung. Leuchten mit einem Vorschaltgerät und einem Leuchtmittel bieten keine Redundanz zwischen Allgemein- und Sicherheitsbeleuchtung und sind daher nicht zugelassen.

Folgende Merkmale sind einzuhalten:

LED-Betriebsgerät mit integrierter Einzelleuchtenüberwachung und frei programmierbarer Schaltungsart für Bereitschaftslicht (BL) und Dauerlicht (DL) ohne separate Busleitung. Hohe Funktionssicherheit durch Einhaltung internationaler Standards zur Sicherheit und Arbeitsweise, elektromagnetische Verträglichkeit und Störsicherheit. LED-Ausgang stufenlos dimmbar im Netzbetrieb. Zum Anschluss an JOKER-Zentralbatterieanlagen.

- Befestigungsart: Wandmontage
- Material: Aluminium-Druckguss pulverbeschichtet
- Abm.: Länge x Breite x Höhe: 264 mm x 183 mm x 83 mm
- Eingangsklemmen: max. 2,5mm² eindrähtig oder max. 1,5mm² Litze mit Aderendhülse

- Leuchtmittel: 24 x 0,32W + 9 x 0,32W LED-Modul
- Lichtfarbe: 3000 K
- Lichtverteilung: Asymmetric Wall
- Lebensdauer: 50.000 h
- Dimmung: im Netzbetrieb logarithmisch in 10%-Schritten

- Überwachungsart: Einzelleuchtenüberwachung mit detaillierter Klartext- / Zielortangabe

- Schutzart: IP65
- Schutzklasse: I
- Schlagfestigkeit: IK09
- Nennspannung: 230 V AC/DC +/-10 % 50/60 Hz; DC: 176 V - 264 V
- Stromaufnahme Batteriebetrieb: 24 mA
- Scheinleistung: 7,2 VA
- Einschaltstrom: 6 A / 98 µs
- Zulässiger Temperaturbereich: -15...+40 °C

5 Jahre Garantie auf LED-Leuchtmittel.
10-jährige Nachliefergarantie kompatibler LED-Module und Verschleißteile.

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.

Wird ein anderes Fabrikat angeboten, muss die Gleichwertigkeit der v. g. Merkmale schriftlich dokumentiert und dem Angebot beigefügt werden. Bei Sicherheitsleuchten ist eine lichttechnische Berechnung nachzuweisen und dem Angebot beizufügen. Mehrkosten, welche durch ein anderes Fabrikat entstehen, werden nicht vergütet.

Fabrikat: INOTEC Sicherheitstechnik GmbH
oder gleichwertig liefern und betriebsfertig montieren.
Menge: 3,000 Stk

**1.8.130 Abschluss-Zenerdiode**
Abschluss-Zenerdiode

Mit Hilfe der Zenerdiode und des LOMO-Muduls bzw. der
SLÜ werden die  Dreiphasenüberwachungen und deren
Verbindungen zum Sicherheitslichtgerät auf
Kurzschluß und Unterbrechung überwacht.
Zur Montage auf Hutprofilschiene.

Typ:  Zenerdiode
Fabrikat: INOTEC

oder gleichwertig

liefern, montieren und betriebsfertig anschließen
Menge: 1,000 Stk

**1.8.140 Außen- Sicherheitsleuchte Kombi SN / A 6200 FLD 230V IP65 SQ 4K**
Außen- Sicherheitsleuchte SN / A 6200 FLD 230V Kombi
quadratisch, RAL 9003

LED-Außenleuchte für Sicherheits- und/ oder
Allgemeinlicht. Robustes Gehäuse aus Aluminiumdruckguss
mit wetterfester Pulverbeschichtung, hoher Schutzart
IP65 und Schlagfestigkeit IK10.

Folgende Merkmale sind einzuhalten:

LED-Treiber mit integrierter Einzel-LED-Überwachung zur
Erkennung einzelner defekter LEDs bei Kurzschluss oder
Unterbrechung. Permanente Einzel-LED-Überwachung von
Leuchten in Dauerlicht (DL). Frei programmierbare
Schaltungsart für Bereitschaftslicht (BL) und
Dauerlicht (DL) jeder einzelnen Leuchte ohne separate
Busleitung. Leuchten einzeln schalt- und dimmbar über
das Steuerteil der Anlage. Mit Timerfunktion im
DC-Betrieb zum abzuschalten oder dimmen im
Batteriebetrieb zur Reduzierung des Beleuchtungsniveaus
nach DIN EN 12193 oder in Gebäuden mit
unterschiedlichen Nennbetriebsdauern. Adressierung mit
fester ID ohne manuelle Adressierung. Hohe
Funktionssicherheit durch Einhaltung internationaler
Standards zur Sicherheit und Arbeitsweise,
elektromagnetische Verträglichkeit und Störsicherheit.
LED-Treiber mit aktiver Korrektur des Leistungsfaktors
(Power Factor Correction, PFC) zur Reduzierung der
Blindleistung im Netzbetrieb. Zum Anschluss an FUSION
Zentralbatterie- oder Netzersatzanlagen.

- Befestigungsart: Wand- oder Deckenmontage
- Material: Aluminium-Druckguss
- Kunststoffleuchten sind nicht zugelassen
- Blendenform: quadratisch
- Eingangsklemmen: max. 2,5mm² eindrähtig oder max.
1,5mm² Litze mit Aderendhülse

- Leuchtmittel: 10 x 0,2W & 18 x 0,3W LED-Modul
- Lichtfarbe: 4000 K
- Lebensdauer: 50.000 h
- Dimmung: im Netzbetrieb logarithmisch in
10%-Schritten

- Überwachungsart: Einzelleuchtenüberwachung mit
detaillierter Klartext- / Zielortangabe

- Schutzart: IP65
- Schutzklasse: I
- Schlagfestigkeit: IK10
- Nennspannung: 230 V AC/DC +/-10 % 50/60 Hz; DC: 176 V
- 264 V
- Stromaufnahme Batteriebetrieb: 16 mA
- Scheinleistung: 4,4 VA
- Einschaltstrom: 6 A / 22 µs
- Zulässiger Temperaturbereich: -15...+40 °C

5 Jahre Garantie auf LED-Leuchtmittel.
10-jährige Nachliefergarantie kompatibler LED-Module
und Verschleißteile.

Made in Germany

Ausführung der oben genannten Leuchte gem. DIN VDE V
0108-100-1, IEC 60598-1, IEC 60598-2-22, DIN 4844 und
EN 1838. Funkentstörung gem. DIN EN 55015.

LED Treiber gem. EN 61000-3-2, EN 61347-1, EN 61347
2-13 und EN 61547.

Eine EG-Konformitätserklärung zur Einhaltung der
Niederspannungsrichtlinie 2014/35/EG, RoHS-Richtlinie
2011/65/EU, elektromagnetischen Verträglichkeit
2014/30/EU sowie der o.g. Normen ist nachzuweisen. Des
Weiteren sind Datenblätter des Leuchtenherstellers zur
Dokumentation bereitzustellen.

Wird ein anderes Fabrikat angeboten, muss die
Gleichwertigkeit der v. g. Merkmale schriftlich
dokumentiert und dem Angebot beigefügt werden. Bei
Sicherheitsleuchten ist eine lichttechnische Berechnung
nachzuweisen und dem Angebot beizufügen. Mehrkosten,
welche durch ein anderes Fabrikat entstehen, werden
nicht vergütet.

Fabrikat: INOTEC Sicherheitstechnik GmbH

liefern, montieren und betriebsfertig anschließen
Menge: 1,000 Stk

**1.8.150 Einzelleuchtenüberwachungsmodul FMD 230 / 5 - 120 - C/S**
Einzelleuchtenüberwachungsmodul FMD 230 / 5 - 120 - C/S- 4
zum Einbau in vorh. Treppenhausleuchte
Überwachungsmodul zur Einzelüberwachung von LLp, LED
und Glühlampen. Permanente Überwachung von Leuchten in
Dauerlicht (DL). Frei programmierbare Schaltungsart für
Bereitschaftslicht (BL) und Dauerlicht (DL) jeder
einzelnen Leuchte ohne separate Busleitung.
Leuchten einzeln schalt- und dimmbar über das
Steuerteil der Anlage. Mit Timerfunktion im DC-Betrieb
zum abzuschalten oder dimmen im Batteriebetrieb zur
Reduzierung des Beleuchtungsniveau nach DIN EN 12193
oder in Gebäuden mit unterschiedlichen
Nennbetriebsdauern.
Leuchte mit integriertem 230V Schalteingang für
geschaltetes Dauerlicht oder für eine lokale
Phasenwächterfunktion zur Überwachung der
Allgemeinbeleuchtung. Adressierung mit fester ID ohne
manuelle Adressierung.
Hohe Funktionssicherheit durch Einhaltung
internationaler Standards zur Sicherheit und
Arbeitsweise, elektromagnetische Verträglichkeit und
Störsicherheit.nbsp;Leuchte mit integriertem 230V
Schalteingang für geschaltetes Dauerlicht oder für eine
lokale Phasenwächterfunktion zur Überwachung der
Allgemeinbeleuchtung.

Geeignet zum Anschluss an 230V-Gruppen- und
Zentralbatterie-Anlagen nach DIN VDE 0108 / EN 50172.
Gem. EN 55015, EN 61000-3-2, EN 61347-1 und EN 61547.

Vorgesehen für den Einbau in Leuchten nach EN
60598-2-22 geeignet.

Nennspannung: 230 V AC/DC ±10 % 50/60 Hz; DC: 176 - 260
V
Einschaltstrom: 13 A / 90 µs
Max. Einschaltstrom der zu überwachenden Leuchte: 40 A
/ 500 µs

Anschlussleistung_min: 5,00 W
Anschlussleistung_max: 120,00 W

Zulässiger Temperaturbereich: -15 bis 45 °C

Abmessungen: Länge x Breite x Höhe: 90 mm x 40 mm x 30
mm
Eingangsklemmen: max. 2,5mm² eindrähtig oder max.
1,5mm² Litze mit Aderendhülse
Material: Thermoplast

Wird ein anderes Fabrikat angeboten, muss die
Gleichwertigkeit der v. g. Merkmale schriftlich
dokumentiert und dem Angebot beigefügt werden. Bei
Sicherheitsleuchten ist eine lichttechnische Berechnung
nachzuweisen und dem Angebot beizufügen. Mehrkosten,
welche durch ein anderes Fabrikat entstehen, werden
nicht vergütet.

Eine EG-Konformitätserklärung zur Einhaltung der
Niederspannungsrichtlinie 2014/35/EG, RoHS-Richtlinie
2011/65/EU, elektromagnetischen Verträglichkeit
2014/30/EG sowie der o.g. Normen ist nachzuweisen. Des
Weiteren sind Datenblätter des Leuchtenherstellers zur
Dokumentation bereitzustellen.

Typ: FMD 230 / 5 - 120 - C/S
Fabrikat: INOTEC Sicherheitstechnik GmbH

oder gleichwertig

liefern, montieren und betriebsfertig anschließen

angebotenes Fabrikat/ Typ: .........................
Menge: 4,000 Stk

**1.8.160 Prüfbuch der Sicherheitsbeleuchtung**
Prüfbuch der Sicherheitsbeleuchtung als Ringbuchordner
Für die Protokollierung der durchgeführten Prüfungen,
Inspektionen und Änderungen der
Sicherheitsbeleuchtungsanlage.

Der Prüfbuchordner beinhaltet folgende Hinweise und
Punkte in Papierform, damit eine ausführliche und
lückenlose Dokumentation gewährleistet werden kann:

- Allgemeine Hinweise zu Vorschriften
- Anlagenspezifische Daten
- Verantwortliche Personen
- Protokoll der Inbetriebnahme
- Protokolle Erstprüfung, wiederkehrende Prüfung durch
Sachverständige
- Protokolle Inspektionen und Wartung
- Protokoll des Prüfbuchs
- Prüfbuchausdrucke
- Reparaturen / Instandsetzungen
- Anlagenkonfigurationen
- Konfigurationsänderungen
- Montage- und Betriebsanleitung
- Gebrauchsanweisung der Batterie
- Prüfprotokoll des Herstellers
- Sonstiges

Fabrikat: INOTEC Sicherheitstechnik GmbH

liefern und an den Bauherrn übergeben
Menge: 1,000 Stk

**1.8.170 Übersichtsplan in laminierter Form oder hinter Glas**
Übersichtsplan der Notlichtanlage in laminierter Form oder hinter Glas im Technikraum neben der Nolichtzentrale aushängen
Menge: 2,000 St

**1.8.180 Mitwirkung an den Vorabsprachen mit dem Sachverständigen Notlicht**
*** Pauschalposition
Mitwirkung an Vorabsprachen zur Sachverständigenprüfung durch Beistellung eines orts- und anlagenkundigen Monteurs inkl. Beistellung von Hilfsmitteln (Leitern usw.).

Bereitstellung des bauleitenden Monteurs und der für die Abstimmungen notwendigen Ausführungsunterlagen sowie Werks- und Montageplanung.

Einzukalkulieren sind zwei unabhängige Termine mit der Bauleitung und dem Sachverständigen zur Abstimmung auf der Baustelle, wie folgt:

1. Begutachtung der gesamten Ausführungsunterlagen und Ortsbegehung im Objekt vor Installationsbeginn.

2. Zwischentermin mit dem Sachverständigen während der Installationsarbeiten einschließlich Ortsbegehung im Objekt.

(Der Sachverständige selbst wird durch den AG beauftragt.)
Menge: 1,000 psch

**1.8.190 Mitwirkung an der Sachverständigenabnahme Notlichtanlage**
*** Pauschalposition
Mitwirkung an der Sachverständigenprüfung durch Beistellung eines orts- und anlagenkundigen Monteurs inkl. Beistellung von Hilfsmitteln (Leitern usw.).

Bereitstellung des bauleitenden Monteurs und der für die Abnahme notwendigen Revisionsunterlagen.

Einzukalkulieren ist die Mitwirkung an:

- Sachverständigenabnahme zum Ende der Baumaßnahme für die komplette Anlage.

(Der Sachverständige selbst wird durch den AG beauftragt.)
Menge: 1,000 psch

#### Abschnitt 1.9 Blitzschutz und Erdungsanlage

*Hinweis: Die nachfolgende Blitzschutz- und Erdungsanlage ist*
Die nachfolgende Blitzschutz- und Erdungsanlage ist
gemäß VDE 540, 0185, 0190 und 0100 sowie der
entsprechenden Landesbauordnung in der aktuell gültigen
Fassung auszuführen.

Als Erdleitung ist Edelstahl-Runddraht nach DIN VDE
50164-2, als Ringerder, Material: Rundstahl 10mm - NIRO (V4A) verlegt.

Die vorhandene HVI-Ableitung auf Bauteil 1 wird bauseits bis zur Attika zurückgebaut.

Die im Bestand verbleibenden HVI-Ableitungen sind aufzunehmen und auf Höhe des 1. Obergeschosses in einem Trennstellenkasten fachgerecht anzuschließen.

Ab dem Trennstellenkasten ist die Ableitung als konventionelles Blitzschutzsystem mit Standardkomponenten weiterzuführen.

Das Blitzschutzsystem ist wieder an die Bestandsanlage des zweiten Bauteils einzubinden.

*Hinweis: Ableitungen / Verbindungsleitungen/ Fangstangen*
Ableitungen / Verbindungsleitungen
------------------------------------------------

**1.9.10 Fangstange D 40/16/10mm Al L 4000mm mit klappbaren Dreibeinstativ St/tZn -SET-**
Fangstangen freistehend mit klappbarem Dreibeinstativ
zum Schutz von größeren Dachaufbauten,
mit Anpassung an die Dachneigung bis max.10 Grad.
Die Fangstangen sind nach
Eurocode 1 (DIN EN 1991-1-4 + DIN EN 1991-1-4/NA) für eine
max. Böenwindgeschwindigkeit von 185 km/h dimensioniert.
Der stapelbare Betonsockel und die
Unterlegplatte sind separat aufgeführt.
Höhe: 4000 mm
Radius: 560 mm
Max. Böenwindgeschwindigkeit bei 3 Sockeln à 17 kg: 132 km/h
Max. Böenwindgeschwindigkeit bei 6 Sockeln à 17 kg: 184 km/h
Max. Böenwindgeschwindigkeit bei 9 Sockeln à 17 kg: 185 km/h
Platzbedarf Stativ: 1210 x 1340 mm
Werkstoff Stativ: St/tZn
Werkstoff Fangstange: Al
Normenbezug: DIN EN 62561-(1+2)

Fabrikat: DEHN
Typ: FS D40 16 10 4000 AL DBS KB STTZN
Art.-Nr.: 105400

oder gleichwertig.

angebotenes Fabrikat/ Typ: ..............................
Menge: 11,000 St

**1.9.20 Nummernschild variabel für Rund- / Flachleiter**
Nummernschild variabel für Rund- / Flachleiter
bestehend aus Nummernschild mit Schlitz (Art.-Nr. 490 100),
Überleger (Art.-Nr. 480 291) und
zweimal Kombischlitzschraube (Art.-Nr. 490 020).
Werkstoff Schild: Al
Werkstoff Überleger: Al
Werkstoff Schraube: NIRO
einschließlich Nummerneinsatz mit Prägung zur
werkzeuglosen Montage
Werkstoff:  NIRO
Nummer:  1 bis 26

liefern und montieren

Fabrikat: DEHN
Typ: NST 7.10 FL30 ON AL
Art.-Nr.: 490110
oder gleichwertig.
angebotenes Fabrikat/ Typ: ..............................
Menge: 10,000 St

**1.9.30 PA-Anschlusselement für HVI light Leitung**
PA-Anschlusselement für HVI light Leitung zum Absteuern
des elektrischen Feldes der HVI light Leitung
im Bereich des Endverschlusses.
Speziell geschlitze Auflagefläche zur elektrischen
Kontaktierung des halbleitenden Mantels.
Werkstoff: NIRO
Klemmbereich Ø: 17 mm
Anschlussbohrung Ø: 11 mm
Normenbezug: DIN IEC/TS 62561-8 (VDE V 0185-561-8)

Fabrikat: DEHN

komplett mit systemgebundenem Zubehör und Verbindungsmaterial
liefern und komplett betriebsfertig montieren
Menge: 10,000 St

**1.9.40 Wandleitungshalter mit Langloch für Verlegung an Wänden NIRO**
Wandleitungshalter mit Langloch für Verlegung an Wänden NIRO
Leitungshalter mit Zweischrauben-Überleger
für HVI Leitung / CUI Leitung z.B. für Wandmontage
Werkstoff Leitungshalter: NIRO
Leitungshalter Aufnahme Rd: 20 / 23 mm
Befestigungsloch: 5,5 x 10 mm
Normenbezug: DIN IEC/TS 62561-8 (VDE V 0185-561-8)

liefern und auf der Rohwand unter der Dämmung montiernen

Fabrikat: DEHN
Typ: LH ZS 20 23 B5.5X10 V2A
Art.-Nr.: 275252
oder gleichwertig.
angebotenes Fabrikat/ Typ: ..............................
Menge: 30,000 St

**1.9.50 Anschlusselement für HVI light Leitung NIRO**
Anschlusselement für HVI light Leitung NIRO
Anschlusselemente für HVI light Leitung zum Abschließen
der HVI light Leitung an beiden Seiten,
beim Erstellen der Anschlüsse der Leitung
z.B. an die Anschlussplatte am Fangmast
oder an andere Teile des Äußeren Blitzschutzes.
Inkl. Schrumpfschlauch
Werkstoff: NIRO
Anschluss: Bolzen Ø10 mm, L 50 mm
Ausführung: mit Federring

liefern und Endverschluss entsprechend
Herstellervorschrift herstellen.

Fabrikat: DEHN
Typ: AE BO10 KF HVI LI V2A
Art.-Nr.: 819299
oder gleichwertig.

angebotenes Fabrikat/ Typ: ..............................
Menge: 10,000 St

**1.9.60 UNI-Trennklemme (200 kA) für zwei Rundleiter NIRO**
UNI-Trennklemme zum Verbinden einer Fangstange bzw.
Erdeinführung mit einem Rundleiter
Ausführung mit Zwischenplatte für Rd und Fl
Blitzstromtragfähigkeit 200 kA (10/350)
Werkstoff: NIRO
Klemmbereich Rd / Rd: 10 / 10 mm
Klemmbereich Rd / Fl: 10 / 30 mm
Blitzstoßstromtragfähigkeit (10/350 µs): ? *)
Normenbezug: in Anlehnung an DIN EN 62561-1

Fabrikat: DEHN
Typ: UTK 200 2X10 FL30 ZP V2A
Art.-Nr.: 459200

oder gleichwertig.
Menge: 10,000 St

**1.9.70 Trennstellenkasten mit Abstandshalter**
Trennstellenkasten
Einbaufertige Kompletteinheit für das fachgerechte Einbinden in
den Wandaufbau.
UV-stabilisiert und witterungsbeständig und Abstandhalter mit Styroporkern
Werkstoff Kasten: PC / ABS
Werkstoff Deckel: NIRO
Werkstoff Abstandshalter: PP
Abmessung Abstandshalter: 120 x 120 x 200 mm
Einbauhöhe: 90-320 mm

liefern und auf der Rohwand montiernen
Menge: 10,000 St

**1.9.80 Beschichtung Kasten in RAL-Farbton**
Fachgerechte farbliche Beschichtung des Deckels vom Trennstellenkastens im vom Auftraggeber vorgegebenen RAL-Farbton, einschließlich aller hierfür erforderlichen Nebenarbeiten, wie Untergrundprüfung, Reinigung, Vorbehandlung, Grundierung/Haftvermittlung sowie Beschichtung mit für den jeweiligen Werkstoff geeignetem Beschichtungssystem.

Die Ausführung hat materialgerecht und entsprechend den Herstellervorgaben des Kastenwerkstoffes zu erfolgen. Die Funktion, Passgenauigkeit, Dichtheit, Kennzeichnungen sowie ggf. vorhandene Zulassungen dürfen durch die Beschichtung nicht beeinträchtigt werden.

Die Beschichtung ist in gleichmäßiger, deckender und dauerhaft haftender Ausführung herzustellen, geeignet für den vorgesehenen Einsatzbereich.

Alle hierfür erforderlichen Leistungen, Materialien, Nebenarbeiten und Kosten sind in die Kalkulation einzubeziehen.
Menge: 10,000 St

**1.9.90 Runddraht Edelstahldraht 10mm / 78mm² NIRO (V4A)**
Runddrähte nach DIN EN 62561-2 (VDE 0185 Teil 202), für den Einsatz
bei Blitzschutz- und Erdungsanlagen.
Durchmesser Ø Leiter: 10 mm
Querschnitt: 78 mm²
Werkstoff: NIRO (V4A)
Werkstoff-Nr.: 1.4571 / 1.4404
ASTM / AISI: : 316Ti / 316L
Normenbezug: in Anlehnung an DIN EN 62561-2

Fabrikat: DEHN
Typ: RD 10 V4A R20M
Art.-Nr.: 860020

oder gleichwertig.

liefern und montiernen
Menge: 170,000 m

**1.9.100 Runddraht DEHNalu-Draht 8mm / 50mm² AlMgSi weich-tordierbar**
Runddraht nach DIN EN 62561-2 (VDE 0185 Teil 202), für den Einsatz bei Blitzschutz- und Erdungsanlagen.
Durchmesser Ø Leiter: 8 mm
Querschnitt: 50 mm²
Werkstoff: AlMgSi
Eigenschaften: weich-tordierbar
Normenbezug: in Anlehnung an DIN EN 62561-2

Fabrikat: DEHN
Typ: RD 8 ALMGSI WEI R21M
Art.-Nr.: 840028

oder gleichwertig.

liefern und montiernen
Menge: 420,000 m

**1.9.110 MV-Klemme mit Sechskantschraube Al**
MV-Klemmen Mehrzweck-Verbindungsklemme
zur universellen Verwendung
als Kreuz-, T- und Parallelklemme
für Rundleiter
Blitzstromtragfähig
geprüft nach EN 62561-1
mit Sechskantschraube und Gewinde im Unterteil
Werkstoff Klemme: Al
Klemmbereich Rd: 8-10 mm
Materialstärke (t1 / t2): 3,0 mm- mm
Normenbezug: DIN EN 62561-1

Fabrikat: DEHN
Typ: MVK 8.10 SKM10X30 AL
Art.-Nr.: 390051

oder gleichwertig.

liefern und montiernen
Menge: 120,000 St

**1.9.120 Leitungshalter Typ FB für Flachdach**
Dachleitungshalter, für Flachdächer zur Befestigung von
Rundleitern auf Flachdächern
mit 1-facher Leitungshalterung Typ FB
aus frostbeständigem Beton und
wetterbeständigem Kunststoff, UV-stabilisiert
Kunststoff- und Betonteil getrennt recycelbar
Werkstoff Leitungshalter: Thermoplast HD-PE
Leitungshalter Aufnahme Rd: 8 mm
Gewicht: 1 kg
Stein: Beton (C35/45)

Fabrikat: DEHN
Typ: DLH FB 8 LO 100X100X70
Art.-Nr.: 253015

oder gleichwertig.

liefern und montiernen
Menge: 453,000 St

**1.9.130 Betonsockel C45/55 17 kg mit Keiltechnik für Fangstange D 16 mm, Set**
Betonsockel mit Keiltechnik, Gesamtgewicht: 17 kg
für Fangstangen oder Fangstangen freistehend
im Dreibeinstativ,
zum Schutz von Dachaufbauten auf Flachdächern.

Ausführung stapelbar,
witterungs- und frostbeständig
Aufnahme: Keiltechnik Ø16 mm
Durchmesser Ø: 337 mm
Werkstoff: Beton (C45/55)
Werkstoff Keil: NIRO

liefern und fachgerecht verlegen

Fabrikat: DEHN
Typ: BES 17KG KT16 D337 SET
Art.-Nr.: 102010
oder gleichwertig.
angebotenes Fabrikat/ Typ: ..............................
Menge: 10,000 St

**1.9.140 Unterlegplatte zum Schutz der Dachbahnen, Ø Außen: 370 mm**
Unterlegplatte zum Schutz der Dachbahnen Ausführung groß
unter dem Betonsockel
Durchmesser Ø Außen: 370 mm
Durchmesser Ø Innen: 360 mm
Werkstoff: EVA
Farbe: schwarz

liefern und verlegen

Fabrikat: DEHN
Typ: ULP KS D370 SW
Art.-Nr.: 102050
oder gleichwertig.
angebotenes Fabrikat/ Typ: ..............................
Menge: 10,000 St

**1.9.150 Betonsockel und Unterlegplatte Wiederverwendung**
Vorhandenen Betonsockel mit Keiltechnik sowie
Unterlegplatte zum Schutz der Dachbahnen Ausführung groß
unter dem Betonsockel für Fangstangen bzw. freistehende Fangstangen im Dreibeinstativ, geeignet zum Schutz von Dachaufbauten auf Flachdächern, aufnehmen, auf Wiederverwendbarkeit prüfen, transportieren und an neuer Stelle fachgerecht wieder verlegen.

Sockel aus Beton C45/55, Gewicht ca. 17 kg, Durchmesser ca. 337 mm, Aufnahme Keiltechnik Ø 16 mm, Keil aus NIRO, stapelbar, witterungs- und frostbeständig.
Unterlegplatte: Werkstoff: EVA Farbe: schwarz

Einschließlich aller erforderlichen Nebenleistungen zur betriebs- und funktionsgerechten Montage.
Menge: 66,000 St

*Hinweis: Erdungsanlage*
Erdungsanlage
--------------------
Die Schutzmaßnahmen sind entsprechend den Vorschriften
der VDE und des zuständigen EVU's durchzuführen.
Sämtliche Klemm- und Anschlußarbeiten sind in die
Einheitspreise mit einzukalkulieren.

**1.9.160 Potentialausgleichsschiene**
Potentialausgleichschiene
für den Potentialausgleich nach DIN VDE 0100-410/-540
sowie Blitzschutzpotentialausgleich nach DIN VDE
0185-305 - nach VDE 0618, Teil 1
- mit Klemmschiene 10 x 10 mm aus Messing, vernickelt
- mit kontaktsicheren Reihenklemmen aus Stahl,
galvanisch verzinkt
- Abdeckhaube und Schienenböcke aus Polystyrol, grau
- blitzstromtragfähig 100 kA (10/350)
- Zugbügel mit Schraubensicherung gegen Selbstlockern
Anschlussmöglichkeiten:
- 7 ein- oder mehrdrähtigeLeitungen 2,5-25 mm² oder
feindrähtige Leitungen bis 16 mm² (max. Ø 7 mm)
- 2 ein- oder mehrdrähtige Leitungen 25-95 mm² oder
feindrähtige Leitungen bis 70 qmm (max. Ø 13,5 mm)
- 1 Flachleiter 30 x 3,5 mm

liefern und montieren.
Menge: 2,000 St

**1.9.170 Erdungsbandschellen für Edelstahl-Rohre**
Erdungsbandschellen für Edelstahl-Rohre bis 4" für
Leitungsquerschnitte 1*2,5 mm² bis 2*16 mm² geeignet für Längs-
bzw. Querverdrahtung liefern und montieren.
Menge: 6,000 St

**1.9.180 Erdungsanschluss erstellen bis 10mm²**
Erdungsanschluss an Metallkonstruktionen,
Lüftungsanlagen, Metallregalen etc. bis 10mm² erstellen
einschl. allen notwendigen Bohrungen und Lieferung von
Befestigungsmaterialien.
Menge: 30,000 St

**1.9.190 Erdungsanschluss erstellen bis 25mm²**
Erdungsanschluss an Technik etc. bis 25 mm²
erstellen einschl. allen notwendigen Bohrungen
und Lieferung von Befestigungsmaterialien.
Menge: 5,000 St

**1.9.200 NYM-J 1x6 auf vorh. Kabelrinnen oder in offene Kanäle**
Kunststoff-Mantelleitung NYM 1 x 6, Cu-Zahl 58,
einschließlich Befestigungsmaterial
liefern und in vorhandene Rohre/Kanäle, auf Kabelrinne,
in Hohlwänden in Teillängen verlegen.
Menge: 100,000 m

**1.9.210 NYM-J 1x10 auf vorh. Kabelrinnen oder in offene Kanäle**
Kunststoff-Mantelleitung NYM 1 x 10, Cu-Zahl 96,
einschließlich Befestigungsmaterial
liefern und in vorhandene Rohre/Kanäle, auf Kabelrinne,
in Hohlwänden in Teillängen verlegen.
Menge: 50,000 m

**1.9.220 NYM-J 1x16 auf vorh. Kabelrinnen oder in offene Kanäle**
Kunststoff-Mantelleitung NYM 1 x1 6, Cu-Zahl 154,
einschließlich Befestigungsmaterial
liefern und in vorhandene Rohre/Kanäle, auf Kabelrinne,
in Hohlwänden in Teillängen verlegen.
Menge: 50,000 m

**1.9.230 NYM-J 1 x 25, auf vorh. Kabelrinnen oder in offene Kanäle**
Kunststoff-Mantelleitung NYM-J  1 x 25, Cu-Zahl 154
einschließlich Befestigungsmaterial
liefern und in vorhandene Rohre/Kanäle, auf Kabelrinne,
in Hohlwänden in Teillängen verlegen.
Menge: 150,000 m

*Hinweis: Prüfung von Blitzschutz- und Erdungsanlage*
Prüfung von Blitzschutz- und Erdungsanlage
-------------------------------------------------------
----

**1.9.240 Blitzschutzanlage messen und prüfen**
Blitzschutz- und Erdungsanlage messen und prüfen, einschließlich Sichtprüfung, Messung und Funktionskontrolle der gesamten Anlage mit bis zu 10 Ableitungen.

Die Prüfung ist nach den einschlägigen gültigen Normen und Vorschriften durchzuführen.

Ein Prüfprotokoll / Prüfbericht ist zu erstellen und dem Auftraggeber in schriftlicher Form zu übergeben.
Menge: 1,000 St

**1.9.250 Dokumentationsleistungen Blitzschutzanlage**
Bestandszeichnung und Anlagenbeschreibung der Blitzschutzanlage erstellen und übergeben.

Da es sich um eine Teilaufstockung des Gebäudes handelt, ist in der Dokumentation auch der vorhandene Bestandsaufbau mit darzustellen, soweit dieser für den Verlauf, die Anordnung und die Beurteilung der Blitzschutzanlage erforderlich ist.

Die Dokumentation ist vollständig und entsprechend den geltenden technischen Regeln auszuführen.
Menge: 1,000 St

#### Abschnitt 1.10 Sonstiges, Muffen, Kabelschotts, Brandschutz

**1.10.10 Rollrüstung für Arbeiten über 4 m bis 8 m**
Rollrüstung/ Arbeitsgerüste/ Hubgerüste,entsprechend den Vorschriften der Bauberufsgenossenschaft
mit Arbeitsbühne, die sich mehr als 2,00 m über dem Fußboden befindet, für Arbeiten über 4 m bis 8 m,
einschließlich An- und Abtransport sowie Auf- und Abbau.
Verfügbarkeit während der Bauzeit je nach Erfordernis
Mietpreis pro Woche.
Menge: 3,000 Wo

**1.10.20 Schrumpfmuffen für 3x1,5 bis 5x1,5 mm²**
Schrumpfbare Verbindungsmuffen
in Anlehnung an DIN 47 632 0,/1 KV
für Innenanwendung
für NYM Leitungen 3x1,5 bis 5x1,5 mm²
einschl. Klemmen,
liefern, anschließen und montieren
Menge: 10,000 St

**1.10.30 Schrumpfmuffen 5x2,5 bis 5x4mm²**
Schrumpfbare Verbindungsmuffen
in Anlehnung an DIN 47 632 0,/1 KV
für Innenanwendung
für NYM Leitungen 5x2,5 bis 5x4 mm²
einschl. Klemmen,
liefern, anschließen und montieren
Menge: 15,000 St

**1.10.40 Schrumpfmuffen 5x6 bis 5x10mm²**
Schrumpfbare Verbindungsmuffen
in Anlehnung an DIN 47 632 0,/1 KV
für Innenanwendung
für NYM Leitungen 5x6 bis 5x10 mm²
einschl. Klemmen,
liefern, anschließen und montieren
Menge: 5,000 St

**1.10.50 Schrumpfmuffen 5x16 bis 5x25mm²**
Schrumpfbare Verbindungsmuffen
in Anlehnung an DIN 47 632 0,/1 KV
für Innenanwendung
für NYM Leitungen 5x16 bis 5x25 mm²
einschl. Klemmen,
liefern, anschließen und montieren
Menge: 2,000 St

*Hinweis: Baulicher Brandschutz*
Baulicher Brandschutz
Alle Wand- und Deckendurchbrüche sind mit Brandschutzmaterial zu verschließen. Die Brandschutztechnische
Ausführung darf nur durch fachkundiges und geschultes
Personal ausgeführt werden. Die Eignung ist per
Zertifikat nachzuweisen.Bei allen Arbeiten ist ein Fabrikats- und
Prüfsiegel anzubringen.
Einbringung von S90/S30 Deckenschott, immer als
Hartschott. Einbringung von S90/S30 Wandschott, immer
als Weichschott. Die brandschutztechnische Zulassung
ist vorzulegen. Die Arbeiten sind durch einen Sachverständigen
mit abnehmen zu lassen. Komplett incl. liefern und
montieren

**1.10.60 Kabelabschottung bis 0,05m² F30**
Kabelabschottung zur Verhinderung von Brandübertragung,
form-, alterungs- und korrosionsbeständig, geeignet zur
Nachbelegung mit Kabeln, Feuerwiderstandsdauer 30 Minuten,
in Wänden und in Decken aus Mauerwerk oder Stahlbeton, abzudichtende Öffnungsfläche bis 0,05 m²,
belegt mit max. 60 % Kabeln, Leitungen oder
Installationsrohren, Ausführung zum Verschließen der Kabelsteiger/ -durchführungen mit Mörtelschott bzw. Schottelementen aus Mineralfaserplatten und einer dämmschichtbildenden Brandschutzbeschichtung.

Inkl. Kennzeichnungsschild und Zulassungsbescheid,
Zulassungsnummer Z-19.15-195
liefern und entsprechend Montageanweisung ausführen.
Menge: 2,000 St

**1.10.70 Kabelabschottung bis 0,13m² F30**
Kabelabschottung zur Verhinderung von Brandübertragung,
form-, alterungs- und korrosionsbeständig, geeignet zur
Nachbelegung mit Kabeln, Feuerwiderstandsdauer 30 Minuten,
in Wänden und in Decken aus Mauerwerk oder Stahlbeton, abzudichtende Öffnungsfläche bis 0,13 m²,
belegt mit max. 60 % Kabeln, Leitungen oder
Installationsrohren, Ausführung zum Verschließen der Kabelsteiger/ -durchführungen mit Mörtelschott bzw. Schottelementen aus Mineralfaserplatten und einer dämmschichtbildenden Brandschutzbeschichtung .

Inkl. Kennzeichnungsschild und Zulassungsbescheid,
Zulassungsnummer Z-19.15-195
liefern und entsprechend Montageanweisung ausführen.
Menge: 3,000 St

**1.10.80 Kabelabschottung bis 0,05m² F90**
Kabelabschottung zur Verhinderung von Brandübertragung,
form-, alterungs- und korrosionsbeständig, geeignet zur
Nachbelegung mit Kabeln, Feuerwiderstandsdauer 90 Minuten,
in Wänden und in Decken aus Mauerwerk oder Stahlbeton, abzudichtende Öffnungsfläche bis 0,05 m²,
belegt mit max. 60 % Kabeln, Leitungen oder
Installationsrohren, Ausführung zum Verschließen der Kabelsteiger/ -durchführungen mit Mörtelschott bzw. Schottelementen aus Mineralfaserplatten und einer dämmschichtbildenden Brandschutzbeschichtung.

Inkl. Kennzeichnungsschild und Zulassungsbescheid,
Zulassungsnummer Z-19.15-195
liefern und entsprechend Montageanweisung ausführen.
Menge: 2,000 St

**1.10.90 Kabelabschottung bis 0,13m² F90**
Kabelabschottung zur Verhinderung von Brandübertragung,
form-, alterungs- und korrosionsbeständig, geeignet zur
Nachbelegung mit Kabeln, Feuerwiderstandsdauer 90 Minuten,
in Wänden und in Decken aus Mauerwerk oder Stahlbeton, abzudichtende Öffnungsfläche bis 0,13 m²,
belegt mit max. 60 % Kabeln, Leitungen oder
Installationsrohren, Ausführung zum Verschließen der Kabelsteiger/ -durchführungen mit Mörtelschott bzw. Schottelementen aus Mineralfaserplatten und einer dämmschichtbildenden Brandschutzbeschichtung.

Inkl. Kennzeichnungsschild und Zulassungsbescheid,
Zulassungsnummer Z-19.15-195
liefern und entsprechend Montageanweisung ausführen.
Menge: 17,000 St

**1.10.100 Kabelabschottung bis 0,09m² F30**
Kabelabschottung zur Verhinderung von Brandübertragung,
form-, alterungs- und korrosionsbeständig, geeignet zur
Nachbelegung mit Kabeln, Feuerwiderstandsdauer 30 Minuten,
in Wänden und in Decken aus Mauerwerk oder Stahlbeton, abzudichtende Öffnungsfläche bis 0,09 m²,
belegt mit max. 60 % Kabeln, Leitungen oder
Installationsrohren, Ausführung zum Verschließen der Kabelsteiger/ -durchführungen mit Mörtelschott bzw. Schottelementen aus Mineralfaserplatten und einer dämmschichtbildenden Brandschutzbeschichtung .

Inkl. Kennzeichnungsschild und Zulassungsbescheid,
Zulassungsnummer Z-19.15-195
liefern und entsprechend Montageanweisung ausführen.
Menge: 3,000 St

**1.10.110 Kabelabschottung bis 0,09m² F90**
Kabelabschottung zur Verhinderung von Brandübertragung,
form-, alterungs- und korrosionsbeständig, geeignet zur
Nachbelegung mit Kabeln, Feuerwiderstandsdauer 90 Minuten,
in Wänden und in Decken aus Mauerwerk oder Stahlbeton, abzudichtende Öffnungsfläche bis 0,09 m²,
belegt mit max. 60 % Kabeln, Leitungen oder
Installationsrohren, Ausführung zum Verschließen der Kabelsteiger/ -durchführungen mit Mörtelschott bzw. Schottelementen aus Mineralfaserplatten und einer dämmschichtbildenden Brandschutzbeschichtung.

Inkl. Kennzeichnungsschild und Zulassungsbescheid,
Zulassungsnummer Z-19.15-195
liefern und entsprechend Montageanweisung ausführen.
Menge: 3,000 St

**1.10.120 Kanalbrandschottung für Wände und Decken S90**
Kanalbrandschottung für den Einbau in Wände und Decken
der Feuerwiderstandsklasse S 90 nach DIN 4102 Teil 9.
Die Kanalbrandschottung ist als Vorkehrung gegen eine
Brandübertragung für den Einbau in Wände aus Mauerwerk
nach DIN 1053 und Wände und Decken aus Beton bzw.
Stahlbeton nach DIN 1045 der Feuerwiderstandsklasse S
90 (feuerbeständig) vorgesehen.
Kanalbrandschottung, bestehend aus:
1 Kg Schottungsmasse
1St. Nachinstallationskeilen
1 St. Kennzeichnungsschild
1 St. Zulassungsbescheid
Zulassungsnummer Z-19.15-195
liefern und entsprechend Montageanweisung montieren.
Menge: 2,000 St

**1.10.130 S90 Brandschutzschaum bis 30 mm, beidseitig**
Verschließen von Einzelbohrungen mit Brandschutzschaum S90,
für Bohrungen bis 30 mm Durchmesser, beidseitig verschließen
liefern und herstellen
Menge: 20,000 St

**1.10.140 S90 Brandschutzschaum bis 50 mm, beidseitig**
Verschließen von Einzelbohrungen mit Brandschutzschaum S90
für Bohrungen bis 50 mm Durchmesser, beidseitig verschließen
liefern und herstellen
Menge: 20,000 St

**1.10.150 S90 Brandschutzschaum bis 70 mm, beidseitig**
Verschließen von Einzelbohrungen mit Brandschutzschaum S90
für Bohrungen bis 70 mm Durchmesser, beidseitig verschließen
liefern und herstellen
Menge: 20,000 St

**1.10.160 Brandschutzkanal I 90 / E 30, allseitig geschlossen, anstrichfertig**
Brandschutzkanal I 90 / E 30, allseitig geschlossen,
zur Umhüllung von Elektroinstallationen,
für Funktionserhalt nach DIN 4102, Teil 12, bzw. als
Installationskanal I 90 - I 120 nach DIN 4102, Teil 11,

aus vorgefertigten Brandschutzkanalstücken und einem
Deckel mit Innenfalz aus Glasfaserleichtbetonplatten,
für die auflagerfreie, direkte Decken- oder
Wandmontage. Lieferlänge 1.000 mm,

lichtes Innenmaß: Breite: 260 mm / Höhe: 105 mm
Außenmaß 150 x 320 mm

Befestigungsuntergrund: Betonwände bzw. Mauerwerk
inkl. Dichtungsstreifen und Senkkopfschrauben
zur Deckelbefestigung, inkl. Deckel

Einschließlich Lieferung und Montage mit Trennwinkel bei
Wandmontage bzw. Trennbügel bei Deckenmontage
Einschließlich Trennung für Stark- und Schwachstromkabel,

Die Kanalteile sind 1.000 mm lang und werden in
Durchsteckmontage mit jeweils drei brandschutztechnisch
geprüften Schraubankern vom Typ MMS 7,5 x 80 in Decken
aus Beton bzw. in Wänden aus Beton oder Mauerwerk
(Kalksandstein als Vollziegel oder Lochziegel bzw.
Ziegelvollstein) verbunden. Die Wandungsstärke des
Kanalbodens beträgt immer 15 mm. Die Wandungsstärke der
Seitenwände und Deckel variiert je nach
Feuerwiderstandsklasse des Brandschutzkanals. Die
Stoßfuge wird abgedichtet mit einem faserfreien,
selbstklebenden Dichtungsstreifen aus nichtbrennbarem
Schaumstoff.

Der Kanaldeckel wird mit systemgebundenen
Schnellbauschrauben an der Kanalwanne verschraubt.

komplett herstellen einschließlich Befestigungsmaterial,
mit allen erforderlichen Zuschnitten oder Formstücken
für Abzweige, Umlenkungen, Etagen-, Wand- und
Deckenanschlüsse
liefern und allseitig geschlossen und anstrichfertig
herstellen
Menge: 6,000 m

**1.10.170 Brandschutzgewebe als Kabelvollbandage**
Flexibler Glasfilamentgewebe- Verbundstoff,
außenseitig grau beschichtete PU- Oberfläche, innenseitig hellgraue Beschichtung mit Pyro-Safe-DG LS (Dämmschichtbildner auf Blähgraphitbasis)
bildet bei Feuer auf der Innenseite eine wärmedämmende
Schaumschicht, füllt den freien Raum zwischen Kabel und Kabelbandage aus, verhindert Branderweiterung

Brandschutzgewebe zur Anwendung als brandschutztechnisch notwendige Komponente im Innenbereich, auch in Räumen mit ständiger Nässe. Zur Verhinderung bzw. Verzögerung des Wärmedurchtritts durch Aufschäumen bei Einwirkung hoher Temperaturen im Brandfall

Eigenschaften
Flexibel· Reißfest · Reaktion ab ca. 150 °C

Verarbeitungshinweise·
Verarbeitungstemperatur = +5 °C, < +5 °C Reduktion der Flexibilität· Mit handelsüblichem Schneidwerkzeug wie z. B. Schere oder Cuttermesser

Verwendbarkeitsnachweis: abZ Z-19.11-2143
Farbe: Außen grau, innen hellgrau
Form: Innenseitig mit Dämmschichtbildner beschichtetes Gewebe
Flächengewicht: 1.000 g/m²  ±  10 %
Dicke: 0,7 mm  ±  10 %

liefern und fachgerecht verarbeiten

Fabrikat/ Typ Kabelbandage Pyro Safe DG CR LS

g. glw. ...............................................
Menge: 30,000 m²

**1.10.180 Schließen von DB 450 x 200 mm mit Mineralwolle, 47 dB**
Schließen von Durchbruch Größe 450 x 200 mm, bis 300 mm Wandstärke, mit Mineralwolle zur Gewährleistung der Schallschutzanforderung von 47 dB
Der Durchbruch ist belegt mit Kabeltrasse und Kabel.

Für Durchführungen von Kabeln bzw. Trassen durch Wände ohne Brandschutztechnische Anforderungen.
Menge: 10,000 St

**1.10.190 Schließen von DB 250 x 200 mm mit Mineralwolle, 47 dB**
Schließen von Durchbruch Größe 250 x 200 mm
bis 300 mm Wandstärke, mit Mineralwolle zur Gewährleistung der Schallschutzanforderung von 47 dB
Der Durchbruch ist belegt mit Kabeltrasse und Kabel.

Für Durchführungen von Kabeln bzw. Trassen durch Wände ohne Brandschutztechnische Anforderungen.
Menge: 1,000 St

*Hinweis: Baustrom*
Baulicher Brandschutz
Alle Wand- und Deckendurchbrüche sind mit Brandschutzmaterial zu verschließen. Die Brandschutztechnische
Ausführung darf nur durch fachkundiges und geschultes
Personal ausgeführt werden. Die Eignung ist per
Zertifikat nachzuweisen.Bei allen Arbeiten ist ein Fabrikats- und
Prüfsiegel anzubringen.
Einbringung von S90/S30 Deckenschott, immer als
Hartschott. Einbringung von S90/S30 Wandschott, immer
als Weichschott. Die brandschutztechnische Zulassung
ist vorzulegen. Die Arbeiten sind durch einen Sachverständigen
mit abnehmen zu lassen. Komplett incl. liefern und
montieren

**1.10.200 Baustellen-Verteilerschrank**
DIN VDE 0659, als Hauptverteilung für Baustrom,
bestückt mit:
1 Stück Hauptschalter 100A
4 Stück Schukosteckdose 16A
2 Stück CEE-Steckdose 16A I 5-polig
1 Stück CEE-Steckdose 32A / 5-polig
1 Stück Zählereinrichtung (Untermessung)
Verteilung komplett, mit Montagerahmen,  für 1 Monat
vermieten, komplett liefern, betriebsfertig montieren
und nach Nutzungsende demontieren

einschließlich Herstellen eines Sicherungsabgangs am
Verteilerschrank 1.OG
Menge: 4,000 St

**1.10.210 LED-Feuchtraumleuchte 49 W**
LED-Feuchtraumleuchte
Montage und Inbetriebnahme
Steuerungssystem: ON/OFF
Montageart: Aufbau
Montageort: Decke / Wand
Abmessungen: Länge 1565 mm x Breite 130 mm x Höhe/Tiefe 88 mm
Gewicht: 2800 g
Schutzart: IP65
Schutzklasse: I
Schlagfestigkeit: IK08
Zulässige Umgebungstemperatur: -20 °C...+45 °C
Farbe: hellgrau, ähnlich RAL 7035
Nennspannung: 220 - 240 V AC / 50 - 60 Hz
Einschaltstrom: 22,3 A / 355 µs
Diffusor: opal
Lichtaustritt: direkt
Ausstrahlungswinkel: 180 °
Unified Glare Rating: <=25
Bemessungsleistung P: 49 W
Lichtstrom: 4650 lm
Lichtausbeute: 94 lm/W
Farbtemperatur: 4100 K
Farbwiedergabeindex Ra: > 80
Bemessungslebensdauer L80B50 bei 25 °C: 55000 h
Glühdrahtprüfung nach IEC 60695-2-10: 850 °C
Photobiologische Sicherheit: RG0

eine dauerhafte Befestigung mit Schellen oder ählichem ist in den Einheitspreis mit einzukalkulieren

liefern, montieren und betriebsfertig anschließen.
Menge: 30,000 St

**1.10.220 LED-Feuchtraumleuchte 49 W umsetzen**
LED-Feuchtraumleuchte umsetzen während der Bauzeit
Montage und Inbetriebnahme
Montageort: Decke / Wand

eine dauerhafte Befestigung mit Schellen oder ählichem ist in den Einheitspreis mit einzukalkulieren

umsetzen, montieren und betriebsfertig anschließen.
Menge: 30,000 St

**1.10.230 Elektro- Heizlüfter 9 kW**
Elektro- Heizlüfter 9 kW
inkl. Raumthermostat, 4,5 / 9 kW, 15.350 - 30.700 Btu/h, 400 V
Nennstrom 13A, IP 24
mobiles Gerät, tragbar, einstellbare Heizleistung, Sommer-/ Winterschalter für Ventilationsbetrieb.
Mit Wärmeschutzmotor, Überhitzungsthermostat, robustem Gehäuse

einschließlich regelmäßigen, wiederkehrender
Sicherheitsprüfung und Dokumentation der Ergebnisse im
Prüfbericht über den gesamten Zeitraum der Nutzung

Mietpreis pro Monat

liefern und betriebsfertig anschließen.
und nach Nutzungsende demontieren,
Menge: 2,000 St

**1.10.240 Gummischlauch-Leitung H 07 RN-F 5G2,5mm2**
DIN VDE 0250 Teil 812,
für eine Mietzeit von 6 Monaten, liefern, in Teillängen
betriebsfertig montieren, demontieren
Menge: 600,000 m

**1.10.250 Gummischlauch-Leitung H 07 RN-F 5G10 mm2**
DIN VDE 0250 Teil 812,/
für eine Mietzeit von 6 Monaten, liefern,  in
Teillängen
betriebsfertig montieren, demontieren
Menge: 200,000 m

**1.10.260 Unterhaltung der Baustromanlage**
Unterhaltung der Baustromanlage für alle Leuchten und Baustromverteiler einschließlich regelmäßigen, wiederkehrender
Sicherheitsprüfung und dokumentation der Ergebnisse im
Prüfbericht über den gesamten Zeitraum der Baumaßnahme.
pro Monat
Menge: 12,000 Mon

**1.10.270 Rückbau Baustelleneinrichtung**
*** Pauschalposition
Rückbau und Abtransport der kompetten Baustromeinrichtung
Menge: 1,000 psch

**1.10.280 Baustromanschluss für Turmdrehkran**
Lieferung, Errichtung und betriebsfertige Übergabe eines temporären Baustromanschlusses für einen Turmdrehkran, ausgehend vom vorhandenen Gebäudehauptverteiler/Hausanschluss.
Die Leistung umfasst insbesondere:

Abstimmung und Terminkoordination mit AG vor Ausführung; Freischalten und Sichern der betroffenen Stromkreise durch eine Elektrofachkraft des AN.
Lieferung und Aufbau einer kleinen, geeigneten Unterverteilung (UV) mit FI‑Schutzschaltern, Leitungsschutzschaltern und erforderlicher Sicherungstechnik gemäß VDE‑Vorgaben; Montage auf Wand oder fahrbarem Gestell nach Örtlichkeit.
Einbau von Mess- bzw. Zählereinrichtungen bzw. Anschlussvorrichtung für Zähler (sofern vom AG gefordert).
Fachgerechte Herstellung des Abgangs (inkl. erforderlicher Anschluss‑/Verbindungsmittel am Sammelschienensystem oder Verteiler), Zugentlastung, Abschirmung und Kennzeichnung.
Lieferung und Verlegung der Anschlusskabel vom UV bis zur Krananschlussstelle, Zugentlastung und anschlussfertiges Bereitstellen der Anschlusskabel am Krangerät (Steckvorrichtung/Anschlussklemme). Kabeltyp und Querschnitt entsprechend erforderlicher Leistung des Krans und VDE; Verlegung offen oder in Trasse/Schutzrohr nach Örtlichkeit.
Funktionstest, Schutzprüfungen (Durchgang, Isolations- und Schutzleiterprüfung), Lastaufnahmeprüfung und Erstellung eines Prüfprotokolls.
Kennzeichnung aller Komponenten und Erstellen einer Kurz‑Dokumentation (Anschlussplan, Schaltbild, Prüfprotokoll).
Bauseitige Übergabe der betriebsfertigen Baustromversorgung an den Auftraggeber; Einweisung des Bedarfs‑/Betriebspersonals.

Rückbau/Demontage und ordnungsgemäße Entsorgung/Abtransport der temporären Anlage nach Abschluss der Nutzung (sofern vertraglich vereinbart).
Menge: 1,000 St

#### Abschnitt 1.11 Stemmarbeiten

*Hinweis: Anmerkung:*
Anmerkung:

Stemmarbeiten und zusätzliche Bohrungen sind nur nach vorheriger ausdrücklicher Genehmigung durch die Bauleitung
auszuführen und bedürfen der schriftlichen Bestätigung.
Im übrigen sind alle Stemmarbeiten und dem Leitungszug zugeordnete Bohrungen gemäß den Hinweisen zu den technischen Ausführungen in die entsprechenden Positionen der Kabel und Leitungen, Rohre, etc. einzukalkulieren. Für die Kabel- und Leitungsverlegung sind vorrangig die Trassen zu nutzen.

**1.11.10 Schlitze in Mauerwerk 3 - 5 cm, T bis 5 cm**
Schlitze in Wände und Decken aus Mauerwerk fräsen,
nachträglich herstellen,
Schlitzbreite über 3 bis 5 cm, Schlitztiefe bis 5 cm.
Menge: 5,000 m

**1.11.20 Schlitze in Stahlbeton 3 - 5 cm, T bis 5 cm**
Schlitze in Wände und Decken aus Beton fräsen,
nachträglich herstellen,
Schlitzbreite über 3 bis 5 cm, Schlitztiefe bis 5 cm.
Menge: 5,000 m

**1.11.30 Bohrung bis 30 mm, T 300 mm in Stahlbeton**
Bohrungen in Stahlbeton nachträglich herstellen,
Durchmesser bis 30 mm,Tiefe bis 300 mm,
einschl. Gestellung der erforderlichen Geräte und
Gerüste und Wasserabsaugung.
Menge: 30,000 St

**1.11.40 Bohrung bis 30 mm, T 300 mm in Mauerwerk**
Bohrungen in Mauerwerk nachträglich herstellen,
Durchmesser bis 30 mm,Tiefe bis 300 mm,
einschl. Gestellung der erforderlichen Geräte und
Gerüste und Wasserabsaugung.
Menge: 30,000 St

**1.11.50 Bohrung 30 mm, T 300 mm in Stahlbeton**
Bohrungen in Stahlbeton nachträglich herstellen,
Durchmesser über 30 bis 50 mm,Tiefe bis 300 mm,
einschl. Gestellung der erforderlichen Geräte und
Gerüste und Wasserabsaugung.
Menge: 50,000 St

**1.11.60 Bohrung 30 mm, T 300 mm in Mauerwerk**
Bohrungen in Mauerwerk nachträglich herstellen,
Durchmesser über 30 bis 50 mm,Tiefe bis 300 mm,
einschl. Gestellung der erforderlichen Geräte und
Gerüste und Wasserabsaugung.
Menge: 50,000 St

**1.11.70 Bohrung 50 mm, T 300 mm in Stahlbeton**
Bohrungen in Stahlbeton nachträglich herstellen,
Durchmesser über 50 bis 70 mm,Tiefe bis 300 mm,
einschl. Gestellung der erforderlichen Geräte und
Gerüste und Wasserabsaugung.
Menge: 50,000 St

**1.11.80 Bohrung 50 mm, T 300 mm in Mauerwerk**
Bohrungen in Mauerwerk nachträglich herstellen,
Durchmesser über 50 bis 70 mm, Tiefe bis 300 mm,
einschl. Gestellung der erforderlichen Geräte und
Gerüste und Wasserabsaugung.
Menge: 25,000 St

**1.11.90 Kernbohrung DN 100, T 500 mm in Stahlbeton**
Kernbohrung DN 100 in Wänden und Decken aus Stahlbeton
nachträglich herstellen, einschl. Gestellung der
erforderlichen Geräte und Gerüste und Wasserabsaugung.
Lochdurchmesser 100 mm,Tiefe bis 500 mm.
Menge: 10,000 St

**1.11.100 Kernbohrung DN 100, T 500 mm in Mauerwerk**
Kernbohrung DN 100 in Wänden und Decken aus Mauerwerk
nachträglich herstellen, einschl. Gestellung der
erforderlichen Geräte und Gerüste und Wasserabsaugung.
Lochdurchmesser 100 mm,Tiefe bis 500 mm.
Menge: 10,000 St

#### Abschnitt 1.12 Stundenlohnarbeiten

*Hinweis: Stundenlohnarbeiten*
Stundenlohnarbeiten
----------------------------
Stundenlohnarbeiten sind nur nach vorheriger
ausdrücklicher Genehmigung durch den Auftraggeber
auszuführen und bedürfen
der schriftlichen Bestätigung. Zuschläge für Nacht-,
Sonntags- und Feiertagsarbeit müssen vorab gesondert
genehmigt werden.

Anfallende Stundenlohnnachweise sind der Bauleitung
umgehend mit Angabe der ausge- führten Arbeiten
vorzulegen.(wöchentlich) Nachträglich eingereichte
Nachweise werden nicht mehr anerkannt.

Die von der Bauleitung unterschriebenen
Stundenlohnzettel gelten nur als Beschei- nigung, daß
die Leistungen erbracht wurden. Ein Anspruch auf Vergütung kann aus der
Bescheinigung nicht abgeleitet werden, wenn
vertragliche Vereinbarungen im Gegensatz dazu stehen.

**1.12.10 Stundenlohnarb. Monteur, Facharbeiter**
Stundenlohnarbeiten Monteur; Facharbeiter

Für Arbeiten, die im Zuge der Bauarbeiten anfallen und
nicht eindeutig vorherbestimmt werden können, werden
folgende Stundensätze in Ansatz gebracht. Diese
Arbeiten dürfen nur auf schriftlicher oder eindeutiger Anweisung der Bauleitung ausgeführt werden und bedürfen der täglich zu
bescheinigenden Stundennachweise.

In den Stundenlohnsätzen sind einzukalkulieren:
Sämtliche Auslösungen, Wegegelder, Fahrgelder,
Überstunden- zuschläge, etc.
Menge: 150,000 h

**1.12.20 Stundenlohnarbeiten Helfer**
Stundenlohnarbeiten Helfer, Azubi

Für Arbeiten, die im Zuge der Bauarbeiten anfallen und
nicht eindeutig vorherbestimmt werden können, werden
folgende Stundensätze in Ansatz gebracht. Diese
Arbeiten dürfen nur auf schriftlicher oder eindeutiger Anweisung der Bauleitung ausgeführt werden und bedürfen der täglich zu
bescheinigenden Stundennachweise.

In den Stundenlohnsätzen sind einzukalkulieren:
Sämtliche Auslösungen, Wegegelder, Fahrgelder,
Überstunden- zuschläge, etc.
Menge: 150,000 h

#### Abschnitt 1.13 Erstellung von Revisionsunterlagen für Starkstromtechnische Anlagen

**1.13.10 Zuschlag für die Erstellung von Revision**
*** Pauschalposition
Erstellung von Revisionsunterlagen in schriftlicher
und zeichnerischer Form, entsprechend den folgenden
Forderungen (soweit zutreffend):
1.Auf den endgültigen Stand der Ausführung gebrachte
  Zeichnungen mit Eintragung in dem Außenanlagenplan
  und gegebenenfalls auch Schnitte.
- aller installierten Leitungen und Einbauteile
- Kennzeichnung aller Geräte und Einbauteile
  in Übereinstimmung mit den Stücklisten.
- Erstellung eines Strang- und Stromlaufplanes mit
  allen eingetragenen Aggregaten.
2.Herstellervorschriften.
- Betriebs- und Instandhaltungsanleitungen mit
  Ersatzteilempfehlung der Hersteller.
- Verzeichnisse der Kundendienststellen.
3.Technische Datenblätter
- Angaben über sämtliche elektrische und mechanische
  Auslegungs- und Betriebsdaten.
4.Genehmigungsunterlagen
- Kopien sämtlicher Hersteller- und Behördenprüfbescheinigungen
- Bescheinigungen beauftragter Abnahmestellen.
- Fachunternehmerbescheinigungen
5.Elektrotechnische Unterlagen.
- Schalt- und Regelpläne aller gelieferten
  Anlagenteile.
- Verdrahtungspläne in Übereinstimmung mit der Ausführung.
- aktualisiert Grundrißpläne
Die bevorstehenden Unterlagen komplett vor Legung der
Schlußrechnung in 3-facher Ausfertigung 1 mal farbig in
einem stabilen Ordner nach vorstehender Reihenfolge
sortiert und abgeheftet übergeben. Zusätzlich sind die
Pläne 1 mal in DWG-Format auf digitalem Medium
zu liefern.
Menge: 1,000 psch

#### Abschnitt 1.14 Außenbeleuchtung

**1.14.10 Leuchtenkopf Arne I DA LED,asymm. breitstrahlend, inkl. Aufsatzstück und Silikonschlauchleitung**
Leuchtenkopf Arne I DA LED
mit LED DA+ 2x8/088 22W/3.800lm/740/4.000K neutralweiß
(1 Modul, asymmetrisch breitstrahlend),

inkl. programmierbarem 4DIM-Treiber mit DALI-Schnittstelle (Dimmung aus) mit integrierter "Constant Light Output" (CLO) Funktion zur Konstanthaltung des Lichtstroms der LEDs über die gesamte Nutzlebensdauer, AC/DC-fähig

integrierter Überspannungsschutz bis 10 kV, Schutzklasse I, Schutzart IP 66,
flache Abdeckung aus klarem Einscheibensicherheitsglas, abklappbar, gewölbtes Gehäuse aus Aluminiumdruckguss, pulverbeschichtet in DB 703, eisenglimmer;
Bestell-Nr. 9.146.8128.088

inklusive:

notwendiges Aufsatzstück ASA 76
für Leuchtenkopf Alfons und Arne I+II
zur Montage als Aufsatzleuchte für Mastzopf Ø 76 mm (0°, 5°, 10°), Aluminiumguss, pulverbeschichtet in DB 703
Inkl. Gewindestifte
Bestell-Nr. 9.924.0979.70

Silikon-Schlauchleitung SIHSI-H05SS-F 3x0,75 mm², Adern schwarz, blau, grün/gelb, Mantel schwarz, Länge 5m

Bestell-Nr. 3.769.4000.03

einschließlich LED- Leuchtmittel,
anschlußfertig liefern und betriebsfertig mit allem
erforderlichen systemgebundenen Zubehör montieren und
anschließen.

Montageort: Außenanlage

Fabrikat/ Typ: Leipziger Leuchten
Leuchtenkopf Arne I DA LED inkl. Aufsatzstück und Silikonschlauchleitung

oder gleichwertig:..................................
Menge: 3,000 St

**1.14.20 Standardmast, 5,0 m, konisch AK 50.76 inkl. Kantenschutz und Korrosionsschutzmanschette**
Standardmast, konisch AK 50.76
Mastzopf Ø 76mm, Masttür 400x85mm mit Dreikantverschluss M6 (ohne Schlüssel), mit C-Schiene mit 2 Stk. Schiebemuttern M6 und Erdungsschraube M8,
freie Mastlänge 5,00m (Erdstück am Mast 800mm mit 2 Kabeleinführungsöffnungen), Stahl feuerverzinkt und pulverbeschichtet in DB 703
Bestell-Nr. 9.918.5076.70
inklusive

Mastkantenschutz
Bestell-Nr. 2.914.0006.00

Korrosionsschutzmanschette COR 125, aufgeschrumpft,
Länge 450mm, schwarz
für Mastdurchmesser 114mm - 160mm
(sichtbar über der Erdoberfläche ca. 80mm)
Bestell-Nr. 2.914.0003.02
anschlußfertig liefern und betriebsfertig mit allem
erforderlichen systemgebundenen Zubehör montieren, aufstellen und anschließen.

Montageort: Außenanlage
Fabrikat/ Typ: Leipziger Leuchten
Standardmast, konisch AK 50.76 inkl. Kantenschutz und Korrosionsschutzmanschette

oder gleichwertig:..................................
Menge: 3,000 St

**1.14.30 Kabelübergangskasten EKM 2020**
Kabelübergangskasten EKM 2020
für Mastinnendurchmesser ab 84 mm, Sicherungssystem 2x D 01 (E14), 16 A/ 400V,
Zugang: max.2 Erdkabel bis 5x16mm², 3 Erdkabel bis 5x10mm², Schutzklasse II, Schutzart IP 44
- ohne Schmelzeinsätze -
inkl. 2x Flachkopfschraube mit Schlitz M6x12mm
Bestell-Nr. 2.914.0011.00
liefern, montieren und betriebsfertig anschließen, inkl. systembedingtem Zubehör und Befestigungsmaterial

Fabrikat/ Typ: Leipziger Leuchten
Kabelübergangskasten EKM 2020

oder gleichwertig:..................................
Menge: 3,000 St

**1.14.40 Einbinden in Notlichtanlage**
Einbindung der Leuchte Arne I DA LED in die vorhandene Notlicht-/Sicherheitsbeleuchtungsanlage, einschließlich aller erforderlichen Anschluss-, Verdrahtungs-, Adressierungs-, Parametrier- und Funktionsarbeiten zur vollständigen Einbindung in das Zentralbatterie-/Notlichtsystem.

Die Einbindung hat betriebs- und funktionsgerecht entsprechend den Vorgaben des Herstellers sowie den Anforderungen der bestehenden Anlage zu erfolgen.

Das INOTEC-Modul ist nicht Bestandteil dieser Position und wird separat ausgeschrieben.

Alle erforderlichen Nebenleistungen sind in die Kalkulation einzubeziehen.
Menge: 2,000 St

**1.14.50 Starkstromkabel NYY-J 5x10 mm²,Cu-Zahl 480,**
Starkstromkabel NYY-J 5x10 mm²,Cu-Zahl 480,
im vorhandenen Kabelgraben
liefern und in Teillängen verlegen
Menge: 100,000 m

**1.14.60 Starkstromkabel NYY-J 5x10 mm²,Cu-Zahl 480,**
Starkstromkabel NYY-J 5x10 mm²,Cu-Zahl 480,
auf vorhandene Kabelbühne, Kabelrinnen,
in Steigeschacht, in Zwischendecken, in Hohlwänden,
einschl. Befestigungsmaterial,
liefern und in Teilllängen verlegen
Menge: 30,000 m

**1.14.70 Starkstromkabel NYY-J 5x16 mm²,Cu-Zahl 768,**
Starkstromkabel NYY-J 5x16 mm²,Cu-Zahl 768,
im vorhandenen Kabelgraben
liefern und in Teillängen verlegen.
Menge: 50,000 m

**1.14.80 Starkstromkabel NYY-J 5x16 mm²,Cu-Zahl 768,**
Starkstromkabel NYY-J 5x16 mm²,Cu-Zahl 768,
auf vorhandene Kabelbühne, Kabelrinnen,
in Steigeschacht, in Zwischendecken, in Hohlwänden,
einschl. Befestigungsmaterial,
liefern und in Teilllängen verlegen
Menge: 30,000 m

**1.14.90 Kabelschutzband**
Kabelschutzband
liefern, in bauseittig teilverfüllten Graben
einbringen.
Menge: 100,000 m

#### Abschnitt 1.15 Wartung

**1.15.10 Wartung der Notlichtanlage**
Wartung des angebotenen Leistungsumfanges für die Zeit der
Gewährleistung von 4 Jahren nach erfolgter Gesamtabnahme
der vom AN erstellten Anlagen.
Die Wartung bezieht sich auf die in der Leistungsbeschreibung im Titel "Sicherheitsbeleuchtung"
benannten Leistungen und Anlagenteile.
Der Auftragnehmer ist bis zum Ablauf von 3 Monaten nach der Übergabe der Anlagen an die nutzende Verwaltung verpflichtet, mit dieser einen Wartungsvertrag auf Grund seines Angebotes abzuschließen.
Über den Umfang des Wartungsvertrags entscheidet die nutzende Verwaltung. Der Auftragnehmer hat keinen Anspruch auf den Abschluss des Vertrages.
Menge: 4,000 Jahr

### Bereich 2 Fernmelde- und Informationstechnische Anlagen

#### Abschnitt 2.1 RWA-Anlage

*Hinweis: Leistungsabgrenzung RWA- Anlagen*
Leistungsabgrenzung:

Die Lieferung sämtlicher Komponenten der RWA erfolgt bauseits.

Bestandteil des LV ist:

-Die Montage und der betriebsfertige Anschluss der beigestellten Anlagenteile.
-Die komplette Verkabelung, in Abst. mit dem Lieferanten der Anlagen nach dessen Werksplanung.
-Die Sachverständigenabnahme und die damit verbundenen Vorabstimmungen.

RWA werden wie folgt eingesetzt:

-2 St. RWA in BT I (pro Treppenhaus) mit je 1 Antrieb,
-1 St  RWA in BT I Differnzierungsfläche mit 2 Antrieben,
-1 St. RWA in BT I über Flur Süd mit 1 Antrieb.
-1 St. RWA in BT I Rauchabzug 1.OG mit 2 Antrieben,
-1 St. RWA in BT I Dunkelklappe mit 1 Antrieb.

**2.1.10 Anschluss Beigestellte RWA-Zentrale, 24 V und 1 Antrieb**
Bauseitig gestellte Rauch- und Wärmeabzugszentrale in Kompaktbauweise, zur
elektromotorischen Betätigung von RWA-Öffnungen mit integrierter Energieversorgung

Zur Ansteuerung von 1 VDC RWA-Antrieb und
Überwachung von Brandmeldern und RWA-Tastern und Lüftungsfunktionen.

- Anschlussmöglichkeit für optische und akustische
Alarmmittel
- Anschluss von Wind- Regenmelder
- Modul für externe Ansteuerung durch Brandmeldezentrale
- AP Montage

Zentrale und Antrieb betriebsfertig anschließen
Menge: 5,000 St

**2.1.20 Anschluss beigestellte RWA-Zentrale, 24 V und 2 Antriebe**
Bauseitig gestellte Rauch- und Wärmeabzugszentrale in Kompaktbauweise, zur
elektromotorischen Betätigung von RWA-Öffnungen mit integrierter Energieversorgung

Zur Ansteuerung von bis zu 2 VDC RWA-Antrieben und
Überwachung von Brandmeldern und RWA-Tastern und Lüftungsfunktionen.

- Anschlussmöglichkeit für optische und akustische
Alarmmittel
- Anschluss von Wind- Regenmelder
- Modul für externe Ansteuerung durch Brandmeldezentrale
- AP Montage

Zentrale und Antriebe betriebsfertig anschließen
Menge: 2,000 St

**2.1.30 Demontage vorhandene RWA‑Zentrale**
Vorhandene RWA‑Zentrale fachgerecht freischalten, gegen Wiedereinschalten sichern und Spannungsfreiheit feststellen.
Alle elektrischen Verbindungen abklemmen (Versorgung,  RWA‑Antriebe, RWA‑Taster/Brandmelder, Wind-/Regen, opt./akust. Alarm, ggf. BMA‑Schnittstelle), Leitungen kennzeichnen und sichern. Zentrale demontieren, transportsicher verpacken und zur Wiederverwendung bereitstellen/zwischenlagern.
Schalt-/Übergabeprotokoll und kurze Fotodokumentation erstellen. Wiedermontage separat.
Menge: 3,000 St

**2.1.40 Demontage vorhandene RWA-/Lüftungstaster**
Vorhandene RWA‑/Lüftungstaster fachgerecht kennzeichnen und  demontieren, transportsicher verpacken und zur Wiederverwendung bereitstellen/zwischenlagern.
Kurze Fotodokumentation erstellen. Wiedermontage separat.
Menge: 6,000 St

**2.1.50 Beigestellten RWA- Taster, Gehäuse mit Glas, Orange montieren**
Bauseits beigestellter Handmelder RWA
Gehäuse mit Glas, Orange, mit Piktogramm nach EN54 Teil 11, auf Putz
betriebsfertig montieren und anschließen
Menge: 7,000 St

**2.1.60 Beigestellte Lüftungstaster AP**
Bauseits beigestellter Lüftungstaster für RWA- Zentralen
auf Putz,
betriebsfertig montieren und anschließen
Menge: 7,000 St

**2.1.70 JE-H(St)H E30 Brand 4x2x0,8 Bd**
Installationskabel DIN VDE 0815 JE-H(St)H mit
integriertem Funktionserhalt E 30 nach DIN 4102-12, mit
rotem Außenmantel und Aufdruck -Brandmeldekabel-,
4 x 2 x 0,8 Bd,
auf vorhandene Kabelbühne, Kabelrinnen, in
Steigeschacht, in Zwischendecken, in Hohlwänden, Rohre,
Kanäle
einschl. Befestigungsmaterial uns Sammelhaltern
in Teillängen liefern und verlegen
Menge: 200,000 m

**2.1.80 Brandmeldekabel J-Y(St)Y 4x2x0,8**
Installationskabel mit rotem Außenmantel und Aufdruck -
Brandmeldekabel-, J-Y(St)Y, 4 x 2 x 0,8,
auf vorhandene Kabelbühne, Kabelrinnen, in
Steigeschacht, in Zwischendecken, in Hohlwänden, Rohre,
Kanäle
einschl. Befestigungsmaterial und Sammelhaltern
in Teillängen liefern und verlegen
Menge: 100,000 m

**2.1.90 Inst.kabel J-Y(St)Y 4x 2 x 0,8 mm**
Installationskabel DIN VDE 0815 J-Y(St)Y 4 x 2 x 0.8 mm
auf vorhandene Kabelbühne, Kabelrinnen, in
Steigeschacht, in Zwischendecken, in Hohlwänden, Rohre,
Kanäle
einschl. Befestigungsmaterial und Sammelhaltern
in Teillängen liefern und verlegen
Menge: 200,000 m

**2.1.100 Energiekabel NHXH FE E30 5x1,5**
Energiekabel NHXH FE E30 nach VDE 0266
5 x 1,5, Cu-Zahl 58,
mittels zugelassen E30 Bügelschellen,
auf vorhandene Kabelbühne, Kabelrinnen, in
Steigeschacht, in Zwischendecken, in Hohlwänden, Rohre,
Kanäle
einschl. Befestigungsmaterial und Sammelhaltern
in Teillängen liefern und verlegen
Menge: 100,000 m

**2.1.110 Energiekabel NHXH FE E30 5x2,5**
Energiekabel NHXH FE E30 nach VDE 0266
5 x 2,5, Cu-Zahl 96,
mittels zugelassen E30 Bügelschellen,
auf vorhandene Kabelbühne, Kabelrinnen, in
Steigeschacht, in Zwischendecken, in Hohlwänden, Rohre,
Kanäle
einschl. Befestigungsmaterial und Sammelhaltern
in Teillängen liefern und verlegen
Menge: 100,000 m

**2.1.120 SIHF 4x1,5 mm²**
SIHF 4x1,5 mm², in Teillängen, als Verbindungsleitung
zwischen Übergangsdose und Antrieb
liefern und anschließen
Menge: 20,000 m

**2.1.130 Abzweigdose AP**
Abzweigdose, AP, einschl. 4pol. Klemme, als
Verbindungsdose für die Motorzuleitung.
liefern und montieren.
Menge: 7,000 St

**2.1.140 Programmierung und Einweisung der RWA**
Programmierung, Inbetriebnahme der RWA- Anlage
einschl. Einweisung des Betriebspersonals und
Erstellung des Übergabeprotokolls.
Menge: 7,000 St

**2.1.150 Mitwirkung an den Vorabsprachen mit dem Sachverständigen RWA**
*** Pauschalposition
Mitwirkung an Vorabsprachen zur Sachverständigenprüfung durch Beistellung eines orts- und anlagenkundigen Monteurs inkl. Beistellung von Hilfsmitteln (Leitern usw.).

Bereitstellung des bauleitenden Monteurs

Die für die Abstimmung notwendigen Ausführungsunterlagen sowie Werks- und Montageplanung.

Einzukalkulieren sind zwei unabhängige Termine mit der Bauleitung und dem Sachverständigen zur Abstimmung auf der Baustelle, wie folgt:

1. Begutachtung der gesamten Ausführungsunterlagen und Ortsbegehung im Objekt vor Installationsbeginn.

2. Zwischentermin mit dem Sachverständigen während der Installationsarbeiten einschließlich Ortsbegehung im Objekt.

(Der Sachverständige selbst wird durch den AG beauftragt.)
Menge: 1,000 psch

**2.1.160 Mitwirkung an der Sachverständigenabnahme RWA zum Ende des 1. und 2. BA**
*** Pauschalposition
Mitwirkung an der Sachverständigenprüfung durch Beistellung eines orts- und anlagenkundigen Monteurs inkl. Beistellung von Hilfsmitteln (Leitern usw.).

Bereitstellung des bauleitenden Monteurs und der für die Abnahme notwendigen Revisionsunterlagen.

Einzukalkulieren ist die Mitwirkung an:

- Sachverständigenabnahme zur Fertigstellung bzw. Inbetriebnahme des 1. und 2. Bauabschnittes.

(Der Sachverständige selbst wird durch den AG beauftragt.)
Menge: 1,000 psch

**2.1.170 Mitwirkung an der Sachverständigenabnahme RWA**
*** Pauschalposition
Mitwirkung an der Sachverständigenprüfung durch Beistellung eines orts- und anlagenkundigen Monteurs inkl. Beistellung von Hilfsmitteln (Leitern usw.).

Bereitstellung des bauleitenden Monteurs und der für die Abnahme notwendigen Revisionsunterlagen.

Einzukalkulieren ist die Mitwirkung an:

- Sachverständigenabnahme zum Ende der Baumaßnahme für die komplette Anlage.

(Der Sachverständige selbst wird durch den AG beauftragt.)
Menge: 1,000 psch

#### Abschnitt 2.2 Brandmeldeanlage

*Hinweis: Brandmeldezentrale*

*Hinweis: Errichtung einer BMZ mit Aufschaltung zur Leitstelle der Feuerwehr*
Der gesamte Gebäudekomplex ist mit einer flächendeckenden
Brandmeledanlage Kategorie 1 (Vollschutz) gemäß DIN 14675,
mit automatischen Meldern und Handfeuermeldern
und Aufschaltung zur Leitstelle der Feuerwehr ausgestattet.
Die Erweiterung wird über eine Unterzentrale in den Bestand eingebunden.

**2.2.10 Brandmeldecomputer, max.4 Ringleitungen**
Modularer mikroprozessorgesteuerter
Brandmelder-Computer, 4 Ringe
Geprüft und zugelassen entsprechend folgenden
Richtlinien und Normen:
VDE 0100 - Allgemeine Bestimmungen
VDE 0833 - Gefahrenmeldeanlagen
DIN 14675 - Aufbau von Brandmeldeanlagen
VdS-Richtlinien
EN54 Teil 2,4 und 13

Basisvariante zum Aufbau einer Brandmelderzentrale mit senkrechtem Ausbau
für max. zehn Modulsteckplätze für z.B.
esserbus-Module.
Ausbau inkl. Energieversorgungsmodul,
EV-Anschlußmodul, Gehäuserückwand 2 für
senkrechten Einbau, Steuerungs-Modul,
Gehäuserahmen, Basis-Modulträger.
Ausbaubar auf max. 4 Modulsteckplätze
durch optionale Erweiterungsmodulträger.
Softwareunterstützung für max. 4 Ringleitungen Hekatron.

Leistungsmerkmale
- Kombinierbare Ring-/Stichleitungs-
technik mit dezentraler Intelligenz
- Frei konfigurierbare Funktionalität
der eingesetzten Module
- Erhöhte Verfügbarkeit durch Notredundanzfunktion der Ringmodule
- Integrale Notredundanz für Überwachungsflächen bis 48.000m² oder mehr
als 512 Brandmelder
- vernetzbar über Systembus
- Bedienfeld mit 5,7" TFT-Display
- Kapazitive Tastatur zur berührungssensitiven und intuitiven Bedienung
- Programmgesteuertes Nachtdesign mit
interaktivem Tastaturmenü
- Schnittstellen: essernet, USB,
Ethernet, RS 485,TTY
- Betrieb von ringbusversorgten
optischen-, akustischen- und
Sprachalarmgebern in versch.
Alarmierungsber. via bus
- Kaskadierbare Energieversorgung bis
450 Watt gem.EN54-4
- Länge der Ringleitung bis
zu 3,5 km
- Betrieb von verschiedenen Eingangs-/
Ausgangs-Buskopplern
- Integrierte Schnittstellen zum Betrieb
der erforderlichen Feuerwehrperipherie
z. B. Feuerwehranzeigetableau,
Feuerwehrbedienfeld
- Ereignisspeicher mit 10.000 Einträgen
- Betrieb von VdS-anerkannten
Funkkomponenten mit komfortabler
Feldstärkemessung
- Parametrierung, Kalibrierung und
Programmierung via USB direkt
- Galvanische Trennung der Analogringe
möglich
Strom f. ext. Verbraucher
Gesamt-Ausgangsstrom max. 6A
Akkukapazität 2 x 24 V / 24 Ah
Schutzklasse IP 30

Fabrikat im Bestand: Hekatron

oder gleichwertig (Funktion mit der Bestandsanlage wird gewährleistet über Koppler oder Netzwerk )

liefern, montieren und betriebsfertig anschließen

angebotenes Fabrikat/ Typ: ................................
Menge: 1,000 St

**2.2.20 Anzeige- und Bedienteil**
Anzeige- und Bedienteil
Bedienteil (Human Machine Interface HMI)
mit farbfähigem 5,7" TFT-Display.
Eingebaut in Frontrahmen des Brandmelde-
Computer inkl. Gehäuseschloß, Scharniereinheit und Befestigungsmaterial.

Leistungsmekmale
- Kapazitive Tastatur zur berührungssensitiven und intuitiven Bedienung
- Programmgesteuertes Nachtdesign mit
interaktivem Tastaturmenü
- optionaler Anschluss einer Gruppeneinzelanzeige
- optionale Nutzung als abgesetztes
Bedienteil
- grafikfähig
- optionale farbliche Darstellung
- Zugangsebenen über Accesscode
steuerbar
- optionaler Anschluß eines Protokolldruckers

Technische Daten:
Betriebsspannung 24 V DC
Umgebungstemperatur -5 °C ... 45 °C
Rel. Luftfeuchte max. 95 %
Farbe schwarz, ähnlich RAL9005

Fabrikat im Bestand: Hekatron

oder gleichwertig

liefern, montieren und betriebsfertig anschließen

angebotenes Fabrikat/ Typ: ................................
Menge: 1,000 St

**2.2.30 Netzteilerweiterung 24 V/24 Ah**
Netzteilerweiterung 24 V/24 Ah
Zusatz-Netzteil zur Erweiterung der
systeminternen Energieversorgung um
weitere 150 Watt. Die Verbindung der
Netzteile erfolgt über ein steckbares,
vorkonfektioniertes Hybridkabel. Zwei
Akkumulatoren 12V / 12Ah finden in dem
Gehäuse Platz.
Über ein Zusatzgehäuse können zwei
weitere 12 Ah Akkumulatoren
angebunden werden.

Technische Daten:
Nennspannung 230 V AC
Nennfrequenz 50 ... 60 Hz
Nennstrom 0,8 A
Ausgangsspannung 24 V DC
Strom für ext. Verbraucher 3 A
Akkukapazität 4 x 12 V / 24 Ah
(max. 4 x 12 V / 24 Ah)
Ausgangsstrom max.6 A
Umgebungstemperatur -5 °C ... 45 °C
Lagertemperatur -10 °C ... 50 °C
Schutzart IP 30
Rel. Luftfeuchte max. 95 %

Fabrikat im Bestand: Hekatron

oder gleichwertig

liefern, montieren und betriebsfertig anschließen

angebotenes Fabrikat/ Typ: ................................
Menge: 1,000 St

**2.2.40 3-Wege-Stecker**
3-Wege-Stecker
Verbindungsstecker zur Kaskadierung von
bis zu drei Energieversorgungsmodulen
(EVM)
- Steck-Verbinder mit Arretierung
- Anschlußleitung zur steckbaren
Verbindung an EVA-Modul

liefern, montieren und betriebsfertig anschließen

angebotenes Fabrikat/ Typ: ................................
Menge: 1,000 St

**2.2.50 Akku-Erweiterungsgehäuse**
Akku-Erweiterungsgehäuse
Komplettes Kunststoffgehäuse zur
Aufnahme von 2 Akkumulatoren 12V/24Ah.
Inkl. Befestigungsmaterial, ohne
Akkumulatoren.

liefern, montieren und betriebsfertig anschließen

angebotenes Fabrikat/ Typ: ................................
Menge: 1,000 St

**2.2.60 Erweiterungs-Modulträger 1 (EM1)**
Erweiterungs-Modulträger 1 (EM1)
Modulträger in Kunststoff-Montagewanne
für Brandmelder-Computer zur Aufnahme
von bis zu 4 frei wählbaren Modulen mit
steckbaren Anschlussklemmen.

liefern, montieren und betriebsfertig anschließen

angebotenes Fabrikat/ Typ: ................................
Menge: 1,000 St

**2.2.70 Bus-Modul**
Bus-Modul
1-fach Ringlinien-Modul für max. 127
Busteilnehmer mit intergrierter Energieversorgung für Prozeßanalogmelder,
Ein-/Ausgangs-Koppler oder optional für
busversorgte Signalgeber.
Funktionserweiterung für busversorgte
Alarmierung durch Softwareupgrade
optional möglich.

Leistungsmerkmale

- bis zu 3500 m Ringleitungslänge
- Kombinierbare Ring-/Stichleitungs-
technik
- Verknüpfungen sind über Baugruppen u.
Netzwerkzentralen hinaus möglich
- Verwaltung von Funkkomponenten
- permanente Überwachung aller
angeschalteten Melder, Koppler und
Alarmierungseinrichtungen
- Überwachung der Ringleitungen auf
Kurzschluss, Drahtbruch und Störung
- Schnelle Reaktivierung der
busversorgten Signalgeber nach
Kurzschluss
- Kunststoffschutzgehäuse mit LED-
Betriebsanzeigen zur schnellen
Indikation des Betriebszustandes
- Integrierte Leitungsisolatoren für
beidseitigen Leitungsschutz

Fabrikat im Bestand: Hekatron

oder gleichwertig

liefern, montieren und betriebsfertig anschließen

angebotenes Fabrikat/ Typ: ................................
Menge: 1,000 St

**2.2.80 Bus-Modul mit galvanischer Trennung**
Bus-Modul mit galvanischer Trennung
1-fach Ringlinien-Modul mit galvanischer
Trennung für max. 127 Busteilnehmer mit
intergrierter Energieversorgung für
Prozeßanalogmelder, Ein-/Ausgangs-
Koppler oder optional für busversorgte
Signalgeber.
Funktionserweiterung für busversorgte
Alarmierung durch Softwareupgrade
optional möglich.

Leistungsmerkmale
-bis zu 3500 m Ringleitungslänge
-Kombinierbare Ring-/Stichleitungs-
technik
-Verknüpfungen sind über Baugruppen u.
Netzwerkzentralen hinaus möglich
-Verwaltung von Funkkomponenten
-permanente Überwachung aller
angeschalteten Melder, Koppler und
Alarmierungseinrichtungen
-Überwachung der Ringleitungen auf
Kurzschluss, Drahtbruch und Störung
-Schnelle Reaktivierung der
busversorgten Signalgeber nach
Kurzschluss
-Kunststoffschutzgehäuse mit LED-
Betriebsanzeigen zur schnellen
Indikation des Betriebszustandes
-Integrierte Leitungsisolatoren für
beidseitigen Leitungsschutz
-Die Galvanische Trennung ist ab einem
Ausbau von mehr als vier Analogringen
erforderlich und gewährleistet den
Schutz gegen Potentialverschiebungen
in großen Ausbauten.

Fabrikat im Bestand: Hekatron

liefern, montieren und betriebsfertig anschließen

angebotenes Fabrikat/ Typ: ................................
Menge: 1,000 St

**2.2.90 Akku 12V / 24 Ah**
Akku 12V / 24 Ah
Leistungsmerkmale:
- Wartungsfrei
- Tiefentladesicher
- Lageunabhängig

liefern, montieren und betriebsfertig anschließen

angebotenes Fabrikat/ Typ: ................................
Menge: 2,000 St

**2.2.100 Gefahrenmeldetableau Unterzentrale**
*** Bedarfsposition mit GB
Gefahrenmeldetableau

Lieferung, Aufputzmontage, Anschluss, Parametrierung und betriebsfertige Inbetriebnahme eines Gefahrenmeldetableaus
zur parallelen Anzeige und Bedienung mit kapazitiven Tasten und grafikfähiger Klartextanzeige (6 Zeilen × 20 Zeichen). Technische Mindestanforderungen: Betriebsspannung 10–30 V DC, Stromaufnahme ca. 21 mA @ 24 V, Gehäusefarbe grau (ähnlich RAL 7024), Abmessungen ca. B 230 × H 200 × T 60 mm. Einschließlich Einbindung in die BMZ, Programmierung der Bedientasten/Anzeigen, Funktionsprüfung, Prüfprotokoll und Übergabe der Betriebs‑/Programmdokumentation

liefern, montieren und betriebsfertig anschließen

angebotenes Fabrikat/ Typ: ................................
Menge: 1,000 St

**2.2.110 TMU für RWA-Antriebe und RS-Türen**
Technischer Melder/Umsetzer einfache Ausführung.

Vollwertiger Busteilnehmer des Brandmeldesystems zur Erfassung und
Weiterleitung von technischen Alarmen.
Der Alarmbaustein verfügt über einen
integrierten Leitungstrenner, einen
Kontakteingang und einen Relaisausgang.
Das Relais kann wahlweise als Öffner
oder Schließer konfiguriert werden.
Zusätzlich können Impulslängen der
Relaisansteuerung und Rückmeldezeiten
programmiert werden. Eine
separate Spannungsversorgung wird nicht
benötigt.

liefern, montieren und betriebsfertig anschließen

angebotenes Fabrikat/ Typ: ................................
Menge: 10,000 St

**2.2.120 Montagegehäuse aP (f. vorg. Busteilnehmer)**
Montagegehäuse aP (f. vorg. Busteilnehmer)

liefern, montieren und betriebsfertig anschließen
Menge: 10,000 St

**2.2.130 Alarmierungskoppler für externe Komponenten**
Alarmierungskopplers (Ein-/Ausgangsbaustein) zur Anbindung von konventionellen Brandmeldern und zur Steuerung/Ansteuerung von BS‑Klappen, Aufzügen, BS‑Toren, BS‑Türen.

Kurzbeschreibung / Mindestanforderungen:
Analoger Ring‑Bus‑Anschluss, 4 Meldergruppeneingänge.
Kapazität: max. 30 Standardmelder ohne ESK / max. 10 Standardmelder mit ESK; bis zu 10 nichtautomatische/technische Alarme pro Gruppe.
Zwei frei programmierbare Relaisausgänge, zwei programmierbare Gruppenabhängigkeiten.
Montage wahlweise auf Hutschienenadapter oder im Wandgehäuse.
Einbindung in den vorhandenen Loop, Adressierung und vollständige Parametrierung gemäß Ausführungsplanung.

liefern, montieren und betriebsfertig anschließen

angebotenes Fabrikat/ Typ: ................................
Menge: 2,000 St

**2.2.140 Gehäuse für Koppler**
Gehäuse für Koppler
Kunststoff-Gehäuse zum Einbau von zwei
Platinen mit den Maßen 65 x 72 mm wie
z.B. eine 92-polige Verteilerplatine.

Technische Daten:
Schutzart IP 40
Material ABS

liefern, montieren und betriebsfertig anschließen

angebotenes Fabrikat/ Typ: ................................
Menge: 2,000 St

**2.2.150 Abschlusselement**
Abschlusselement zur Montage am
letzten Teilnehmer zur Überwachung
der Steuereingänge bei Anbindung von
konventionellen Alarmgebern.

Leistungsmerkmale
-Erkennt zusätzlich schleichende Leitungsunterbrechungen und Kurzschlüsse
-Leitungsüberwachung gemäß EN 54-13

liefern, montieren und betriebsfertig anschließen

angebotenes Fabrikat/ Typ: ................................
Menge: 1,000 St

**2.2.160 Abschlusselement**
Abschlusselement zur Montage am
letzten Teilnehmer zur Überwachung
der Meldergruppeneingänge bei
Anbindung von Standard-Brandmeldern.

Leistungsmerkmale
-Erkennt zusätzlich schleichende Leitungsunterbrechungen und Kurzschlüsse
-Leitungsüberwachung gemäß EN 54-13

liefern, montieren und betriebsfertig anschließen

angebotenes Fabrikat/ Typ: ................................
Menge: 1,000 St

**2.2.170 Energie box**
Energie Box einschließlich 2 Akkumulatoren
12 V/2,1 Ah
Zur Spannungsversorgung einzelner Alarmierungs- und
Meldebereiche. Im Gehäuse können zwei
Akkumulatoren bis max. 2,1 Ah und ein optionaler
Alarmierungskoppler untergebracht werden.
Der Alarmierungskoppler kann direkt auf die
Adapterplatine gesteckt und die Meldergruppen des
Kopplers zur Störungsüberwachung verwendet werden. Der
Alarmierungskoppler meldet
Störungen der Netz- oder Akkuspannung über den
bus an die Brandmelderzentrale.

- direkt auf konventionelle Alarmierungseinrichtungen
geschaltet werden.

liefern, montieren und betriebsfertig anschließen

angebotenes Fabrikat/ Typ: ................................
Menge: 1,000 St

**2.2.180 Störungsrelais**
Störungsrelais
Aufsteckplatine für Energiebox zur
konventionellen Weiterleitung der Meldungen
Netzstörung und Akkustörung
über eine Grenzwertmeldegruppe oder über
die Meldergruppen eines Kopplers.

liefern, montieren und betriebsfertig anschließen

angebotenes Fabrikat/ Typ: ................................
Menge: 1,000 St

**2.2.190 Externes Netzteil**
Externes Netzteil

Lieferung, Montage, betriebsfertiger Anschluss und Inbetriebnahme eines externen Netzteils in pulverbeschichtetem Stahlgehäuse zur Aufnahme von bis zu 2×12 V / 45 Ah Akkus. Technische Mindestwerte: Ausgang 20–29 V DC, Ausgangsstrom mind. 4,0 A, Relaisausgang potentialfrei für Störmeldungen (Netzstörung, Akkustörung, Sammelstörung), Schutzart mind. IP30, Gehäusefarbe grau (ähnlich RAL 7035). Gerät ist für Brandmelde-/Alarmierungsanwendungen geeignet; DoP/Konformitätsnachweis beilegen. Alle Anschluss‑, Prüf‑ und Dokumentationsleistungen sind enthalten.

liefern, montieren und betriebsfertig anschließen

angebotenes Fabrikat/ Typ: ................................
Menge: 1,000 St

**2.2.200 Adapter**
Adapterplatine für Netzteil

Lieferung, Montage und betriebsfertiger Anschluss einer Adapterplatine für das Netzteil  zur Bereitstellung zusätzlicher potentialfreier Störrelais (Netz, Akku, Erdschluss). Adapterplatine mit Wechslerkontakten, kontaktbelastung min. entsprechend Herstellerangaben (z. B. bis 1 A @ 30 V DC / 0,3 A @ 125 V AC).  Einbindungstest, Funktionsprüfung, Prüfprotokoll und Übergabe der Konformitätsunterlagen (DoP) sind Bestandteil der Leistung.

liefern, montieren und betriebsfertig anschließen

angebotenes Fabrikat/ Typ: ................................
Menge: 1,000 St

**2.2.210 E30‑Gehäuse für Brandmeldezentrale (Unterzentrale)**
Lieferung, Aufputz‑Wandmontage, Anschlussvorbereitung und betriebsfertige Montage eines brandschutzgeprüften Gehäuses für die Unterzentrale der Brandmeldezentrale mit Feuerwiderstandsklasse E30. Gehäuseausführung und Leistungen mindestens wie folgt:
brandschutzgeprüfte E30‑Ausführung (Prüfzeugnis/CE‑DoP beilegen)
Innenraum ausreichend dimensioniert zur Aufnahme der BMZ‑Einheit, Batteriesatz und notwendigem Zubehör; vormontierte, pulverbeschichtete Montageplatte und Befestigungspunkte
abschließbare Fronttür mit Dichtung und Sichtfenster oder Bedienelementausschnitt nach Vorgabe; Tür mit Schloss (gleichschließend auf Anforderung)
Kabeldurchführungen oben und unten mit geeigneten, entspr. brandschutztechnisch zu verschließenden Durchführungen bzw. Verschraubungspflansch; ggf. vorgesehene Stellen zur nachträglichen E30‑Abschottung
interner Erdungsanschluss / PE‑Sammelschiene, Befestigungsmaterial und Montagezubehör inkl. Befestigungsmaterial für Beton/Wand
Schutzart mind. IP30 (oder projektbedingt angeben), korrosionsbeständige Ausführung (Stahlblech, pulverbeschichtet, Farbe RAL nach Vorgabe)
Belüftungs-/Kondensationskonzept (z. B. brandschutztechnisch geeignete Belüftungsöffnungen oder Entlüftungswege) beachten
Lieferung, fachgerechte Wandmontage, Befestigung der Montageplatte, mechanische Aufnahme der BMZ‑Einheit, Funktionstest der Tür/Schlösser.
Menge: 1,000 St

*Hinweis: Melder und Signalgeber*

**2.2.220 Multisensor Melder**
Multisensormelder mit zwei optischen Sensoren (verschiedene Streulichtwinkel) und thermischer Auswertung zur zuverlässigen Detektion von Schwel‑ bis Vollbrand, mit integrierter Täuschungsalarmreduktion; integrierter Trenner (pr EN 54‑17) und Powered‑Loop‑Fähigkeit. Zulassungen: EN 54‑7 / EN 54‑5 B2, CEA‑4021; Detektionsfläche bis 110 m², max. Überwachunghöhe 12 m. Betriebsspannung 8–42 V DC; Umgebungstemperatur −20 °C … +65 °C; Gehäuse ABS, RAL 9010.

Leistungsumfang: Einbau in den Brandmelde‑Loop, Adressierung, Parametrierung, Funktionstest und Synchronitätsprüfung, Mess‑/Prüfprotokoll sowie Übergabe der Konformitätsunterlagen (DoP/CE) und Kurz‑Dokumentation an den Auftraggeber.

Fabrikat im Bestand: Hekatron

liefern, montieren und betriebsfertig anschließen

angebotenes Fabrikat/ Typ: ................................
Menge: 52,000 St

**2.2.230 Multisensor Melder mit integr. Warnton**
Multisensormelder mit integr. Warnton mit zwei optischen Sensoren (verschiedene Streulichtwinkel) und thermischer Auswertung zur zuverlässigen Detektion von Schwel‑ bis Vollbrand, mit integrierter Täuschungsalarmreduktion; integrierter Trenner (pr EN 54‑17) und Powered‑Loop‑Fähigkeit. Zulassungen: EN 54‑7 / EN 54‑5 B2, CEA‑4021; Detektionsfläche bis 110 m², max. Überwachunghöhe 12 m. Betriebsspannung 8–42 V DC; Umgebungstemperatur −20 °C … +65 °C; Gehäuse ABS, RAL 9010.

Leistungsumfang: Einbau in den Brandmelde‑Loop, Adressierung, Parametrierung, Funktionstest und Synchronitätsprüfung, Mess‑/Prüfprotokoll sowie Übergabe der Konformitätsunterlagen (DoP/CE) und Kurz‑Dokumentation an den Auftraggeber.

Fabrikat im Bestand: Hekatron

liefern, montieren und betriebsfertig anschließen

angebotenes Fabrikat/ Typ: ................................
Menge: 22,000 St

**2.2.240 Meldersockel Standard**
Standardmeldersockel für automatische
Brandmelder. Bei Entnahme des Melders
wird der Ringbus autom. geschlossen.
Im Sockel ist eine Melderentnahmesicherung enthalten, die bei Bedarf
genutzt werden kann.

Fabrikat im Bestand: Hekatron

liefern, montieren und betriebsfertig anschließen

angebotenes Fabrikat/ Typ: ................................
Menge: 74,000 St

**2.2.250 Beschriftungsfeld für Meldersockel**
Das Beschriftungsfeld kann vor oder
nach der Installation der Melder in
der seitlichen Öffnung des Meldersockels befestigt werden.
Zur Kennzeichnung der Melderadresse
und Meldergruppe des Brandmelders im
Objekt bei einer Deckenhöhe bis zu
3,5 Meter.

liefern, montieren und betriebsfertig anschließen
Menge: 45,000 St

**2.2.260 Handmelder Elektronikmodul**
Elektronikmodul zum Einbau in Handmeldergehäuse, einzeln adressierbar für Ringbussysteme, mit integriertem Leitungstrenner (EN 54‑17), VdS/EN‑Konformität (EN 54‑11), Schutzart IP44 (IP55 mit Zubehör). Lieferung, Montage, elektrische Anschlussklemmen bis 2,5 mm² anschließen, Einbindung in den Brandmelde‑Loop, Adressierung, Funktionstest (inkl. Testfunktion mittels Handmelderschlüssel), Erstellen von Prüfprotokoll und Übergabe der Konformitätsunterlagen sowie Kurz‑Dokumentation an den Auftraggeber.

Hinweis: Angebotene Ausführung ist anzugeben; gleichwertige Fabrikate nur bei Nachweis gleicher Norm‑ und VdS‑Konformität zulässig.

Fabrikat im Bestand: Hekatron

liefern, montieren und betriebsfertig anschließen

angebotenes Fabrikat/ Typ: ................................
Menge: 3,000 St

**2.2.270 Handmelder Gehäuse, rot**
Gehäuse für Handmelder mit Piktogramm
nach EN54 Teil 11.
Im Lieferumfang enthalten sind
Glasscheibe und Kunststoffschlüssel.

Technische Daten:
Schutzart IP 44 (mit Elektronikmodul)
Gehäuse PC ASA-Kunststoff
Montage aP
Farbe rot, ähnlich RAL 3020
Gewicht ca. 83 g (ohne Elektronikmodul)
Abmessungen B: 133 mm H: 133 mm T: 36 mm

Fabrikat im Bestand: Hekatron

liefern, montieren und betriebsfertig anschließen

angebotenes Fabrikat/ Typ: ................................
Menge: 3,000 St

**2.2.280 Akust. Signalgeber**
Lieferung, Montage, Adressierung und Inbetriebnahme eines adressierbaren, busversorgten akustischen Signalgebers EN 54‑3, kurzschluss-/unterbrechungstolerant (integrierter Trenner EN 54‑17).

Programmierbare Signaltöne (bis 20 Töne, inkl. DIN‑Ton), Lautstärke in 8 Stufen einstellbar, Lastfaktor in 2 Stufen einstellbar. Einbindung in Brandmelde‑Loop, Synchron‑ und Funktionsprüfung sowie Parametrierung über Herstellersoftware. Geeignet für Wand‑ und Deckenmontage; Schutzart mind. IP43 (optional IP56 mit IP‑Sockel 806201). Gehäuse kunststoff, rote Ausführung bzw. projektspezifisch. DoP/Konformitätsnachweis (EN 54‑3 / EN 54‑17) beilegen. Prüfprotokoll, Parametrierungsdokument und Kurz‑Dokumentation an den Auftraggeber übergeben.

liefern, montieren und betriebsfertig anschließen

angebotenes Fabrikat/ Typ: ................................
Menge: 1,000 St

**2.2.290 Optischer Signalgeber**
Lieferung, Montage, Adressierung und Inbetriebnahme eines busversorgten optischen Signalgebers (VAD) EN 54‑23 Kategorie W mit rotem Blitz, kurzschluss-/unterbrechungstolerant (integrierter Isolator EN 54‑17).

Parametrierung des Signalisierungsbereichs (W‑2,4‑5 bis W‑3,6‑8) über Herstellersoftware, Einbindung in Brandmelde‑Loop, Synchron‑ und Funktionsprüfung.

Schutzart mind. IP43 (optional IP56 mit IP‑Sockel), Gehäuse PC, DoP/Konformitätsnachweis beilegen.

Kennzeichnung, Prüfprotokoll und Übergabe der Dokumentation an den Auftraggeber.

liefern, montieren und betriebsfertig anschließen

angebotenes Fabrikat/ Typ: ................................
Menge: 1,000 St

**2.2.300 kombinierter akustischer und opt. Signalgeber**
kombinierter akustischer und optischer
Signalgeber EN 54-23 Kat. W, roter Blitz

Lieferung, Montage, Adressierung und Inbetriebnahme eines busversorgten optischen Signalgebers (VAD) EN 54‑23 Kategorie W mit rotem Blitz, kurzschluss-/unterbrechungstolerant (integrierter Isolator EN 54‑17).

Parametrierung des Signalisierungsbereichs (W‑2,4‑5 bis W‑3,6‑8) über Herstellersoftware, Einbindung in Brandmelde‑Loop, Synchron‑ und Funktionsprüfung.

Schutzart mind. IP43 (optional IP56 mit IP‑Sockel), Gehäuse PC, DoP/Konformitätsnachweis beilegen.

Kennzeichnung, Prüfprotokoll und Übergabe der Dokumentation an den Auftraggeber.

liefern, montieren und betriebsfertig anschließen

angebotenes Fabrikat/ Typ: ................................
Menge: 2,000 St

*Hinweis: Kabel und Leitungen*

**2.2.310 Brandmeldekabel J-Y(St)Y 2x2x0,8 auf vorhandene Kabelrinnen, in Kabelkanal**
Installationskabel mit rotem Außenmantel und Aufdruck -
Brandmeldekabel-, J-Y(St)Y, 2 x 2 x 0,8,
auf vorhandene Kabelbühne, Kabelrinnen, in
Steigeschacht, in Zwischendecken, in Hohlwänden, Rohre,
Kanäle
einschl. Befestigungsmaterial und Sammelhaltern
in Teillängen liefern und verlegen
Menge: 500,000 m

**2.2.320 Brandmeldekabel J-Y(St)Y 4x2x0,8 auf vorhandene Kabelrinnen, in Kabelkanal**
Installationskabel mit rotem Außenmantel und Aufdruck -
Brandmeldekabel-, J-Y(St)Y, 4 x 2 x 0,8,
auf vorhandene Kabelbühne, Kabelrinnen, in
Steigeschacht, in Zwischendecken, in Hohlwänden, Rohre,
Kanäle
einschl. Befestigungsmaterial und Sammelhaltern
in Teillängen liefern und verlegen
Menge: 100,000 m

**2.2.330 Brandmeldekabel J-Y(St)Y 2x2x0,8 UP**
Installationskabel mit rotem Außenmantel und Aufdruck -
Brandmeldekabel-, J-Y(St)Y, 2 x 2 x 0,8,
liefern und verlegen in Teillängen unter Putz
einschließlich stemmen bzw. fräsen der Schlitze im
Mauerwerk
Menge: 200,000 m

**2.2.340 Brandmeldekabel J-Y(St)Y 4x2x0,8 UP**
Installationskabel mit rotem Außenmantel und Aufdruck -
Brandmeldekabel-, J-Y(St)Y, 4 x 2 x 0,8,
liefern und verlegen in Teillängen unter Putz
einschließlich stemmen bzw. fräsen der Schlitze im
Mauerwerk
Menge: 150,000 m

**2.2.350 JE-H(St)H E30 Brand 2x2x0,8 Bd auf vorhandene Kabelrinnen, in Kabelkanal**
Installationskabel DIN VDE 0815 JE-H(St)H mit
integriertem Funktionserhalt E 30 nach DIN 4102-12, mit
rotem Außenmantel und Aufdruck -Brandmeldekabel-,
2 x 2 x 0,8 Bd,
auf vorhandene Kabelbühne, Kabelrinnen, in
Steigeschacht, in Zwischendecken, in Hohlwänden, Rohre,
Kanäle
einschl. Befestigungsmaterial und Sammelhaltern
in Teillängen liefern und verlegen
Menge: 300,000 m

**2.2.360 JE-H(St)H E30 Brand 4x2x0,8 Bd auf vorhandene Kabelrinnen, in Kabelkanal**
Installationskabel DIN VDE 0815 JE-H(St)H mit
integriertem Funktionserhalt E 30 nach DIN 4102-12, mit
rotem Außenmantel und Aufdruck -Brandmeldekabel-,
4 x 2 x 0,8 Bd,
auf vorhandene Kabelbühne, Kabelrinnen, in
Steigeschacht, in Zwischendecken, in Hohlwänden, Rohre,
Kanäle
einschl. Befestigungsmaterial und Sammelhaltern
in Teillängen liefern und verlegen
Menge: 150,000 m

**2.2.370 JE-H(St)H E30 Brand 10x2x0,8 Bd auf vorhandene Kabelrinnen, in Kabelkanal**
Installationskabel DIN VDE 0815 JE-H(St)H mit
integriertem Funktionserhalt E 30 nach DIN 4102-12, mit
rotem Außenmantel und Aufdruck -Brandmeldekabel-,
10 x 2 x 0,8 Bd,
auf vorhandene Kabelbühne, Kabelrinnen, in
Steigeschacht, in Zwischendecken, in Hohlwänden, Rohre,
Kanäle
einschl. Befestigungsmaterial und Sammelhaltern
in Teillängen liefern und verlegen
Menge: 50,000 m

**2.2.380 JE-H(St)H E30 Brand 2x2x0,8 Bd UP**
Installationskabel DIN VDE 0815 JE-H(St)H mit
integriertem Funktionserhalt E 30 nach DIN 4102-12, mit
rotem Außenmantel und Aufdruck -Brandmeldekabel-,
2 x 2 x 0,8 Bd,
liefern und verlegen in Teillängen unter Putz
einschließlich stemmen bzw. fräsen der Schlitze im
Mauerwerk
Menge: 100,000 m

**2.2.390 JE-H(St)H E30 Brand 4x2x0,8 Bd UP**
Installationskabel DIN VDE 0815 JE-H(St)H mit
integriertem Funktionserhalt E 30 nach DIN 4102-12, mit
rotem Außenmantel und Aufdruck -Brandmeldekabel-,
4 x 2 x 0,8 Bd,
liefern und verlegen in Teillängen unter Putz
einschließlich stemmen bzw. fräsen der Schlitze im
Mauerwerk
Menge: 90,000 m

**2.2.400 JE-H(St)H E30 Brand 10x2x0,8 Bd UP**
Installationskabel DIN VDE 0815 JE-H(St)H mit
integriertem Funktionserhalt E 30 nach DIN 4102-12, mit
rotem Außenmantel und Aufdruck -Brandmeldekabel-,
10 x 2 x 0,8 Bd,
liefern und verlegen in Teillängen unter Putz
einschließlich stemmen bzw. fräsen der Schlitze im
Mauerwerk
Menge: 20,000 m

*Hinweis: Aufschaltung, Sachverständigenabnahme*

**2.2.410 Hinweisschild BMZ**
Hinweisschild
Nach DIN 4066, mit der Beschriftung
"Brandmelderzentrale" oder "BMZ" oder DIN- gerechtem
Symbol liefern und montieren.
Menge: 1,000 St

**2.2.420 Aufschaltung Brandschutztüren, BS- Tore**
Aufschaltung der Brandschutztüren und der Brandschutztore in der Brandwand auf die Brandmeldeanlage, inkl. der erforderlichen Peripherieteile,
liefern und betriebsfertig montieren.
Menge: 4,000 St

**2.2.430 Aufschaltung Aufzug**
Aufschaltung der Aufzüge auf die Brandmeldeanlage,
inkl. der erforderlichen Peripherieteile, liefern und
betriebsfertig montieren.
Menge: 1,000 St

**2.2.440 Aufschaltung Brandschutzklappen**
*** Bedarfsposition mit GB
Aufschaltung der Brandschutzklappen Zentrale über Koppelrelais auf die Brandmeldeanlage, inkl. der erforderlichen
Peripherieteile, liefern und betriebsfertig montieren.
Menge: 1,000 St

**2.2.450 Aufschaltung der RWA- Anlagen**
Aufschaltung der RWA- Anlagen auf die
Brandmeldeanlage, inkl. der erforderlichen
Peripherieteile, liefern und betriebsfertig montieren.
Menge: 6,000 St

**2.2.460 Feuerwehrlaufkarten**
Feuerwehrlaufkarte A4, aus Kunststoff, in Abstimmung
mit der  Leitstelle des Landkreises erstellen und
in einem Ringordner an den Nutzer/ übergeben.
Menge: 200,000 St

**2.2.470 Inbetriebnahme, Programmierung zum Ende des 1. BA**
*** Pauschalposition
Inbetriebnahme, Programmierung, Einregelung der Brandmeldeanlage,
einschl. Einweisung des Personals, inkl. Messung und
Protolkollierung der Anlage.
zur Fertigstellung bzw. Inbetriebnahme des 1.  Bauabschnittes.
Menge: 1,000 psch

**2.2.480 Inbetriebnahme, Programmierung**
*** Pauschalposition
Inbetriebnahme, Programmierung, Einregelung der Brandmeldeanlage,
einschl. Einweisung des Personals, inkl. Messung und
Protolkollierung der Anlage.
zur Fertigstellung bzw. Inbetriebnahme der kompletten Anlage
Menge: 1,000 psch

**2.2.490 Mitwirkung an den Vorabsprachen mit dem Sachverständigen BMA**
*** Pauschalposition
Mitwirkung an Vorabsprachen zur Sachverständigenprüfung durch Beistellung eines orts- und anlagenkundigen Monteurs inkl. Beistellung von Hilfsmitteln (Leitern usw.).

Bereitstellung des bauleitenden Monteurs und der für die Abstimmungen notwendigen Ausführungsunterlagen sowie Werks- und Montageplanung.

Einzukalkulieren sind zwei unabhängige Termine mit der Bauleitung und dem Sachverständigen zur Abstimmung auf der Baustelle, wie folgt:

1. Begutachtung der gesamten Ausführungsunterlagen und Ortsbegehung im Objekt vor Installationsbeginn.

2. Zwischentermin mit dem Sachverständigen während der Installationsarbeiten einschließlich Ortsbegehung im Objekt.

(Der Sachverständige selbst wird durch den AG beauftragt.)
Menge: 1,000 psch

**2.2.500 Mitwirkung an der Sachverständigenabnahme BMA**
*** Pauschalposition
Mitwirkung an der Sachverständigenprüfung durch Beistellung eines orts- und anlagenkundigen Monteurs inkl. Beistellung von Hilfsmitteln (Leitern usw.).

Bereitstellung des bauleitenden Monteurs und der für die Abnahme notwendigen Revisionsunterlagen.

Einzukalkulieren ist die Mitwirkung an:

- Sachverständigenabnahme zum Ende der Baumaßnahme für die komplette Anlage.

(Der Sachverständige selbst wird durch den AG beauftragt.)
Menge: 1,000 psch

**2.2.510 Übersichtsplan in laminierter Form oder hinter Glas**
Übersichtsplan der Brandmeldeanlage in laminierter Form oder hinter Glas im Technikraum BMZ
neben der Brandmeldezentrale aushängen
Menge: 1,000 St

#### Abschnitt 2.3 Such- und Signalanlagen

**2.3.10 Lichtrufanlage für Behinderten WC, 2 Zugtaster**
Lichtrufanlage für Behinderten WC als Kompaktset mit
Zugtaster, Abstelleinheit, und Steuerelektronik, sowie
einem Netzteil für die Stromversorgung.
bestehend aus nachfolgenden Komponenten:

2 St  Zugtaster mit LED-Beruhigungslampe - rot-
und 2 m Perlonschur, inklusive Abdeckplatte,
Abdeckplattenrahmen und UP-Schalterdose
1 St.  Abstelltaster mit grüner Abstelltaste inklusive
Abdeckplatte, Abdeckplattenrahmen und UP-Schalterdose
1 St.  Elektronikmodul mit integrieter
LED-Zimmersignalleuchte
LED-kolbenlampen und Anlagenelektronik
inkl. Anschlussträger u. UP-Kombidose
inkl. Anbindung (auf potentialfreiem Kontakt) an die
Telefonanlage
1 St.  Dienstzimmereinheit mit LED-Rufmeldelampe -
rot-,Schallgeber und Taste für Quittierungfunktion;
inklusive Abdeckplatte, Abdeckplattenrahmen und
UP-Schalterdose
Farbe aller Abdeckplatten und -rahmen verkersweiß
RAL 9016
1 St.  Einphasen-Sicherheitsnetzgerät mit Sicherung
für die Niederspannungsversorgung der Anlage:
Ausgangsspannung 24V; Ausgangsstrom: 1 A;
Eingangsspannung: 230V +6/-10 %; incl. Tragschienenhalter für Hutschienenmontage
zusätzlich bestückt mit

1 St.  Kleinhupe zur akustischen Rufmeldung
  Schallpegel: 95 dB / 1m
  inklusive UP-Schalterdose

liefern, montieren und betriebsfertig anschließen
Menge: 1,000 St

**2.3.20 Inst.kabel J-Y(St)Y 4 x 2 x 0,8 mm**
Installationskabel
DIN VDE 0815 J-Y(St)Y  4 x 2x 0,8 mm,

auf vorhandene Kabelbühne, Kabelrinnen, in
Steigeschacht, in Zwischendecken, in Hohlwänden, Rohre,
Kanäle
einschl. Befestigungsmaterial und Sammelhaltern
in Teillängen liefern und verlegen
Menge: 250,000 m

**2.3.30 Lichtrufanlage USV-Modul**
USV-Modul für die Lichtrufanlage

USV-Modul für Unterputzmontage mit Schraubbefestigung
Gehäuse Thermoplast, 55 x 55 mm
und Rahmen, Duroplast, 80,5 x 80,5 mm

senkrechte und waagerechte Montage
liefern, montieren und betriebsfertig anschließen
Menge: 1,000 St

#### Abschnitt 2.4 Einbruchmeldeanlage

*Hinweis: Vorbemerkung Einbruchmeldeanlage*
Die Einbruchmeldeanlage wird mit dem
Ziel geplant, durch die frühzeitige
Detektion unberechtigter Eindringversuche von Gelegenheitstätern und die
Alarmierung von Sicherheitskräften
Vandalismusschäden im Gebäude zu
minimieren. Gleichzeitig wird ein
Abschreckungseffekt erreicht. Die
Einbruchmeldeanlage ist nach
DIN VDE 0100, 0833 und DIN 40040 Anwendungsklassen, nach den Vorschriften des
Verbandes der Sachversicherer
(angelehnt an VDS-Klasse X, SG X) sowie
den ÜEA-Richtlinien der Polizei zu
erstellen. Sie
muss folgenden Vorschriften und
Richtlinien entsprechen:
VDE 0100 (Allgemeine Bestimmungen)
VDE 0833 (Gefahrenmeldeanlagen)
DIN EN 50136 (Alarmanlagen)
DIN 40040 (Anwendungsklassen)
DIN 40050 (Anwendungsklassen)
VdS Richtlinien
Der Errichter muss im Besitz der
VdS-Anerkennung sein. Die Einbruchmeldeanlage darf nur durch eine VdS-
zugelassenen Fachfirma montiert,
angeschlossen und in Betrieb
genommen werden. Die entsprechende
Zertifizierung und die Zulassung nach
VdS sind bei der Angebotseinreichung
mit abzugeben.
Darüber hinaus muss der Bieter auch in
der Lage sein, die angebotenen Systeme
in Stand zu halten. Dies hat in Form
eines 24-Stunden-Services zu erfolgen,
d.h. das Service-Personal des Bieters
muss rund um die Uhr erreichbar und
einsetzbar sein.
Die angebotene Einbruchmeldeanlage
muss in allen Teilen komplett vom VdS
mit den entsprechenden Zulassungsnummern zugelassen sein. Die Einbruchmeldeanlage dient der Aussenhaut-
und Fallenüberwachung.
Die angebotenen Komponenten zu dieser
Anlage müssen ein in sich schlüssiges
und aufeinander abgestimmtes System
darstellen.
Diese wird in Bustechnik installiert.
Die Zuordnung von Meldern erfolgt durch
Programmierung der Zentrale und der
Busteilnehmer. Überwacht werden die
Zugangstüren auf Öffnen und Verschluss.
Außerdem erfolgt eine Fallensicherung
mit Bewegungsmeldern in den Zwangswegen
der Gebäude. Zusätzlich ist
schwerpunktmäßig eine Raumüberwachung
in den Bereichen vorgesehen:

Fabrikat/ Typ der Planung
NOVAR by Honeywell, Produkt Honeywell Security

oder gleichwertig

angebotenes Fabrikat/ Typ: ...............................

*Hinweis: Erläuterung EMA für Bauteile 1 bis 3*
Einbruchmeldeanlage

Die Einbruchmeldeanlage ist auf einen Wachschutz aufgeschaltet.

Türen von außen schließbar: Bestandsanlage besteht aus
-Haupteingang (nur eine der zweiflügeligen Türen)
-Nebeneingang Hof (nur eine der zweiflügeligen Türen)
-Zugang Sporthalle
-Zugang Küche

Sämtliche anderen Außentüren werden von innen geöffnet.
Der Kiosk wird durch die Schüler betrieben. Zugang von außen nur im Schulbetrieb.
Der HM- Raum hat ebenfalls von außen nur Zugang im Schulbetrieb.

Alle neuen Außentüren erhalten MK + RK.
Die Bauteile MK + RK werden im LV Türen ausgeschrieben.
Die Verkabelung ist Bestandteil des LV Elektro.

Eine Zentrale für das komplette Gebäude ist vorhanden und wird weiter genutzt..

Sicherungsbereich 1: BT 1 und BT 2
Sicherungsbereich 2: Küche
Sicherungsbereich 3: Sporthalle

SSE 1 Haupteingang und SSE 2 Eingang Küche: schalten parallel die Sicherungsbereiche 1 und 2 scharf/ unscharf
SSE 3 Eingang Sporthalle: nur Sicherungsbereich 3.

(SSE= Scharf- / Unscharf- Einrichtung)

Die Zwischentüren Stuhllager/ Cafeteria und Flur BT2 zu BT 3 trennen die Sicherungsbereiche 1 und 3.

Überwachung der Räume, Flure, Bereiche im EG und OG:
EG: Bewegungsmelder mit Flächenoptik in den Räumen und Eingangsbereichen
OG 1: Bewegungsmelder mit Flächenoptik in den Flurbereichen.
OG 2 BT1 : Bewegungsmelder mit Flächenoptik in den Flurbereichen, und Fluchtwegen.

Das neue Geschoss ist in die Bestandsanlage einzubinden.

*Hinweis: Zentralentechnik*
Zentralentechnik

Bestandsanlage Honeywell MB-Secure.

*Hinweis: Datenträger, Software und Einlesestation*
Datenträger, Software und Einlesestation

Mifare und Legic Einlesestation
Können bei der MB Secure nur in Verbindung mit
IQ System Controll/IQ Multi Access
verwendet werden.

**2.4.10 Kombitransponder MB-Secure MIFARE DESFire EV2 in einer Karte**
Kombitransponder mit proX- und mifare DESFire EV2 in
einer Karte.
Durch die spezielle Formatierung mit verschlüsselter MB-Secure spezifischer Honeywell-Applikation ist die Verwendung  an proX-Lesern (z.B. TouchCenter oder Tagalarm plus) und mifare DESFire Lesern mit nur einem Datenträger-Code in der MB-Secure möglich.

Höchste Sicherheit durch AES-Verschlüsselung der für die
Scharf-/Unscharfschaltung/ZK-relevanten Daten, bei
gleichzeitiger Kompatibilität  zu proX-Lesern.
Einfacher Einsatz an MB-Secure durch IQ PanelControl,
keine zusätzliche Formatierung/Programmierung
erforderlich.

Technische Daten:
4k mifare DESFire EV2-Ausweiskarte
beidseitig blanko weiß / hochglanz
proX und mifare UIDs (Seriennummern) frei lesbar
IS-Codes aufgedruckt
Verschlüsselte Honeywell-Applikation für MB-Secure
Aufbringen weiterer Applikationen möglich
Kompatibel zu TouchCenter, Tagalarm plus etc.
Nur eine Person / Benutzer erforderlich in MB-Secure
Benötigt kein IQ MultiAccess oder IQ SystemControl

liefern und betriebsfertig montieren

Fabrikat/ Typ der Planung
NOVAR by Honeywell, Produkt Honeywell Security
MB-Secure MIFARE DESFire EV2/EM4200 card
Menge: 10,000 St

**2.4.20 MB-Secure MIFARE DESFire EV2 als Schlüsselanhänger**
Kombitransponder mit proX- und mifare DESFire EV2 in
einem Schlüsselanhänger.
Durch die spezielle Formatierung mit verschlüsselter MB-Secure spezifischer Honeywell-Applikation ist die Verwendung an proX-Lesern (z.B. TouchCenter oder
Tagalarm plus) und mifare DESFire Lesern mit nur einem
Datenträger-Code in der MB-Secure möglich
Höchste Sicherheit durch AES-Verschlüsselung der für die
Scharf-/Unscharfschaltung/ZK-relevanten Daten, bei
gleichzeitiger Kompatibilität  zu proX-Lesern.
Einfacher Einsatz an MB-Secure durch IQ PanelControl,
keine zusätzliche Formatierung/Programmierung
erforderlich.

Technische Daten:
4k mifare DESFire EV2 Schlüsselanhänger
Schwarzes Polycarbonat, mit
massivem Rahmen aus poliertem Edelstahl
Wasserdicht 36,5 x 45,0 x 5,2 mm
proX und mifare UIDs
(Seriennummern) frei lesbar
IS-Codes aufgedruckt
Verschlüsselte Honeywell-Applikation für MB-Secure
Aufbringen weiterer Applikationen möglich Kompatibel
zu TouchCenter, Tagalarm plus etc.
Nur eine Person /Benutzer erforderlich in MB-Secure
Benötigt kein IQ
MultiAccess oder IQ SystemControl

liefern und betriebsfertig montieren

Fabrikat/ Typ der Planung
NOVAR by Honeywell, Produkt Honeywell Security
MB-Secure MIFARE DESFire EV2/EM4200 fob
Menge: 1,000 St

**2.4.30 Erweiterung-Lizenz Betreibersoftware MB-Secure/100/48/24**
*** Bedarfsposition mit GB
Anwendungssoftware zur Erfassung und
Verwaltung der Stammdaten von Einbruchmelderzentralen MB-Secure,MB24/48/100
durch den Betreiber.
Verwaltung von:
- Personen (Datenträgern)
- Berechtigungen (Zeiten, Tage, Türen/
Schalteinrichtungen, ZK-Funktion,
Scharf-/Unscharfschalten, Macros
starten.
Anbindung einer oder mehrerer EMZ
gleichzeitig über:
- Ethernet (TCP/IP)
- DFÜ (ISDN oder analog)
- IGIS-LOOP
- seriell
Scharf-/unscharf schalten und
Servicetools über virtuelles Bedienteil
Integrierte, EMZ-unabhängige
Zutrittskontroll-
Funktion für Türen mit Schließzylindern
/elektronischen Türbeschlägen
Unterstützung von Komponenten mit AES
Verschlüsselung (mifare DESFire EV1)
Übernahme und Anpassung bestehender
Stammdaten aus der EMZ.
Speicherung der Daten in mitgelieferter
Datenbank. Keine Datenbankkenntnisse erforderlich durch automatische Datenbankverwaltungsprogramme.
Klare Trennung zwischen Einrichtung der
Anlage (Errichter-Tool) und laufender
Bearbeitung der Daten (Endanwender)

Die moderne Benutzeroberfläche mit intuitiver 3-Fenster-Oberfläche bietet:
- umfangreiche und strukturierte Personenverwaltung (u. a. mit Organistionszugehörigkeit, Foto, Signatur, benutzerdefinierten Feldern, Anwesenheitszeit u.v.m.)je Tür / Türseite
- komfortable Buchungsauswertung über
Suchen, mehrstufiges Sortieren, Spaltensortierungen, benutzerdefinierte
Filter und Gruppierungen
- übersichtliche Listendarstellung mit
Such-, Filter- und Blätterfunktion
- Ausgabe über Drucker oder verschiedene
Dateiformate (xls, txt, html, xml)
- individuelle Informationen durch optional einstellbare Aktionen (Alarmmeldungen, Infomeldungen, Sound)
- umfangreiche Protokollierungen aller
Systemvorgänge (Änderungsprotokoll,
Systemmeldungen)
- Schutz vor unberechtigtem Zugriff
durch individuelle Benutzerkonten,
automatisches Abmelden nach ein/
stellbarer Zeit, Programm sperren
nach max. Anzahl Fehlversuche beim
Anmelden
- Flexibel einsetzbare Zeitaufträge, z.
B. zur regelmäßigen Datensicherung und
Reorganisation der Protokoll- und
Buchungsdateien
- direktes schnelles Schalten von Türen
(öffnen, sperren, dauerfrei, Normalbetrieb, Zutritt verhindern innen/außen,
Scharfschalteverhinderung abfragen
- einfache integrierte Ermittlung von
Anwesenheitszeiten (erstes Kommen -
letztes Gehen)
- gruppenweises Ändern gleichartiger Da-
tensätze

Update auf IQ MultiAccess incl. Übernahme aller Daten und Funktionen aus
IQ SystemControl ist jederzeit möglich.

Es kann immer nur eine Applikation, die
auf die Firebird Datenbank zugreift, auf
einem Rechner installiert werden bzw.
laufen.

liefern und betriebsfertig montieren

Fabrikat/ Typ der Planung
NOVAR by Honeywell, Produkt Honeywell Security
IQ SystemControl, Lizenz Betreibersoftware

Erweiterungslizenz.
Menge: 1,000 St

*Hinweis: Bewegungsmelder*
Bewegungsmelder

Nur die Viewguard PIR Bewegungsmelder
können mit einer anderen Spiegeloptik
ausgerüstet werden.
Die Dual Bewegungsmelder
können nicht umgerüstet werden.

**2.4.40 Viewguard PIR AM BUS-2/BUS-1 VdS: G108036, Klasse C, Flächenoptik**
Viewguard PIR AM BUS-2/BUS-1, Flächenoptik
Passiv-Infrarot-Bewegungsmelder zum
Anschluss an EMZ über BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
"scharf" und "unscharf"
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21

liefern und betriebsfertig montieren

Fabrikat/ Typ der Planung
NOVAR by Honeywell, Produkt Honeywell Security
Viewguard PIR AM BUS-2/BUS-1
Menge: 16,000 St

**2.4.50 Viewguard PIR-Spiegelset Vorhangoptik Austausch-Spiegel**
Viewguard PIR-Spiegelset Vorhangoptik
 Austausch-Spiegel

liefern und betriebsfertig montieren

Fabrikat/ Typ der Planung
NOVAR by Honeywell, Produkt Honeywell Security
Viewguard PIR-Spiegelset Vorhangoptik
Menge: 3,000 St

**2.4.60 Viewguard PIR-Spiegelset Streckenoptik Austausch-Spiegel**
Viewguard PIR-Spiegelset Streckenoptik Austausch-Spiegel

liefern und betriebsfertig montieren

Fabrikat/ Typ der Planung
NOVAR by Honeywell, Produkt Honeywell Security
Viewguard PIR-Spiegelset Streckenoptik,
Menge: 3,000 St

**2.4.70 Viewguard Dual AM BUS-2/BUS-1 VdS: G108039, Klasse C, Verknüpfung Infrarot-Mikrowelle**
Viewguard Dual AM BUS-2/BUS-1, Flächenoptik
Kombinations-Bewegungsmelder zum
Anschluss an EMZ über BUS-System.

(in Fachräumen m. Abluftanlagen, Klimaöffnungen, Ventilatoren, großen Luftzirkulationen)

Das Funktionsprinzip beruht auf der
Verknüpfung eines Passiv-Infrarot- und
eines Mikrowellen-Detektors.

Leistungsmerkmale:
- Adernsparende 3-Draht-BUS-Technik
- Betrieb am BUS-2 oder BUS-1
- Abdecküberwachung mit Speicher-
Möglichkeit
- Flächenspiegeloptik zur Überwachung
von Flächen mit 12 m x 12 m
- Detektionsempfindlichkeit programmierbar
- Reichweite programmierbar
- Mikrowelle im Zustand "unscharf"
deaktivierbar
- Zyklischer Selbsttest
- Betriebsspannungsüberwachung
- LED-Anzeige Alarm, beim BUS-2 mit
Erstmelderkennung (EMK-Funktion)
- LED-Anzeige Störung
- Gehtestfunktion mit selektiver
LED-Anzeige
- LED-Anzeige deaktiviert im Zustand

"scharf" und "unscharf",
- Löschfunktion für Alarm- und
Störungsspeicher
- Temperaturalarm (nur BUS-2)
Alarmschwellen programmierbar
- Konventionelle Meldergruppe zur
Integration von Kontakten oder
potentialfreien Meldern in das
BUS-System
- Deckelkontakt und Abreißsicherung
- Gehäuse zur Eck- und Wandmontage
geeignet

VdS-Anerkennung gemäß Klasse C
Konform zu EN 50131-1 und EN 50131-2-4,
Grad 3

Technische Daten:
Betriebsspannung 12 V DC
Stromaufnahme
- Sensorik 6,6 mA BUS-2
9,0 mA BUS-1
- LED 4 mA
Reichweite 8 bis 15 m
Optikaufteilung 22 Zonen, 5 Ebenen
Öffnungswinkel 80°
Abdecküberwachung bis 30 cm
Frequenz Mikrowelle 9,35 GHz
Betriebstemperatur -10 bis +55°C
Schutzart IP 30
Abmessungen (BxHxT) 64x158x48 mm
Farbe verkehrsweiß
(ähnlich RAL 9016)

liefern und betriebsfertig montieren

Fabrikat/ Typ der Planung
NOVAR by Honeywell, Produkt Honeywell Security
Viewguard Dual AM BUS-2/BUS-1
/
Menge: 1,000 St

*Hinweis: Peripherie*

**2.4.80 2-MG Modul, uP, BUS-2/BUS-1 VdS: G109010 Kl.C, EN50131-3 Gr.2**
2-MG Modul, uP, BUS-2/BUS-1

Modul zur Adaptierung konventioneller
Anschlusstechnik in ein BUS-2- oder
BUS-1 System.

Leistungsmerkmale:
- Adernsparende BUS-Technik
- Sehr kompakte Bauweise, geeignet für
den Einbau in uP- oder Hohlwanddosen,
d=60 mm
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)

liefern und betriebsfertig montieren

Fabrikat/ Typ der Planung
NOVAR by Honeywell, Produkt Honeywell Security
2-MG Modul, uP, BUS-2/BUS-1
Artikel: 010128
Menge: 1,000 St

**2.4.90 Anschluss von bauseitigem Rundreedkontakt**
Anschluss von bauseitigem eingebautem Rundreedkontakt
an vorgen. MG- Modul
Rundreedkont. Z, Flansch f. Metall, 6m

betriebsfertig herstellen
Menge: 1,000 St

**2.4.100 Anschluss von bauseitigem Riegelschaltkontakt,**
Anschluss von bauseitigem eingebautem Riegelschaltkontakt
an vorgen. MG- Modul

betriebsfertig herstellen
Menge: 1,000 St

**2.4.110 Rundreedkont. Z, Flansch f. Metall, 6m**
*** Bedarfsposition ohne GB
Rundreedkont. Z, Flansch f. Metall, 6m

liefern und betriebsfertig montieren

Fabrikat/ Typ der Planung
NOVAR by Honeywell, Produkt Honeywell Security
Rundreedkont. Z, Flansch f. Metall, 6m
Artikel: 030286
oder gleichwertig

angebotenes Fabrikat/ Typ: .................................
Menge: 1,000 St

**2.4.120 VdS-Riegelschaltkontakt, 6 m Kabel VdS: G100023, Kl. C, Kl. Schaltleistung**
*** Bedarfsposition ohne GB
Riegelschaltkontakt
Riegelschaltkontakte sind elektromechanische Kontakte mit Schnappschaltwerk, die zur Verschlußüberwachung von
Türen eingesetzt werden.

Leistungsmerkmale:
- Wasser- und staubdichte Ausführung
- Eingegossenes Anschlußkabel
- Kompakte Bauweise aus Zinn-Druckguß
- geringe Einbautiefe
- Einfache und schnelle Montage
- Sichere und variable Justierung über
Bohrschablone und Montagehilfe
- Keine Begrenzung des Riegelweges
- Inklusive Montagebausatz mit
Verlängerungsnase
- VdS-Anerkennung gemäß Klasse C

Technische Daten:
Schaltleistung
min. 1,5 V-/10 uA
max. 30 V-/100 mA
Schutzart IP 67
Betriebstemperatur -40 bis +70°C
Abmessungen (BxHxT) 11x27x16 mm
Anschlußkabel 6 m

liefern und betriebsfertig montieren

Fabrikat/ Typ der Planung
NOVAR by Honeywell, Produkt Honeywell Security
Riegelschaltkontakt
Menge: 1,000 St

**2.4.130 uP Türterminal 1380-11 reinweiß-glänzend, m. Schlüsselschalter**
*** Bedarfsposition ohne GB
uP Türterminal 1380-11
Fluchttürterminal Unterputzversion
Das Türterminal ist zur Notentriegelung
einer Tür im Panikfall ausgelegt.

Leistungsmerkmale:
- Bedieneinheit zur Montage in zwei
uP-Schalterdosen und zum Anschluss an
ein Fluchttürsteuergerät
- LED-Anzeige Tür verriegelt, entriegelt
sowie alarmentriegelt (z.B. Nottaste
betätigt) und alarmverriegelt z.B.
Sabotage)
- entriegeln, verriegeln, kurzzeitentriegeln und Alarmrückstellung über
Schlüsselschalter mit integriertem
Sabotagekontakt
- Schlüsselschalter mit Euro-Profilhalb-
zylinder, Schließbartstellung 180°
- beleuchteter Nottaster mit aufklappbarer Klarsichtabdeckung (kann nicht
verloren gehen, sabotagegeschützt)
- rote Betätigungslinse in Klarsichtabdeckung integriert
- integrierter akustischer Alarmgeber
- Schraub- Steck-Klemmen für einfache
Montage

Technische Daten:
Betriebsspannung: 12 V bis 24 V DC
Betriebstemperatur: 0°C bis +40°C
Lagertemperatur: -20°C bis +60°C
Schutzart: IP 30
Standard uP-Dose: 62,5 mm Tiefe
uP-Schalterprogramm: Jung AS500
Farbe: reinweiß

liefern und betriebsfertig montieren

Fabrikat/ Typ der Planung
NOVAR by Honeywell, Produkt Honeywell Security
uP Türterminal 1380-11
Menge: 1,000 St

**2.4.140 Fluchttüröffner 331RRAKRR,DL,kl 24 V mit FAFIX-Verstellung**
*** Bedarfsposition ohne GB
Fluchttüröffner 331RRAKRR,DL,kl 24 V
Fluchttüröffner mit flachem
Schließblech, DIN links.
Elektromagnetisches Verriegelungselement
für Türen in Rettungswegen, das auch bei
einem Türgegendrücken von bis zu 5000 N
sicher entriegelt. Mit Fafix-Verstellung
zur einfacheren Montage.

Technische Daten:
Betriebsnennspannung 24 V DC
Stromaufnahme 160 mA
Druckfestigkeit gegen
Aufbruchversuche 7500 N
Arbeitsweise Ruhestromprinzip

liefern und betriebsfertig montieren

Fabrikat/ Typ der Planung
NOVAR by Honeywell, Produkt Honeywell Security
Fluchttüröffner 331RRAKRR,DL,kl 24 V
Artikel: 019168
Menge: 1,000 St

**2.4.150 Gegenstück für Fluchttüröffner 331 Schnapper Typ 807-10**
*** Bedarfsposition ohne GB
Einsteck-Fallenschloß
Gegenstück zu Fluchttüröffner

liefern und betriebsfertig montieren

Fabrikat/ Typ der Planung
NOVAR by Honeywell, Produkt Honeywell Security
Einsteck-Fallenschloß
Menge: 1,000 St

*Hinweis: Sonstiges*

**2.4.160 Inst.kabel J-Y(St)Y 2 x 2 x 0,6 mm in Rohre, Kanäle**
Installationskabel DIN VDE 0815 J-Y(St)Y 2 x 2 x 0,6 mm

auf vorhandene Kabelbühne, Kabelrinnen, in
Steigeschacht, in Zwischendecken, in Hohlwänden, Rohre,
Kanäle
einschl. Befestigungsmaterial
in Teillängen liefern und verlegen
Menge: 430,000 m

**2.4.170 Inst.kabel J-Y(St)Y 4 x 2 x 0,6 mm in Rohre, Kanäle**
Installationskabel DIN VDE 0815 J-Y(St)Y 4 x 2 x 0,6 mm

auf vorhandene Kabelbühne, Kabelrinnen, in
Steigeschacht, in Zwischendecken, in Hohlwänden, Rohre,
Kanäle
einschl. Befestigungsmaterial
in Teillängen liefern und verlegen
Menge: 250,000 m

**2.4.180 Inst.kabel J-Y(St)Y 6 x 2 x 0,8 mm in Rohre, Kanäle**
Installationskabel DIN VDE 0815 J-Y(St)Y 6 x 2 x 0,8 mm

auf vorhandene Kabelbühne, Kabelrinnen, in
Steigeschacht, in Zwischendecken, in Hohlwänden, Rohre,
Kanäle
einschl. Befestigungsmaterial
in Teillängen liefern und verlegen
Menge: 150,000 m

**2.4.190 Programmierung und Inbetriebnahme**
*** Pauschalposition
Programmierung und Inbetriebnahme der Eweiterung
nach erfolgter Installation der
Sicherheitsanlage durch den
Installateur mit den notw. Systemparametern in Zusammenarbeit mit
Betreiber und Planer.
Zuverfügungsstellung eines sach- und
ortskundigen Technikers.
Die Schulung kann auf Betreiberwunsch
in mehreren Abschnitten erfolgen.
Übergabe der Bedienungsunterlagen in
Kurz- und Langform.
-Einspielen der Software und Hochfahren
der Anlage
-Sicherung auf Datenträger
-Besprechung der Kundendaten
-Programmierung der Kundendaten
-Programmierung der Gerätegrundfunktionen
-Überprüfen der angeschlossenen Geräte
-Funktionstest der Zentrale
-Erstellen eines Prüfprotokolls
(1:1-Prüfprotokoll)
-Erstellen eines Übergabeprotokolls mit
schriftlicher Bestätigung..
Menge: 1,000 psch

**2.4.200 Regieleistungen welche im Zusammenhang mit der Alarmaufschaltung anfallen.**
*** Pauschalposition
Regieleistungen welche im Zusammenhang
mit der Alarmaufschaltung im Zuge der Baumaßnahme anfallen.
Inklusive Koordinationen zwischen dem Wachdienst
und dem Betreiber.
Inklusive Einweisung des Wachdienstes in die wichtigsten Funktionen der Zentrale.
Menge: 1,000 psch

**2.4.210 Einweisung**
*** Pauschalposition
Der Auftragnehmer hat das Betriebspersonal des Auftraggebers in die
Bedienung der Anlage dieses Titels
einzuweisen.
Die Einweisung hat so detailliert zu
erfolgen, dass einfache Wartungsarbeiten und Reparaturen vom
Betriebspersonal durchgeführt werden.
Ferner soll die Einweisung so
informativ sein, dass einfache Fehler
schnell erkannt werden und beseitigt
werden können. Zur Einweisung ist
entsprechendes Fachpersonal mit den
notwendigen Meß- und Prüfgeräten
bereitzustellen.Über die Einweisung
des Personals ist ein Protokoll zu
führen Die Einweisung ist in Form
einer Teilnehmerliste mit genauen
Einweisungsinhalten nachzuweisen und
in dreifacher Ausfertigung
der Bauleitung zu übergeben.
Menge: 1,000 psch

#### Abschnitt 2.5 Übertragungsnetze/Telefonanlage

*Hinweis: Datentechnik*

*Hinweis: Für die nachfolgend beschriebene Anlage gelten die*
Für die nachfolgend beschriebene Anlage gelten die
Vorbe- merkungen in vollem Umgang.
Im Gebäude wird eine strukturierte Verkabelung nach DIN
EN 50173 als Grundlage der Übertragung von Sprach- und
Daten- diensten vorgesehen.

Allgemeines
Die strukturierte Verkabelung wird als passives
Datennetz von den Patchfeldern in den Netzwerkverteilungen bis zum Arbeitsplatz installiert. Zwischen den Verteilungen
werden LWL Verbindungen hergestellt.

Messungen
Für alle Komponenten, als auch die Links (Dose, Kabel,
Patch) sind Nachweise/Messprotokolle Permanentlink zu
übergeben. Alle Kabel werden nach Verlegung normgerecht
mit auto- matischen Messgeräten gemessen, wobei für
jede Teilstrecke ein Messprotokoll ausgedruckt wird.

Kupfer-Messung Class E
Die Kupferverkabelung ist bezüglich dem Erreichen der
Klasse E zu messen. Hierbei wird das Dual Next
Verfahren gefordert, mit dem das Nahnebensprechen
beider Seiten berücksichtigt wird. Gemessen wird die
Link Performance gemäß über alle Frequenzen
(Sweep-Messung). Gemessen werden muss die
Wellendämpfung jeweils an den Doppeladern, sowie das
Nahnebensprechen zwischen den Paaren.

Messprotokoll
Das Messprotokoll muss folgende Angaben für die
gemessenen Adern/Adernpaare enthalten:
- Dämpfung
- Nahnebensprechen (Next)
- Länge
- Impedanz
- Test der Pin-Belegung
- Berechnung des ACR
- Angabe des verwendeten Meßgerätes
- Prüfer, Datum, Uhrzeit und Ort.

Werden keine Fabrikate eingetragen, gilt das Fabrikat der Planung als Angebotsgrundlage.

**2.5.10 Netzwerk-/Serverschrank, Ausbauhöhe 42 HE, 800x1200 mm,**
Netzwerk-/Serverschrank zum Einbau von aktiven und passiven Komponenten in 19"-Technik.
Bodenblech dreigeteilt, Dachblech ist abnehmbar, zur seitlichen Kabeleinführung durch Bürstenleisten über die gesamte Schranktiefe.
Ein Ausschnitt zur Nachrüstung eines Lüfterbleches muss bereits integriert sein, werksseitig mit Blech abgedeckt.
Kabeleinführung von unten durch das Bodenblech oder seitlich über die Schranktiefe durch integrierte Bürstenleisten.
Sockel 100 mm, passiv belüftet, abnehmbare Blenden mit Kiemenprägung, inkl. 4 vormontierter Nivellierfüße, innerhalb des Schranks von oben einstellbar, komplett versenkbar.
Erdung (VDE 0100) aller metallischen Teile mit Erdungsbändern am Chassis.

Maße (BxHxT): 800x2000x1200 mm,
Ausbauhöhe: 42 HE (Höheneinheiten)
Schutzgrad IP 20
Türen vorn/ hinten mit Gitternetztüren.
Andere Türvarianten auf Anfrage.
Türanschlag links- auf rechts wechselbar, Türöffnungswinkel fast 180°, Seitenteile abschließbar und abnehmbar mit 2 Schlössern.
zusätzliche 3. Ebene als Hutprofil zur Unterstützung von weniger tiefen Einbauten vorgestanzte,
Kantenschutz für den Kabelausbruch
vorgestanzte, nach Bedarf herausbrechbare Blenden im Dach und im Boden für eine aktive Belüftung mit optionalen Lüfterkassetten
max. Belastung 1200kg, mit optionalen Schienen bis 1500kg.
Perforierte Stützen - Die Öffnungen über die gesamte Höhe der Stützen entsprechen den HE-Abständen der Vertikalen
vorbereitet für optionale PDU-Halterungen in jeder Ecke
Laserbezeichnung der Vertikalen - Stahlblech 2 mm.
Material: Stahl-Tiefziehblech
Farbe: RAL 7035 (lichtgrau) oder RAL 9005 (schwarz)
Oberfläche: sehr strapazierfähige Pulverbeschichtung
Beipack: 16x Befestigungsmaterial (M6 Schrauben, Käfigmutter und Rosette)
seitliche Abdeckbleche (Seitenwände) mit integrierter Schließung durch Schloss, gleichschließend mit Tür
Inkl. 2 Schlüssel
Eingehaltene Norm: DIN 41494
Schutzart: IP 20

Liefern und betriebsfertig montieren inkl. aller systembedingten Kleinteile
Menge: 1,000 Stk

**2.5.20 Lüftereinheit für Dachausbau, analog, 4 AC-Lüfter**
Gehäusematerial: Stahlblech, pulverbeschichtet
Farbe: lichtgrau (RAL 7035)
Lüfteranzahl: 4
Betriebsspannung: 230 V
Luftleistung pro Lüfter (freiblasend): Bei 50 Hz: min. 140 m³/h
analoges Thermostat
komplett verdrahtet
Anschlußkabel: 3m inkl. Schutzkontaktstecker

Liefern und betriebsfertig montieren inkl. aller systembedingten Kleinteile
Menge: 1,000 Stk

**2.5.30 1HE Fachboden für 1200 mm tiefe Schränke einstellbar, Farbe Grau (RAL 7035)**
Variable Befestigungsschiene: 700 mm bis 1180 mm in der Tiefe
Liefern und betriebsfertig montieren inkl. aller systembedingten Kleinteile
Menge: 1,000 Stk

**2.5.40 Kabelführung 1HE**
Kabelführung 1HE, 19 Zoll Format, zur
horizontalen Führung von Patchkabeln bei angereihten Schränken

inkl. Befestigungsmaterial
liefern und montieren
Menge: 6,000 St

**2.5.50 19 Zoll Steckdosenleiste 8-fach, inkl. Überspannungsschutz**
Gehäusematerial: Kunststoff
Farbe: schwarz
Höhe: 1 HE
Anzahl der Steckplätze: 8 (35 Grad gedreht)
Anschlussschnur 2 m mit Schuko-Winkelstecker
Inkl. Überspannungsschutz 6,5 kA
Optische Funktions- und Ausfallanzeige
Montagewinkel drehbar

Liefern und betriebsfertig montieren inkl. aller systembedingten Kleinteile
Menge: 2,000 Stk

**2.5.60 19 Zoll LED-Schrankleuchte**
Gehäusematerial: Kunststoff
Einbaumaß: 19 Zoll
Inklusive Bewegungssensor
Inklusive 3 m Anschlusskabel und Schutzkontaktstecker

Liefern und betriebsfertig montieren inkl. aller systembedingten Kleinteile
Menge: 1,000 Stk

**2.5.70 19 Zoll, 24 Port Verteilerfeld, incl. RJ-45-Buchse im Keystone-Format**
24 Port Patchfeld im 19 Zoll Format,
zur Aufnahme von RJ-45 Buchsen im Keystoneformat (KS),

24 Steckplaetze, 1HE, mit 24 einzelgeschirmten RJ-45-Buchsen, zum Anschluss von Kategorie 6[A], 7 und 7A Kabeln, fuer Datenuebertragungsraten bis 10 GBit/s.
RJ-45-Datenbuchse, Kat. 6A, 500 MHz.
Einzeln geschirmte RJ-45-Buchse im Keystone-Format, für Datenübertragungsraten bis 10 GigaBit Ethernet nach IEEE 802.3an. Unterstützt PoE/PoE+/PoE++ nach IEEE 802.3af/at/bt, nach ISO/IEC 11801-1:2017-11, DIN EN 50173-1:2018-10 und DIN EN 60603-7-51:2011-01.
Modultraeger mit aufgedruckter Beschriftung von 1 bis 24,
Prueflabor zertifiziert,
Einhaltung der EN 55022 Klasse B
(Abstrahlung) und EN 50082-1 (Stoerfestigkeit) fuer
10BaseT, Token-Ring FDDI(TP-DDI), 100BaseT, ATM 155 MBit/s, Gigabit-Ethernet, 10Gigabit-Ethernet, Metall und
Kunststoffteile recyclingfaehig, Nachweis des Herstellers
ist beizufuegen.

Erdung der Module wird beim Einrasten automatisch hergestellt. Potenzialausgleichsanschluss durch beiliegendes Erdungs-Set an Erdungsbolzen M 6.

Liefern und betriebsfertig montieren inkl. aller systembedingten Kleinteile für den Anschluss der Netzwerkkabel, incl. 24 Keystone Module
Menge: 6,000 Stk

**2.5.80 19" LWL-Patchfeld 1HE, 12xLCD, OM3**
19" LWL-Patchfeld zum Festeinbau 1HE, 12xLCD, OM3

Rückversetzung min. 50mm aus 19"- Befestigungsebene;
Kevlarbefestigungsmöglichkeit mit min 2 Bolzen;
Geeignet für die Aufnahme von bis zu 4 Spleißkassetten;
Spleißkassetten mit integrierten Spleißschutzhaltern;
Obere Spleißkassette mit Deckel verschlossen;
Min. 4 Kabelöffnungen rückseitig zum Einlegen von
Kabel von oben;
Selbstklebendes Kabelschellenset bestehend aus min. 4
Kabelschellen; Abnehmbare Frontblende;
Beschriftungsstreifen 12x380mm unter transparenter Abdeckung;
Frontblende bestückt mit min. 12 LCD-Kupplungen;
LWL-Kupplungen geschraubt montiert;
Pigtails spleißfertig abgesetzt und in Spleißkassette(n) abgelegt;
Stecker der Pigtails auf Kupplungen aufgesteckt;
Pigtails mit min. 12Farben gem. IEC60304 codiert;
Staubschutz auf Kupplung (Außenseite);

 Anforderungen:

Einbautiefe: max. 265mm
Kabeldurchmesser: 5 bis 20mm
Gehäuse: Stahlblech, pulverbeschichtet
Frontblende: Aluminium, 1,5mm

Pigtail:

- Fasertyp: gem. G.657.A1 / OM3
- Sekundärcoating: max. 900µm, farbig
- Querdruckfestigkeit: min. 1000N/m
- Dämpfung: max. 0,3dB/km @ 1550nm
- Stecker: LC nach IEC61754-20
- Lebensdauer: min. 1000 Steckungen
- Ferrule: Zirkonia-Keramik
- RL: min. 40dB
LCD-Kupplung:
- Standard: gem. IEC 61754-20
- Hülse: Zirkonia-Keramik, geschlitzt
- Gehäuse: halogenfreier Kunststoff;
- Farbe: blau
-.Staubschutzkappen

Lieferung mit 2 Kabelverschraubungen M20 und
M25 und 4 Blindstopfen, Crimp-Spleißschutze

Metall und Kunststoffteile recyclingfaehig,
RoHS-konform, Nachweise des Herstellers sind
beizufuegen.

Liefern und betriebsfertig montieren inkl. aller systembedingten Kleinteile für den Anschluss der LWL-Kabel
Menge: 1,000 Stk

**2.5.90 RJ-45 Datenanschluss Kat 6A, 2fach, im BR- Kanal**
RJ-45 Datenanschluss Kat 6A, 2fach, im BR- Kanal, mit
Geräteträger zum Elektro-Installationskanal-System/ Brüstungskanal (BR) nach DIN EN 50085-1 als Geräteeinbaukanal.
Komplett vormontierte Geräteträger zum Aufrasten auf das Brüstungskanal-Unterteil bestehend aus:
Geräteträger-Unterteil mit Arretierschraube, 2 RJ-45 UAE-Module (8/8) und Geräteträger-Oberteil.

Geräteträgerschürze als Abdeckung des Kanal-Unterteils unterhalb des Geräteträgers zum Aufrasten auf den Geräteträger ist enthalten.
Kanalhöhe: 80 mm
Kanalbreite: 20 mm
Werkstoff: Kunststoff
Farbe: reinweiß
Vorbestückt mit: UAE-Module
Kategorie: Kat6A
liefern, montieren und betriebsfertig anschließen.
Menge: 2,000 Stk

**2.5.100 RJ-45 Einbaumodul Keystone**
RJ-45-Datenbuchse, Kat. 6A, 500 MHz
für nachfolgend genannte Moduldatendosen

Einzeln geschirmte RJ-45-Buchse im Keystone-Format,
für Datenübertragungsraten bis 10 GigaBit Ethernet nach IEEE 802.3an. Unterstützt PoE/PoE+/PoE++ nach IEEE 802.3af/at/bt, besser als Kat. 6A nach ISO/IEC 11801-1:2017-11, DIN EN 50173-1:2018-10 und DIN EN 60603-7-51:2011-01.  Ein Zertifikat ist mit Abgabe des Angebots nachzuweisen. Kat.6A re-embedded getestet nach IEC 60512-27-100:2011. Stabiles Zinkdruckgussgehäuse mit 360°- Schirmanschluss, hochwertig vernickelte Oberfläche.
RJ-45-Kontakte: Federstahl, Kontaktoberfläche; 1 µm Gold Beschichtung, LSA-Kontakte: CuSn, verzinnt mit 45°-Schrägstellung.

Geeignet zur Aufnahme von Adern AWG 22-26, verwendbar für massive und flexible Leiter, voll metallische Kammerschirmung zwischen den Aderpaaren im Modul zur Erhöhung der NEXT Reserven, Farbcodierung nach T568A und T568B im Modul vorhanden, Kabelzuführung von hinten, mittels optinalem Adapter auf 90°-Zuführung umrüstbar, Zugentlastung mittels vormontiertem Kabelbinder, Flachsteckeranschluss für steckbaren Erdungsanschluss gemäß DIN 46342-1, 6,3 mm,  Breite der Buchse passend zur Anschlussdose im 50er Innenrahmen der Schalterprogramm Hersteller (Kompatibilität) geeignet, max. Länge der Buchse 36mm zur normgerechten Einhaltung der Kabel Biegeradien.

Liefern und betriebsfertig montieren inkl. aller systembedingten Kleinteile
Menge: 140,000 St

**2.5.110 RJ-45 Moduldatendose Kat 6A, 2-fach UP**
Anschlussdose 2-fach, zur Montage UP, Trockenbau
50x50 mm, inkl. Abdeckrahmen
Unbestückte Datendose zur Aufnahme von einer RJ-45-Buchse oder anderen Modulen im Keystone-Format, geeignet für Brüstungskanal-, UP-Montage oder Aufputzgehäuse
Doseneinsatz Material: Zinkdruckguss,
Schrägauslass: 45°; Zentralplatte 50x50 mm mit integrierter Staubschutzklappe und Sichtfenster inkl. Beschriftungsstreifen
Inkl. Abdeckrahmen 80x80 mm passend für gängige Schalterprogramme
Anschlussmöglichkeit für Potentialausgleichsleiter mittels Kabelschuh und M 4-Schraube.
Maße (B/H/T):
Doseneinsatz: 70x70x19 mm
Abdeckrahmen: 80x80x6 mm
Zentralplatte: 80x50x13 mm
Farbe: ähnlich RAL 9010 (reinweiß)

einschl. Zentralscheibe mit Geräteblende,
passend zum verwendeten Schaltersystem,
komplett liefern und betriebsfertig montieren.
Menge: 70,000 St

**2.5.120 Datenkabel 1000 MHz, S/FTP, Kat. 7, simplex**
Paargeschirmtes 100-Ohm-Installationskabel mit
Gesamtgeflechtschirm für den Einsatz in der strukturierten
Gebäudeverkabelung.
Bestens geeignet für Übertragungsfrequenzen bis zu 1000 MHz, für alle Anwendungen der Klassen D bis F, Multimedia (Video, Daten, Sprache, VoIP)
Ein Zertifikat ist mit Abgabe des Angebots nachzuweisen.

Zu erfüllende Normen:
Klasse F gemäß EN 50288 und IEC 61156;
EN 50173; EN 50174-2; ISO/IEC 11801-1
IEEE 802.3 : Ethernet: 10Base-T bis 10GBase-T; Token Ring : ISDN; FDDI; ATM; Cable sharing
PoE/PoE+ (IEEE 802.3af/IEEE 802.3at)
Chemische Eigenschaften:
RoHS 2011/95/EU ; IEC 60811-2-1 ( IRM 902, 4h bei 70°C )

Brandverhalten:
Euroklasse gemäß EN 13501-6 (CPR, BauPvO): Dca s1 d2 a1
Flammwidrigkeit nach IEC 60332-3-24
Halogenfreiheit nach IEC 60754-1/2
Rauchdichte nach IEC 61034-1/2
Brandlast (Richtwert) 0,320 kWh/m

Aufbau:
Leiter: blanker Cu-Draht, AWG 23/1, 4 Paare
Paarschirm: Alu-kaschierte Polyesterfolie
Geflechtschirm: verzinntes Kupfer
Kabelmantel: halogenfrei, flammwidrig
Außenabmessungen: 7,5 x 15,3 ± 0,2 mm

Mechanische Eigenschaften:
Temperaturbereich Betrieb: -20 - 60 Grad Celsius
Biegeradius während der Verlegung: 8x Außendurchmesser
Biegeradius im Ruhezustand: 4x Außendurchmesser
Zugbelastung: max. 220 N
Querdruckfestigkeit: 1000 N/100 mm
Schlagfestigkeit: >3 Schläge
Elektromechanisches Verhalten:
Kopplungswiderstand bei 10 MHz: <5 mOhm/m
Kopplungsdämpfung: >85 dB, Typ 1
Trennklasse nach EN 50174-2: D

Übertragungseigenschaften bei 1000 MHz:
Dämpfung: 59,0 dB/100m
NEXT: 82 dB
ACR: 23 dB@100m
EL-FEXT: 50 dB/100m
RL: 20 dB

liefern und verlegen in vorhandene Rohre, Kanäle bzw.
Kabeltrassensysteme, an vorh. Steigetrassen,
einschließlich Befestigungsmaterial sowie
Protokollierung
Menge: 5200,000 m

**2.5.130 Glasfaserkabel für den Innen- und Außenbereich U-DQ(ZN)BH 1x12**
LWL-Außenkabel, 12 Fasern, 50/125µm, Multimode, OM3-Faser
Universalkabel zur Innen- und Außenverlegung,
Bündeladerkabel zur festen Verlegung, nicht metallischer
Nagetierschutz, einfach absetzbar, UV beständig,
hohe mechanische und Temperaturbelastbarkeit, raucharm,
halogenfrei und selbstverlöschend, verbesserte Trittfestigkeit,
längs- und querwasserfest

Anzahl der Fasern: 12
Faser: 50/125 µm, OM3
Art der Signalübertragung: Multimode
Dämpfung bei 850 nm: 3 dB/km
Dämpfung bei 1300 nm: 1 dB/km
Wellenlänge: 850 / 1300 nm
Außenmantel: LSHF (FRNC)
Farbe Außenmantel: türkis
Außendurchmesser: 7,3 mm
Verlegetemperatur: -15°C bis +40°C
Zugfestigkeit kurz/dauernd: 3000 N / 1000 N
Zugentlastungselement: Aramid-/Glasgarne
Normen: IEC 60332-1-2
Kabelkurzzeichen: U-DQ(ZN)BH

liefern und verlegen in vorhandene Rohre, Kanäle bzw.
Kabeltrassensysteme, an vorh. Steigetrassen,
einschließlich Befestigungsmaterial sowie
Protokollierung
Menge: 70,000 m

**2.5.140 beidseitiges Anschließen der Kabeladern Kat 7**
beidseitiges Anschließen der Kabeladern von Kat 7-
Installationskabel an Geräte und Anschlußleisten etc.
einschl. das entsprechende Kabel in das Gerät,
Anschlußleisten etc. einführen, an der
Zugentlastungsschelle befestigen, absetzen (abmanteln)
der Kabelenden, Kabeladern auflegen und anschließen.
Kabeltyp  : Kat 7
Kabeldimension: 4 x 2 x 0,6 mm²
Menge: 144,000 St

**2.5.150 LWLKonfektionieren, beidseitig, einschl. Stecker**
LWL-Kabel mit 12 Faser einführen

LWL-Kabel vorbreiten,
Kabelmantel absetzen,
Kabel zum Spleiß vorbereiten,
montieren und beschriften

Faser im PoP spleißen
Glasfaser in HVT spleißen
Faser reinigen,
Spleißschutz liefern,
zum spleißen vorbereiten,
Spleiß durchführen,
Spleiß mit Schutz in Kassette ablegen,-
Qualität sichern,
incl. OTDR Messungen für 12 Fasern,
nach Norm durchführen  und  dokumentieren,
Übergabe der Daten Digital und auf Papier.
Menge: 1,000 St

**2.5.160 Twisted-Pair-Faser-Messung (8-adrig)**
Twisted-Pair-Faser-Messung (8-adrig)
  Messungen gemäß:
   1. Länge, Laufzeit, Kapazität
   2. Unterbrechung (Schleifenwiderstandsmessung)
   3. Kurzschluß (Isolationsprüfung)
   4. Schluß der Abschirmung gegen Adern
   5. Polaritätstest
   6. Nebensprechen/Dämpfung
   7. NEXT/ELFEXT/ACR/Return Loss und PS-( NEXT,
  ELFEXT, ACR )
Die Meßwerte werden in speziellen Meßprotokollen
(3-fach) erfaßt. Aus den Meßprotokollen muss die
Kabelkategorie nach Verlegung und die Kabellänge
hervorgehen.
Menge: 144,000 St

**2.5.170 LWL-Patch-Kabel, 2 m, SC-Duplex - SC-Duplex, OM3 Faser, Multimode,**
LWL-Patch-Kabel, 2m, SC-D/SC-D, OM3,
konfektioniert, UPC-Schliff
Stecker: SC-Duplex/SC-Duplex
Länge: 2 m
Farbe: aqua
Faser: 50/125 µm, Multimode
OM-Klasse: OM3
Übertragungsrate: 10 GBit/s
Kabelkurzzeichen: I-V(ZN)H
Normen: IEC 60754-1/2
Menge: 2,000 St

**2.5.180 LWL-Patch-Kabel, 1 m, SC-Duplex - SC-Duplex, OM3 Faser, Multimode,**
LWL-Patch-Kabel, 1m, SC-D/SC-D, OM3,
konfektioniert, UPC-Schliff
Stecker: SC-Duplex/SC-Duplex
Länge: 1 m
Farbe: aqua
Faser: 50/125 µm, Multimode
OM-Klasse: O3
Übertragungsrate: 10 GBit/s
Kabelkurzzeichen: I-V(ZN)H
Normen: IEC 60754-1/2
Menge: 2,000 St

**2.5.190 19"-USV 1500VA**
19"-USV 1500VA
1500VA, Rackmontage 2HE, 230V, 4 IEC C13-Stecker,  AVR, LCD
Haupteingangsspannung 230 V
Weitere Eingangsspannung 220 V
240 V
Hauptausgangsspannung 230 V
Weitere Ausgangsspannung 220 V
240 V
Bemessungsleistung in W 1000 W
Nennleistung in VA 1500 VA
Anschlussart der Eingänge IEC 320 C14
Anschlussart der Ausgänge 4 IEC 320 C13
2 IEC-Steckbrücken
Anzahl der Rack-Einheiten 2U
Anzahl der Kabel 1
Batterietyp Bleisäurebatterie
Geliefertes Zubehör Dokumentations-CD
Installationsanleitung
Rack-Montage-Tragschienen
USB-Kabel
Eingang
Eingangsspannungsgrenzen 151 - 302 V einstellbar
160 - 286 V
Netzwerkfrequenz 50/60 Hz +/-3 Hz automatische Erfassung
Ausgang
Oberschwingungsverzerrung Weniger als 5 %
Max. konfigurierbare Leistung in
VA
1500 VA
Max. konfigurierbare Leistung in
W
1000 W
Umschaltzeit 6 ms typisch, 10 ms max.
USV-Typ Line Interactive
Wellentyp Sinuswelle
Ausgangsfrequenz 50/60 Hz +/-3 Hz Netzsynchronisation
Umgebung
Geräuschpegel 46 dBA
Wärmeabgabe 90 Btu/h
Betriebshöhe 0 - 10.000 ft
Umgebungstemperatur bei
Betrieb
0…40 °C
Umgebungstemperatur bei
Lagerung
-15…45 °C
Aufbewahrungshöhe 0,00…15240,00 m
Relative Luftfeuchtigkeit 0…95 %
Relative Feuchtigkeit bei
Lagerung
0…95 %
Kommunikation & Management
Bedienfeld Multifunktions-LCD-Status- und Steuerkonsole
Notabschaltung Optional
Freie Steckplätze 1
Unterstützung von
Kommunikationsanschlüssen
SmartConnect-Ethernet-Anschluss: für die Cloud-Überwachung Die Verfügbarkeit der Funktionen hängt
von den Nutzungsbedingungen ab.
Alarm Alarm bei Batteriebetrieb : Dezidierter Alarm bei niedriger Batterieladung : konfigurierbare
Verzögerungen
Überspannungsschutz und Filterung
Anstieg der Energiemenge 459 J
Geräuschunterdrückung Mehrpolige Geräuschfilterung, 0,3 % IEEE-Überspannschutz, Null-Klemm-Reaktionszeit: Gemäß
UL1449

Liefern und betriebsfertig montieren inkl. aller systembedingten Kleinteile
Menge: 1,000 St

**2.5.200 HDMI™ Kabel 5m**
HighSpeed HDMI™ Kabel 4K30Hz Stecker Typ A - Stecker Typ A

Unterstützt Full HD / 3D (bis 15m Kabellänge) und 4K2K (bis 7.5m Kabellänge), beidseitig vergoldete HDMI™ Stecker und Kontakte, Steckergehäuse umspritzt, Leitermaterial aus reinem Kupfer, PVC-Mantel
Schirmung:  Folie + Geflecht + PIMF
HEC:  HDMI™ Ethernet Channel
ARC:  Audio Return Channel
Anzahl Pole:  19
Länge: 5m

Leitfabrikat:  EFB-Elektronik GmbH

oder gleichwertig:..................................

liefern und verlegen in vorhandene Rohre, Kanäle bzw.
Kabeltrassensysteme, an vorh. Steigetrassen,
einschließlich Befestigungsmaterial
Menge: 12,000 St

#### Abschnitt 2.6 elektrische Lautsprecheranlage (ELA)

*Hinweis: ELA*
Im Objekt ist eine ELA Vorhanden, mit einem zentralen Verteilerschrank (6-Zonen Verstärker), einer Nebenstelle für ein Schülerradio sowie einer zentralen Sprechstelle im Sekretariat. Die Anlage wir zum einspielen eines Pausenrufs, Durchsagen und für Musik genutzt.
Die Anlage ist in 100V-Technik aufgebaut.

Ausschnitte für Deckenlautsprecher etc. zum Einbau in die UHD Trockenbau sind in die entsprechenden Positionen mit einzukalkulieren.

Die Ausschnitte im Trockenbau sind innerhalb des vorliegender Rastermaßes herzustellen
Mit dem Gewerk Trockenbau ist eine eigenständige Abstimmung vorzunehmen.

Die Erweiterungen sind in die jeweiligen Zonen einzugliedern.

**2.6.10 ELA-Deckenlautsprecher**
ELA-Deckenlautsprecher
· 100V Übertragungstechnik durch AudioÜbertrager mit Leistungsanzapfungen
· Für Deckenstärken 5-22 mm
· 165er-Breitbandlautsprecher
· Druckvoller in der Wiedergabe des Grundtonbereichs
· Robuste Metallausführung (Korb und Schutzgitter)
Technische Merkmale:
Übertragungstechnik 100 V
Frequenzbereich 100-20000 Hz
Nennbelastbarkeit 6/3/1,5 W
Kennschalldruck 92 dB/W/m
Einbauöffnung Ø 180 mm
Einbautiefe 50 mm
Abmessungen Ø 200 mm x 60 mm
Außendurchmesser Ø 200 mm
Breite Ø 200 mm
Tiefe 60 mm

Fabrikat: MONACOR
Typ: EDL-606
Menge: 14,000 St

**2.6.20 ELA-Deckenlautsprecher**
ELA-Deckenlautsprecher
· 100-V-Übertragungstechnik
· 2-Wege-Koaxiallautsprecher 15 cm (6")
· Metallgehäuse mit Abdeckung der Korböffnungen
· Leistungsabgriffe 10/6/3/1,5 W
· Schnellmontageeinrichtung mit Federklemmen
· Anschluss über Klemmterminal
· Für Deckenstärken 10-40 mm
Technische Merkmale:
Übertragungstechnik 100 V
Frequenzbereich 90-20000 Hz
Nennbelastbarkeit (RMS) 10/6/3/1,5 W
Kennschalldruck 92 dB/W/m
Max. Nennschalldruck 102 dB
Einbauöffnung Ø 166 mm
Einbautiefe 55 mm
Abmessungen Ø 195 mm x 55 mm
Außendurchmesser Ø 195 mm
Breite Ø 195 mm
Tiefe 55 mm
Zul. Einsatztemperatur 0-40 °C

Fabrikat: MONACOR
Modellnummer: EDL-116TW

Liefern und betriebsbereit montieren
Menge: 14,000 St

**2.6.30 ELA-Deckenlautsprecher**
ELA-Deckenlautsprecher
mit integriertem Hochtöner
· 100-V-Übertragungstechnik
· 2-Wege-Koaxiallautsprecher 20 cm (8")
· Metallgehäuse mit Abdeckung der Korböffnungen
· Leistungsabgriffe 15/10/6/3 W
· Schnellmontageeinrichtung mit Federklemmen
· Anschluss über Klemmterminal
· Für Deckenstärken 10-40 mm
Technische Merkmale:
Übertragungstechnik 100 V
Frequenzbereich 90-20000 Hz
Nennbelastbarkeit (RMS) 15/10/6/3 W
Kennschalldruck 94 dB/W/m
Max. Nennschalldruck 106 dB
Einbauöffnung Ø 216 mm
Einbautiefe 85 mm
Abmessungen Ø 252 mm x 85 mm
Außendurchmesser Ø 252 mm
Breite Ø 252 mm
Tiefe 85 mm
Zul. Einsatztemperatur 0-40 °C

Fabrikat: MONACOR
Modellnummer: EDL-118TW

Liefern und betriebsbereit montieren
Menge: 24,000 St

**2.6.40 ELA-Wandlautsprecher**
ELA-Wandlautsprecher
· 100-Volt-Übertragungstechnik durch Audioübertrager mit 2 Leistungsanzapfungen
· 2-Wege-System mit guten Klangeigenschaften
· Design-Kunststoffgehäuse mit Metallschutzgitter
· Geschlossene, verschraubte Rückwand
· Horizontale und vertikale Montagemöglichkeit
Technische Merkmale:
Aktiv/passiv passiv
Übertragungstechnik 100 V
Frequenzbereich 100-20000 Hz
System 2-Wege
Breitbänder
Anzahl der Lautsprecher 2
Nennbelastbarkeit 6/3 W
Kennschalldruck 91 dB/W/m
Max. Nennschalldruck 101 dB
Ausstattung
Gehäusematerial Kunststoff
Farbe Weiß
Montagevorrichtung Schrauben
Zul. Einsatztemperatur 0-40 °C
Breite 240 mm
Höhe 340 mm
Tiefe 105 mm

Fabrikat: MONACOR
Typ: ESP-63/WS

Liefern und betriebsbereit montieren
Menge: 2,000 St

**2.6.50 ELA-Mono-Hochleistungsverstärker**
ELA-Mono-Hochleistungsverstärker
· 1 x 960 W
· Zusätzlicher, regelbarer Priority-Eingang mit schaltbarer Vorrangfunktion
· 100-V-Slave-Eingang zum Einschleifen des Verstärkers in eine 100-V-Lautsprecherleitung
· Schaltbares 400‑Hz‑Hochpassfilter 6 dB/Okt.
· 2 rückseitige Einbaumöglichkeiten für optionale Module mit folgenden Funktionen:
- PA‑6FD: Fehlerüberwachungsmodul
- PA‑6FM: Fehlermeldemodul
· Anschluss für externen Ein/Aus-Schalter (Fernstart)
· Stufenlos temperaturgeregelter Lüfter
· LED‑Anzeige für Fehler, Protect, Clip, Signal, Priority
· Netz‑ oder 24‑V‑Notstrombetrieb
Technische Merkmale:
Kanäle 1
Nennleistung 960 W
Sinusleistung an 100 V 1 x 960 W
Ausgangsimpedanz 75 V/5,6 O, 85 V/7,2 O, 100 V/10 O
Eingänge 0,775 V/60 kO, sym.
Frequenzbereich 35-20000 Hz
Störabstand > 100 dB
Klirrfaktor < 0,4 %
Stromversorgung ~ 230 V/50 Hz/2600 VA,
DC 24 V/80 A
Netzspannung ~ 230 V
Netzfrequenz 50 Hz
Leistungsaufnahme Betrieb 2600 VA
Ruhestrom DC 24 V
Betriebsspannung (evtl. alternativ) 80 A
Zul. Einsatztemperatur 0-40 °C
Abmessungen 483 x 133 x 374 mm, 3 HE
Breite 483 mm
Höhe 133 mm
Tiefe 374 mm
Höheneinheiten HE 3
Gewicht 25 kg
Anschlüsse Schraubanschlüsse (Eingänge)
Schraubanschlüsse ( Lautsprecher)

Fabrikat: MONACOR
Typ: PA-1960

Liefern und betriebsbereit montieren
Menge: 1,000 St

**2.6.60 Montage beigestellter 100‑V‑Lautsprecher**
Montage der vom Auftraggeber beigestellten 100‑V‑Lautsprecher einschl. aller für die fachgerechte Montage erforderlichen Befestigungsmittel, Adapter und sonstiger Montagehilfsstoffe (Dübel, Schrauben, Schellen, Wetterschutz, usw.). Befestigungsmittel sind werkstoffgerecht, geeignet für den Untergrund und vom AN zu liefern.
Einbau/Anbindung an das vorhandene 100‑V‑Verteilnetz.‑
Menge: 5,000 St

**2.6.70 Befestigungsschienen-Paar**
Befestigungsschienen-Paar
zur Montage von nicht rackfähigen Geräten (z. B. Hi-Fi-Komponenten) in RACK‑42NV, RACK‑33NV,
RACK‑21NV oder RACK‑15NV
· Schwarz pulverbeschichtete Stahlausführung
· Einbautiefe 342 mm
· Einbauhöhe 88 mm (2 HE)
· Auflagefläche 80 mm
· Maximale Traglast 50 kg
Lieferung ohne Geräte.
Technische Merkmale:
Einsatzzweck/Kapazität Befestigungsschienen-Paar
Größe 482 mm (19")
Höheneinheiten HE 2
Farbe Schwarz
Ausführung für RACK-42NV, RACK-33NV, RACK-15NV
Material Stahl
Nutztiefe 342 mm
Breite 80 mm
Höhe 88 mm
Max. Traglast 50 kg
Gewicht 1,37 kg

Typ: RTW-400
oder gleichwertig

Liefern und betriebsbereit montieren
Menge: 1,000 St

**2.6.80 Rackblende**
Rackblende
mit Entlüftungsschlitzen.
RCP‑8723U: 3 HE, 483 x 133,5 mm
Technische Merkmale:
Einsatzzweck/Kapazität Rackblende
Größe 482 mm (19")
Höheneinheiten HE 3
Farbe Schwarz
Ausführung Lüftungsschlitze
Material Stahl
Breite 483 mm
Höhe 133,5 mm
Gewicht 623 g

Fabrikat: MONACOR
Typ: RCP-8723U

Liefern und betriebsbereit montieren
Menge: 1,000 St

**2.6.90 Installationskabel J-Y(St)Y 2x2x0,8 mm**
Installationskabel J-Y(St)Y 2x2x0,8 mm Installationskabel DIN VDE 0815 J-Y(St)Y 2 x 2 x 0,8 Bd, liefern und in Teillängen verlegen in bauseitig vorhandene Rohre / Kanäle bzw. Kabeltrassensysteme, Steigetrassen, einschließlich Befestigungsmaterial sowie Protokollierung
Menge: 500,000 m

**2.6.100 Installationskabel J-Y(St)Y 4 x 2 x 0,8 mm**
Installationskabel
DIN VDE 0815 J-Y(St)Y  4 x 2x 0,8 mm,

auf vorhandene Kabelbühne, Kabelrinnen, in
Steigeschacht, in Zwischendecken, in Hohlwänden, Rohre,
Kanäle,
einschl. Befestigungsmaterial und Sammelhaltern
in Teillängen liefern und verlegen
Menge: 250,000 m

**2.6.110 Konfiguration inkl. Unterweisung**
*** Pauschalposition
Konfiguration und Programmierung der Zentraleinheit Überprüfung der Lautsprecherkreise durch Impedanzmessung.
Einstellen aller Komponenten.
Enthalten sind dazu alle Nebenkosten, wie Anfahrt,
Werkzeuge, Meßmittel.

Schulung/Einweisung im Anschluss an Inbetriebnahme,
für den Betreiber.
Beim Betreiber steht dazu eine Fachperson für die
Lautsprecheranlage zur Verfügung.
Menge: 1,000 psch

**2.6.120 Programmänderung des Controllers**
Programmänderung der Zentraleinheit für zusätzliche
Kundenwünsche, mit Beratung des Kunden auf sinnvolle
Anwendungen. (Automatische Ansagen) mit Test, Dokumentation und Übergabe der Änderungsdaten.
Menge: 1,000 St

**2.6.130 Revision: Schaltplan und Schrankansicht der ELA-Anlage**
*** Pauschalposition
Schaltplan und Schrankansicht der ELA-Anlage.
Erweiterung, mit Darstellung aller externen Geräte, mit Anschlusshinweisen, einschließlich Übergabe (2-fach + digital).
Menge: 1,000 psch

**2.6.140 Schuluhr AP für Klassenräume als Nebenuhr**
Uhr mit analogischer Anzeige.• Stunden-, Minuten- oder Stunden-, Minuten-, Sekundenanzeige.•  Die DHF, AFNOR oder NTP Uhren bieten die Positionskontrolle der Zeiger und stellen sich automatisch ein.• ABS Gehäuse, Schutzart IP 40, IK 02.•
Gehäusedurchmesser ca. 30cm
Optimale Ablesbarkeit 20m.• Polymethachrylates Schutzglas.• Gehäusefarben : Schwarz, Weiß, Aluminium oder verchromter Ring.• Zifferblätter : arabische Zahlen oder Minutenstriche.• Gefahrlos Wandträger für einseitige Uhr verfügbar.nOrMen• NF EN 50081-1 : Emission.• NF EN 50082-1 und 50082-2 : Empfindlichkeit.•  NF EN 55022 Klass B : Emission.• NF EN 60950 : Sicherheit.• NF EN 300-220-3 : Funkfrequenzspektrum und NF EN 301-489-3 : Elektromagnetische Verträglichkeit.• NFS 87-500 C : AFNOR.

Liefern und betriebsbereit montieren
einbinden in den Bestandsring
Menge: 20,000 St

#### Abschnitt 2.7 Revision

**2.7.10 Erstellung von Revisionsunterlagen für die Fernmelde- und Informationstechnischen Anlagen**
*** Pauschalposition
Erstellung von Revisionsunterlagen in schriftlicher und
zeichnerischer Form, entsprechend den folgenden
Forderungen:
1.Auf den endgültigen Stand der Ausführung gebrachte
  Zeichnungen mit Eintragung in dem Außenanlagenplan
  und gegebenenfalls auch Schnitte,
- aller installierten Leitungen und Einbauteile
- Kennzeichnung aller Geräte und Einbauteile
  in Übereinstimmung mit den Stücklisten.
- Erstellung eines Strang- und Stromlaufplanes mit
  allen eingetragenen Aggregaten.
2.Herstellervorschriften.
- Betriebs- und Instandhaltungsanleitungen mit
  Ersatzteilempfehlung der der Hersteller.
- Verzeichnisse der Kundendienststellen.
3.Technische Datenblätter
- Angaben über sämtliche elektrische und mechanische
  Auslegungs- und Betriebsdaten.
4.Genehmigungsunterlagen
- Kopien sämtlicher Hersteller- und Behördenprüfbescheinigungen.
- Bescheinigungen beauftragter Abnahmestellen.
- Fachunternehmerbescheinigungen
5.Elektrotechnische Unterlagen.
- Schalt- und Regelpläne aller gelieferten
Anlagenteile.
- Verdrahtungspläne in Übereinstimmung mit der Ausführung.
- aktualisierte Grundrisspläne

Die bevorstehenden Unterlagen komplett vor Legung der
Schlußrechnung in 3-facher Ausfertigung 1 mal farbig in
einem stabilen Ordner nach vorstehender Reihenfolge
sortiert und abgeheftet übergeben. Zusätzlich sind die
Pläne 1 mal in DWG-Format auf digitalem Datenträger
zu liefern.
Menge: 1,000 psch

#### Abschnitt 2.8 Wartung

**2.8.10 Wartung der Brandmeldeanlage**
Vierteljährliche Wartung und technische Prüfung der
Brandmeldeanlage durch einen vom Hersteller autorisierten
Sachkundigen
inkl. Dokumentation der Prüfung in einem Prüfbuch.

Wartung des angebotenen Leistungsumfanges für die Zeit der
Gewährleistung von 4 Jahren nach erfolgter Gesamtabnahme
der vom AN erstellten Anlagen.
Die Wartung bezieht sich auf die in der Leistungsbeschreibung im Titel "Brandmeldeanlage"
benannten Leistungen und Anlagenteile.
Der Auftragnehmer ist bis zum Ablauf von 3 Monaten nach der Übergabe der Anlagen an die nutzende Verwaltung verpflichtet, mit dieser einen Wartungsvertrag auf Grund seines Angebotes abzuschließen.
Über den Umfang des Wartungsvertrags entscheidet die nutzende
Verwaltung. Der Auftragnehmer hat keinen Anspruch auf den
Abschluss des Vertrages.
Menge: 4,000 Jahr

**2.8.20 Wartung der RWA-Anlage**
Jährliche Wartung und technische Prüfung der RWA-Anlage
durch einen vom Hersteller autorisierten Sachkundigen
inkl. Dokumentation der Prüfung in einem Prüfbuch.

Wartung des angebotenen Leistungsumfanges für die Zeit der
Gewährleistung von 4 Jahren nach erfolgter Gesamtabnahme
der vom AN erstellten Anlagen.
Die Wartung bezieht sich auf die in der Leistungsbeschreibung im Titel "RWA- Anlage
benannten Leistungen und Anlagenteile.
Der Auftragnehmer ist bis zum Ablauf von 3 Monaten nach der Übergabe der Anlagen an die nutzende Verwaltung verpflichtet, mit dieser einen Wartungsvertrag auf Grund seines Angebotes abzuschließen.
Über den Umfang des Wartungsvertrags entscheidet die nutzende
Verwaltung. Der Auftragnehmer hat keinen Anspruch auf den
Abschluss des Vertrages.
Menge: 4,000 Jahr

**2.8.30 Wartungskosten der EMA**
Jährliche Wartungskosten im Gewährleistungszeitraum
Gemäß VOB/B 13 Nr. 4(2) beträgt die
Verjährungsfrist für Mängelansprüche
bei maschinellen und elektrotechnischen/elektronischen Anlagen
4 Jahre, wenn der Auftraggeber dem Anlagenerrichter die
Wartung überträgt.
Der Gesamtpreis der Position Wartung
geht in die Angebotsbewertung ein und
wird somit bei der Ermittlung des wirtschaftlichsten Angebotes berücksichtigt.
Der Wartungsvertrag wird aber zu einem
späteren Zeitpunkt durch den Bauherrn/
Betreiber der Anlage separat abgeschlossen und ist somit nicht Bestandteil der Auftragssumme. Ein Rechtsanspruch des Auftragnehmers auf Abschluss
eines Wartungsvertrags besteht jedoch
nicht.
Bei Nichtübertragung der Wartung
erfolgt keine Ersatzleistung.
Jährliche Wartungskosten innerhalb der
Gewährleistung für die Einbruchmeldeanlage.
Wartung vorbezeichneter Anlage gem.
den Bestimmungen und Richtlinien, die
für EMA und UMA gelten, insbesondere
VDE 0800 und die in VDE 0800 Teil 1 2c
genannten weiteren Bestimmungen und
Richtlinien, DIN 57833/VDE 0833 Teil 1
und Teil 3, die jeweils gültigen
VdS-Richtlinien für Einbruch- und
Überfall-Meldeanalagen sowie die Vorschriften des Systemherstellers,
vierteljährliche Wartung und jährliche
Inspektion gem. Prüfverordnung,
einschl. aller Nebenkosten innerhalb
der 4-jährigen Verjährungszeit für
Mängelansprüche.
Menge: 4,000 Jahr
